# Presupuesto

- Propiedad del archivo: CYPE INGENIEROS, S.A.
- Formato: FIEBDC-3/2004
- Programa: ARQUIMEDES
- Fecha de los precios: 25/04/2018
- Divisa: EUR
- Gastos generales: 13 %
- Beneficio industrial: 6 %
- IVA: 21 %
- Código: PRESUPUESTO_PIF (30/05/2016)
Importe: 1258313.97

## 01 ACTUACIONES PREVIAS
Importe: 42969.29

**01.01** ud Alquiler de torre de trabajo móvil, con plataforma de trabajo de 3x2 m² para 200 días de trabajos, incluido montaje, desmontaje y puesta y retirada de obra
2 ud × 1791.4 = 3582.80
Alquiler, durante 200 días naturales, de torre de trabajo móvil, con plataforma de trabajo de 3x2 m², situada a una altura de 6 m, formada por estructura tubular de acero galvanizado en caliente de 48,3 mm y 3,2 mm de espesor, preparada para soportar una carga de 2,0 kN/m² uniformemente distribuida sobre la plataforma y una carga puntual de 1,5 kN. Incluido montaje, desmontaje y puesta y retirada de obra

| Código | Ud | Descripción | Rendimiento | Precio | Importe |
|---|---|---|---|---|---|
| MQ01001 | d | Torre de trabajo móvil, con plataforma de trabajo de 3x2 m², situada a una altura de 6 m (maquinaria) | 200 | 8.45 | 1690.00 |
| %CI | % | Costes Indirectos | 6 % | 1690.00 | 101.40 |
|  |  | Total |  |  | 1791.4 |

| Medición | Uds. | Parcial |
|---|---|---|
| S/Cronograma de obra | 2 | 2.000 |
| Total |  | 2 |

**01.02** m² Tabique técnico W116.es "KNAUF" o similar (15+15+70 + 70+15+15)/600 (70 + 70) LM - (4 Standard (A)) con placas de yeso laminado.
311.5 m² × 61.48 = 19151.02
Tabique técnico sistema W116.es "KNAUF" o similar, de 200 mm de espesor total, con nivel de calidad del acabado Q2, sobre banda acústica de dilatación autoadhesiva "KNAUF" o similar, formado por una estructura doble arriostrada de perfiles de chapa de acero galvanizado de 70 + 70 mm de anchura, a base de montantes (elementos verticales) separados 600 mm entre sí, con disposición reforzada "H" y canales (elementos horizontales), a la que se atornillan cuatro placas en total (dos placas tipo Standard (A) en cada cara, de 15 mm de espesor cada placa); aislamiento acústico mediante panel semirrígido de lana mineral, espesor 65 mm, en el alma. Incluso banda acústica de dilatación autoadhesiva "KNAUF" o similar; tornillería para la fijación de las placas y pasta y cinta para el tratamiento de juntas.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas. Recibido de las cajas para alojamiento de mecanismos eléctricos y de paso de instalaciones.
Criterio de medición de proyecto: Superficie medida según documentación gráfica de Proyecto, sin duplicar esquinas ni encuentros, siguiendo los criterios de medición expuestos en la norma UNE 92305.
Criterio de medición de obra: Se medirá la superficie realmente ejecutada según especificaciones de Proyecto, sin duplicar esquinas ni encuentros, siguiendo los criterios de medición expuestos en la norma UNE 92305.
Criterio de valoración económica: El precio incluye la resolución de encuentros y puntos singulares y las ayudas de albañilería para instalaciones.

| Código | Ud | Descripción | Rendimiento | Precio | Importe |
|---|---|---|---|---|---|
| MT01021 | m | Banda acústica de dilatación autoadhesiva de espuma de poliuretano de celdas cerradas "KNAUF" o similar, de 3,2 mm de espesor y 70 mm de anchura, resistencia térmica 0,10 m²K/W, conductividad térmica 0,032 W/(mK). (material) | 2.4 | 0.35 | 0.84 |
| MT01022 | m | Canal 70/30 "KNAUF" o similar de acero galvanizado, según UNE-EN 14195. (material) | 1.4 | 1.21 | 1.69 |
| MT01023 | m | Montante 70/38 "KNAUF" o similar de acero galvanizado, según UNE-EN 14195. (material) | 4 | 1.49 | 5.96 |
| MT01024 | m² | Panel semirrígido de lana mineral, espesor 65 mm, según UNE-EN 13162. (material) | 2.1 | 3.93 | 8.25 |
| MT01025 | m² | Placa de yeso laminado A / UNE-EN 520 - 1200 / longitud / 15 / con los bordes longitudinales afinados, Standard "KNAUF" o similar; Euroclase A2-s1, d0 de reacción al fuego, según UNE-EN 13501-1. (material) | 4.2 | 4.44 | 18.65 |
| MT01026 | ud | Tornillo autoperforante TN "KNAUF" o similar 3,5x25. (material) | 17 | 0.01 | 0.17 |
| MT01027 | ud | Tornillo autoperforante TN "KNAUF" o similar 3,5x45. (material) | 29 | 0.01 | 0.29 |
| MT01028 | ud | Fijación compuesta por taco y tornillo 5x27. (material) | 3.2 | 0.06 | 0.19 |
| MT01029 | kg | Pasta de juntas Jointfiller 24H "KNAUF" o similar, Euroclase A2-s1, d0 de reacción al fuego, según UNE-EN 13501-1, rango de temperatura de trabajo de 5 a 30°C, para aplicación manual con cinta de juntas, según UNE-EN 13963. (material) | 2.02 | 1.03 | 2.08 |
| MT010210 | m | Cinta de juntas "KNAUF" o similar de 50 mm de anchura. (material) | 3.2 | 0.03 | 0.10 |
| MON0101 | h | Peón Ordinario Horario nocturno (mano de obra) | 0.542 | 17.82 | 9.66 |
| MON0110 | h | Oficial 1ª Horario nocturno (mano de obra) | 0.542 | 18.68 | 10.12 |
| %CI | % | Costes Indirectos | 6 % | 58.00 | 3.48 |
|  |  | Total |  |  | 61.48 |

| Medición | Uds. | Largo | Alto | Parcial |
|---|---|---|---|---|
| Tabique Fase1 | 1 | 9.50 | 7.00 | 66.500 |
| Tabique Fas2 | 1 | 35.00 | 7.00 | 245.000 |
| Total |  |  |  | 311.5 |

**01.03** m² Alquiler de andamio tubular normalizado, tipo multidireccional,hasta 10 m de altura máxima de trabajo
550.178 m² × 30.12 = 16571.36
Alquiler, durante 200 días naturales, de andamio tubular normalizado, tipo multidireccional, hasta 10 m de altura máxima de trabajo, formado por estructura tubular de acero galvanizado en caliente, de 48,3 mm de diámetro y 3,2 mm de espesor, sin duplicidad de elementos verticales, compuesto por plataformas de trabajo de 60 cm de ancho, dispuestas cada 2 m de altura, escalera interior con trampilla, barandilla trasera con dos barras y rodapié, y barandilla delantera con una barra; Incluido montaje, desmontaje y puesta y retirada de obra.

| Código | Ud | Descripción | Rendimiento | Precio | Importe |
|---|---|---|---|---|---|
| MT013001 | m² | Alquiler de andamio tubular normalizado, tipo multidireccional,hasta 10 m de altura máxima de trabajo (material) | 1 | 28.42 | 28.42 |
| %CI | % | Costes Indirectos | 6 % | 28.42 | 1.71 |
|  |  | Total |  |  | 30.12 |

| Medición | Uds. | Largo | Ancho | Parcial |
|---|---|---|---|---|
| Fase 1 |  |  |  |  |
| Muelles de Carga (12,9x8,85 m) | 1 | 12.90 | 8.85 | 114.165 |
| Fachada nuevos vestuarios (20,25x7 m) | 1 | 20.25 | 7.00 | 141.750 |
| Fase 2 |  |  |  |  |
| Muelles de Carga (33,25x8,85 m) | 1 | 33.25 | 8.85 | 294.263 |
| Total |  |  |  | 550.178 |

**01.04** m² Protección de andamio con malla de tejido plástico
550.178 m² × 2.86 = 1573.51

| Código | Ud | Descripción | Rendimiento | Precio | Importe |
|---|---|---|---|---|---|
| MT014001 | m² | Malla plástica (material) | 1 | 1.25 | 1.25 |
| MT014002 | ud | Anclaje (material) | 0.25 | 2.25 | 0.56 |
| MON0101 | h | Peón Ordinario Horario nocturno | 0.05 | 17.82 | 0.89 |
| %CI | % | Costes Indirectos | 6 % | 2.70 | 0.16 |
|  |  | Total |  |  | 2.86 |

| Medición | Uds. | Largo | Ancho | Parcial |
|---|---|---|---|---|
| Fase 1 |  |  |  |  |
| Muelles de Carga (12,9x8,85 m) | 1 | 12.90 | 8.85 | 114.165 |
| Fachada nuevos vestuarios (20,25x7 m) | 1 | 20.25 | 7.00 | 141.750 |
| Fase 2 |  |  |  |  |
| Muelles de Carga (33,25x8,85 m) | 1 | 33.25 | 8.85 | 294.263 |
| Total |  |  |  | 550.178 |

**01.05** m Sistema provisional de protección de borde de cubierta
75.5 m × 27.69 = 2090.60
Sistema provisional de protección de borde de cubierta, que proporciona resistencia para fuerzas dinámicas elevadas y para superficies de trabajo con un ángulo de inclinación máximo de 45°, primera puesta, formado por lona que impida la caida de objetos, amortizable en 10 puestas y estructura soporte con brazos separados entre sí una distancia máxima de 7 m, amortizable en 15 usos. Incluso cuerda de unión de polipropileno, para unir las lonas y cuerda de atado de polipropileno, para atar la cuerda perimetral de las redes a un soporte adecuado.

| Código | Ud | Descripción | Rendimiento | Precio | Importe |
|---|---|---|---|---|---|
| MT015001 | m² | Lona textil (material) | 1.5 | 7.38 | 11.07 |
| MT015002 | ud | Brazos de acero (material) | 0.14 | 18.64 | 2.61 |
| MT015003 | m | Cuerda de polipropileno (material) | 1 | 6.2 | 6.20 |
| MON0101 | h | Peón Ordinario Horario nocturno | 0.35 | 17.82 | 6.24 |
| %CI | % | Costes Indirectos | 6 % | 26.12 | 1.57 |
|  |  | Total |  |  | 27.69 |

| Medición | Uds. | Largo | Parcial |
|---|---|---|---|
| Cubierta estado actual | 1 | 75.50 | 75.500 |
| Total |  |  | 75.5 |

## 02 DEMOLICIÓN
Importe: 42469.88

**02.01** m² Levantado de carpintería acristalada de cualquier tipo situada en fachada
5.6 m² × 8.35 = 46.76
Levantado de carpintería acristalada de cualquier tipo situada en fachada, por medios manuales o con maquinaria demolición adecuada, sin deteriorar los elementos constructivos a los que está sujeta, y carga y trasporte a vertedero o lugar de empleo (hasta 20 km) incluso canon

| Código | Ud | Descripción | Rendimiento | Precio | Importe |
|---|---|---|---|---|---|
| MQ0210 | h | Camión con grúa 12 t (maquinaria; 08/05/2018) | 0.03 | 50.752 | 1.52 |
| MON0110 | h | Oficial 1ª Horario nocturno | 0.15 | 18.68 | 2.80 |
| MON0101 | h | Peón Ordinario Horario nocturno | 0.2 | 17.82 | 3.56 |
| %CI | % | Costes Indirectos | 6 % | 7.88 | 0.47 |
|  |  | Total |  |  | 8.35 |

| Medición | Uds. | Largo | Alto | Parcial |
|---|---|---|---|---|
| 1era ventana | 1 | 2.00 | 0.80 | 1.600 |
| 2da ventana | 1 | 5.00 | 0.80 | 4.000 |
| Total |  |  |  | 5.6 |

**02.02** m² Levantado de puerta de entrada
3.525 m² × 15.7 = 55.34
Levantado de puerta de entrada,por medios manuales o con maquinaria demolición adecuada, sin deteriorar el paramento al que está sujeta, y carga manual sobre camión o contenedor y trasporte a vertedero o lugar de empleo (hasta 20 km) incluso canon.

| Código | Ud | Descripción | Rendimiento | Precio | Importe |
|---|---|---|---|---|---|
| MQ0210 | h | Camión con grúa 12 t | 0.03 | 50.752 | 1.52 |
| MON0110 | h | Oficial 1ª Horario nocturno | 0.33 | 18.68 | 6.16 |
| MON0101 | h | Peón Ordinario Horario nocturno | 0.4 | 17.82 | 7.13 |
| %CI | % | Costes Indirectos | 6 % | 14.81 | 0.89 |
|  |  | Total |  |  | 15.7 |

| Medición | Uds. | Largo | Alto | Parcial |
|---|---|---|---|---|
| puerta actual entrada posterior muelles | 1 | 1.50 | 2.35 | 3.525 |
| Total |  |  |  | 3.525 |

**02.03** m² Demolición de muro de mampostería ordinaria a una cara vista de piedra granítica
433.528 m² × 40.73 = 17657.60
Demolición de muro de mampostería ordinaria a una cara vista de piedra granítica, en seco,por medios manuales o con maquinaria demolición adecuada, y carga mecánica sobre camión o contenedor y trasporte a vertedero o lugar de empleo (hasta 20 km) incluso canon.

| Código | Ud | Descripción | Rendimiento | Precio | Importe |
|---|---|---|---|---|---|
| MQ024001 | h | Martillo manual rompedor eléct. 16 kg (maquinaria; 08/05/2018) | 1 | 4.152 | 4.15 |
| MQ0210 | h | Camión con grúa 12 t | 0.03 | 50.752 | 1.52 |
| MON0110 | h | Oficial 1ª Horario nocturno | 0.8 | 18.68 | 14.94 |
| MON0101 | h | Peón Ordinario Horario nocturno | 1 | 17.82 | 17.82 |
| %CI | % | Costes Indirectos | 6 % | 38.43 | 2.31 |
|  |  | Total |  |  | 40.73 |

| Medición | Uds. | Largo | Alto | Parcial |
|---|---|---|---|---|
| Fachada norte | 1 | 42.00 | 8.20 | 344.400 |
| Fachada oeste | 1 | 5.00 | 8.20 | 41.000 |
| Fachada sur | 1 | 10.35 | 4.65 | 48.128 |
| Total |  |  |  | 433.528 |

**02.04** m² Demolición de cerramiento de fachada
330.128 m² × 10.3 = 3400.32
Demolición de cerramiento de fachada, de fábrica revestida, formada por ladrillo perforado de varios espesores,por medios manuales o con maquinaria demolición adecuada, sin afectar a la estabilidad de los elementos constructivos contiguos, y carga manual sobre camión o contenedor y trasporte a vertedero o lugar de empleo (hasta 20 km) incluso canon.

| Código | Ud | Descripción | Rendimiento | Precio | Importe |
|---|---|---|---|---|---|
| MQ0210 | h | Camión con grúa 12 t | 0.03 | 50.752 | 1.52 |
| MON0110 | h | Oficial 1ª Horario nocturno | 0.2 | 18.68 | 3.74 |
| MON0101 | h | Peón Ordinario Horario nocturno | 0.25 | 17.82 | 4.46 |
| %CI | % | Costes Indirectos | 6 % | 9.72 | 0.58 |
|  |  | Total |  |  | 10.3 |

| Medición | Uds. | Largo | Alto | Parcial |
|---|---|---|---|---|
| Fachada norte | 1 | 42.00 | 6.00 | 252.000 |
| Fachada oeste | 1 | 5.00 | 6.00 | 30.000 |
| Fachada sur | 1 | 10.35 | 4.65 | 48.128 |
| Total |  |  |  | 330.128 |

**02.05** m³ Demolición de pilar de hormigón armado
1.084 m³ × 300.74 = 326.00
Demolición de pilar de hormigón armado,por medios manuales o con maquinaria demolición adecuada, martillo neumático y equipo de oxicorte, y carga manual sobre camión o contenedor y trasporte a vertedero o lugar de empleo (hasta 20 km) incluso canon.

| Código | Ud | Descripción | Rendimiento | Precio | Importe |
|---|---|---|---|---|---|
| MQ024001 | h | Martillo manual rompedor eléct. 16 kg | 5 | 4.152 | 20.76 |
| MQ0210 | h | Camión con grúa 12 t | 0.5 | 50.752 | 25.38 |
| MQ024002 | h | Equipo de oxicorte (maquinaria; 08/05/2018) | 3.85 | 7.252 | 27.92 |
| MON0110 | h | Oficial 1ª Horario nocturno | 5.5 | 18.68 | 102.74 |
| MON0101 | h | Peón Ordinario Horario nocturno | 6 | 17.82 | 106.92 |
| %CI | % | Costes Indirectos | 6 % | 283.72 | 17.02 |
|  |  | Total |  |  | 300.74 |

| Medición | Uds. | Largo | Ancho | Alto | Parcial |
|---|---|---|---|---|---|
| Pilar interior | 1 | 8.85 | 0.35 | 0.35 | 1.084 |
| Total |  |  |  |  | 1.084 |

**02.06** m² Demolición de losa maciza de hormigón armado de hasta 45 cm de canto total
65.35 m² × 77.92 = 5092.07
Demolición de losa maciza de hormigón armado de hasta 45 cm de canto total,por medios manuales o con maquinaria demolición adecuada, previo levantado del pavimento y su base, y carga manual sobre camión o contenedor y trasporte a vertedero o lugar de empleo (hasta 20 km) incluso canon.

| Código | Ud | Descripción | Rendimiento | Precio | Importe |
|---|---|---|---|---|---|
| MQ024001 | h | Martillo manual rompedor eléct. 16 kg | 1.75 | 4.152 | 7.27 |
| MQ0210 | h | Camión con grúa 12 t | 0.05 | 50.752 | 2.54 |
| MON0110 | h | Oficial 1ª Horario nocturno | 1.55 | 18.68 | 28.95 |
| MON0101 | h | Peón Ordinario Horario nocturno | 1.95 | 17.82 | 34.75 |
| %CI | % | Costes Indirectos | 6 % | 73.51 | 4.41 |
|  |  | Total |  |  | 77.92 |

| Medición | Uds. | Largo | Parcial |
|---|---|---|---|
| Losa de planta baja | 1 | 65.35 | 65.350 |
| Total |  |  | 65.35 |

**02.07** m² Demolición de losa de escalera de hormigón armado, hasta 25 cm de espesor, y peldaños, con medios manuales, martillo neumático y
7.125 m² × 42.6 = 303.53
Demolición de losa de escalera de hormigón armado, hasta 25 cm de espesor, y peldaños, por medios manuales o con maquinaria demolición adecuada, martillo neumático y equipo de oxicorte, y carga manual sobre camión o contenedor y trasporte a vertedero o lugar de empleo (hasta 20 km) incluso canon.

| Código | Ud | Descripción | Rendimiento | Precio | Importe |
|---|---|---|---|---|---|
| MQ024001 | h | Martillo manual rompedor eléct. 16 kg | 0.55 | 4.152 | 2.28 |
| MQ0210 | h | Camión con grúa 12 t | 0.03 | 50.752 | 1.52 |
| MQ024002 | h | Equipo de oxicorte | 0.5 | 7.252 | 3.63 |
| MON0110 | h | Oficial 1ª Horario nocturno | 0.8 | 18.68 | 14.94 |
| MON0101 | h | Peón Ordinario Horario nocturno | 1 | 17.82 | 17.82 |
| %CI | % | Costes Indirectos | 6 % | 40.19 | 2.41 |
|  |  | Total |  |  | 42.6 |

| Medición | Uds. | Largo | Ancho | Parcial |
|---|---|---|---|---|
| escaleras existentes | 1 | 2.85 | 2.50 | 7.125 |
| Total |  |  |  | 7.125 |

**02.08** ud Desmontaje de puerta de muelles seccional de más de 7 m² de superficie
6 ud × 84.94 = 509.64
Desmontaje de puerta de muelles seccional de más de 7 m² de superficie, por medios manuales o con maquinaria demolición adecuada, sin deteriorar los elementos constructivos a los que está sujeta, y carga manual sobre camión o contenedor y trasporte a vertedero o lugar de empleo (hasta 20 km) incluso canon.

| Código | Ud | Descripción | Rendimiento | Precio | Importe |
|---|---|---|---|---|---|
| MQ0210 | h | Camión con grúa 12 t | 0.5 | 50.752 | 25.38 |
| MON0110 | h | Oficial 1ª Horario nocturno | 1.5 | 18.68 | 28.02 |
| MON0101 | h | Peón Ordinario Horario nocturno | 1.5 | 17.82 | 26.73 |
| %CI | % | Costes Indirectos | 6 % | 80.13 | 4.81 |
|  |  | Total |  |  | 84.94 |

| Medición | Uds. | Parcial |
|---|---|---|
| Puerta muelle 1 - 6 | 6 | 6.000 |
| Total |  | 6 |

**02.09** ud Desmontaje de estructura de abrigo para los muelles
6 ud × 419.65 = 2517.90
Desmontaje de estructura de abrigo para los muelles,por medios manuales o con maquinaria demolición adecuada y trasporte a vertedero o lugar de empleo (hasta 20 km) incluso canon.

| Código | Ud | Descripción | Rendimiento | Precio | Importe |
|---|---|---|---|---|---|
| MQ024001 | h | Martillo manual rompedor eléct. 16 kg | 5 | 4.152 | 20.76 |
| MQ0210 | h | Camión con grúa 12 t | 0.785 | 50.752 | 39.84 |
| MQ024002 | h | Equipo de oxicorte | 5 | 7.252 | 36.26 |
| MON0110 | h | Oficial 1ª Horario nocturno | 7.9 | 18.68 | 147.57 |
| MON0101 | h | Peón Ordinario Horario nocturno | 8.5 | 17.82 | 151.47 |
| %CI | % | Costes Indirectos | 6 % | 395.90 | 23.75 |
|  |  | Total |  |  | 419.65 |

| Medición | Uds. | Parcial |
|---|---|---|
| muelles 1-6 | 6 | 6.000 |
| Total |  | 6 |

**02.10** ud Desinstalación eléctrica de los elementos de los muelles
6 ud × 96.73 = 580.38
Desinstalación eléctrica de los elementos de los muelles, por medios manuales o con maquinaria demolición adecuada, retirada de conductores y desconexión de la instalación de los actuales muelles, carga y trasporte a vertedero o lugar de empleo (hasta 20 km) incluso canon de los restos.

| Código | Ud | Descripción | Rendimiento | Precio | Importe |
|---|---|---|---|---|---|
| MON0110 | h | Oficial 1ª Horario nocturno | 2.5 | 18.68 | 46.70 |
| MON0101 | h | Peón Ordinario Horario nocturno | 2.5 | 17.82 | 44.55 |
| %CI | % | Costes Indirectos | 6 % | 91.25 | 5.48 |
|  |  | Total |  |  | 96.73 |

| Medición | Uds. | Parcial |
|---|---|---|
| muelles 1-6 | 6 | 6.000 |
| Total |  | 6 |

**02.11** m² Desmontaje de cobertura de teja cerámica curva
270 m² × 10.68 = 2883.60
Desmontaje de cobertura de teja cerámica curva, por medios manuales o con maquinaria demolición adecuada, colocada con mortero a menos de 20 m de altura, en cubierta inclinada a un agua con una pendiente media no superior al 30%; con medios manuales y carga manual sobre camión o contenedor y trasporte a vertedero o lugar de empleo (hasta 20 km) incluso canon.

| Código | Ud | Descripción | Rendimiento | Precio | Importe |
|---|---|---|---|---|---|
| MQ0210 | h | Camión con grúa 12 t | 0.03 | 50.752 | 1.52 |
| MON0110 | h | Oficial 1ª Horario nocturno | 0.2 | 18.68 | 3.74 |
| MON0101 | h | Peón Ordinario Horario nocturno | 0.27 | 17.82 | 4.81 |
| %CI | % | Costes Indirectos | 6 % | 10.07 | 0.60 |
|  |  | Total |  |  | 10.68 |

| Medición | Uds. | Largo | Parcial |
|---|---|---|---|
| Cubierta actual | 1 | 270.00 | 270.000 |
| Total |  |  | 270 |

**02.12** m² Desmontaje de cobertura de placas de fibrocemento con amianto
270 m² × 25.5 = 6885.00
Desmontaje de cobertura de placas de fibrocemento con amianto, por medios manuales o con maquinaria demolición adecuada, sujeta mecánicamente sobre correa estructural a menos de 20 m de altura, por empresa cualificada e inscrita en el Registro de Empresas con Riesgo al Amianto, en cubierta inclinada a dos aguas con una pendiente media del 30%, para una superficie media a desmontar de entre 201 y 500 m²; con medios y equipos adecuados, y carga mecánica sobre camión.
Incluye: Humectación de las placas con una solución acuosa. Desmontaje del elemento. Plastificado, etiquetado y paletizado de las placas en zona delimitada y protegida. Carga del material desmontado y restos de obra sobre camión y trasporte a vertedero o lugar de empleo (hasta 20 km) incluso canon.
Criterio de medición de proyecto: Superficie medida según documentación gráfica de Proyecto.
Criterio de medición de obra: Se medirá la superficie realmente desmontada según especificaciones de Proyecto.
Criterio de valoración económica: El precio incluye el desmontaje de los elementos de fijación, de los remates, de los canalones y de las bajantes y las mediciones de amianto (ambientales y personales).

| Código | Ud | Descripción | Rendimiento | Precio | Importe |
|---|---|---|---|---|---|
| MT02121 | m² | Desmontaje de cobertura de placas de fibrocemento con amianto y elementos de fijación, sujeta mecánicamente sobre correa estructural a menos de 20 m de altura, en cubierta inclinada a dos aguas con una pendiente media del 30%, para una superficie media a desmontar de entre 201 y 500 m²; plastificado, etiquetado y paletizado de las placas con medios y equipos adecuados y carga mecánica del material desmontado sobre camión o contenedor. (material) | 1 | 18.44 | 18.440 |
| MON0101 | h | Peón Ordinario Horario nocturno | 0.315 | 17.82 | 5.613 |
| %CI | % | Costes Indirectos | 6 % | 24.053 | 1.443 |
| MON0102 | h | Peón especializado Horario nocturno (mano de obra) | 0 | 17.82 | 0.000 |
|  |  | Total |  |  | 25.5 |

| Medición | Uds. | Largo | Parcial |
|---|---|---|---|
| Cubierta actual | 1 | 270.00 | 270.000 |
| Total |  |  | 270 |

**02.14** ud Desmontaje de red de instalación eléctrica interior fija en superficie
1 ud × 299.6 = 299.60
Desmontaje de red de instalación eléctrica interior fija en superficie, por medios manuales o con maquinaria demolición adecuada, en local de uso común de 325 m² de superficie construida; con medios manuales, y carga manual sobre camión o contenedor y trasporte a vertedero o lugar de empleo (hasta 20 km) incluso canon.

| Código | Ud | Descripción | Rendimiento | Precio | Importe |
|---|---|---|---|---|---|
| MQ0210 | h | Camión con grúa 12 t | 0.999 | 50.752 | 50.70 |
| MON0101 | h | Peón Ordinario Horario nocturno | 7.25 | 17.82 | 129.20 |
| MON0110 | h | Oficial 1ª Horario nocturno | 5.5 | 18.68 | 102.74 |
| %CI | % | Costes Indirectos | 6 % | 282.64 | 16.96 |
|  |  | Total |  |  | 299.6 |

| Medición | Uds. | Parcial |
|---|---|---|
| instalación electrica superfificial (luminarias, canalizaciones electricas, cuadros, etc.) | 1 | 1.000 |
| Total |  | 1 |

**02.15** Ud Desmontaje de instalaciones de telecomunicaciones, frigorificas, PCI, datos, etc., con medios manuales, y carga manual sobre camión o contenedor.
2 Ud × 400.32 = 800.64
Desmontaje de instalaciones de telecomunicaciones, frigorificas, PCI, por medios manuales o con maquinaria demolición adecuada, y carga manual sobre camión o contenedor.
Incluye: Desmontaje de elementos. Retirada y acopio del material desmontado. Limpieza de los restos de obra. Carga manual del material desmontado y restos de obra sobre camión o contenedor y trasporte a vertedero o lugar de empleo (hasta 20 km) incluso canon de los restos..
Criterio de medición de proyecto: Tiempo de desmontaje de la instalaciones.
Criterio de medición de obra: Se medirá el número de horas reales.

| Código | Ud | Descripción | Rendimiento | Precio | Importe |
|---|---|---|---|---|---|
| MON0110 | h | Oficial 1ª Horario nocturno | 4 | 18.68 | 74.72 |
| MON0101 | h | Peón Ordinario Horario nocturno | 17 | 17.82 | 302.94 |
| %CI | % | Costes Indirectos | 6 % | 377.66 | 22.66 |
|  |  | Total |  |  | 400.32 |

| Medición | Uds. | Parcial |
|---|---|---|
| instalaciones existentes Fase 1 | 1 | 1.000 |
| instalaciones existentes Fase 2 | 1 | 1.000 |
| Total |  | 2 |

**02.16** m² Demolición de pavimento de aglomerado asfáltico en calzada, mediante retroexcavadora con martillo rompedor, y carga mecánica sobre camión o contenedor.
285 m² × 3.9 = 1111.50
Demolición de pavimento de aglomerado asfáltico en calzada, por medios manuales o con maquinaria demolición adecuada, y carga mecánica sobre camión o contenedor.
Incluye: Corte previo del contorno de la zona a demoler. Demolición del elemento. Fragmentación de los escombros en piezas manejables. Retirada y acopio de escombros. Limpieza de los restos de obra. Carga mecánica de escombros sobre camión o contenedor y trasporte a vertedero o lugar de empleo (hasta 20 km) incluso canon.
Criterio de medición de proyecto: Superficie medida según documentación gráfica de Proyecto.
Criterio de medición de obra: Se medirá la superficie realmente demolida según especificaciones de Proyecto.
Criterio de valoración económica: El precio incluye el corte previo del contorno del pavimento, pero no incluye la demolición de la base soporte.

| Código | Ud | Descripción | Rendimiento | Precio | Importe |
|---|---|---|---|---|---|
| MT02161 | h | Retroexcavadora sobre neumáticos, de 85 kW, con martillo rompedor. (maquinaria) | 0.021 | 65 | 1.37 |
| MT02162 | h | Miniretrocargadora sobre neumáticos de 15 kW. (maquinaria) | 0.01 | 40.95 | 0.41 |
| MT02163 | h | Cortadora de pavimento con arranque, desplazamiento y regulación del disco de corte manuales. (maquinaria) | 0.006 | 36.9 | 0.22 |
| MON0101 | h | Peón Ordinario Horario nocturno | 0.094 | 17.82 | 1.68 |
| %CI | % | Costes Indirectos | 6 % | 3.68 | 0.22 |
|  |  | Total |  |  | 3.9 |

| Medición | Uds. | Largo | Parcial |
|---|---|---|---|
| Pavimento exterior a demoler | 1 | 285.00 | 285.000 |
| Total |  |  | 285 |

## 03 ACONDICIONAMIENTO DEL TERRENO
Importe: 56001.22

**03.01** m³ Excavación a cielo abierto
1732.3 m³ × 15.03 = 26036.47
Excavación a cielo abierto, en cualquier tipo de terreno, con medios mecánicos, carga a camión y trasporte a vertedero o lugar de empleo (hasta 20 km) incluso canon de los restos.

| Código | Ud | Descripción | Rendimiento | Precio | Importe |
|---|---|---|---|---|---|
| MQ024001 | h | Martillo manual rompedor eléct. 16 kg | 0.18 | 4.152 | 0.75 |
| MQ0210 | h | Camión con grúa 12 t | 0.04 | 50.752 | 2.03 |
| MQ0211 | h | Retroexcavadora hidráulica sobre neumáticos, de 115 kW (maquinaria; 08/05/2018) | 0.1 | 48.347 | 4.83 |
| MON0110 | h | Oficial 1ª Horario nocturno | 0.18 | 18.68 | 3.36 |
| MON0101 | h | Peón Ordinario Horario nocturno | 0.18 | 17.82 | 3.21 |
| %CI | % | Costes Indirectos | 6 % | 14.18 | 0.85 |
|  |  | Total |  |  | 15.03 |

| Medición | Uds. | Largo | Ancho | Alto | Parcial |
|---|---|---|---|---|---|
| muelles fase 2 | 1 | 125.00 |  | 2.00 | 250.000 |
| muelles fase 1 | 1 | 120.00 |  | 2.00 | 240.000 |
| vestuarios | 1 | 48.00 |  | 2.00 | 96.000 |
| Aljibe | 1 | 4.00 |  | 4.00 | 16.000 |
| Resto de instalación contra incendios | 1 | 50.00 |  | 2.25 | 112.500 |
| Zanjas | 1 | 200.00 |  | 1.00 | 200.000 |
| Arquetas y pozos | 19 | 2.50 |  | 1.00 | 47.500 |
| Cimentaciones |  |  |  |  |  |
| N1 | 1 | 12.00 |  | 2.00 | 24.000 |
| N2 | 1 | 11.75 |  | 2.00 | 23.500 |
| N3 | 1 | 4.90 |  | 2.00 | 9.800 |
| N4-N11 | 1 | 17.50 |  | 2.00 | 35.000 |
| N5 | 1 | 8.80 |  | 2.00 | 17.600 |
| N6 | 1 | 6.20 |  | 2.00 | 12.400 |
| N9-N12 | 1 | 16.70 |  | 2.00 | 33.400 |
| N10 | 1 | 10.00 |  | 2.00 | 20.000 |
| N13 | 1 | 4.40 |  | 2.00 | 8.800 |
| N14 | 1 | 9.00 |  | 2.00 | 18.000 |
| N15 | 1 | 8.90 |  | 2.00 | 17.800 |
| N16 | 1 | 9.50 |  | 2.00 | 19.000 |
| N17 | 1 | 5.70 |  | 2.00 | 11.400 |
| N18 | 1 | 8.40 |  | 2.00 | 16.800 |
| N19 | 1 | 2.90 |  | 2.00 | 5.800 |
| N20 | 1 | 7.20 |  | 2.00 | 14.400 |
| N21 | 1 | 9.50 |  | 2.00 | 19.000 |
| N22 | 1 | 9.50 |  | 2.00 | 19.000 |
| N23 | 1 | 10.10 |  | 2.00 | 20.200 |
| N24 | 1 | 4.00 |  | 2.00 | 8.000 |
| N25 | 1 | 2.20 |  | 2.00 | 4.400 |
| N26 | 1 | 2.50 |  | 2.00 | 5.000 |
| N27 | 1 | 2.50 |  | 2.00 | 5.000 |
| N28 | 1 | 2.50 |  | 2.00 | 5.000 |
| Taludes | 1 |  |  |  | 1.000 |
| Fachada norte | 1 | 60.00 | 2.00 | 2.00 | 240.000 |
| Fachada oeste | 1 | 14.00 | 2.00 | 2.00 | 56.000 |
| Fachada sur | 1 | 25.00 | 2.00 | 2.00 | 100.000 |
| Total |  |  |  |  | 1732.3 |

**03.02** ud Formación de arqueta de paso enterrada, de hormigón "in situ" HA-35/B/20/IIIa, de dimensiones interiores 50x50x50 cm
7 ud × 428.09 = 2996.63
Formación de arqueta de paso enterrada, de hormigón "in situ" HA-35/B/20/IIIa, de dimensiones interiores 50x50x50 cm, sobre solera de hormigón en masa de 15 cm de espesor, formación de pendiente mínima del 2%, con el mismo tipo de hormigón, cerrada superiormente con marco y tapa de fundición clase B-125 según UNE-EN 124. Incluso molde reutilizable de chapa metálica amortizable en 20 usos y colector de conexión de PVC, de tres entradas y una salida, con tapa de registro, para encuentros, carga a camión y trasporte a vertedero o lugar de empleo (hasta 20 km) incluso canon de los restos.

| Código | Ud | Descripción | Rendimiento | Precio | Importe |
|---|---|---|---|---|---|
| MT03001 | m³ | Hormigón HA-35/B/20/IIIa, fabricado en central, con cemento MR (material) | 3.35 | 109.23 | 365.92 |
| MT03002 | m² | Encofrado oculto (material; 08/05/2018) | 2 | 5.392 | 10.78 |
| MON0110 | h | Oficial 1ª Horario nocturno | 0.5 | 18.68 | 9.34 |
| MON0101 | h | Peón Ordinario Horario nocturno | 1 | 17.82 | 17.82 |
| %CI | % | Costes Indirectos | 6 % | 403.86 | 24.23 |
|  |  | Total |  |  | 428.09 |

| Medición | Uds. | Parcial |
|---|---|---|
| Arquetas de saneamiento | 7 | 7.000 |
| Total |  | 7 |

**03.03** ud Arqueta de paso, de hormigón en masa "in situ", de dimensiones interiores 60x60x60 cm
4 ud × 433.88 = 1735.52
Arqueta de paso, de hormigón en masa "in situ", de dimensiones interiores 60x60x60 cm, con marco y tapa de fundición, carga a camión y trasporte a vertedero o lugar de empleo (hasta 20 km) incluso canon de los restos.

| Código | Ud | Descripción | Rendimiento | Precio | Importe |
|---|---|---|---|---|---|
| MT03002 | m² | Encofrado oculto | 2 | 5.392 | 10.78 |
| MT03001 | m³ | Hormigón HA-35/B/20/IIIa, fabricado en central, con cemento MR | 3.4 | 109.23 | 371.38 |
| MON0110 | h | Oficial 1ª Horario nocturno | 0.5 | 18.68 | 9.34 |
| MON0101 | h | Peón Ordinario Horario nocturno | 1 | 17.82 | 17.82 |
| %CI | % | Costes Indirectos | 6 % | 409.32 | 24.56 |
|  |  | Total |  |  | 433.88 |

| Medición | Uds. | Parcial |
|---|---|---|
| Arqueta pluviales | 4 | 4.000 |
| Total |  | 4 |

**03.04** ud Arqueta de bombeo, de obra de fábrica, con losa de hormigón armado HA-35/B/20/IIIa y bombas electrosumegibles de 0,5 kw una de reserva con conexión electrica
1 ud × 3400.36 = 3400.36
Arqueta de bombeo, de obra de fábrica, registrable, de dimensiones interiores 300x200x150 cm, con losa de hormigón armado HA-35/B/20/IIIa y tapa prefabricada de hormigón armado, conjunto de dos bombas iguales, una de ellas de reserva, siendo cada una de ellas una electrobomba sumergible con impulsor vórtex, para achique de aguas residuales y fecales con cuerpos en suspensión o filamentosos, construida en hierro fundido, con una potencia de 0,5 kW con conexión electrica al cuadro de muelles, incluyendo la excavación mecánica y el relleno del trasdós, carga a camión y trasporte a vertedero o lugar de empleo (hasta 20 km) incluso canon de los restos.

| Código | Ud | Descripción | Rendimiento | Precio | Importe |
|---|---|---|---|---|---|
| MT03001 | m³ | Hormigón HA-35/B/20/IIIa, fabricado en central, con cemento MR | 7 | 109.23 | 764.61 |
| MT03401 | ud | Electrobomba sumergible con impuslor VORTEX o similar con potencia de 0,5 kW (material; 08/05/2018) | 2 | 1125.301 | 2250.60 |
| MT03002 | m² | Encofrado oculto | 14 | 5.392 | 75.49 |
| MQ0210 | h | Camión con grúa 12 t | 0.05 | 50.752 | 2.54 |
| MQ0211 | h | Retroexcavadora hidráulica sobre neumáticos, de 115 kW | 0.45 | 48.347 | 21.76 |
| MON0110 | h | Oficial 1ª Horario nocturno | 1.75 | 18.68 | 32.69 |
| MON0101 | h | Peón Ordinario Horario nocturno | 1.75 | 17.82 | 31.19 |
| MON0103 | h | Ayduante Horario nocturno (mano de obra) | 1 | 18.18 | 18.18 |
| MON1000 | h | Capataz Horario nocturno (mano de obra) | 0.5 | 21.65 | 10.83 |
| %CI | % | Costes Indirectos | 6 % | 3207.89 | 192.47 |
|  |  | Total |  |  | 3400.36 |

| Medición | Uds. | Parcial |
|---|---|---|
| Arqueta grupo de bombeo | 1 | 1.000 |
| Total |  | 1 |

**03.05** ud Pozo drenante de elementos prefabricados de hormigón
1 ud × 959.75 = 959.75
Pozo drenante de elementos prefabricados de hormigón, de 1,00 m de diámetro, altura 3 m, con dispositivos de cubrición y cierre, instalado en aceras, zonas peatonales o aparcamientos comunitarios, carga a camión y trasporte a vertedero o lugar de empleo (hasta 20 km) incluso canon de los restos.

| Código | Ud | Descripción | Rendimiento | Precio | Importe |
|---|---|---|---|---|---|
| MT03001 | m³ | Hormigón HA-35/B/20/IIIa, fabricado en central, con cemento MR | 5.5 | 109.23 | 600.765 |
| MT03002 | m² | Encofrado oculto | 7 | 5.392 | 37.744 |
| MQ0211 | h | Retroexcavadora hidráulica sobre neumáticos, de 115 kW | 1 | 48.347 | 48.347 |
| MON0110 | h | Oficial 1ª Horario nocturno | 5.5 | 18.68 | 102.740 |
| MON0101 | h | Peón Ordinario Horario nocturno | 6.5 | 17.82 | 115.830 |
| %CI | % | Costes Indirectos | 6 % | 905.426 | 54.326 |
|  |  | Total |  |  | 959.75 |

| Medición | Uds. | Parcial |
|---|---|---|
| pozo | 1 | 1.000 |
| Total |  | 1 |

**03.06** m Suministro y montaje de acometida general de saneamiento
51.75 m × 84.1 = 4352.18
Suministro y montaje de acometida general de saneamiento, para la evacuación de aguas residuales y/o pluviales a la red general del municipio, con una pendiente mínima del 2%, para la evacuación de aguas residuales y/o pluviales, formada por tubo de PVC liso, serie SN-8, rigidez anular nominal 4 kN/m², de 200 mm de diámetro exterior, pegado mediante adhesivo, colocado sobre lecho de arena de 10 cm de espesor, debidamente compactada y nivelada con pisón vibrante de guiado manual, relleno lateral compactando hasta los riñones y posterior relleno con la misma arena hasta 30 cm por encima de la generatriz superior de la tubería, con sus correspondientes juntas y piezas especiales. Incluso hormigón en HA-35/B/20/IIIa para la posterior reposición del firme existente. Totalmente montada, conexionada y probada, carga a camión y trasporte a vertedero o lugar de empleo (hasta 20 km) incluso canon de los restos.

| Código | Ud | Descripción | Rendimiento | Precio | Importe |
|---|---|---|---|---|---|
| MT03001 | m³ | Hormigón HA-35/B/20/IIIa, fabricado en central, con cemento MR | 0.25 | 109.23 | 27.31 |
| MT03006 | m³ | Arena de 0 a 5 mm de diámetro (material; 08/05/2018) | 0.85 | 6.41 | 5.45 |
| MT03601 | m | Tubo de PVC 200mm (material; 08/05/2018) | 0.75 | 19.82 | 14.87 |
| MQ0301 | h | Pisón vibrante de guiado manual, de 80 kg, con placa de 30x30 cm, tipo rana (maquinaria; 08/05/2018) | 0.05 | 3.485 | 0.17 |
| MQ0211 | h | Retroexcavadora hidráulica sobre neumáticos, de 115 kW | 0.05 | 48.347 | 2.42 |
| MON0110 | h | Oficial 1ª Horario nocturno | 0.7 | 18.68 | 13.08 |
| MON0101 | h | Peón Ordinario Horario nocturno | 0.9 | 17.82 | 16.04 |
| %CI | % | Costes Indirectos | 6 % | 79.34 | 4.76 |
|  |  | Total |  |  | 84.1 |

| Medición | Uds. | Largo | Parcial |
|---|---|---|---|
| Acometida | 1 | 51.75 | 51.750 |
| Total |  |  | 51.75 |

**03.07** m Suministro y montaje de colector enterrado de red horizontal de saneamiento de diámetro 100mm
14.15 m × 24.76 = 350.35
Suministro y montaje de colector enterrado de red horizontal de saneamiento, con arquetas, con una pendiente mínima del 2%, para la evacuación de aguas residuales y/o pluviales, formado por tubo de PVC liso, serie SN-4, rigidez anular nominal 4 kN/m², de hasta 100 mm de diámetro exterior, pegado mediante adhesivo, colocado sobre lecho de arena de 10 cm de espesor, debidamente compactada y nivelada con pisón vibrante de guiado manual, relleno lateral compactando hasta los riñones y posterior relleno con la misma arena hasta 30 cm por encima de la generatriz superior de la tubería. Incluso líquido limpiador y adhesivo. Totalmente montado, conexionado y probado, carga a camión y trasporte a vertedero o lugar de empleo (hasta 20 km) incluso canon de los restos.

| Código | Ud | Descripción | Rendimiento | Precio | Importe |
|---|---|---|---|---|---|
| MT03006 | m³ | Arena de 0 a 5 mm de diámetro | 0.3 | 6.41 | 1.92 |
| MT03071 | m | Tubo de PVC 100mm (material; 08/05/2018) | 1 | 15.387 | 15.39 |
| MQ0301 | h | Pisón vibrante de guiado manual, de 80 kg, con placa de 30x30 cm, tipo rana | 0.02 | 3.485 | 0.07 |
| MQ0211 | h | Retroexcavadora hidráulica sobre neumáticos, de 115 kW | 0.02 | 48.347 | 0.97 |
| MON0110 | h | Oficial 1ª Horario nocturno | 0.125 | 18.68 | 2.34 |
| MON0101 | h | Peón Ordinario Horario nocturno | 0.15 | 17.82 | 2.67 |
| %CI | % | Costes Indirectos | 6 % | 23.36 | 1.40 |
|  |  | Total |  |  | 24.76 |

| Medición | Uds. | Largo | Parcial |
|---|---|---|---|
| Colector de 100 | 1 | 5.45 | 5.450 |
|  | 1 | 5.00 | 5.000 |
|  | 1 | 1.20 | 1.200 |
|  | 1 | 0.60 | 0.600 |
|  | 1 | 1.30 | 1.300 |
|  | 1 | 0.60 | 0.600 |
| Total |  |  | 14.15 |

**03.08** m³ Relleno para la mejora de las propiedades resistentes del terreno
230.5 m³ × 36.94 = 8514.67
Relleno para la mejora de las propiedades resistentes del terreno de apoyo de la cimentación superficial proyectada, con zahorra natural caliza, y compactación en tongadas sucesivas de 30 cm de espesor máximo con compactador tándem autopropulsado, hasta alcanzar una densidad seca no inferior al 95% de la máxima obtenida en el ensayo Proctor Modificado, realizado según UNE 103501.

| Código | Ud | Descripción | Rendimiento | Precio | Importe |
|---|---|---|---|---|---|
| MT030081 | m² | Geotextil no tejido compuesto por fibras de polipropileno unidas por agujeteado, con una resistencia a la tracción longitudinal de 5,4 kN/m y una resistencia a la tracción transversal de 5,9 kN/m, colocado sobre el terreno. (material; 20/06/2019) | 2.2 | 0.49 | 1.08 |
| MT03008 | m³ | Zahorra natural caliza (material; 08/05/2018) | 1 | 15.1 | 15.10 |
| MQ0308 | h | Compactador tándem autopropulsado, de 63 kW, de 8,75 t, anchura de trabajo 168 cm (maquinaria; 08/05/2018) | 0.25 | 39.021 | 9.76 |
| MON0101 | h | Peón Ordinario Horario nocturno | 0.5 | 17.82 | 8.91 |
| %CI | % | Costes Indirectos | 6 % | 34.85 | 2.09 |
|  |  | Total |  |  | 36.94 |

| Medición | Uds. | Largo | Alto | Parcial |
|---|---|---|---|---|
| terreno muelles fase 2 | 1 | 186.00 | 0.50 | 93.000 |
| terreno muelles fase 1 | 1 | 181.00 | 0.50 | 90.500 |
| terreno vestuario | 1 | 94.00 | 0.50 | 47.000 |
| Total |  |  |  | 230.5 |

**03.08.01** m³ Zahorra natural caliza
1 m³ × 16.01 = 16.01
Zahorra natural caliza, procedente de la trituración, total o parcial, de piedra de cantera o de grava natural

| Código | Ud | Descripción | Rendimiento | Precio | Importe |
|---|---|---|---|---|---|
| MT03008 | m³ | Zahorra natural caliza | 1 | 15.1 | 15.10 |
| %CI | % | Costes Indirectos | 6 % | 15.10 | 0.91 |
|  |  | Total |  |  | 16.01 |

**03.08.02** m² Geotextil no tejido compuesto por fibras de polipropileno unidas por agujeteado.
1 m² × 2.01 = 2.01
Geotextil no tejido compuesto por fibras de polipropileno unidas por agujeteado, con una resistencia a la tracción longitudinal de 25,2 kN/m, una resistencia a la tracción transversal de 25,6 kN/m, una apertura de cono al ensayo de perforación dinámica según UNE-EN ISO 13433 inferior a 9,6 mm, resistencia CBR a punzonamiento 4,5 kN y una masa superficial de 350 g/m². Según UNE-EN 13252.

| Código | Ud | Descripción | Rendimiento | Precio | Importe |
|---|---|---|---|---|---|
| MT030081b | m² | Geotextil no tejido compuesto por fibras de polipropileno unidas por agujeteado, con una resistencia a la tracción longitudinal de 25,2 kN/m y una resistencia a la tracción transversal de 25,6 kN/m, colocado sobre el terreno. (material; 20/06/2019) | 1 | 1.81 | 1.81 |
| MON0101 | h | Peón Ordinario Horario nocturno | 0.005 | 17.82 | 0.09 |
| %CI | % | Costes Indirectos | 6 % | 1.90 | 0.11 |
|  |  | Total |  |  | 2.01 |

**03.08.03** m³ Relleno para la mejora de las propiedades resistentes del terreno todo uno de cantera.
1 m³ × 39.63 = 39.63
Relleno para la mejora de las propiedades resistentes del terreno todo uno de cantera, con zahorra natural caliza, y compactación en tongadas sucesivas de 30 cm de espesor máximo con compactador tándem autopropulsado, hasta alcanzar una densidad seca no inferior al 95% de la máxima obtenida en el ensayo Proctor Modificado, realizado según UNE 103501, capa de geotextil no tejido compuesto por fibras de polipropileno unidas por agujeteado, con una resistencia a la tracción longitudinal de 25,2 kN/m, una resistencia a la tracción transversal de 25,6 kN/m, una apertura de cono al ensayo de perforación dinámica según UNE-EN ISO 13433 inferior a 9,6 mm, resistencia CBR a punzonamiento 4,5 kN y una masa superficial de 350 g/m². Según UNE-EN 13252.

| Código | Ud | Descripción | Rendimiento | Precio | Importe |
|---|---|---|---|---|---|
| MT030081b | m² | Geotextil no tejido compuesto por fibras de polipropileno unidas por agujeteado, con una resistencia a la tracción longitudinal de 25,2 kN/m y una resistencia a la tracción transversal de 25,6 kN/m, colocado sobre el terreno. | 2 | 1.81 | 3.62 |
| MT03008 | m³ | Zahorra natural caliza | 1 | 15.1 | 15.10 |
| MQ0308 | h | Compactador tándem autopropulsado, de 63 kW, de 8,75 t, anchura de trabajo 168 cm | 0.25 | 39.021 | 9.76 |
| MON0101 | h | Peón Ordinario Horario nocturno | 0.5 | 17.82 | 8.91 |
| %CI | % | Costes Indirectos | 6 % | 37.39 | 2.24 |
|  |  | Total |  |  | 39.63 |

**03.09** m Colector suspendido de PVC, serie B de hasta 100 mm de diámetro, unión pegada con adhesivo.
20.9 m × 23.28 = 486.55
Colector suspendido de red horizontal, formado por tubo PVC, serie B de hasta 100 mm de diámetro y 3,2 mm de espesor, serie SN-8, rigidez anular nominal 8 kN/m², unión pegada con adhesivo, con una pendiente mínima del 1,00%, para la evacuación de aguas residuales (a baja y alta temperatura) y/o pluviales en el interior de la estructura de los edificios. Incluso líquido limpiador, adhesivo para tubos y accesorios de PVC, material auxiliar para montaje y sujeción a la obra, accesorios y piezas especiales.

| Código | Ud | Descripción | Rendimiento | Precio | Importe |
|---|---|---|---|---|---|
| MT03602 | m | Tubo de PVC 160mm (material; 08/05/2018) | 1 | 17.384 | 17.38 |
| MON0110 | h | Oficial 1ª Horario nocturno | 0.15 | 18.68 | 2.80 |
| MON0101 | h | Peón Ordinario Horario nocturno | 0.1 | 17.82 | 1.78 |
| %CI | % | Costes Indirectos | 6 % | 21.96 | 1.32 |
|  |  | Total |  |  | 23.28 |

| Medición | Uds. | Largo | Parcial |
|---|---|---|---|
| Bajo losa de planta baja |  |  |  |
| de 50 | 1 | 2.20 | 2.200 |
|  | 1 | 1.60 | 1.600 |
|  | 1 | 1.00 | 1.000 |
|  | 1 | 1.70 | 1.700 |
| de 40 | 1 | 1.70 | 1.700 |
|  | 1 | 1.00 | 1.000 |
|  | 1 | 1.00 | 1.000 |
| de 75 | 1 | 1.90 | 1.900 |
| de 100 | 1 | 0.60 | 0.600 |
|  | 1 | 1.30 | 1.300 |
|  | 1 | 1.30 | 1.300 |
|  | 1 | 0.60 | 0.600 |
|  | 1 | 5.00 | 5.000 |
| Total |  |  | 20.9 |

**03.10** m Suministro y montaje de colector enterrado de red horizontal de saneamiento de diámetro 50 mm
46.7 m × 21.26 = 992.84
Suministro y montaje de colector enterrado de red horizontal de saneamiento, con arquetas, con una pendiente mínima del 2%, para la evacuación de aguas residuales y/o pluviales, formado por tubo de PVC liso, serie SN-8, rigidez anular nominal 8 kN/m², de 50 mm de diámetro exterior, pegado mediante adhesivo, colocado sobre lecho de arena de 10 cm de espesor, debidamente compactada y nivelada con pisón vibrante de guiado manual, relleno lateral compactando hasta los riñones y posterior relleno con la misma arena hasta 30 cm por encima de la generatriz superior de la tubería. Incluso líquido limpiador y adhesivo. Totalmente montado, conexionado y probado.

| Código | Ud | Descripción | Rendimiento | Precio | Importe |
|---|---|---|---|---|---|
| MT03006 | m³ | Arena de 0 a 5 mm de diámetro | 0.3 | 6.41 | 1.92 |
| MT03101 | m | Tubo de PVC 50mm (material; 08/05/2018) | 1 | 12.082 | 12.08 |
| MQ0301 | h | Pisón vibrante de guiado manual, de 80 kg, con placa de 30x30 cm, tipo rana | 0.02 | 3.485 | 0.07 |
| MQ0211 | h | Retroexcavadora hidráulica sobre neumáticos, de 115 kW | 0.02 | 48.347 | 0.97 |
| MON0110 | h | Oficial 1ª Horario nocturno | 0.125 | 18.68 | 2.34 |
| MON0101 | h | Peón Ordinario Horario nocturno | 0.15 | 17.82 | 2.67 |
| %CI | % | Costes Indirectos | 6 % | 20.05 | 1.20 |
|  |  | Total |  |  | 21.26 |

| Medición | Uds. | Largo | Parcial |
|---|---|---|---|
| Bajo losa de planta baja |  |  |  |
| Colector 50 | 1 | 27.00 | 27.000 |
|  | 1 | 6.90 | 6.900 |
|  | 1 | 8.30 | 8.300 |
|  | 1 | 1.80 | 1.800 |
|  | 1 | 1.65 | 1.650 |
|  | 1 | 1.05 | 1.050 |
| Total |  |  | 46.7 |

**03.11** m Suministro y montaje de colector enterrado de red horizontal de saneamiento de diámetro 40
3.7 m × 21.04 = 77.85
Suministro y montaje de colector enterrado de red horizontal de saneamiento, con arquetas, con una pendiente mínima del 2%, para la evacuación de aguas residuales y/o pluviales, formado por tubo de PVC liso, serie SN-8, rigidez anular nominal 8 kN/m², de 40 mm de diámetro exterior, pegado mediante adhesivo, colocado sobre lecho de arena de 10 cm de espesor, debidamente compactada y nivelada con pisón vibrante de guiado manual, relleno lateral compactando hasta los riñones y posterior relleno con la misma arena hasta 30 cm por encima de la generatriz superior de la tubería. Incluso líquido limpiador y adhesivo. Totalmente montado, conexionado y probado.

| Código | Ud | Descripción | Rendimiento | Precio | Importe |
|---|---|---|---|---|---|
| MT03006 | m³ | Arena de 0 a 5 mm de diámetro | 0.3 | 6.41 | 1.92 |
| MT03102 | m | Tubo de PVC 40mm (material; 08/05/2018) | 1 | 11.882 | 11.88 |
| MQ0301 | h | Pisón vibrante de guiado manual, de 80 kg, con placa de 30x30 cm, tipo rana | 0.02 | 3.485 | 0.07 |
| MQ0211 | h | Retroexcavadora hidráulica sobre neumáticos, de 115 kW | 0.02 | 48.347 | 0.97 |
| MON0110 | h | Oficial 1ª Horario nocturno | 0.125 | 18.68 | 2.34 |
| MON0101 | h | Peón Ordinario Horario nocturno | 0.15 | 17.82 | 2.67 |
| %CI | % | Costes Indirectos | 6 % | 19.85 | 1.19 |
|  |  | Total |  |  | 21.04 |

| Medición | Uds. | Largo | Parcial |
|---|---|---|---|
| Bajo losa de planta baja |  |  |  |
| Colector de 40 | 1 | 1.00 | 1.000 |
|  | 1 | 1.00 | 1.000 |
|  | 1 | 1.70 | 1.700 |
| Total |  |  | 3.7 |

**03.12** m Suministro y montaje de colector enterrado de red horizontal de saneamiento de diámetro 75
1.9 m × 22.22 = 42.22
Suministro y montaje de colector enterrado de red horizontal de saneamiento, con arquetas, con una pendiente mínima del 2%, para la evacuación de aguas residuales y/o pluviales, formado por tubo de PVC liso, serie SN-8, rigidez anular nominal 8 kN/m², de 75 mm de diámetro exterior, pegado mediante adhesivo, colocado sobre lecho de arena de 10 cm de espesor, debidamente compactada y nivelada con pisón vibrante de guiado manual, relleno lateral compactando hasta los riñones y posterior relleno con la misma arena hasta 30 cm por encima de la generatriz superior de la tubería. Incluso líquido limpiador y adhesivo. Totalmente montado, conexionado y probado.

| Código | Ud | Descripción | Rendimiento | Precio | Importe |
|---|---|---|---|---|---|
| MT03006 | m³ | Arena de 0 a 5 mm de diámetro | 0.3 | 6.41 | 1.92 |
| MT03103 | m | Tubo de PVC 75mm (material; 08/05/2018) | 1 | 12.99 | 12.99 |
| MQ0301 | h | Pisón vibrante de guiado manual, de 80 kg, con placa de 30x30 cm, tipo rana | 0.02 | 3.485 | 0.07 |
| MQ0211 | h | Retroexcavadora hidráulica sobre neumáticos, de 115 kW | 0.02 | 48.347 | 0.97 |
| MON0110 | h | Oficial 1ª Horario nocturno | 0.125 | 18.68 | 2.34 |
| MON0101 | h | Peón Ordinario Horario nocturno | 0.15 | 17.82 | 2.67 |
| %CI | % | Costes Indirectos | 6 % | 20.96 | 1.26 |
|  |  | Total |  |  | 22.22 |

| Medición | Uds. | Largo | Parcial |
|---|---|---|---|
| Bajo losa de planta baja |  |  |  |
| Colector 75 | 1 | 1.90 | 1.900 |
| Total |  |  | 1.9 |

**03.13** ud Arqueta de registro, de hormigón "in situ" HA-35/B/20/IIIa, de dimensiones interiores 60x60x60 cm
7 ud × 433.88 = 3037.16
Formación de arqueta de paso enterrada, de hormigón "in situ" HA-35/B/20/IIIa, de dimensiones interiores 60x60x60 cm, sobre solera de hormigón en masa de 15 cm de espesor, formación de pendiente mínima del 2%, con el mismo tipo de hormigón, cerrada superiormente con marco y tapa de fundición clase B-125 según UNE-EN 124. Incluso molde reutilizable de chapa metálica amortizable en 20 usos y colector de conexión de PVC, de tres entradas y una salida, con tapa de registro, para encuentros, carga a camión y trasporte a vertedero o lugar de empleo (hasta 20 km) incluso canon de los restos.

| Código | Ud | Descripción | Rendimiento | Precio | Importe |
|---|---|---|---|---|---|
| MT03001 | m³ | Hormigón HA-35/B/20/IIIa, fabricado en central, con cemento MR | 3.4 | 109.23 | 371.38 |
| MT03002 | m² | Encofrado oculto | 2 | 5.392 | 10.78 |
| MON0110 | h | Oficial 1ª Horario nocturno | 0.5 | 18.68 | 9.34 |
| MON0101 | h | Peón Ordinario Horario nocturno | 1 | 17.82 | 17.82 |
| %CI | % | Costes Indirectos | 6 % | 409.32 | 24.56 |
|  |  | Total |  |  | 433.88 |

| Medición | Uds. | Parcial |
|---|---|---|
| Arquetas reposición de servicios | 7 | 7.000 |
| Total |  | 7 |

**03.14** m Colector enterrado de red horizontal de saneamiento, con arquetas, con una pendiente mínima del 2%, de 200 mm de diámetro exterior.
104.25 m × 26.73 = 2786.60
Colector enterrado de red horizontal de saneamiento, con arquetas, con una pendiente mínima del 2%, para la evacuación de aguas residuales y/o pluviales, formado por tubo de PVC liso, serie SN-8, rigidez anular nominal 8 kN/m², de 200 mm de diámetro exterior, pegado mediante adhesivo, colocado sobre lecho de arena de 10 cm de espesor, debidamente compactada y nivelada con pisón vibrante de guiado manual, relleno lateral compactando hasta los riñones y posterior relleno con la misma arena hasta 30 cm por encima de la generatriz superior de la tubería. Incluso líquido limpiador y adhesivo para tubos y accesorios de PVC, carga a camión y trasporte a vertedero o lugar de empleo (hasta 20 km) incluso canon de los restos.
Incluye: Replanteo y trazado del conducto en planta y pendientes. Presentación en seco de tubos y piezas especiales. Vertido de la arena en el fondo de la zanja. Descenso y colocación de los colectores en el fondo de la zanja. Montaje, conexionado y comprobación de su correcto funcionamiento. Ejecución del relleno envolvente. Realización de pruebas de servicio.
Criterio de medición de proyecto: Longitud medida en proyección horizontal, según documentación gráfica de Proyecto, entre caras interiores de arquetas.
Criterio de medición de obra: Se medirá, en proyección horizontal, la longitud realmente ejecutada según especificaciones de Proyecto, entre caras interiores de arquetas, incluyendo los tramos ocupados por piezas especiales.
Criterio de valoración económica: El precio no incluye las arquetas, la excavación ni el relleno principal.

| Código | Ud | Descripción | Rendimiento | Precio | Importe |
|---|---|---|---|---|---|
| MT03006 | m³ | Arena de 0 a 5 mm de diámetro | 0.385 | 6.41 | 2.47 |
| MT031401 | m | Tubo de PVC liso, para saneamiento enterrado sin presión, serie SN-8, rigidez anular nominal de 8 kN/m², de 200 mm de diámetro exterior, según UNE-EN 1401-1. (material) | 1.05 | 10.06 | 10.56 |
| MT08522 | l | Líquido limpiador para pegado mediante adhesivo de tubos y accesorios de PVC. (material) | 0.079 | 15.74 | 1.24 |
| MT08523 | l | Adhesivo para tubos y accesorios de PVC. (material) | 0.039 | 21.81 | 0.85 |
| MT03141 | h | Dumper de descarga frontal de 2 t de carga útil. (maquinaria) | 0.032 | 9.25 | 0.30 |
| MQ0301 | h | Pisón vibrante de guiado manual, de 80 kg, con placa de 30x30 cm, tipo rana | 0.24 | 3.485 | 0.84 |
| MT03161 | h | Camión cisterna de 8 m³ de capacidad. (maquinaria) | 0.003 | 40.02 | 0.12 |
| MON0110 | h | Oficial 1ª Horario nocturno | 0.268 | 18.68 | 5.01 |
| MON0101 | h | Peón Ordinario Horario nocturno | 0.215 | 17.82 | 3.83 |
| %CI | % | Costes Indirectos | 6 % | 25.22 | 1.51 |
|  |  | Total |  |  | 26.73 |

| Medición | Uds. | Largo | Parcial |
|---|---|---|---|
| colector pluviales fachada sur | 1 | 39.25 | 39.250 |
| colector naseamiento | 1 | 65.00 | 65.000 |
| Total |  |  | 104.25 |

**03.15** ud Sumidero sifónico de PVC, de salida vertical de 75 mm de diámetro.
7 ud × 20.21 = 141.47
Instalación de sumidero sifónico de PVC, de salida vertical de 75 mm de diámetro, con rejilla de PVC de 200x200 mm, para recogida de aguas pluviales o de locales húmedos. Incluso accesorios de montaje, piezas especiales y elementos de sujeción, carga a camión y trasporte a vertedero o lugar de empleo (hasta 20 km) incluso canon de los restos.
Incluye: Replanteo y trazado. Montaje, conexionado y comprobación de su correcto funcionamiento.
Criterio de medición de proyecto: Número de unidades previstas, según documentación gráfica de Proyecto.
Criterio de medición de obra: Se medirá el número de unidades realmente ejecutadas según especificaciones de Proyecto.

| Código | Ud | Descripción | Rendimiento | Precio | Importe |
|---|---|---|---|---|---|
| MT03151 | ud | Sumidero sifónico de PVC, de salida vertical de 75 mm de diámetro, con rejilla de PVC de 200x200 mm. (material) | 1 | 12.65 | 12.65 |
| MT03152 | ud | Kit de accesorios de montaje, piezas especiales y elementos de sujeción, para saneamiento. (material) | 1 | 0.75 | 0.75 |
| MON0110 | h | Oficial 1ª Horario nocturno | 0.303 | 18.68 | 5.66 |
| %CI | % | Costes Indirectos | 6 % | 19.06 | 1.14 |
|  |  | Total |  |  | 20.21 |

| Medición | Uds. | Parcial |
|---|---|---|
| Interior nave | 5 | 5.000 |
| vestuarios | 2 | 2.000 |
| Total |  | 7 |

**03.16** m³ Relleno de zanjas con tierra seleccionada procedente de la propia excavación, y compactación en tongadas sucesivas de 25 cm de espesor máximo con medios mecánicos, hasta alcanzar una densidad seca no inferior al 100% de la máxima obtenida en el ensayo Proctor Modificado, realizado según UNE 103501.
1 m³ × 5.41 = 5.41
Relleno de zanjas con tierra seleccionada procedente de la propia excavación, y compactación en tongadas sucesivas de 25 cm de espesor máximo con medios mecánicos, hasta alcanzar una densidad seca no inferior al 100% de la máxima obtenida en el ensayo Proctor Modificado, realizado según UNE 103501.
Incluye: Extendido del material de relleno en tongadas de espesor uniforme. Humectación o desecación de cada tongada. Compactación.
Criterio de medición de proyecto: Volumen medido sobre las secciones teóricas de la excavación, según documentación gráfica de Proyecto.
Criterio de medición de obra: Se medirá, en perfil compactado, el volumen realmente ejecutado según especificaciones de Proyecto, sin incluir los incrementos por excesos de excavación no autorizados.
Criterio de valoración económica: El precio no incluye la realización del ensayo Proctor Modificado.

| Código | Ud | Descripción | Rendimiento | Precio | Importe |
|---|---|---|---|---|---|
| MT03161 | h | Camión cisterna de 8 m³ de capacidad. | 0.005 | 40.02 | 0.20 |
| MT03162 | h | Camión basculante de 12 t de carga, de 162 kW. (maquinaria) | 0.016 | 40.62 | 0.65 |
| MT03163 | h | Pala cargadora sobre neumáticos de 120 kW/1,9 m³. (maquinaria) | 0.011 | 40.59 | 0.45 |
| MT03164 | h | Compactador monocilíndrico vibrante autopropulsado, de 129 kW, de 16,2 t, anchura de trabajo 213,4 cm. (maquinaria) | 0.054 | 63.08 | 3.41 |
| MON0101 | h | Peón Ordinario Horario nocturno | 0.022 | 17.82 | 0.39 |
| %CI | % | Costes Indirectos | 6 % | 5.10 | 0.31 |
|  |  | Total |  |  | 5.41 |

**03.17** m Colector formado por tubo de PVC liso, serie SN-8, rigidez anular nominal 8 kN/m², de 315 mm de diámetro exterior.
1 m × 27.54 = 27.54

| Código | Ud | Descripción | Rendimiento | Precio | Importe |
|---|---|---|---|---|---|
| MT03171 | m | Tubo de PVC liso, para saneamiento enterrado sin presión, serie SN-8, rigidez anular nominal 8 kN/m², de 315 mm de diámetro exterior, según UNE-EN 1401-1. (material) | 1.05 | 24.74 | 25.98 |
| %CI | % | Costes Indirectos | 6 % | 25.98 | 1.56 |
|  |  | Total |  |  | 27.54 |

## 04 CIMENTACIONES
Importe: 53095.57

**04.01** m³ Zapata de cimentación de hormigón armado, realizada con hormigón HA-35/B/20/IIIa
110.489 m³ × 295.04 = 32598.67
Zapata de cimentación de hormigón armado, realizada con hormigón HA-35/B/20/IIIa fabricado en central, y vertido desde camión, manual o mediante bomba, y acero UNE-EN 10080 B 500 S, cuantía 140 kg/m³, sin incluir encofrado.

| Código | Ud | Descripción | Rendimiento | Precio | Importe |
|---|---|---|---|---|---|
| MT03001 | m³ | Hormigón HA-35/B/20/IIIa, fabricado en central, con cemento MR | 1 | 109.23 | 109.23 |
| MT0411 | kg | Acero en barras corrugadas, UNE-EN 10080 B 500 S (material) | 140 | 0.99 | 138.60 |
| MON0101 | h | Peón Ordinario Horario nocturno | 0.65 | 17.82 | 11.58 |
| MON1000 | h | Capataz Horario nocturno | 0.4 | 21.65 | 8.66 |
| MON0110 | h | Oficial 1ª Horario nocturno | 0.55 | 18.68 | 10.27 |
| %CI | % | Costes Indirectos | 6 % | 278.34 | 16.70 |
|  |  | Total |  |  | 295.04 |

| Medición | Uds. | Largo | Ancho | Alto | Parcial |
|---|---|---|---|---|---|
| N1 | 1 | 3.45 | 3.45 | 0.80 | 9.522 |
| N2 | 1 | 3.55 | 3.25 | 0.75 | 8.653 |
| N3 | 1 | 2.40 | 2.00 | 0.40 | 1.920 |
| N4 | 1 | 3.60 | 3.20 | 0.70 | 8.064 |
| N11 | 1 | 2.25 | 1.80 | 0.35 | 1.418 |
| N5 | 1 | 3.25 | 2.70 | 0.60 | 5.265 |
| N6 | 1 | 2.75 | 2.20 | 0.45 | 2.723 |
| N9-N12 | 1 | 5.50 | 3.00 | 0.65 | 10.725 |
| N10 | 1 | 3.15 | 3.15 | 0.70 | 6.946 |
| N13 | 1 | 2.05 | 2.05 | 0.45 | 1.891 |
| N14 | 1 | 3.25 | 2.75 | 0.60 | 5.363 |
| N15 | 1 | 3.25 | 2.70 | 0.60 | 5.265 |
| N16 | 1 | 3.35 | 2.80 | 0.60 | 5.628 |
| N17 | 1 | 2.65 | 2.10 | 0.45 | 2.504 |
| N18 | 1 | 2.95 | 2.80 | 0.60 | 4.956 |
| N19 | 1 | 1.65 | 1.65 | 0.30 | 0.817 |
| N20 | 1 | 2.65 | 2.65 | 0.60 | 4.214 |
| N21 | 1 | 3.05 | 3.05 | 0.70 | 6.512 |
| N22 | 1 | 3.05 | 3.05 | 0.70 | 6.512 |
| N23 | 1 | 3.15 | 3.15 | 0.70 | 6.946 |
| N24 | 1 | 1.95 | 1.95 | 0.40 | 1.521 |
| N25 | 1 | 1.45 | 1.45 | 0.40 | 0.841 |
| N26 | 1 | 1.55 | 1.55 | 0.35 | 0.841 |
| N27 | 1 | 1.55 | 1.55 | 0.30 | 0.721 |
| N28 | 1 | 1.55 | 1.55 | 0.30 | 0.721 |
| Total |  |  |  |  | 110.489 |

**04.03** m² Montaje y desmontaje de sistema de encofrado recuperable
150.735 m² × 15.54 = 2342.42
Montaje y desmontaje de sistema de encofrado recuperable, realizado con paneles metálicos, amortizables en 200 usos para zapata de cimentación.

| Código | Ud | Descripción | Rendimiento | Precio | Importe |
|---|---|---|---|---|---|
| MT03002 | m² | Encofrado oculto | 1 | 5.392 | 5.39 |
| MON0101 | h | Peón Ordinario Horario nocturno | 0.52 | 17.82 | 9.27 |
| %CI | % | Costes Indirectos | 6 % | 14.66 | 0.88 |
|  |  | Total |  |  | 15.54 |

| Medición | Uds. | Largo | Alto | Parcial |
|---|---|---|---|---|
| N1 | 2 | 6.90 | 0.80 | 11.040 |
| N2 | 2 | 6.80 | 0.75 | 10.200 |
| N3 | 2 | 4.40 | 0.40 | 3.520 |
| N4 | 2 | 6.80 | 0.70 | 9.520 |
| N11 | 2 | 4.05 | 0.35 | 2.835 |
| N5 | 2 | 5.95 | 0.60 | 7.140 |
| N6 | 2 | 4.95 | 0.45 | 4.455 |
| N9-N12 | 2 | 8.50 | 0.65 | 11.050 |
| N10 | 2 | 6.30 | 0.70 | 8.820 |
| N13 | 2 | 4.10 | 0.45 | 3.690 |
| N14 | 2 | 6.00 | 0.60 | 7.200 |
| N15 | 2 | 5.95 | 0.60 | 7.140 |
| N16 | 2 | 6.15 | 0.60 | 7.380 |
| N17 | 2 | 4.75 | 0.45 | 4.275 |
| N18 | 2 | 5.75 | 0.60 | 6.900 |
| N19 | 2 | 3.30 | 0.30 | 1.980 |
| N20 | 2 | 5.30 | 0.60 | 6.360 |
| N21 | 2 | 6.10 | 0.70 | 8.540 |
| N22 | 2 | 6.10 | 0.70 | 8.540 |
| N23 | 2 | 6.30 | 0.70 | 8.820 |
| N24 | 2 | 3.90 | 0.40 | 3.120 |
| N25 | 2 | 2.90 | 0.40 | 2.320 |
| N26 | 2 | 3.10 | 0.35 | 2.170 |
| N27 | 2 | 3.10 | 0.30 | 1.860 |
| N28 | 2 | 3.10 | 0.30 | 1.860 |
| Total |  |  |  | 150.735 |

**04.04** m³ Hormigón de limpieza HL-150/C/TM
18.155 m³ × 7.86 = 142.70
Hormigón HL-150/C/TM, fabricado en central y vertido desde camión, manual o bomba, para formación de capa de hormigón de limpieza y nivelado de fondos de cimentación.

| Código | Ud | Descripción | Rendimiento | Precio | Importe |
|---|---|---|---|---|---|
| MT04041 | m³ | Hormigón de limpieza HL-150/C/TM, fabricado en central. (material; 13/03/2024) | 0.106 | 66 | 6.996 |
| MON0110 | h | Oficial 1ª Horario nocturno | 0.008 | 18.68 | 0.149 |
| MON0103 | h | Ayduante Horario nocturno | 0.015 | 18.18 | 0.273 |
| %CI | % | Costes Indirectos | 6 % | 7.418 | 0.445 |
|  |  | Total |  |  | 7.86 |

| Medición | Uds. | Largo | Ancho | Alto | Parcial |
|---|---|---|---|---|---|
| N1 | 1 | 3.45 | 3.45 | 0.10 | 1.190 |
| N2 | 1 | 3.55 | 3.25 | 0.10 | 1.154 |
| N3 | 1 | 2.40 | 2.00 | 0.10 | 0.480 |
| N4 | 1 | 3.60 | 3.20 | 0.10 | 1.152 |
| N11 | 1 | 2.25 | 1.80 | 0.10 | 0.405 |
| N5 | 1 | 3.25 | 2.70 | 0.10 | 0.878 |
| N6 | 1 | 2.75 | 2.20 | 0.10 | 0.605 |
| N9-N12 | 1 | 5.50 | 3.00 | 0.10 | 1.650 |
| N10 | 1 | 3.15 | 3.15 | 0.10 | 0.992 |
| N13 | 1 | 2.05 | 2.05 | 0.10 | 0.420 |
| N14 | 1 | 3.25 | 2.75 | 0.10 | 0.894 |
| N15 | 1 | 3.25 | 2.70 | 0.10 | 0.878 |
| N16 | 1 | 3.35 | 2.80 | 0.10 | 0.938 |
| N17 | 1 | 2.65 | 2.10 | 0.10 | 0.557 |
| N18 | 1 | 2.95 | 2.80 | 0.10 | 0.826 |
| N19 | 1 | 1.65 | 1.65 | 0.10 | 0.272 |
| N20 | 1 | 2.65 | 2.65 | 0.10 | 0.702 |
| N21 | 1 | 3.05 | 3.05 | 0.10 | 0.930 |
| N22 | 1 | 3.05 | 3.05 | 0.10 | 0.930 |
| N23 | 1 | 3.15 | 3.15 | 0.10 | 0.992 |
| N24 | 1 | 1.95 | 1.95 | 0.10 | 0.380 |
| N25 | 1 | 1.45 | 1.45 | 0.10 | 0.210 |
| N26 | 1 | 1.55 | 1.55 | 0.10 | 0.240 |
| N27 | 1 | 1.55 | 1.55 | 0.10 | 0.240 |
| N28 | 1 | 1.55 | 1.55 | 0.10 | 0.240 |
| Total |  |  |  |  | 18.155 |

**04.05** m³ Hormigón armado para vigas descolgadas HA-35/B/20/IIa
41.387 m³ × 274.05 = 11342.11
Viga descolgada de hormigón armado, realizada con hormigón HA-35/B/20/IIIa fabricado en central, y vertido desde camión, manual o bomba, y acero UNE-EN 10080 B 500 S, cuantía 120 kg/m³, sin incluir encofrado.

| Código | Ud | Descripción | Rendimiento | Precio | Importe |
|---|---|---|---|---|---|
| MT03001 | m³ | Hormigón HA-35/B/20/IIIa, fabricado en central, con cemento MR | 1 | 109.23 | 109.23 |
| MT0411 | kg | Acero en barras corrugadas, UNE-EN 10080 B 500 S | 120 | 0.99 | 118.80 |
| MON0110 | h | Oficial 1ª Horario nocturno | 0.55 | 18.68 | 10.27 |
| MON0101 | h | Peón Ordinario Horario nocturno | 0.65 | 17.82 | 11.58 |
| MON1000 | h | Capataz Horario nocturno | 0.4 | 21.65 | 8.66 |
| %CI | % | Costes Indirectos | 6 % | 258.54 | 15.51 |
|  |  | Total |  |  | 274.05 |

| Medición | Uds. | Largo | Ancho | Alto | Parcial |
|---|---|---|---|---|---|
| P1 | 1 | 9.25 | 1.15 | 0.25 | 2.659 |
| P3 | 1 | 1.90 | 1.15 | 0.25 | 0.546 |
| P5 | 1 | 4.80 | 1.15 | 0.25 | 1.380 |
| P9 | 1 | 4.35 | 1.15 | 0.25 | 1.251 |
| P13 | 1 | 3.85 | 1.15 | 0.25 | 1.107 |
| P15 | 1 | 4.45 | 1.15 | 0.25 | 1.279 |
| P16 | 1 | 7.25 | 1.15 | 0.25 | 2.084 |
| P19 | 1 | 2.45 | 1.15 | 0.25 | 0.704 |
| P17 | 1 | 7.05 | 1.15 | 0.25 | 2.027 |
| P41 | 1 | 7.35 | 1.15 | 0.25 | 2.113 |
| P42 | 1 | 8.20 | 1.15 | 0.25 | 2.358 |
| P44 | 1 | 7.40 | 1.15 | 0.25 | 2.128 |
| P60 | 1 | 4.45 | 1.15 | 0.25 | 1.279 |
| P61 | 1 | 8.45 | 1.15 | 0.25 | 2.429 |
| P12 | 1 | 1.40 | 1.15 | 0.25 | 0.403 |
| P23 | 1 | 7.40 | 1.15 | 0.25 | 2.128 |
| P13 | 1 | 3.40 | 1.15 | 0.25 | 0.978 |
| P28 | 1 | 4.35 | 1.15 | 0.25 | 1.251 |
| P29 | 1 | 2.70 | 1.15 | 0.25 | 0.776 |
| P30 | 1 | 2.90 | 1.15 | 0.25 | 0.834 |
| P31 | 1 | 3.75 | 1.15 | 0.25 | 1.078 |
| P32 | 1 | 9.80 | 1.15 | 0.25 | 2.818 |
| P14 | 1 | 1.10 | 1.15 | 0.25 | 0.316 |
| P35 | 1 | 2.55 | 1.15 | 0.25 | 0.733 |
| P36 | 1 | 4.80 | 0.40 | 0.25 | 0.480 |
| P38 | 1 | 4.40 | 0.40 | 0.25 | 0.440 |
| P11 | 1 | 2.40 | 1.15 | 0.25 | 0.690 |
| P48 | 1 | 4.40 | 1.15 | 0.25 | 1.265 |
| P49 | 1 | 5.10 | 1.15 | 0.25 | 1.466 |
| P12 | 1 | 1.35 | 1.15 | 0.25 | 0.388 |
| P10 | 1 | 4.35 | 1.15 | 0.25 | 1.251 |
| P57 | 1 | 1.20 | 1.15 | 0.25 | 0.345 |
| P58 | 1 | 1.40 | 1.15 | 0.25 | 0.403 |
| Total |  |  |  |  | 41.387 |

**04.06** m² Montaje de sistema de encofrado recuperable metálico, para viga entre zapatas, formado por paneles metálicos, amortizables en 200 usos, y posterior desmontaje del sistema de encofrado. Incluso elementos de sustentación, fijación y acodalamientos necesarios para su estabilidad y líquido desencofrante para evitar la adherencia del hormigón al encofrado.
368.58 m² × 16.09 = 5930.45
Montaje de sistema de encofrado recuperable metálico, para viga entre zapatas, formado por paneles metálicos, amortizables en 200 usos, y posterior desmontaje del sistema de encofrado. Incluso elementos de sustentación, fijación y acodalamientos necesarios para su estabilidad y líquido desencofrante para evitar la adherencia del hormigón al encofrado.
Incluye: Limpieza y preparación del plano de apoyo. Replanteo. Aplicación del líquido desencofrante. Montaje del sistema de encofrado. Colocación de elementos de sustentación, fijación y acodalamiento. Aplomado y nivelación del encofrado. Desmontaje del sistema de encofrado. Limpieza y almacenamiento del encofrado.
Criterio de medición de proyecto: Superficie de encofrado en contacto con el hormigón, medida según documentación gráfica de Proyecto.
Criterio de medición de obra: Se medirá la superficie de encofrado en contacto con el hormigón realmente ejecutada según especificaciones de Proyecto.

| Código | Ud | Descripción | Rendimiento | Precio | Importe |
|---|---|---|---|---|---|
| MT04061 | m² | Paneles metálicos de varias dimensiones, para encofrar elementos de hormigón. (material) | 0.005 | 52 | 0.26 |
| MT04062 | m | Tablón de madera de pino, de 20x7,2 cm. (material) | 0.02 | 4.39 | 0.09 |
| MT04063 | ud | Puntal metálico telescópico, de hasta 3 m de altura. (material) | 0.013 | 13.37 | 0.17 |
| MT04064 | m | Fleje de acero galvanizado, para encofrado metálico. (material) | 0.1 | 0.29 | 0.03 |
| MT04073 | kg | Alambre galvanizado para atar, de 1,30 mm de diámetro. (material) | 0.05 | 1.1 | 0.06 |
| MT04075 | kg | Puntas de acero de 20x100 mm. (material) | 0.1 | 7 | 0.70 |
| MT04076 | l | Agente desmoldeante, a base de aceites especiales, emulsionable en agua para encofrados metálicos, fenólicos o de madera. (material) | 0.03 | 1.98 | 0.06 |
| MON0110 | h | Oficial 1ª Horario nocturno | 0.354 | 18.68 | 6.61 |
| MON0101 | h | Peón Ordinario Horario nocturno | 0.404 | 17.82 | 7.20 |
| %CI | % | Costes Indirectos | 6 % | 15.18 | 0.91 |
|  |  | Total |  |  | 16.09 |

| Medición | Uds. | Largo | Ancho | Parcial |
|---|---|---|---|---|
| P1 | 1 | 9.25 | 2.55 | 23.588 |
| P3 | 1 | 1.90 | 2.55 | 4.845 |
| P5 | 1 | 4.80 | 2.55 | 12.240 |
| P9 | 1 | 4.35 | 2.55 | 11.093 |
| P13 | 1 | 3.85 | 2.55 | 9.818 |
| P15 | 1 | 4.45 | 2.55 | 11.348 |
| P16 | 1 | 7.25 | 2.55 | 18.488 |
| P19 | 1 | 2.45 | 2.55 | 6.248 |
| P17 | 1 | 7.05 | 2.55 | 17.978 |
| P41 | 1 | 7.35 | 2.55 | 18.743 |
| P42 | 1 | 8.20 | 2.55 | 20.910 |
| P44 | 1 | 7.40 | 2.55 | 18.870 |
| P60 | 1 | 4.45 | 2.55 | 11.348 |
| P61 | 1 | 8.45 | 2.55 | 21.548 |
| P12 | 1 | 1.40 | 2.55 | 3.570 |
| P23 | 1 | 7.40 | 2.55 | 18.870 |
| P13 | 1 | 3.40 | 2.55 | 8.670 |
| P28 | 1 | 4.35 | 2.55 | 11.093 |
| P29 | 1 | 2.70 | 2.55 | 6.885 |
| P30 | 1 | 2.90 | 2.55 | 7.395 |
| P31 | 1 | 3.75 | 2.55 | 9.563 |
| P32 | 1 | 9.80 | 2.55 | 24.990 |
| P14 | 1 | 1.10 | 2.55 | 2.805 |
| P35 | 1 | 2.55 | 2.55 | 6.503 |
| P36 | 1 | 4.80 | 1.05 | 5.040 |
| P38 | 1 | 4.40 | 1.05 | 4.620 |
| P11 | 1 | 2.40 | 2.55 | 6.120 |
| P48 | 1 | 4.40 | 2.55 | 11.220 |
| P49 | 1 | 5.10 | 2.55 | 13.005 |
| P12 | 1 | 1.35 | 2.55 | 3.443 |
| P10 | 1 | 4.35 | 2.55 | 11.093 |
| P57 | 1 | 1.20 | 2.55 | 3.060 |
| P58 | 1 | 1.40 | 2.55 | 3.570 |
| Total |  |  |  | 368.58 |

**04.07** m³ Losa de cimentación de hormigón armado, realizada con hormigón HA-35/B/20/IIIa fabricado en central, y vertido con bomba o manual, y acero UNE-EN 10080 B 500 S, con una cuantía aproximada de 100 kg/m³; acabado superficial liso mediante regla vibrante. Incluso armaduras para formación de foso de ascensor, refuerzos, pliegues, encuentros, arranques y esperas en muros, escaleras y rampas, cambios de nivel, alambre de atar, y separadores.
1 m³ × 281 = 281.00
Losa de cimentación de hormigón armado, realizada con hormigón HA-35/B/20/IIIa fabricado en central, y vertido con bomba o manual, y acero UNE-EN 10080 B 500 S, con una cuantía aproximada de 100 kg/m³; acabado superficial liso mediante regla vibrante. Incluso armaduras para formación de foso de ascensor, refuerzos, pliegues, encuentros, arranques y esperas en muros, escaleras y rampas, cambios de nivel, alambre de atar, y separadores.
Incluye: Replanteo y trazado de la losa y de los pilares u otros elementos estructurales que apoyen en la misma. Colocación de separadores y fijación de las armaduras. Conexionado, anclaje y emboquillado de las redes de instalaciones proyectadas. Vertido y compactación del hormigón. Coronación y enrase de cimientos. Curado del hormigón.
Criterio de medición de proyecto: Volumen medido sobre las secciones teóricas de la excavación, según documentación gráfica de Proyecto.
Criterio de medición de obra: Se medirá el volumen teórico ejecutado según especificaciones de Proyecto, sin incluir los incrementos por excesos de excavación no autorizados.
Criterio de valoración económica: El precio incluye la elaboración y el montaje de la ferralla en el lugar definitivo de su colocación en obra, pero no incluye el encofrado.

| Código | Ud | Descripción | Rendimiento | Precio | Importe |
|---|---|---|---|---|---|
| MT04071 | ud | Separador homologado para cimentaciones. (material) | 5 | 0.13 | 0.65 |
| MT0411 | kg | Acero en barras corrugadas, UNE-EN 10080 B 500 S | 102 | 0.99 | 100.98 |
| MT04073 | kg | Alambre galvanizado para atar, de 1,30 mm de diámetro. | 0.5 | 1.1 | 0.55 |
| MT03001 | m³ | Hormigón HA-35/B/20/IIIa, fabricado en central, con cemento MR | 1.05 | 109.23 | 114.69 |
| MQ04071 | h | Regla vibrante de 3 m. (maquinaria) | 0.389 | 4.67 | 1.82 |
| MQ04072 | h | Camión bomba estacionado en obra, para bombeo de hormigón. (maquinaria) | 0.049 | 170 | 8.33 |
| MON0110 | h | Oficial 1ª Horario nocturno | 0.811 | 18.68 | 15.15 |
| MON0101 | h | Peón Ordinario Horario nocturno | 1.286 | 17.82 | 22.92 |
| %CI | % | Costes Indirectos | 6 % | 265.09 | 15.91 |
|  |  | Total |  |  | 281 |

**04.08** kg Acero UNE-EN 10080 B 500 S para elaboración y montaje de la ferralla en lcimentación. Incluso alambre de atar y separadores.
1 kg × 1.54 = 1.54
Acero UNE-EN 10080 B 500 S para elaboración y montaje de la ferralla en cimentación. Incluso alambre de atar y separadores.
Incluye: Corte y doblado de la armadura. Montaje y colocación de la armadura con separadores homologados. Sujeción de la armadura.
Criterio de medición de proyecto: Peso teórico calculado según documentación gráfica de Proyecto.
Criterio de medición de obra: Se calculará el peso teórico de la armadura ejecutada según especificaciones de Proyecto.

| Código | Ud | Descripción | Rendimiento | Precio | Importe |
|---|---|---|---|---|---|
| mt07sep010aa | ud | Separador homologado de plástico para armaduras de cimentaciones de varios diámetros. (material) | 0.06 | 0.13 | 0.01 |
| MT0411 | kg | Acero en barras corrugadas, UNE-EN 10080 B 500 S | 1.02 | 0.99 | 1.01 |
| MT04073 | kg | Alambre galvanizado para atar, de 1,30 mm de diámetro. | 0.005 | 1.1 | 0.01 |
| MON0110 | h | Oficial 1ª Horario nocturno | 0.009 | 18.68 | 0.17 |
| MON0101 | h | Peón Ordinario Horario nocturno | 0.014 | 17.82 | 0.25 |
| %CI | % | Costes Indirectos | 6 % | 1.45 | 0.09 |
|  |  | Total |  |  | 1.54 |

**04.09** m³ Hormigón HA-35/B/20/IIIa fabricado en central, y vertido con bomba o manual para formación de cimentación.
1 m³ × 133.33 = 133.33
Hormigón HA-35/B/20/IIIa fabricado en central, y vertido con bomba o manual para formación de cimentación.
Incluye: Vertido y compactación del hormigón. Curado del hormigón.
Criterio de medición de proyecto: Volumen teórico, según documentación gráfica de Proyecto.
Criterio de medición de obra: Se medirá el volumen teórico ejecutado según especificaciones de Proyecto, sin incluir los incrementos por excesos de excavación no autorizados.

| Código | Ud | Descripción | Rendimiento | Precio | Importe |
|---|---|---|---|---|---|
| MT03001 | m³ | Hormigón HA-35/B/20/IIIa, fabricado en central, con cemento MR | 1.05 | 109.23 | 114.69 |
| MQ04072 | h | Camión bomba estacionado en obra, para bombeo de hormigón. | 0.049 | 170 | 8.33 |
| MON0110 | h | Oficial 1ª Horario nocturno | 0.011 | 18.68 | 0.21 |
| MON0101 | h | Peón Ordinario Horario nocturno | 0.143 | 17.82 | 2.55 |
| %CI | % | Costes Indirectos | 6 % | 125.78 | 7.55 |
|  |  | Total |  |  | 133.33 |

| Medición | Uds. | Parcial |
|---|---|---|
| hormigón adicional obra | 1 | 1.000 |
| Total |  | 1 |

**04.10** kg Acero UNE-EN 10025 S275JR, en estructura metálica.
1 kg × 1.73 = 1.73
Acero UNE-EN 10025 S275JR, en estructura metálica por piezas empresilladas de perfiles laminados en caliente de las series IPN, IPE, HEB, HEA, HEM o UPN, acabado galvanizado en caliente, colocado con uniones soldadas en obra, a una altura de más de 3 m.
Incluye: Limpieza y preparación del plano de apoyo. Replanteo y marcado de los ejes. Colocación y fijación provisional del pilar. Aplomado y nivelación. Ejecución de las uniones soldadas.
Criterio de medición de proyecto: Peso nominal medido según documentación gráfica de Proyecto.
Criterio de medición de obra: Se determinará, a partir del peso obtenido en báscula oficial de las unidades llegadas a obra, el peso de las unidades realmente ejecutadas según especificaciones de Proyecto.
Criterio de valoración económica: El precio incluye las soldaduras, los cortes, los despuntes, las piezas especiales, las placas de arranque y de transición de pilar inferior a superior, los casquillos y los elementos auxiliares de montaje.

| Código | Ud | Descripción | Rendimiento | Precio | Importe |
|---|---|---|---|---|---|
| MT0411 | kg | Acero en barras corrugadas, UNE-EN 10080 B 500 S | 1 | 0.99 | 0.99 |
| MQ04101 | h | Equipo y elementos auxiliares para soldadura eléctrica. (maquinaria) | 0.015 | 3.19 | 0.05 |
| MON0110 | h | Oficial 1ª Horario nocturno | 0.016 | 18.68 | 0.30 |
| MON0101 | h | Peón Ordinario Horario nocturno | 0.016 | 17.82 | 0.29 |
| %CI | % | Costes Indirectos | 6 % | 1.63 | 0.10 |
|  |  | Total |  |  | 1.73 |

| Medición | Uds. | Parcial |
|---|---|---|
| Estructura auxiliar | 1 | 1.000 |
| Total |  | 1 |

**04.11** m³ Losa de cimentación de hormigón armado, realizada con hormigón HA-35/B/20/IIIa.
1 m³ × 321.62 = 321.62
Losa de cimentación de hormigón armado, realizada con hormigón HA-35/B/20/IIIa fabricado en central, y vertido con bomba o manual, y acero UNE-EN 10080 B 500 S, con una cuantía aproximada de 120 kg/m³; acabado superficial liso mediante regla vibrante. Incluso armaduras para formación de foso de ascensor, refuerzos, pliegues, encuentros, arranques y esperas en muros, escaleras y rampas, cambios de nivel, alambre de atar, y separadores.
Incluye: Replanteo y trazado de la losa y de los pilares u otros elementos estructurales que apoyen en la misma. Colocación de separadores y fijación de las armaduras. Conexionado, anclaje y emboquillado de las redes de instalaciones proyectadas. Vertido y compactación del hormigón. Coronación y enrase de cimientos. Curado del hormigón.
Criterio de medición de proyecto: Volumen medido sobre las secciones teóricas de la excavación, según documentación gráfica de Proyecto.
Criterio de medición de obra: Se medirá el volumen teórico ejecutado según especificaciones de Proyecto, sin incluir los incrementos por excesos de excavación no autorizados.
Criterio de valoración económica: El precio incluye la elaboración y el montaje de la ferralla en el lugar definitivo de su colocación en obra, pero no incluye el encofrado.

| Código | Ud | Descripción | Rendimiento | Precio | Importe |
|---|---|---|---|---|---|
| MT04111 | ud | Separador homologado para cimentaciones. (material) | 5 | 0.13 | 0.65 |
| MT0411 | kg | Acero en barras corrugadas, UNE-EN 10080 B 500 S | 122.4 | 0.99 | 121.18 |
| MT04073 | kg | Alambre galvanizado para atar, de 1,30 mm de diámetro. | 0.6 | 1.1 | 0.66 |
| MT03001 | m³ | Hormigón HA-35/B/20/IIIa, fabricado en central, con cemento MR | 1.05 | 109.23 | 114.69 |
| MQ04071 | h | Regla vibrante de 3 m. | 0.335 | 4.67 | 1.56 |
| MQ04072 | h | Camión bomba estacionado en obra, para bombeo de hormigón. | 0.042 | 170 | 7.14 |
| MON0101 | h | Peón Ordinario Horario nocturno | 1.95 | 17.82 | 34.75 |
| MON0110 | h | Oficial 1ª Horario nocturno | 1.22 | 18.68 | 22.79 |
| %CI | % | Costes Indirectos | 6 % | 303.42 | 18.21 |
|  |  | Total |  |  | 321.62 |

| Medición | Uds. | Parcial |
|---|---|---|
| Losa para relleno entre zapatas | 1 | 1.000 |
| Total |  | 1 |

## 05 ESTRUCTURA
Importe: 192981.69

**05.01** m² Losa maciza de hormigón armado, horizontal, canto 40 cm, realizada con hormigón HA-35/B/20/IIIa
325 m² × 188.43 = 61239.75
Formación de losa maciza de hormigón armado, horizontal, con altura libre de planta de entre 4 y 8 m, canto 40 cm, realizada con hormigón HA-35/B/20/IIIa fabricado en central, y vertido con cubilote o bomba, y acero UNE-EN 10080 B 500 S, con una cuantía aproximada de 40 kg/m²; Incluso p/p de replanteo, nervios y zunchos perimetrales de planta y huecos, elaboración de la ferralla (corte, doblado y conformado de elementos) en taller industrial y montaje en el lugar definitivo de su colocación en obra. Sin incluir repercusión de pilares.

| Código | Ud | Descripción | Rendimiento | Precio | Importe |
|---|---|---|---|---|---|
| MT0411 | kg | Acero en barras corrugadas, UNE-EN 10080 B 500 S | 40 | 0.99 | 39.60 |
| MT05017 | ud | Separador homologado para losas macizas. (material; 13/03/2024) | 3 | 0.08 | 0.24 |
| MT04073 | kg | Alambre galvanizado para atar, de 1,30 mm de diámetro. | 0.252 | 1.1 | 0.28 |
| MT03001 | m³ | Hormigón HA-35/B/20/IIIa, fabricado en central, con cemento MR | 0.42 | 109.23 | 45.88 |
| MT05019 | l | Agente filmógeno para curado de hormigones y morteros. (material; 13/03/2024) | 0.15 | 1.94 | 0.29 |
| MON0101 | h | Peón Ordinario Horario nocturno | 2 | 17.82 | 35.64 |
| MON1000 | h | Capataz Horario nocturno | 1.5 | 21.65 | 32.48 |
| MON0110 | h | Oficial 1ª Horario nocturno | 1.25 | 18.68 | 23.35 |
| %CI | % | Costes Indirectos | 6 % | 177.76 | 10.67 |
|  |  | Total |  |  | 188.43 |

| Medición | Uds. | Largo | Parcial |
|---|---|---|---|
| Losa planta baja | 1 | 325.00 | 325.000 |
| Total |  |  | 325 |

**05.02** m³ Pilar de sección cuadrada de hormigón armado, de hasta 40x40 cm de sección media con hormigón HA-35/B/20/IIIa
15.257 m³ × 504.6 = 7698.68
Pilar de sección rectangular o cuadrada de hormigón armado, de hasta 40x40 cm de sección media, realizado con hormigón HA-35/B/20/IIIa fabricado en central, y vertido con cubilote o bomba, y acero UNE-EN 10080 B 500 S, cuantía 140 kg/m³;

| Código | Ud | Descripción | Rendimiento | Precio | Importe |
|---|---|---|---|---|---|
| MT03001 | m³ | Hormigón HA-35/B/20/IIIa, fabricado en central, con cemento MR | 1 | 109.23 | 109.23 |
| MT0411 | kg | Acero en barras corrugadas, UNE-EN 10080 B 500 S | 140 | 0.99 | 138.60 |
| MON0101 | h | Peón Ordinario Horario nocturno | 4 | 17.82 | 71.28 |
| MON1000 | h | Capataz Horario nocturno | 3.15 | 21.65 | 68.20 |
| MON0110 | h | Oficial 1ª Horario nocturno | 4.75 | 18.68 | 88.73 |
| %CI | % | Costes Indirectos | 6 % | 476.04 | 28.56 |
|  |  | Total |  |  | 504.6 |

| Medición | Uds. | Largo | Ancho | Alto | Parcial |
|---|---|---|---|---|---|
| Cimentación a Suelo Baja |  |  |  |  |  |
| N1-N6, N6-N28 | 27 | 0.35 | 0.35 | 1.20 | 3.969 |
| Suelo baja a cubierta |  |  |  |  |  |
| N1,N4,N5,N6,N12,N18,N13,N17,N20,N25,N26,N27,N28,N14,N15,N21,N22,N24,N16,N19 | 20 | 0.25 | 0.25 | 7.00 | 8.750 |
| N2,N23 | 2 | 0.30 | 0.25 | 7.00 | 1.050 |
| N8 | 1 | 0.35 | 0.35 | 7.00 | 0.858 |
| N10 | 1 | 0.30 | 0.30 | 7.00 | 0.630 |
| Total |  |  |  |  | 15.257 |

**05.03** m² Losa maciza de hormigón armado, inclinada, canto 40 cm con hormigón HA-35/B/20/IIIa
330 m² × 204.14 = 67366.20
Losa maciza de hormigón armado, inclinada, canto 40 cm, realizada con hormigón HA-35/B/20/IIIa fabricado en central,incluyendo vigas descolgadas y parte proporcional, vertido con cubilote o bomba, y acero UNE-EN 10080 B 500 S, cuantía 21 kg/m²; malla electrosoldada ME 20x20 Ø 10-10 B 500 T 6x2,20 UNE-EN 10080, como malla superior y malla electrosoldada ME 20x20 Ø 10-10 B 500 T 6x2,20 UNE-EN 10080, como malla inferior; Sin incluir repercusión de pilares.

| Código | Ud | Descripción | Rendimiento | Precio | Importe |
|---|---|---|---|---|---|
| MT03001 | m³ | Hormigón HA-35/B/20/IIIa, fabricado en central, con cemento MR | 0.45 | 109.23 | 49.1535 |
| MT0411 | kg | Acero en barras corrugadas, UNE-EN 10080 B 500 S | 40 | 0.99 | 39.6000 |
| MT0412 | m2 | Malla electrosoldada B 500 T (material) | 1 | 8.14 | 8.1400 |
| MON0101 | h | Peón Ordinario Horario nocturno | 2.1 | 17.82 | 37.4220 |
| MON1000 | h | Capataz Horario nocturno | 1.6 | 21.65 | 34.6400 |
| MON0103 | h | Ayduante Horario nocturno | 1.3 | 18.18 | 23.6340 |
| %CI | % | Costes Indirectos | 6 % | 192.5895 | 11.5554 |
|  |  | Total |  |  | 204.14 |

| Medición | Uds. | Largo | Parcial |
|---|---|---|---|
| Losa nueva cubierta | 1 | 330.00 | 330.000 |
| Total |  |  | 330 |

**05.04** m² Losa de escalera de hormigón armado, e=15 cm con hormigón HA-35/B/20/IIIa
3 m² × 152.27 = 456.81
Losa de escalera de hormigón armado, e=15 cm, con peldañeado de hormigón, realizada con hormigón HA-35/B/20/IIIa fabricado en central, y vertido con cubilote o bomba, y acero UNE-EN 10080 B 500 S, 18 kg/m²; montaje y desmontaje de sistema de encofrado, con acabado tipo industrial para revestir en su cara inferior y laterales, en planta de hasta 3 m de altura libre, formado por superficie encofrante de tablones de madera de pino, estructura soporte horizontal de tablones de madera de pino y estructura soporte vertical de puntales metálicos. Amortizables los tablones de la superficie encofrante en 10 usos, los tablones de la estructura soporte en 10 usos y los puntales en 150 usos.

| Código | Ud | Descripción | Rendimiento | Precio | Importe |
|---|---|---|---|---|---|
| MT03001 | m³ | Hormigón HA-35/B/20/IIIa, fabricado en central, con cemento MR | 1 | 109.23 | 109.23 |
| MT0411 | kg | Acero en barras corrugadas, UNE-EN 10080 B 500 S | 18 | 0.99 | 17.82 |
| MON0101 | h | Peón Ordinario Horario nocturno | 0.511 | 17.82 | 9.11 |
| MON0110 | h | Oficial 1ª Horario nocturno | 0.401 | 18.68 | 7.49 |
| %CI | % | Costes Indirectos | 6 % | 143.65 | 8.62 |
|  |  | Total |  |  | 152.27 |

| Medición | Uds. | Largo | Parcial |
|---|---|---|---|
| Escaleras exteriores vestuario | 1 | 3.00 | 3.000 |
| Total |  |  | 3 |

**05.05** ud Anclaje químico estructural en elemento de hormigón de 200 mm, sistema SAFEset "HILTI" o similar.
300 ud × 11.49 = 3447.00
Anclaje químico estructural realizado en elemento de hormigón de 200 mm de espesor mínimo, sistema SAFEset "HILTI" o similar, formado por una perforación de 22 mm de diámetro y 105 mm de profundidad, realizada mediante taladro con martillo percutor y broca, relleno de las dos terceras partes de la perforación con resinas de metacrilato de uretano, modelo HIT-HY 200-A 330/2, aplicada mediante inyección y posterior inserción, mediante un leve movimiento de rotación, de elemento de fijación compuesto por varilla roscada de acero galvanizado, modelo HIT-Z M20x215, de 20 mm de diámetro y 215 mm de longitud, tuerca y arandela.
Incluye: Replanteo de la posición del anclaje. Ejecución de la perforación. Limpieza del polvo resultante. Preparación del cartucho. Inyección de la resina. Inserción del elemento de fijación. Aplicación del par de apriete con llave dinamométrica. Limpieza de los restos sobrantes.
Criterio de medición de proyecto: Número de unidades previstas, según documentación gráfica de Proyecto.
Criterio de medición de obra: Se medirá el número de unidades realmente ejecutadas según especificaciones de Proyecto.

| Código | Ud | Descripción | Rendimiento | Precio | Importe |
|---|---|---|---|---|---|
| MT05051 | ud | Cartucho bicomponente a base de resinas de metacrilato de uretano, modelo HIT-HY 200-A 330/2 "HILTI" o similar, de 0,33 litros, con dos mezcladores y una extensión de mezclador. (material) | 0.081 | 30.17 | 2.44 |
| MT05052 | ud | Elemento de fijación compuesto por varilla roscada de acero galvanizado, según UNE-EN ISO 898-1, modelo HIT-Z M20x215 "HILTI" o similar, de 20 mm de diámetro y 215 mm de longitud, tuerca y arandela, para fijaciones sobre estructuras de hormigón. (material) | 1 | 4 | 4.00 |
| MT05053 | ud | Aplicador manual para cartuchos de inyección de resinas, modelo HDM 500 "HILTI" o similar. (maquinaria) | 0.003 | 66.54 | 0.20 |
| MON0110 | h | Oficial 1ª Horario nocturno | 0.115 | 18.68 | 2.15 |
| MON0101 | h | Peón Ordinario Horario nocturno | 0.115 | 17.82 | 2.05 |
| %CI | % | Costes Indirectos | 6 % | 10.84 | 0.65 |
|  |  | Total |  |  | 11.49 |

| Medición | Uds. | Largo | Parcial |
|---|---|---|---|
| Losa de planta baja (cada metro 4) | 4 | 30.00 | 120.000 |
| Losa de planta cubierta (cada metro 4) | 4 | 45.00 | 180.000 |
| Total |  |  | 300 |

**05.06** m² Sistema de encofrado para losa maciza de hormigón visto
658 m² × 24.75 = 16285.50
Montaje y desmontaje de sistema de encofrado a dos caras con acabado visto con textura lisa, realizado con paneles metálicos modulares, amortizables en 150 usos, con lámina desechable de 1,5 mm de espesor, formada por capas de celulosa, fibra y resina, incorporada a la cara interior del encofrado, de cualquier altura y superficie plana o inclinada. Incluso para paso de los tensores, berenjenos, elementos de sustentación, fijación y apuntalamiento necesarios para su estabilidad; cola líquida para fijación de la lámina y cinta de juntas.
Incluye: Limpieza y preparación del plano de apoyo. Replanteo de las juntas de construcción y de dilatación. Colocación para paso de los tensores. Montaje del sistema de encofrado. Colocación de elementos de sustentación, fijación y apuntalamiento. Colocación de la lámina sobre el encofrado. Aplomado y nivelación del encofrado. Desmontaje del sistema de encofrado. Limpieza y almacenamiento del encofrado.
Criterio de medición de proyecto: Superficie de encofrado en contacto con el hormigón, medida según documentación gráfica de Proyecto, sin deducir huecos menores de 1 m².
Criterio de medición de obra: Se medirá la superficie de encofrado en contacto con el hormigón realmente ejecutada según especificaciones de Proyecto, sin deducir huecos menores de 1 m².

| Código | Ud | Descripción | Rendimiento | Precio | Importe |
|---|---|---|---|---|---|
| MT05061 | m² | Paneles metálicos modulares, para encofrar. (material) | 0.007 | 200 | 1.40 |
| MT05062 | ud | Estructura soporte de sistema de encofrado, formada por tornapuntas metálicos para estabilización y aplomado de la superficie encofrante. (material) | 0.007 | 275 | 1.93 |
| MT05063 | m² | Lámina desechable de 1,5 mm de espesor, formada por capas de celulosa, fibra y resina, incorporada a la cara interior del encofrado, para obtener una superficie de hormigón con acabado visto liso. (material) | 1 | 8.25 | 8.25 |
| MT05064 | l | Cola líquida. (material) | 0.07 | 10.04 | 0.70 |
| MT05065 | m | Cinta de juntas. (material) | 1.1 | 0.61 | 0.67 |
| MT05073 | ud | Berenjeno de PVC, de varias dimensiones y 2500 mm de longitud. (material) | 0.5 | 0.35 | 0.18 |
| MON0110 | h | Oficial 1ª Horario nocturno | 0.28 | 18.68 | 5.23 |
| MON0101 | h | Peón Ordinario Horario nocturno | 0.28 | 17.82 | 4.99 |
| %CI | % | Costes Indirectos | 6 % | 23.35 | 1.40 |
|  |  | Total |  |  | 24.75 |

| Medición | Uds. | Largo | Parcial |
|---|---|---|---|
| losa planta baja | 1 | 325.00 | 325.000 |
| losa planta cubierta | 1 | 330.00 | 330.000 |
| losa escaleras | 1 | 3.00 | 3.000 |
| Total |  |  | 658 |

**05.07** m² Montaje y desmontaje de sistema de encofrado reutilizable para formación de pilar rectangular o cuadrado de hormigón armado, con acabado tipo industrial para revestir en planta de entre 4 y 9 m de altura libre, formado por: superficie encofrante de paneles metálicos, amortizables en 75 usos y estructura soporte vertical de torre andamio para apeo de pilares de gran altura, amortizable en 150 usos. Incluso berenjenos y líquido desencofrante para evitar la adherencia del hormigón al encofrado.
218.96 m² × 20.75 = 4543.42
Montaje y desmontaje de sistema de encofrado reutilizable para formación de pilar rectangular o cuadrado de hormigón armado, con acabado tipo industrial para revestir en planta de entre 6 y 7 m de altura libre, formado por: superficie encofrante de paneles metálicos, amortizables en 75 usos y estructura soporte vertical de torre andamio para apeo de pilares de gran altura, amortizable en 150 usos. Incluso berenjenos y líquido desencofrante para evitar la adherencia del hormigón al encofrado.
Incluye: Replanteo. Montaje del sistema de encofrado. Desmontaje del sistema de encofrado. Limpieza y almacenamiento del encofrado.
Criterio de medición de proyecto: Superficie de encofrado en contacto con el hormigón, medida según documentación gráfica de Proyecto.
Criterio de medición de obra: Se medirá la superficie de encofrado en contacto con el hormigón realmente ejecutada según especificaciones de Proyecto.

| Código | Ud | Descripción | Rendimiento | Precio | Importe |
|---|---|---|---|---|---|
| MT05071 | m² | Panel metálico diseñado para su manipulación con grúa, para encofrado de pilares de hormigón armado de sección rectangular o cuadrada, de entre 4 y 9 m de altura, incluso accesorios de montaje. (material) | 0.016 | 122.5 | 1.96 |
| MT05073 | ud | Berenjeno de PVC, de varias dimensiones y 2500 mm de longitud. | 1.338 | 0.35 | 0.47 |
| MT04076 | l | Agente desmoldeante, a base de aceites especiales, emulsionable en agua para encofrados metálicos, fenólicos o de madera. | 0.03 | 1.98 | 0.06 |
| MQ05072 | m³ | Torre andamio metálica, para apeo de pilares de gran altura. Incluso p/p de accesorios de montaje. (maquinaria) | 0.001 | 345 | 0.35 |
| MON0110 | h | Oficial 1ª Horario nocturno | 0.413 | 18.68 | 7.71 |
| MON0101 | h | Peón Ordinario Horario nocturno | 0.506 | 17.82 | 9.02 |
| %CI | % | Costes Indirectos | 6 % | 19.57 | 1.17 |
|  |  | Total |  |  | 20.75 |

| Medición | Uds. | Largo | Alto | Parcial |
|---|---|---|---|---|
| Cimentación a Suelo Baja |  |  |  |  |
| N1-N6, N6-N28 | 27 | 1.40 | 1.20 | 45.360 |
| Suelo baja a cubierta |  |  |  |  |
| N1,N4,N5,N6,N12,N18,N13,N17,N20,N25,N26,N27,N28,N14,N15,N21,N22,N24,N16,N19 | 20 | 1.00 | 7.00 | 140.000 |
| N2,N23 | 2 | 1.10 | 7.00 | 15.400 |
| N8 | 1 | 1.40 | 7.00 | 9.800 |
| N10 | 1 | 1.20 | 7.00 | 8.400 |
| Total |  |  |  | 218.96 |

**05.08** m³ Muro de hormigón armado, realizado con hormigón HA-35/B/20/IIIa fabricado en central, y vertido con cubilote o bomba, y acero UNE-EN 10080 B 500 S, con una cuantía aproximada de 80 kg/m³, ejecutado en condiciones complejas. Incluso alambre de atar y separadores.
123 m³ × 259.71 = 31944.33
Muro de hormigón armado, realizado con hormigón HA-35/B/20/IIIa fabricado en central, y vertido con cubilote o bomba, y acero UNE-EN 10080 B 500 S, con una cuantía aproximada de 80 kg/m³, ejecutado en condiciones complejas. Incluso alambre de atar y separadores.
Incluye: Limpieza y preparación de la superficie de apoyo. Replanteo. Colocación de las armaduras con separadores homologados. Formación de juntas. Vertido y compactación del hormigón. Curado del hormigón. Limpieza de la superficie de coronación del muro. Reparación de defectos superficiales, si procede.
Criterio de medición de proyecto: Volumen medido sobre la sección teórica de cálculo, según documentación gráfica de Proyecto, deduciendo los huecos de superficie mayor de 2 m².
Criterio de medición de obra: Se medirá el volumen teórico ejecutado según especificaciones de Proyecto, deduciendo los huecos de superficie mayor de 2 m².
Criterio de valoración económica: El precio incluye la elaboración y el montaje de la ferralla en el lugar definitivo de su colocación en obra.

| Código | Ud | Descripción | Rendimiento | Precio | Importe |
|---|---|---|---|---|---|
| mt07aco020d | ud | Separador homologado para muros. (material) | 8 | 0.06 | 0.48 |
| MT0411 | kg | Acero en barras corrugadas, UNE-EN 10080 B 500 S | 80 | 0.99 | 79.20 |
| MT04073 | kg | Alambre galvanizado para atar, de 1,30 mm de diámetro. | 0.65 | 1.1 | 0.72 |
| MT03001 | m³ | Hormigón HA-35/B/20/IIIa, fabricado en central, con cemento MR | 1.05 | 109.23 | 114.69 |
| MON0110 | h | Oficial 1ª Horario nocturno | 0.841 | 18.68 | 15.71 |
| MON0101 | h | Peón Ordinario Horario nocturno | 1.92 | 17.82 | 34.21 |
| %CI | % | Costes Indirectos | 6 % | 245.01 | 14.70 |
|  |  | Total |  |  | 259.71 |

| Medición | Uds. | Largo | Alto | Parcial |
|---|---|---|---|---|
| Perimetro losa de planta baja (zocalo de muros exteriores) | 1 | 82.00 | 1.50 | 123.000 |
| Total |  |  |  | 123 |

## 06 FACHADAS Y PARTICIONES
Importe: 106002.57

**06.01** m² Muro de perpiaños de piedra granítica tipo Gris Mondariz
541.2 m² × 118.35 = 64051.02
Muro de perpiaños de piedra granítica tipo Gris Mondariz, de 45 cm de alto, 20 cm de grueso y 75 cm de longitud, con acabado rústico en la cara vista y cantos sin labrar, colocados con mortero de cemento industrial, color gris, M-5, suministrado a granel.

| Código | Ud | Descripción | Rendimiento | Precio | Importe |
|---|---|---|---|---|---|
| MT0610 | m² | Perpiaño de granito Gris Mondariz de 75x45x20 cm, acabado rústico en la cara vista y aserrado en el resto de caras, con los cant (material) | 1 | 99.1 | 99.10 |
| MT0611 | m³ | Mortero de cemento CEM II/B-P 32,5 (material) | 0.015 | 115.3 | 1.73 |
| MON0101 | h | Peón Ordinario Horario nocturno | 0.45 | 17.82 | 8.02 |
| MON0110 | h | Oficial 1ª Horario nocturno | 0.15 | 18.68 | 2.80 |
| %CI | % | Costes Indirectos | 6 % | 111.65 | 6.70 |
|  |  | Total |  |  | 118.35 |

| Medición | Uds. | Largo | Alto | Parcial |
|---|---|---|---|---|
| Fachada norte | 1 | 54.00 | 7.10 | 383.400 |
| Fachada oeste | 1 | 12.30 | 6.00 | 73.800 |
| Fachada sur | 1 | 20.00 | 4.20 | 84.000 |
| Total |  |  |  | 541.2 |

**06.02** m² Hoja de partición interior de 8 cm de espesor de fábrica, de ladrillo hueco doble
1233.65 m² × 18.83 = 23229.63
Hoja de partición interior de 8 cm de espesor de fábrica, de ladrillo hueco doble, 24x11,5x8 cm, con junta de 1 cm, rehundida, recibida con mortero de cemento industrial, M-5, suministrado a granel.

| Código | Ud | Descripción | Rendimiento | Precio | Importe |
|---|---|---|---|---|---|
| MT0620 | ud | Hoja de partición interior de 8 cm de espesor de fábrica, de ladrillo hueco doble (material) | 18.9 | 0.21 | 3.97 |
| MT0611 | m³ | Mortero de cemento CEM II/B-P 32,5 | 0.015 | 115.3 | 1.73 |
| MON0101 | h | Peón Ordinario Horario nocturno | 0.31 | 17.82 | 5.52 |
| MON0110 | h | Oficial 1ª Horario nocturno | 0.35 | 18.68 | 6.54 |
| %CI | % | Costes Indirectos | 6 % | 17.76 | 1.07 |
|  |  | Total |  |  | 18.83 |

| Medición | Uds. | Largo | Alto | Parcial |
|---|---|---|---|---|
| Hoja interior |  |  |  |  |
| Fachada norte | 1 | 54.00 | 7.10 | 383.400 |
| Fachada oeste | 1 | 12.30 | 6.00 | 73.800 |
| Fachada sur | 1 | 20.00 | 4.20 | 84.000 |
| Hoja exterior |  |  |  |  |
| Fachada norte | 1 | 54.00 | 7.10 | 383.400 |
| Fachada oeste | 1 | 12.30 | 6.00 | 73.800 |
| Fachada sur | 1 | 20.00 | 4.20 | 84.000 |
| Partición interior separación camara (2 fabricas) | 2 | 12.50 | 6.05 | 151.250 |
| Total |  |  |  | 1233.65 |

**06.03** m² Partición interior, para cámara frigorífica de productos refrigerados, con temperatura ambiente superior a 0°C
394.5 m² × 41.59 = 16407.26
Partición interior, para cámara frigorífica de productos refrigerados, con temperatura ambiente superior a 0°C, formada por paneles sándwich aislantes machihembrados de acero prelacado de 120 mm de espesor y 1130 mm de anchura, Euroclase B-s2, d0 de reacción al fuego según UNE-EN 13501-1, formados por doble cara metálica de chapa de acero prelacado, acabado con pintura de poliéster para uso alimentario, color blanco, de espesor exterior 0,5 mm y espesor interior 0,5 mm y alma aislante de poliuretano de densidad media 40 kg/m³; fijados a perfil soporte de acero galvanizado con tornillos autorroscantes, previamente fijado al forjado con tornillos de cabeza hexagonal con arandela (4 ud/m²).

| Código | Ud | Descripción | Rendimiento | Precio | Importe |
|---|---|---|---|---|---|
| MT0630 | m² | Panel sándwich aislante machihembrado de acero prelacado de 120 mm de espesor y 1130 mm de anchura, Euroclase B-s2, d0 de reacci (material; 13/03/2024) | 1 | 22.21 | 22.21 |
| MT0631 | ud | Repercusión, por m², de perfiles de acero galvanizado, para montaje de panel sándwich aislante, de acero. (material; 13/03/2024) | 1 | 2.43 | 2.43 |
| MT0632 | ud | Anclaje mecánico con tornillo de cabeza hexagonal con arandela, con estrella interior de seis puntas para llave Torx, de acero g (material; 13/03/2024) | 4 | 0.29 | 1.16 |
| MT0633 | m | Perfil sanitario, cóncavo, de PVC, color blanco, con perfil de fijación en L de aluminio, de 1000 mm de anchura y 4000 mm de lon (material; 13/03/2024) | 0.32 | 2.5 | 0.80 |
| MT0634 | m | Zócalo sanitario, de PVC, color blanco, de 1000 mm de anchura y 4000 mm de longitud, para cámaras frigoríficas. (material; 13/03/2024) | 0.32 | 3.41 | 1.09 |
| MT0635 | ud | Pieza de esquina interior, de PVC, color blanco, para encuentro de perfiles sanitarios en cámaras frigoríficas. (material; 13/03/2024) | 0.2 | 1.15 | 0.23 |
| MT0636 | ud | Pieza de esquina interior, de PVC, color blanco, para encuentro de zócalos sanitarios en cámaras frigoríficas. (material; 13/03/2024) | 0.2 | 2.28 | 0.46 |
| MT0637 | ud | Tornillo autorroscante de 4,2x13 mm de acero inoxidable, con arandela. (material; 13/03/2024) | 4 | 0.05 | 0.20 |
| MON0110 | h | Oficial 1ª Horario nocturno | 0.38 | 18.68 | 7.10 |
| MON0101 | h | Peón Ordinario Horario nocturno | 0.2 | 17.82 | 3.56 |
| %CI | % | Costes Indirectos | 6 % | 39.24 | 2.35 |
|  |  | Total |  |  | 41.59 |

| Medición | Uds. | Largo | Ancho | Alto | Parcial |
|---|---|---|---|---|---|
| Paramentos | 1 | 45.00 | 6.10 |  | 274.500 |
| Interior de Cubierta | 1 |  |  | 120.00 | 120.000 |
| Total |  |  |  |  | 394.5 |

**06.04** m² Hoja de partición interior de 7 cm de espesor de fábrica, de ladrillo cerámico hueco doble, para revestir, 24x11,5x7 cm.
98.875 m² × 23.41 = 2314.66
Hoja de partición interior de 7 cm de espesor de fábrica, de ladrillo cerámico hueco doble, para revestir, 24x11,5x7 cm, con juntas horizontales y verticales de 10 mm de espesor, junta rehundida, recibida con mortero de cemento industrial, color gris, M-5, suministrado a granel. Incluso replanteo, nivelación y aplomado, recibido de cercos y precercos, mermas y roturas, enjarjes, mochetas, ejecución de encuentros y limpieza.
Incluye: Replanteo y trazado en el forjado de los tabiques a realizar. Marcado en los pilares de los niveles de referencia general de planta y de nivel de pavimento. Colocación y aplomado de miras de referencia. Colocación, aplomado y nivelación de cercos y precercos de puertas y armarios. Tendido de hilos entre miras. Colocación de las piezas por hiladas a nivel. Recibido a la obra de cercos y precercos. Encuentros de la fábrica con fachadas, pilares y tabiques. Encuentro de la fábrica con el forjado superior. Limpieza del paramento.
Criterio de medición de proyecto: Superficie medida según documentación gráfica de Proyecto, sin duplicar esquinas ni encuentros, deduciendo los huecos de superficie mayor de 3 m².
Criterio de medición de obra: Se medirá la superficie realmente ejecutada según especificaciones de Proyecto, sin duplicar esquinas ni encuentros, deduciendo los huecos de superficie mayor de 3 m².

| Código | Ud | Descripción | Rendimiento | Precio | Importe |
|---|---|---|---|---|---|
| MT06041 | ud | Ladrillo cerámico hueco doble, para revestir, 24x11,5x7 cm, para uso en fábrica protegida (pieza P), densidad 780 kg/m³, según UNE-EN 771-1. (material) | 37.8 | 0.12 | 4.54 |
| MT00001 | m³ | Agua. (material; 13/03/2024) | 0.004 | 1 | 0.00 |
| MT06042 | t | Mortero industrial para albañilería, de cemento, color gris, categoría M-5 (resistencia a compresión 5 N/mm²), suministrado a granel, según UNE-EN 998-2. (material) | 0.002 | 30.98 | 0.06 |
| MQ06041 | h | Mezclador continuo con silo, para mortero industrial en seco, suministrado a granel. (maquinaria) | 0.009 | 1.73 | 0.02 |
| MON0110 | h | Oficial 1ª Horario nocturno | 0.635 | 18.68 | 11.86 |
| MON0101 | h | Peón Ordinario Horario nocturno | 0.314 | 17.82 | 5.60 |
| %CI | % | Costes Indirectos | 6 % | 22.08 | 1.32 |
|  |  | Total |  |  | 23.41 |

| Medición | Uds. | Largo | Alto | Parcial |
|---|---|---|---|---|
| Tabiques aseo | 1 | 17.50 | 5.65 | 98.875 |
| Total |  |  |  | 98.875 |

## 07 CARPINTERÍA
Importe: 97251.33

**07.01** ud Block de puerta interior técnica abatible, de madera
3 ud × 668.58 = 2005.74
Block de puerta interior técnica abatible, de madera, para edificio de uso público, de una hoja, lisa, de 203x82,5x3,5 cm, compuesto por alma de poliestireno expandido, acabado en crudo para lacar en obra en sus caras y cantos, bastidor de tablero de fibras tipo MDF (tablero de DM) y cerco de madera de pino con resistencia al fuego adecuado para el sector de incendio y apertura antipánico.

| Código | Ud | Descripción | Rendimiento | Precio | Importe |
|---|---|---|---|---|---|
| MT0710 | ud | Precerco de 90x35 mm, para puerta de una hoja, con elementos de fijación. (material) | 1 | 38.21 | 38.21 |
| MT0711 | ud | Block de puerta interior técnica abatible, de madera, con aislamiento de poliuretano resistente al fuego (material) | 1 | 551.63 | 551.63 |
| MT0712 | ud | Aerosol de 750 ml de espuma adhesiva autoexpansiva, elástica, de poliuretano monocomponente, de 25 kg/m³ de densidad (material; 13/03/2024) | 0.1 | 8.37 | 0.84 |
| MON0101 | h | Peón Ordinario Horario nocturno | 1.2 | 17.82 | 21.38 |
| MON0110 | h | Oficial 1ª Horario nocturno | 1 | 18.68 | 18.68 |
| %CI | % | Costes Indirectos | 6 % | 630.74 | 37.84 |
|  |  | Total |  |  | 668.58 |

| Medición | Uds. | Parcial |
|---|---|---|
| Entrada vestuario | 2 | 2.000 |
| Separación interior almacenes | 1 | 1.000 |
| Total |  | 3 |

**07.02** ud Puerta interior abatible, ciega, de una hoja de 203x82,5x3,5 cm
2 ud × 192.05 = 384.10
Puerta interior abatible, ciega, de una hoja de 203x82,5x3,5 cm, de tablero aglomerado, chapado con sapeli, barnizada en taller; precerco de pino país de 90x35 mm; galces de MDF, con rechapado de madera, de sapeli de 90x20 mm; tapajuntas de MDF, con rechapado de madera, de sapeli de 70x10 mm; con herrajes de colgar y de cierre.

| Código | Ud | Descripción | Rendimiento | Precio | Importe |
|---|---|---|---|---|---|
| MT0720 | ud | Precerco de madera de pino, 90x35 mm, para puerta de una hoja, con elementos de fijación. (material) | 1 | 14.29 | 14.29 |
| MT0721 | m | Galce de MDF, con rechapado de madera, pino país, 90x20 mm, barnizado en taller. (material; 13/03/2024) | 5.1 | 3.71 | 18.92 |
| MT0722 | ud | Puerta interior ciega, de tablero aglomerado, chapado con pino país (material) | 1 | 84.37 | 84.37 |
| MT0723 | m | Tapajuntas de MDF, con rechapado de madera, pino país, 70x10 mm, barnizado en taller. (material; 13/03/2024) | 10.4 | 1.61 | 16.74 |
| MT0724 | ud | Pernio de 100x58 mm, con remate, en latón negro brillo, para puerta de paso interior. (material; 13/03/2024) | 3 | 0.74 | 2.22 |
| MT0725 | ud | Tornillo de latón 21/35 mm. (material; 13/03/2024) | 18 | 0.06 | 1.08 |
| MT0726 | ud | Cerradura de embutir, frente, accesorios y tornillos de atado, para puerta de paso interior, según UNE-EN 12209. (material) | 1 | 8.97 | 8.97 |
| MT0727 | ud | Juego de manivela y escudo largo de latón negro brillo, serie básica, para puerta interior. (material) | 1 | 7.21 | 7.21 |
| MON0101 | h | Peón Ordinario Horario nocturno | 0.75 | 17.82 | 13.37 |
| MON0110 | h | Oficial 1ª Horario nocturno | 0.75 | 18.68 | 14.01 |
| %CI | % | Costes Indirectos | 6 % | 181.18 | 10.87 |
|  |  | Total |  |  | 192.05 |

| Medición | Uds. | Parcial |
|---|---|---|
| Interior vestuario | 2 | 2.000 |
| Total |  | 2 |

**07.03** ud Puerta de entrada de acero galvanizado de una hoja, 790x2040 mm de luz y altura de paso
2 ud × 430.72 = 861.44
Puerta de entrada de acero galvanizado de una hoja, 790x2040 mm de luz y altura de paso, troquelada con un cuarterón superior y otro inferior a una cara, acabado pintado con resina de epoxi color blanco, cerradura con tres puntos de cierre, y premarco.

| Código | Ud | Descripción | Rendimiento | Precio | Importe |
|---|---|---|---|---|---|
| MT0730 | ud | Puerta de paso de una hoja de 38 mm de espesor, 790x2040 mm de luz y altura de paso (material) | 1 | 369.84 | 369.84 |
| MON0101 | h | Peón Ordinario Horario nocturno | 1 | 17.82 | 17.82 |
| MON0110 | h | Oficial 1ª Horario nocturno | 1 | 18.68 | 18.68 |
| %CI | % | Costes Indirectos | 6 % | 406.34 | 24.38 |
|  |  | Total |  |  | 430.72 |

| Medición | Uds. | Parcial |
|---|---|---|
| Entrada desde el exterior a vestuario | 2 | 2.000 |
| Total |  | 2 |

**07.04** ud Puerta abatible, formada por panel sándwich de acero galvanizado de 3.200 Ancho x 3.900 Alto
6 ud × 2586.1 = 15516.60
Puerta abatible, formada por panel sándwich de acero galvanizado con núcleo aislante de espuma de poliuretano, de textura acanalada, 300x350 cm, con acabado prelacado de color blanco, apertura automática y sistema de apertura colocado en el interior del muelle, completamente terminada e instalada.

| Código | Ud | Descripción | Rendimiento | Precio | Importe |
|---|---|---|---|---|---|
| MT07042 | ud | Automatizacion Seccional < 14 M² EL5.24M. trifasico, accionamiento por contacto mantenido. (material; 18/06/2019) | 1 | 521 | 521.00 |
| MT07041 | ud | Puerta abatible, formada por panel sándwich de acero galvanizado de 3.200 x 3.900 mm (material) | 1 | 1866 | 1866.00 |
| MON0101 | h | Peón Ordinario Horario nocturno | 1.1 | 17.82 | 19.60 |
| MON0110 | h | Oficial 1ª Horario nocturno | 0.8 | 18.68 | 14.94 |
| MON0103 | h | Ayduante Horario nocturno | 1 | 18.18 | 18.18 |
| %CI | % | Costes Indirectos | 6 % | 2439.72 | 146.38 |
|  |  | Total |  |  | 2586.1 |

| Medición | Uds. | Parcial |
|---|---|---|
| Puerta muelles 1-6 | 6 | 6.000 |
| Total |  | 6 |

**07.05** ud Puerta industrial apilable hermética de apertura rápida, de entre 3 y 4 m de altura máxima
1 ud × 5474.25 = 5474.25
Puerta industrial apilable de apertura rápida, de entre 3y 4 m de altura máxima, formada por lona de PVC aislante, marco y estructura de acero galvanizado, cuadro de maniobra, pulsador, fotocélula de seguridad y mecanismos, fijada mediante atornillado en hormigón.

| Código | Ud | Descripción | Rendimiento | Precio | Importe |
|---|---|---|---|---|---|
| MT0750 | ud | Puerta industrial apilable de apertura rápida, de entre 3 y 4 m de altura máxima con botonera y apertura con mando así como sistemas de seguridad (material) | 1 | 5141.68 | 5141.68 |
| MON0101 | h | Peón Ordinario Horario nocturno | 0.75 | 17.82 | 13.37 |
| MON0110 | h | Oficial 1ª Horario nocturno | 0.5 | 18.68 | 9.34 |
| %CI | % | Costes Indirectos | 6 % | 5164.39 | 309.86 |
|  |  | Total |  |  | 5474.25 |

| Medición | Uds. | Parcial |
|---|---|---|
| Separación zona refrigerada a zona 0ºC | 1 | 1.000 |
| Total |  | 1 |

**07.06** ud Abrigo hinchable estándar hermético para Punto Frío de 3.600mm de ancho por 4.000mm de alto
6 ud × 6742.94 = 40457.64
Abrigo hinchable estándar para Punto Frío de 3.600mm de ancho por 4.000mm de alto, provistos de un sistema de acoplamiento hinchable, mediante el accionamiento de un ventilador para a través de la bolsa superior y las dos laterales adaptarse al vehículo. El ventilador actúa por un motor eléctrico de 0.37 kw. , 380 v trifásico, accionado por un interruptor on/off .El tiempo de hinchado oscila entre 10/15 segundos. Bolsas de aire en color negro o gris.Incluyen ventilador de baja presión y un conjunto elástico que facilita el retroceso hasta su posición inicial. Todas las piezas metálicas seran de acero inoxidable AISI 316. Los sitemas de mando conectados en el interior del muelle, completamente terminado y en funcionamiento.

| Código | Ud | Descripción | Rendimiento | Precio | Importe |
|---|---|---|---|---|---|
| MT0760 | ud | Abrigo hinchable estándar para Punto Frío de 3.600mm de ancho por 4.000mm de alto (material) | 1 | 6069.54 | 6069.54 |
| MON0101 | h | Peón Ordinario Horario nocturno | 6 | 17.82 | 106.92 |
| MON0110 | h | Oficial 1ª Horario nocturno | 6 | 18.68 | 112.08 |
| MON0103 | h | Ayduante Horario nocturno | 4 | 18.18 | 72.72 |
| %CI | % | Costes Indirectos | 6 % | 6361.26 | 381.68 |
|  |  | Total |  |  | 6742.94 |

| Medición | Uds. | Parcial |
|---|---|---|
| Muelles 1-6 | 6 | 6.000 |
| Total |  | 6 |

**07.06.01** ud Abrigo compacto con núcleo de espuma para Punto Frío de 3.500mm de ancho por 4.000mm de alto.
1 ud × 5579.54 = 5579.54
Abrigo compacto con núcleo de espuma para Punto Frío de 3.500mm de ancho por 4.000mm de alto, perfecta hermetización entre el camión y el edificio y evitando perdidas de energía y posibles daños de la mercancía, secciones laterales libres de brazos, palancas, bisagras y varillas, y hechas de núcleo de espuma, techos y las secciones laterales hechos con PVC flexible reforzado con tejido de aluminio, cubierta ranurada en las zonas de desgaste y forrada para mejorar la integridad del abrigo en color negro. Todas las piezas metálicas seran de acero inoxidable AISI 316.

| Código | Ud | Descripción | Rendimiento | Precio | Importe |
|---|---|---|---|---|---|
| MT07601 | ud | Abrigo compacto con núcleo de espuma para Punto Frío de 3.500mm de ancho por 4.000mm de alto. (material) | 1 | 4972 | 4972.00 |
| MON0101 | h | Peón Ordinario Horario nocturno | 6 | 17.82 | 106.92 |
| MON0110 | h | Oficial 1ª Horario nocturno | 6 | 18.68 | 112.08 |
| MON0103 | h | Ayduante Horario nocturno | 4 | 18.18 | 72.72 |
| %CI | % | Costes Indirectos | 6 % | 5263.72 | 315.82 |
|  |  | Total |  |  | 5579.54 |

**07.07** ud Rampa niveladora hidráulica de 60 kN de capacidad de carga nominal
6 ud × 4360.31 = 26161.86
Rampa niveladora hidráulica, instalada en foso previamente ejecutado, de 60 kN de capacidad de carga nominal, formada por una plataforma de chapa lagrimada de acero, de 2500 mm de longitud, 2000 mm de anchura y 8 ó 10 mm de espesor, con labio abatible delantero de chapa lagrimada de acero, de 2500 mm de longitud, 400 mm de anchura y 8 ó 10 mm de espesor y bastidor de perfiles de acero AISI 316. Acciongada por motor trifasico de 380 V conectado en el foso y con mandos en el interior del muelle, completamente terminada y en funcionamiento. Incluido el marco y el premarco de la rampa acorde a las medidas del foso.

| Código | Ud | Descripción | Rendimiento | Precio | Importe |
|---|---|---|---|---|---|
| MT0770 | ud | Rampa niveladora hidráulica, para instalar en foso, de 60 kN de capacidad de carga nominal (material) | 1 | 3681 | 3681.00 |
| MT0771 | ud | Premarco rampa niveladora acero AISI 316 (material; 18/06/2019) | 1 | 177 | 177.00 |
| MON0101 | h | Peón Ordinario Horario nocturno | 7 | 17.82 | 124.74 |
| MON0110 | h | Oficial 1ª Horario nocturno | 7 | 18.68 | 130.76 |
| %CI | % | Costes Indirectos | 6 % | 4113.50 | 246.81 |
|  |  | Total |  |  | 4360.31 |

| Medición | Uds. | Parcial |
|---|---|---|
| Muelles 1-6 | 6 | 6.000 |
| Total |  | 6 |

**07.08** ud Ventana de aluminio, gama básica, practicables, con apertura hacia el interior, dimensiones 900x500 mm, acabado lacado color blanco.
2 ud × 405.08 = 810.16
Ventana de aluminio, gama básica, dos hojas practicables, con apertura hacia el interior, dimensiones 900x500 mm, acabado lacado color blanco, con el sello QUALICOAT, que garantiza el espesor y la calidad del proceso de lacado, compuesta de hoja de 48 mm y marco de 40 mm, junquillos, galce, juntas de estanqueidad de EPDM, manilla y herrajes, según UNE-EN 14351-1; transmitancia térmica del marco: Uh,m = desde 5,7 W/(m²K); espesor máximo del acristalamiento: 26 mm, con clasificación a la permeabilidad al aire clase 4, según UNE-EN 12207, clasificación a la estanqueidad al agua clase 9A, según UNE-EN 12208, y clasificación a la resistencia a la carga del viento clase C5, según UNE-EN 12210, sin premarco y sin persiana. Incluso patillas de anclaje para la fijación de la carpintería, silicona para sellado perimetral de la junta entre la carpintería exterior y el paramento.
Incluye: Ajuste final de las hojas. Sellado perimetral de la junta entre la carpintería exterior y el paramento. Realización de pruebas de servicio.
Criterio de medición de proyecto: Número de unidades previstas, según documentación gráfica de Proyecto.
Criterio de medición de obra: Se medirá el número de unidades realmente ejecutadas según especificaciones de Proyecto.
Criterio de valoración económica: El precio no incluye el recibido en obra de la carpintería.

| Código | Ud | Descripción | Rendimiento | Precio | Importe |
|---|---|---|---|---|---|
| MT07081 | ud | Ventana de aluminio, gama básica, dos hojas practicables, con apertura hacia el interior, dimensiones 900x500 mm, acabado lacado color blanco, con el sello QUALICOAT o similar, que garantiza el espesor y la calidad del proceso de lacado, compuesta de hoja de 48 mm y marco de 40 mm, junquillos, galce, juntas de estanqueidad de EPDM, manilla y herrajes, según UNE-EN 14351-1; transmitancia térmica del marco: Uh,m = desde 5,7 W/(m²K); espesor máximo del acristalamiento: 26 mm, con clasificación a la permeabilidad al aire clase 4, según UNE-EN 12207, clasificación a la estanqueidad al agua clase 9A, según UNE-EN 12208, y clasificación a la resistencia a la carga del viento clase C5, según UNE-EN 12210. (material) | 1 | 359 | 359.00 |
| MT07082 | ud | Cartucho de 290 ml de sellador adhesivo monocomponente, neutro, superelástico, a base de polímero MS, color blanco, con resistencia a la intemperie y a los rayos UV y elongación hasta rotura 750%. (material) | 0.442 | 5.29 | 2.34 |
| MT07083 | ud | Cartucho de 300 ml de silicona neutra oxímica, de elasticidad permanente y curado rápido, color blanco, rango de temperatura de trabajo de -60 a 150°C, con resistencia a los rayos UV, dureza Shore A aproximada de 22, según UNE-EN ISO 868 y elongación a rotura >= 800%, según UNE-EN ISO 8339. (material) | 0.208 | 4.73 | 0.98 |
| MON0110 | h | Oficial 1ª Horario nocturno | 1.177 | 18.68 | 21.99 |
| MON0101 | h | Peón Ordinario Horario nocturno | 0.72 | 17.82 | 12.83 |
| %CI | % | Costes Indirectos | 2 % | 397.14 | 7.94 |
|  |  | Total |  |  | 405.08 |

| Medición | Uds. | Parcial |
|---|---|---|
| Venta vestuarios en fachada oeste | 2 | 2.000 |
| Total |  | 2 |

## 08 INSTALACIONES (30/05/2016)
Importe: 302910.25

**08.01** m Suministro e instalación enterrada de canalización externa
100 m × 14.46 = 1446.00
Suministro e instalación enterrada de canalización externa, entre la arqueta de entrada y el registro de enlace inferior en el interior del edificio o directamente en el RITI o RITU, en edificación de hasta 4 PAU, formada por 3 tubos (2 TBA+STDP, 1 reserva) de polietileno de 63 mm de diámetro, suministrado en rollo, resistencia a la compresión 450 N, resistencia al impacto 20 julios, ejecutada en zanja de 45x75 cm, con los tubos embebidos en un prisma de hormigón en masa HM-20/B/20/IIIa con 6 cm de recubrimiento superior e inferior y 5,5 cm de recubrimiento lateral. Incluso soportes separadores de tubos de PVC colocados cada 100 cm e hilo guía.

| Código | Ud | Descripción | Rendimiento | Precio | Importe |
|---|---|---|---|---|---|
| MT0812 | m | Tubo curvable, suministrado en rollo, de polietileno de doble pared (interior lisa y exterior corrugada), naranja (material; 13/03/2024) | 3 | 1.25 | 3.75 |
| MT0811 | ud | Soporte separador de tubos de PVC rígido de 63 mm de diámetro. (material; 13/03/2024) | 1.18 | 1.68 | 1.98 |
| MT0810 | m³ | Hormigón HM-20/B/20/IIIa, fabricado en central (material; 13/03/2024) | 0.07 | 84.24 | 5.90 |
| MON0110 | h | Oficial 1ª Horario nocturno | 0.055 | 18.68 | 1.03 |
| MON0101 | h | Peón Ordinario Horario nocturno | 0.055 | 17.82 | 0.98 |
| %CI | % | Costes Indirectos | 6 % | 13.64 | 0.82 |
|  |  | Total |  |  | 14.46 |

| Medición | Uds. | Largo | Parcial |
|---|---|---|---|
| Acometida instalación telecomunicaciones | 1 | 100.00 | 100.000 |
| Total |  |  | 100 |

**08.02** ud Suministro e instalación de arqueta de entrada
1 ud × 316.8 = 316.80
Suministro e instalación de arqueta de entrada prefabricada para ICT de 400x400x600 mm de dimensiones interiores, con ganchos para tracción, cerco y tapa, hasta 20 puntos de acceso a usuario (PAU), para unión entre las redes de alimentación de telecomunicación de los distintos operadores y la infraestructura común de telecomunicación del edificio, colocada sobre solera de hormigón en masa HM-20/P/20/I de 10 cm de espesor.

| Código | Ud | Descripción | Rendimiento | Precio | Importe |
|---|---|---|---|---|---|
| MT0802 | m³ | Hormigón HM-20/P/20/I, fabricado en central (material; 13/03/2024) | 0.07 | 69.13 | 4.84 |
| MT0820 | ud | Arqueta de entrada prefabricada para ICT de 400x400x600 mm de dimensiones interiores, con ganchos para tracción, cerco y tapa (material; 13/03/2024) | 1 | 280.32 | 280.32 |
| MON0110 | h | Oficial 1ª Horario nocturno | 0.4 | 18.68 | 7.47 |
| MON0101 | h | Peón Ordinario Horario nocturno | 0.35 | 17.82 | 6.24 |
| %CI | % | Costes Indirectos | 6 % | 298.87 | 17.93 |
|  |  | Total |  |  | 316.8 |

| Medición | Uds. | Parcial |
|---|---|---|
| Arqueta telecomunicaciones | 1 | 1.000 |
| Total |  | 1 |

**08.03** ud Canalización de telecomunicaciones
57.57 ud × 4.13 = 237.76
Suministro e instalación empotrada de canalización interior de usuario por el interior de la nave que une el registro de terminación de red con los distintos registros de toma, formada por 1 tubos de PVC flexible, reforzados de 20 mm de diámetro, resistencia a la compresión 320 N, resistencia al impacto 2 julios, para el tendido de cables. Incluso accesorios, elementos de sujeción, hilo guía y cable de Red RJ45 UTP Cat.6 10/100/1000.

| Código | Ud | Descripción | Rendimiento | Precio | Importe |
|---|---|---|---|---|---|
| MT08032 | m | Tubo curvable de PVC, transversalmente elástico, corrugado, forrado, de color negro, de 20 mm (material) | 1 | 0.67 | 0.67 |
| MT08031 | m | Hilo guía de polipropileno de 3 mm de diámetro. (material) | 1.2 | 0.28 | 0.34 |
| MT08033 | ud | Cable de Red RJ45 UTP Cat.6 10/100/1000 (material; 19/06/2019) | 1 | 0.9 | 0.90 |
| MON0110 | h | Oficial 1ª Horario nocturno | 0.048 | 18.68 | 0.90 |
| MON0103 | h | Ayduante Horario nocturno | 0.06 | 18.18 | 1.09 |
| %CI | % | Costes Indirectos | 6 % | 3.90 | 0.23 |
|  |  | Total |  |  | 4.13 |

| Medición | Uds. | Largo | Parcial |
|---|---|---|---|
| Interior fachada norte hasta acometida | 1 | 57.57 | 57.570 |
| Total |  |  | 57.57 |

**08.03.01** ud Toma de usuario RJ-45
6 ud × 6.7 = 40.20
Toma de usuario RJ-45 Suministro e instalación empotrada de registro de toma, formado por caja universal, con enlace por los 2 lados y toma para registro de RJ-45 o toma de usuario, gama media, con tapa ciega de color blanco y bastidor con garras, en previsión de nuevos servicios. Incluso accesorios, piezas especiales y fijaciones.

| Código | Ud | Descripción | Rendimiento | Precio | Importe |
|---|---|---|---|---|---|
| MT080311 | ud | Caja universal, con enlace por los 2 lados, para empotrar. (material; 13/03/2024) | 1 | 0.17 | 0.17 |
| MT080312 | ud | Toma para registro de RJ-45 o toma de usuario, gama media, con tapa ciega de color blanco y bastidor con garras. (material; 13/03/2024) | 1 | 3.79 | 3.79 |
| MON0103 | h | Ayduante Horario nocturno | 0.13 | 18.18 | 2.36 |
| %CI | % | Costes Indirectos | 6 % | 6.32 | 0.38 |
|  |  | Total |  |  | 6.7 |

| Medición | Uds. | Parcial |
|---|---|---|
| muelles 1-6 (2 tomas por muelle) | 6 | 6.000 |
| Total |  | 6 |

**08.04** ud Termo eléctrico para el servicio de A.C.S.
1 ud × 571.21 = 571.21
Termo eléctrico para el servicio de A.C.S., mural vertical, resistencia blindada, capacidad 200 l, potencia 2,2 kW, de 1570 mm de altura y 513 mm de diámetro.

| Código | Ud | Descripción | Rendimiento | Precio | Importe |
|---|---|---|---|---|---|
| MT0840 | ud | Termo eléctrico para el servicio de A.C.S., mural vertical, resistencia blindada, capacidad 200 l, potencia 2,2 kW, de 1570 mm (material) | 1 | 483.64 | 483.64 |
| MT0841 | ud | Latiguillo flexible de 20 cm y 1/2" de diámetro. (material; 13/03/2024) | 2 | 2.85 | 5.70 |
| MT0842 | ud | Válvula de esfera de latón niquelado para roscar de 1/2". (material; 13/03/2024) | 2 | 4.13 | 8.26 |
| MT0843 | ud | Válvula de seguridad antirretorno, de latón cromado, con rosca de 1/2" de diámetro, tarada a 8 bar de presión (material; 13/03/2024) | 1 | 6.05 | 6.05 |
| MT0801 | ud | Material auxiliar (material; 13/03/2024) | 1 | 5.75 | 5.75 |
| MON0110 | h | Oficial 1ª Horario nocturno | 0.8 | 18.68 | 14.94 |
| MON0103 | h | Ayduante Horario nocturno | 0.8 | 18.18 | 14.54 |
| %CI | % | Costes Indirectos | 6 % | 538.88 | 32.33 |
|  |  | Total |  |  | 571.21 |

| Medición | Uds. | Parcial |
|---|---|---|
| interior vestuarios | 1 | 1.000 |
| Total |  | 1 |

**08.05** m Tubería de distribución de 32 mm
13 m × 27.68 = 359.84
Tubería de distribución de A.C.S. y A.F.S formada por tubo de polipropileno copolímero random (PP-R), de 32 mm de diámetro exterior, PN=10 atm, colocado superficialmente en el interior del edificio, con aislamiento mediante espuma elastomérica.

| Código | Ud | Descripción | Rendimiento | Precio | Importe |
|---|---|---|---|---|---|
| MT0801 | ud | Material auxiliar | 1 | 5.75 | 5.75 |
| MT0851 | m | Tubo de polipropileno copolímero random (PP-R), de 32 mm de diámetro exterior, PN=10 atm y 2,9 mm (material; 13/03/2024) | 1 | 3.5 | 3.50 |
| MT0852 | m | Coquilla de espuma elastomérica (material) | 1 | 11.06 | 11.06 |
| MT0853 | l | Adhesivo para coquilla elastomérica. (material; 13/03/2024) | 0.055 | 11.68 | 0.64 |
| MON0110 | h | Oficial 1ª Horario nocturno | 0.15 | 18.68 | 2.80 |
| MON0103 | h | Ayduante Horario nocturno | 0.13 | 18.18 | 2.36 |
| %CI | % | Costes Indirectos | 6 % | 26.11 | 1.57 |
|  |  | Total |  |  | 27.68 |

| Medición | Uds. | Largo | Parcial |
|---|---|---|---|
| Arqueta a entrada | 1 | 5.00 | 5.000 |
| montante | 1 | 4.00 | 4.000 |
| interior vestuarios | 1 | 4.00 | 4.000 |
| Total |  |  | 13 |

**08.05.01** m Tubería de distribución de 25 mm
42.89 m × 36.24 = 1554.33
Tubería de distribución de A.C.S. y A.F.S. formada por tubo de polipropileno copolímero random (PP-R), de 25 mm de diámetro exterior, PN=10 atm, colocado superficialmente en el interior del edificio, con aislamiento mediante espuma elastomérica.

| Código | Ud | Descripción | Rendimiento | Precio | Importe |
|---|---|---|---|---|---|
| MT0801 | ud | Material auxiliar | 1 | 5.75 | 5.75 |
| MT08511 | m | Tubo de PVC, serie B, de 110 mm de diámetro y 3 mm de espesor (material) | 1 | 11.58 | 11.58 |
| MT0852 | m | Coquilla de espuma elastomérica | 1 | 11.06 | 11.06 |
| MT0853 | l | Adhesivo para coquilla elastomérica. | 0.055 | 11.68 | 0.64 |
| MON0110 | h | Oficial 1ª Horario nocturno | 0.15 | 18.68 | 2.80 |
| MON0103 | h | Ayduante Horario nocturno | 0.13 | 18.18 | 2.36 |
| %CI | % | Costes Indirectos | 6 % | 34.19 | 2.05 |
|  |  | Total |  |  | 36.24 |

| Medición | Uds. | Largo | Parcial |
|---|---|---|---|
| Interior vestuarios | 1 | 42.89 | 42.890 |
| Total |  |  | 42.89 |

**08.05.02** m Tubería de distribución de 15 cm
37.87 m × 27.16 = 1028.55
Tubería de distribución de A.C.S. y A.F.S. formada por tubo de polipropileno copolímero random (PP-R), de 15 mm de diámetro exterior, PN=10 atm, colocado superficialmente en el interior del edificio, con aislamiento mediante espuma elastomérica.

| Código | Ud | Descripción | Rendimiento | Precio | Importe |
|---|---|---|---|---|---|
| MT0801 | ud | Material auxiliar | 1 | 5.75 | 5.75 |
| MT0851.2 | m | Tubo de polipropileno copolímero random (PP-R), de 15mm de diámetro exterior, PN=10 atm (material) | 1 | 3.01 | 3.01 |
| MT0852 | m | Coquilla de espuma elastomérica | 1 | 11.06 | 11.06 |
| MT0853 | l | Adhesivo para coquilla elastomérica. | 0.055 | 11.68 | 0.64 |
| MON0110 | h | Oficial 1ª Horario nocturno | 0.15 | 18.68 | 2.80 |
| MON0103 | h | Ayduante Horario nocturno | 0.13 | 18.18 | 2.36 |
| %CI | % | Costes Indirectos | 6 % | 25.62 | 1.54 |
|  |  | Total |  |  | 27.16 |

| Medición | Uds. | Largo | Parcial |
|---|---|---|---|
| Inerior vestuarios | 1 | 37.87 | 37.870 |
| Total |  |  | 37.87 |

**08.05.03** m Tubería de distribución de 20 mm
28.42 m × 25.82 = 733.80
Tubería de distribución de A.C.S. y A.F.S. formada por tubo de polipropileno copolímero random (PP-R), de 20 mm de diámetro exterior, PN=10 atm, colocado superficialmente en el interior del edificio, con aislamiento mediante espuma elastomérica.

| Código | Ud | Descripción | Rendimiento | Precio | Importe |
|---|---|---|---|---|---|
| MT0801 | ud | Material auxiliar | 1 | 5.75 | 5.75 |
| MT0851.3 | m | Tubo de polipropileno copolímero random (PP-R), de 20mm de diámetro exterior, PN=10 atm (material) | 1 | 1.75 | 1.75 |
| MT0852 | m | Coquilla de espuma elastomérica | 1 | 11.06 | 11.06 |
| MT0853 | l | Adhesivo para coquilla elastomérica. | 0.055 | 11.68 | 0.64 |
| MON0110 | h | Oficial 1ª Horario nocturno | 0.15 | 18.68 | 2.80 |
| MON0103 | h | Ayduante Horario nocturno | 0.13 | 18.18 | 2.36 |
| %CI | % | Costes Indirectos | 6 % | 24.36 | 1.46 |
|  |  | Total |  |  | 25.82 |

| Medición | Uds. | Largo | Parcial |
|---|---|---|---|
| Interior vestuarios | 1 | 28.42 | 28.420 |
| Total |  |  | 28.42 |

**08.05.04** m Tubería de distribución de 50 mm
6.64 m × 19.94 = 132.40
Tubería de distribución de A.F.S. formada por tubo de polipropileno copolímero random (PP-R), de 50 mm de diámetro exterior, PN=10 atm, colocado superficialmente en el interior del edificio, con aislamiento mediante espuma elastomérica.

| Código | Ud | Descripción | Rendimiento | Precio | Importe |
|---|---|---|---|---|---|
| MT0801 | ud | Material auxiliar | 1 | 5.75 | 5.75 |
| MT0851.4 | m | Tubo de polipropileno copolímero random (PP-R), de 50mm de diámetro exterior, PN=10 atm (material) | 1 | 7.9 | 7.90 |
| MON0110 | h | Oficial 1ª Horario nocturno | 0.15 | 18.68 | 2.80 |
| MON0103 | h | Ayduante Horario nocturno | 0.13 | 18.18 | 2.36 |
| %CI | % | Costes Indirectos | 6 % | 18.81 | 1.13 |
|  |  | Total |  |  | 19.94 |

| Medición | Uds. | Largo | Parcial |
|---|---|---|---|
| bajo forjado sanitario | 1 | 6.64 | 6.640 |
| Total |  |  | 6.64 |

**08.05.05** m Tubería de distribución de 40 mm
20.28 m × 17.34 = 351.66
Tubería de distribución de A.F.S. formada por tubo de polipropileno copolímero random (PP-R), de 40 mm de diámetro exterior, PN=10 atm, colocado superficialmente en el interior del edificio, con aislamiento mediante espuma elastomérica.

| Código | Ud | Descripción | Rendimiento | Precio | Importe |
|---|---|---|---|---|---|
| MT0801 | ud | Material auxiliar | 1 | 5.75 | 5.75 |
| MT0851.5 | m | Tubo de polipropileno copolímero random (PP-R), de 40mm de diámetro exterior, PN=10 atm (material) | 1 | 5.45 | 5.45 |
| MON0110 | h | Oficial 1ª Horario nocturno | 0.15 | 18.68 | 2.80 |
| MON0103 | h | Ayduante Horario nocturno | 0.13 | 18.18 | 2.36 |
| %CI | % | Costes Indirectos | 6 % | 16.36 | 0.98 |
|  |  | Total |  |  | 17.34 |

| Medición | Uds. | Largo | Parcial |
|---|---|---|---|
| Bajo forjado sanitario | 1 | 20.28 | 20.280 |
| Total |  |  | 20.28 |

**08.05.06** m Tubería de distribución de 63 mm (19/06/2019)
7.15 m × 32.07 = 229.30

| Código | Ud | Descripción | Rendimiento | Precio | Importe |
|---|---|---|---|---|---|
| MT0852 | m | Coquilla de espuma elastomérica | 1 | 11.06 | 11.06 |
| MT0853 | l | Adhesivo para coquilla elastomérica. | 0.055 | 11.68 | 0.64 |
| MT0854 | m | Tubo de polipropileno copolímero random (PP-R), de 63mm de diámetro exterior, PN=10 atm (material; 19/06/2019) | 1 | 13.45 | 13.45 |
| MON0101 | h | Peón Ordinario Horario nocturno | 0.15 | 17.82 | 2.67 |
| MON0110 | h | Oficial 1ª Horario nocturno | 0.13 | 18.68 | 2.43 |
| %CI | % | Costes Indirectos | 6 % | 30.25 | 1.82 |
|  |  | Total |  |  | 32.07 |

| Medición | Uds. | Largo | Parcial |
|---|---|---|---|
| bajo forjado sanitario | 1 | 7.15 | 7.150 |
| Total |  |  | 7.15 |

**08.06** m Cambio de sentido en arquetas (19/06/2019)
3 m × 12.96 = 38.88
Cambio de sentido en arquetas con empleo de te reducidas o monguito reductor despues de las válvulas

| Código | Ud | Descripción | Rendimiento | Precio | Importe |
|---|---|---|---|---|---|
| MT08061 | ud | Material complementario en PP-R para tuberias formado por manguitos, tes, codos, etc. (material; 19/06/2019) | 1 | 6.22 | 6.22 |
| MON0101 | h | Peón Ordinario Horario nocturno | 0.19 | 17.82 | 3.39 |
| MON0110 | h | Oficial 1ª Horario nocturno | 0.14 | 18.68 | 2.62 |
| %CI | % | Costes Indirectos | 6 % | 12.23 | 0.73 |
|  |  | Total |  |  | 12.96 |

| Medición | Uds. | Parcial |
|---|---|---|
| Arquetas | 3 | 3.000 |
| Total |  | 3 |

**08.07** m Contador de agua fría (19/06/2019)
1 m × 47.59 = 47.59
Contador de agua fría de lectura directa, de chorro simple, caudal nominal 1,5 m³/h, diámetro 1/2", temperatura máxima 30°C, presión máxima 16 bar, apto para aguas muy duras, con tapa, racores de conexión y precinto.
Incluye: Replanteo. Colocación del contador. Conexionado.
Criterio de medición de proyecto: Número de unidades previstas, según documentación gráfica de Proyecto.
Criterio de medición de obra: Se medirá el número de unidades realmente ejecutadas según especificaciones de Proyecto.

| Código | Ud | Descripción | Rendimiento | Precio | Importe |
|---|---|---|---|---|---|
| MT08071 | ud | Contador de agua fría de lectura directa, de chorro simple, caudal nominal 1,5 m³/h, diámetro 1/2", temperatura máxima 30°C, presión máxima 16 bar, apto para aguas muy duras, con tapa, racores de conexión y precinto. (material) | 1 | 33.69 | 33.69 |
| MT08072 | ud | Material auxiliar para instalaciones de calefacción y A.C.S. (material) | 1 | 2.1 | 2.10 |
| MON0101 | h | Peón Ordinario Horario nocturno | 0.301 | 17.82 | 5.36 |
| MON0110 | h | Oficial 1ª Horario nocturno | 0.201 | 18.68 | 3.75 |
| %CI | % | Costes Indirectos | 6 % | 44.90 | 2.69 |
|  |  | Total |  |  | 47.59 |

| Medición | Uds. | Parcial |
|---|---|---|
| Arqueta entrada | 1 | 1.000 |
| Total |  | 1 |

**08.08** ud Arqueta prefabricada de polipropileno
5 ud × 255.85 = 1279.25
Arqueta prefabricada de polipropileno, de dimensiones interiores 55x55x55, con tapa, para alojamiento de la válvula.

| Código | Ud | Descripción | Rendimiento | Precio | Importe |
|---|---|---|---|---|---|
| MT0810 | m³ | Hormigón HM-20/B/20/IIIa, fabricado en central | 0.108 | 84.24 | 9.10 |
| MT0880 | ud | Arqueta prefabricada de polipropileno, 55x55x55 cm. (material; 13/03/2024) | 1 | 95.59 | 95.59 |
| MT0881 | ud | Tapa de PVC, para arquetas de fontanería de 55x55 cm. (material; 13/03/2024) | 1 | 112.44 | 112.44 |
| MT0882 | t | Grava de cantera, de 19 a 25 mm de diámetro. (material; 13/03/2024) | 0.497 | 7.23 | 3.59 |
| MQ0880 | h | Retrocargadora sobre neumáticos, de 70 kW. (maquinaria; 08/05/2018) | 0.069 | 37.48 | 2.59 |
| MQ04071 | h | Regla vibrante de 3 m. | 0.05 | 4.67 | 0.23 |
| MON0110 | h | Oficial 1ª Horario nocturno | 0.525 | 18.68 | 9.81 |
| MON0101 | h | Peón Ordinario Horario nocturno | 0.45 | 17.82 | 8.02 |
| %CI | % | Costes Indirectos | 6 % | 241.37 | 14.48 |
|  |  | Total |  |  | 255.85 |

| Medición | Uds. | Parcial |
|---|---|---|
| AFS | 5 | 5.000 |
| Total |  | 5 |

**08.09** ud Acometida enterrada de abastecimiento de agua potable
1 ud × 540.06 = 540.06
Acometida enterrada de abastecimiento de agua potable de 20 m de longitud, formada por tubo de polietileno PE 100, de 63 mm de diámetro exterior, PN=10 atm y 2 mm de espesor y llave de corte alojada en arqueta prefabricada de polipropileno.

| Código | Ud | Descripción | Rendimiento | Precio | Importe |
|---|---|---|---|---|---|
| MT0802 | m³ | Hormigón HM-20/P/20/I, fabricado en central | 0.261 | 69.13 | 18.04 |
| MT03006 | m³ | Arena de 0 a 5 mm de diámetro | 0.224 | 6.41 | 1.44 |
| MT0890 | ud | Collarín de toma en carga de PP, para tubo de polietileno, de 63 mm de diámetro exterior (material; 13/03/2024) | 1 | 7.22 | 7.22 |
| MT0891 | m | Acometida de polietileno PE 100, de 63 mm de diámetro exterior, PN=10 atm y 8,6 mm de espesor (material; 13/03/2024) | 20 | 13.45 | 269.00 |
| MT0892 | ud | Arqueta de polipropileno, 30x30x30 cm (material; 13/03/2024) | 1 | 29.79 | 29.79 |
| MT0893 | ud | Tapa de PVC, para arquetas de fontanería de 30x30 cm (material; 13/03/2024) | 1 | 18.24 | 18.24 |
| MT0894 | ud | Válvula de esfera de latón niquelado para roscar de 1", con mando de cuadradillo (material; 13/03/2024) | 1 | 9.4 | 9.40 |
| MQ0890 | h | Compresor portátil eléctrico 5 m³/min de caudal (maquinaria; 13/03/2024) | 0.604 | 6.88 | 4.16 |
| MQ024001 | h | Martillo manual rompedor eléct. 16 kg | 0.604 | 4.152 | 2.51 |
| MON0110 | h | Oficial 1ª Horario nocturno | 3.1 | 18.68 | 57.91 |
| MON0101 | h | Peón Ordinario Horario nocturno | 0.75 | 17.82 | 13.37 |
| MON0102 | h | Peón especializado Horario nocturno | 4.4 | 17.82 | 78.41 |
| %CI | % | Costes Indirectos | 6 % | 509.49 | 30.57 |
|  |  | Total |  |  | 540.06 |

| Medición | Uds. | Parcial |
|---|---|---|
| S/Planos | 1 | 1.000 |
| Total |  | 1 |

**08.10** ud Filtro de cartucho contenedor de carbón activo, rosca de 3/4", caudal de 0,4 m³/h, con dos llaves de paso de compuerta.
1 ud × 83.89 = 83.89
Filtro de cartucho formado por cabeza, vaso y cartucho contenedor de carbón activo, rosca de 3/4", caudal de 0,4 m³/h, con dos llaves de paso de compuerta de latón fundido. Incluso elementos de montaje y demás accesorios necesarios para su correcto funcionamiento. Totalmente montado, conexionado y probado.
Incluye: Replanteo. Colocación y fijación del filtro. Conexionado. Colocación y conexión de las llaves de paso.
Criterio de medición de proyecto: Número de unidades previstas, según documentación gráfica de Proyecto.
Criterio de medición de obra: Se medirá el número de unidades realmente ejecutadas según especificaciones de Proyecto

| Código | Ud | Descripción | Rendimiento | Precio | Importe |
|---|---|---|---|---|---|
| mt37svc010c | ud | Válvula de compuerta de latón fundido, para roscar, de 3/4". (material) | 2 | 6.83 | 13.66 |
| mt37eqt010ae | ud | Filtro de cartucho formado por cabeza, vaso y cartucho contenedor de carbón activo, rosca de 3/4", caudal de 0,4 m³/h. (material) | 1 | 25.46 | 25.46 |
| mt37www010 | ud | Material auxiliar para instalaciones de fontanería. (material) | 1 | 1.4 | 1.40 |
| MON0110 | h | Oficial 1ª Horario nocturno | 1.4 | 18.68 | 26.15 |
| MON0101 | h | Peón Ordinario Horario nocturno | 0.7 | 17.82 | 12.47 |
| %CI | % | Costes Indirectos | 6 % | 79.14 | 4.75 |
|  |  | Total |  |  | 83.89 |

| Medición | Uds. | Parcial |
|---|---|---|
| junto al contador | 1 | 1.000 |
| Total |  | 1 |

**08.11** ud Grifo de latón cromado, de 1" de diámetro
2 ud × 41.8 = 83.60

| Código | Ud | Descripción | Rendimiento | Precio | Importe |
|---|---|---|---|---|---|
| MT08110 | ud | Grifo de latón, de 1" de diámetro. (material) | 1 | 26.31 | 26.310 |
| MT0801 | ud | Material auxiliar | 1 | 5.75 | 5.750 |
| MON0110 | h | Oficial 1ª Horario nocturno | 0.2 | 18.68 | 3.736 |
| MON0103 | h | Ayduante Horario nocturno | 0.2 | 18.18 | 3.636 |
| %CI | % | Costes Indirectos | 6 % | 39.432 | 2.366 |
|  |  | Total |  |  | 41.8 |

| Medición | Uds. | Parcial |
|---|---|---|
| tomas de agua interior nave | 2 | 2.000 |
| Total |  | 2 |

**08.12** ud Válvula de esfera de latón niquelado para roscar de 2 1/2"
5 ud × 88.8 = 444.00

| Código | Ud | Descripción | Rendimiento | Precio | Importe |
|---|---|---|---|---|---|
| MT08120 | ud | Válvula de esfera de latón niquelado para roscar de 2 1/2". (material) | 1 | 75.63 | 75.63 |
| MT0801 | ud | Material auxiliar | 0.1 | 5.75 | 0.58 |
| MON0110 | h | Oficial 1ª Horario nocturno | 0.21 | 18.68 | 3.92 |
| MON0103 | h | Ayduante Horario nocturno | 0.2 | 18.18 | 3.64 |
| %CI | % | Costes Indirectos | 6 % | 83.77 | 5.03 |
|  |  | Total |  |  | 88.8 |

| Medición | Uds. | Parcial |
|---|---|---|
| Arquetas de AFS | 5 | 5.000 |
| Total |  | 5 |

**08.12.01** ud Codo 32 mm (19/06/2019)
1 ud × 8.15 = 8.15
Instalación de codo

| Código | Ud | Descripción | Rendimiento | Precio | Importe |
|---|---|---|---|---|---|
| MT081204 | ud | codo 90 de 32 mm (material; 19/06/2019) | 1 | 1.1 | 1.10 |
| MON0101 | h | Peón Ordinario Horario nocturno | 0.15 | 17.82 | 2.67 |
| MON0110 | h | Oficial 1ª Horario nocturno | 0.21 | 18.68 | 3.92 |
| %CI | % | Costes Indirectos | 6 % | 7.69 | 0.46 |
|  |  | Total |  |  | 8.15 |

| Medición | Uds. | Parcial |
|---|---|---|
| arqueta conexión aljibe | 1 | 1.000 |
| Total |  | 1 |

**08.12.02** ud Te reducida 63x32x63 (19/06/2019)
1 ud × 9.23 = 9.23
Instalación de Te reducida de 63x32x63

| Código | Ud | Descripción | Rendimiento | Precio | Importe |
|---|---|---|---|---|---|
| MT081201 | ud | Te reducida 63x32x63 (material; 19/06/2019) | 1 | 4.132 | 4.13 |
| MON0101 | h | Peón Ordinario Horario nocturno | 0.1 | 17.82 | 1.78 |
| MON0110 | h | Oficial 1ª Horario nocturno | 0.15 | 18.68 | 2.80 |
| %CI | % | Costes Indirectos | 6 % | 8.71 | 0.52 |
|  |  | Total |  |  | 9.23 |

| Medición | Uds. | Parcial |
|---|---|---|
| arqueta conexión aljibe | 1 | 1.000 |
| Total |  | 1 |

**08.12.03** ud Te reducida 63x32 a ambas salidas (19/06/2019)
1 ud × 9.33 = 9.33
Instalación de Te reducida de 63x32 en ambas salidas

| Código | Ud | Descripción | Rendimiento | Precio | Importe |
|---|---|---|---|---|---|
| MT081205 | ud | Te reducida de 63 a 32 mm (material; 19/06/2019) | 1 | 4.22 | 4.22 |
| MON0101 | h | Peón Ordinario Horario nocturno | 0.1 | 17.82 | 1.78 |
| MON0110 | h | Oficial 1ª Horario nocturno | 0.15 | 18.68 | 2.80 |
| %CI | % | Costes Indirectos | 6 % | 8.80 | 0.53 |
|  |  | Total |  |  | 9.33 |

| Medición | Uds. | Parcial |
|---|---|---|
| bajo forjado | 1 | 1.000 |
| Total |  | 1 |

**08.13** ud Instalación interior de fontanería para cuarto de baño con urinarios
1 ud × 764.67 = 764.67
Instalación interior de fontanería para cuarto de baño con dotación para: inodoro, lavabo, ducha, 2 urinarios, realizada con polietileno reticulado (PE-X), para la red de agua fría y caliente.

| Código | Ud | Descripción | Rendimiento | Precio | Importe |
|---|---|---|---|---|---|
| MT0801 | ud | Material auxiliar | 39 | 5.75 | 224.25 |
| MT08131 | m | Tubo de polietileno reticulado de 16 mm de diámetro exterior y 1,8 mm de espesor (material; 13/03/2024) | 23 | 2.23 | 51.29 |
| MT08132 | m | Tubo de polietileno reticulado de 20 mm de diámetro exterior y 1,9 mm de espesor (material; 13/03/2024) | 19 | 2.72 | 51.68 |
| MT08133 | ud | Válvula de asiento, de latón, de 20 mm de diámetro. (material) | 3 | 20.81 | 62.43 |
| MON0110 | h | Oficial 1ª Horario nocturno | 9 | 18.68 | 168.12 |
| MON0103 | h | Ayduante Horario nocturno | 9 | 18.18 | 163.62 |
| %CI | % | Costes Indirectos | 6 % | 721.39 | 43.28 |
|  |  | Total |  |  | 764.67 |

| Medición | Uds. | Parcial |
|---|---|---|
| vestuario masculino | 1 | 1.000 |
| Total |  | 1 |

**08.14** ud Instalación interior de fontanería para cuarto de baño sin urinarios
1 ud × 622.05 = 622.05
Instalación interior de fontanería para cuarto de baño con dotación para: inodoro, lavabo, ducha, realizada con polietileno reticulado (PE-X), para la red de agua fría y caliente.

| Código | Ud | Descripción | Rendimiento | Precio | Importe |
|---|---|---|---|---|---|
| MT0801 | ud | Material auxiliar | 30 | 5.75 | 172.50 |
| MT08131 | m | Tubo de polietileno reticulado de 16 mm de diámetro exterior y 1,8 mm de espesor | 18 | 2.23 | 40.14 |
| MT08132 | m | Tubo de polietileno reticulado de 20 mm de diámetro exterior y 1,9 mm de espesor | 16 | 2.72 | 43.52 |
| MT08133 | ud | Válvula de asiento, de latón, de 20 mm de diámetro. | 3 | 20.81 | 62.43 |
| MON0110 | h | Oficial 1ª Horario nocturno | 7.45 | 18.68 | 139.17 |
| MON0103 | h | Ayduante Horario nocturno | 7.1 | 18.18 | 129.08 |
| %CI | % | Costes Indirectos | 6 % | 586.84 | 35.21 |
|  |  | Total |  |  | 622.05 |

| Medición | Uds. | Parcial |
|---|---|---|
| vestuario femenino | 1 | 1.000 |
| Total |  | 1 |

**08.15** ud Evaporadora modelo MKC-NF-2235 de la casa INTARCON o similar
3 ud × 3324.88 = 9974.64
MKC-NF-2235 de la casa INTARCON o similar
Potencia frigorífica a 0ºC y HR 85% para DT=8K de 7,78KW
6mm de paso de aleta, superficie de 21,2 m2, 7,4 litros de volumen de batería, caudal 4.150 m3/h
2 ventiladores de 350 mm de 325W de potencia, desescarche eléctrico de 6x800W
Conexión frigorífica en ½” para liquido y 7/8” para el gas con un peso de 72 kg
Fijado a cubierta y conexión con las unidades exteriores y el control, completamente terminado y en funcionamiento.

| Código | Ud | Descripción | Rendimiento | Precio | Importe |
|---|---|---|---|---|---|
| MT08151 | ud | Evaporadora modelo MKC-NF-2235 de la casa INTARCON o similar (material) | 1 | 2745.23 | 2745.23 |
| MT0801 | ud | Material auxiliar | 20 | 5.75 | 115.00 |
| MON0110 | h | Oficial 1ª Horario nocturno | 7.5 | 18.68 | 140.10 |
| MON0103 | h | Ayduante Horario nocturno | 7.5 | 18.18 | 136.35 |
| %CI | % | Costes Indirectos | 6 % | 3136.68 | 188.20 |
|  |  | Total |  |  | 3324.88 |

| Medición | Uds. | Parcial |
|---|---|---|
| zona 0ºC | 3 | 3.000 |
| Total |  | 3 |

**08.16** ud Evaporadora modelo AJD-NF-2 de la casa INTARCON o similar
5 ud × 2496.81 = 12484.05
Modelo AJD-NF-2 de la casa INTARCON o similar
Potencia frigorífica a 0ºC y HR 85% para DT=8K de 4,31KW
4mm de paso de aleta, superficie de 18,5 m2, 3,8 litros de volumen de batería, caudal 1.800 m3/h
2 ventiladores de 360 mm de 170W de potencia, desescarche eléctrico de 2x700W
Conexión frigorífica en3/8” para liquido y 5/8” para el gas con un peso de 45 kg
Fijado a cubierta y conexión con las unidades exteriores y el control, completamente terminado y en funcionamiento.

| Código | Ud | Descripción | Rendimiento | Precio | Importe |
|---|---|---|---|---|---|
| MT08161 | ud | Evaporadora modelo AJD-NF-2 de INTARCON o similar, de 4,6KW a 0ºC (material) | 1 | 2019.32 | 2019.32 |
| MT0801 | ud | Material auxiliar | 20 | 5.75 | 115.00 |
| MON0110 | h | Oficial 1ª Horario nocturno | 6 | 18.68 | 112.08 |
| MON0103 | h | Ayduante Horario nocturno | 6 | 18.18 | 109.08 |
| %CI | % | Costes Indirectos | 6 % | 2355.48 | 141.33 |
|  |  | Total |  |  | 2496.81 |

| Medición | Uds. | Parcial |
|---|---|---|
| Zona refrigerada | 5 | 5.000 |
| Total |  | 5 |

**08.17** ud Unidad condensadora zona de 0º - 4º
1 ud × 24212.74 = 24212.74
Condensador microox GCHC RD 050.2/12
Capacidad: 26.1kW
Refrigerante: R404A
Temp. del gas caliente: 85.3°C
Caudal de aire: 8684 m³/h
Caudal de gas caliente: 8.47m³/h
Caja: Acero galvanizado, RAL 7035 Tubos intercambiador: microox / Aluminio(5)
Superf. de intercambio: 52.7m² Aletas: Aluminio(5)
Volumen de tubos: 4.4l Conexiones por cada aparato: Cobre(5)
Paso de aleta: -- Entrada: 42.0 * 1.60 mm
Número de pasos: 2 Conexión de salida: 42.0 * 1.60 mm
Peso vacío: 104 kg(6) Distribuciones: --
Presión de servicio máxima:32.0 bar PED classification: Categoría I, module A
y la estructura metalica de apoyo con perfiles IPE fijada a cubierta.
GrifoCompresor 4DES-5Y-40S Blitzer o similar
Escalones de capacidad 100%
Potencia frigorífica 13,28 kW
Potencia frigorífica * 13,24 kW
Potencia en el evap. 13,28 kW
Potencia absorbida 7,54 kW
Corriente (400V) 12,64 A
Gama de tensiones 380-420V
Capacidad del condensador 20,80 kW
COP/EER 1,76
COP/EER * 1,76
Caudal másico 509 kg/h
Modo de funcionamiento Estándar
Temp. Gas de descarga no enfriado 85,3 °C
Mando alámbrico JB MICROCONTROLADO de INTARCON o similar
válvula de seguridad descarga, separador de aceite, recipiente liquido, enfriador y adaptador, aceite mineral, conexión a unidades interiores y complentamente terminado y en funcionamiento.

| Código | Ud | Descripción | Rendimiento | Precio | Importe |
|---|---|---|---|---|---|
| MT08171 | ud | Condensador microox GCHC RD 050.2/12-38-0181516M o similar (material) | 1 | 2971.91 | 2971.91 |
| MT08172 | ud | Grupo compresor Blitzer modelo 4DES-5Y-40S o similar formado por compresor válvula de seguridad descarga, separador de aceite, recipiente liquido, enfriador, adaptador, valvulas. (material) | 1 | 18512.76 | 18512.76 |
| MT0801 | ud | Material auxiliar | 50 | 5.75 | 287.50 |
| MT08175 | ud | Mando alámbrico JB MICROCONTROLADO de INTARCON o similar (material) | 1 | 277.11 | 277.11 |
| MON0110 | h | Oficial 1ª Horario nocturno | 15 | 18.68 | 280.20 |
| MON0102 | h | Peón especializado Horario nocturno | 15 | 17.82 | 267.30 |
| MON0103 | h | Ayduante Horario nocturno | 13.5 | 18.18 | 245.43 |
| %CI | % | Costes Indirectos | 6 % | 22842.21 | 1370.53 |
|  |  | Total |  |  | 24212.74 |

| Medición | Uds. | Parcial |
|---|---|---|
| exterior fachada sur | 1 | 1.000 |
| Total |  | 1 |

**08.17.01** ud Unidad condensadora zona de 10º - 15º
1 ud × 23070.47 = 23070.47
Condensador microox GCVC RD 050.2/12-38-0181516M
Capacidad: 34.2 kW
Refrigerante: R404A
Temp. del gas caliente: 79.6 °C
Caudal de aire: 10665 m³/h
Caudal de gas caliente: 11.16 m³/h
Caja: Acero galvanizado, RAL 7035 Tubos intercambiador: microox / Aluminio(5)
Superf. de intercambio: 88.9 m² Aletas: Aluminio(5)
Volumen de tubos: 6.3 l Conexiones por cada aparato: Cobre(5)
Paso de aleta: -- Entrada: 42.0 * 1.60 mm
Número de pasos: 2 Conexión de salida: 42.0 * 1.60 mm
Peso vacío: 134 kg(6) Distribuciones: --
Presión de servicio máxima:32.0 bar PED classification: Categoría I, module A
y la estructura metalica de apoyo con perfiles IPE fijada a cubierta. y Compresor 4DES-7Y-40S
Compressor 4DES-7Y-40S BITZER o similar
Escalones de capacidad 100%
Potencia frigorífica 7,82 kW
Potencia frigorífica * 7,82 kW
Potencia en el evap. 7,82 kW
Potencia absorbida 3,25 kW
Corriente (400V) 7,57 A
Gama de tensiones 380-420V
Capacidad del condensador 11,07 kW
COP/EER 2,40
COP/EER * 2,40
Caudal másico 183 kg/h
Modo de funcionamiento Estándar
Temp. Gas de descarga no enfriado 99,2 °C
Mando alámbrico tipo XWING 270 serie CH 1-3 de INTARCON o similar
válvula de seguridad descarga, separador de aceite, recipiente liquido, enfriador y adaptador, aceite mineral, conexión a unidades interiores y complentamente terminado y en funcionamiento.

| Código | Ud | Descripción | Rendimiento | Precio | Importe |
|---|---|---|---|---|---|
| MT08173 | ud | Condensador microox GCVC RD 050.2/12-37-0180611M o similar (material) | 1 | 2641.91 | 2641.91 |
| MT08174 | ud | Grupo compresor Blitzer modelo 4DES-7Y-40S o similar formado por compresor, válvula de seguridad descarga, separador de aceite, recipiente liquido, enfriador y adaptador, aceite mineral. (material) | 1 | 17721.25 | 17721.25 |
| MT0801 | ud | Material auxiliar | 50 | 5.75 | 287.50 |
| MT08177 | ud | Mando alámbrico tipo XWING 270 serie CH 1-3 de INTARCON o similar (material) | 1 | 321 | 321.00 |
| MON0110 | h | Oficial 1ª Horario nocturno | 15 | 18.68 | 280.20 |
| MON0102 | h | Peón especializado Horario nocturno | 15 | 17.82 | 267.30 |
| MON0103 | h | Ayduante Horario nocturno | 13.5 | 18.18 | 245.43 |
| %CI | % | Costes Indirectos | 6 % | 21764.59 | 1305.88 |
|  |  | Total |  |  | 23070.47 |

| Medición | Uds. | Parcial |
|---|---|---|
| exterior fachada sur | 1 | 1.000 |
| Total |  | 1 |

**08.18** m Línea frigorífica doble realizada con tubería para gas mediante tubo de cobre sin soldadura, de 1 1/8"
13 m × 47.42 = 616.46
Línea frigorífica realizada con tubería para gas o líquido mediante tubo de cobre sin soldadura, de 1 1/8" de diámetro y 1.0 mm de espesor con coquilla de espuma elastomérica, de 28.57 mm de diámetro interior y 30 mm de espesor.

| Código | Ud | Descripción | Rendimiento | Precio | Importe |
|---|---|---|---|---|---|
| MT081810 | m | Tubo de cobre sin soldadura, de 1 1/8" de diámetro y 1.0 mm de espesor, según UNE-EN 12735-1. (material) | 2 | 7.89 | 15.78 |
| MT081816 | m | Coquilla de espuma elastomérica, de 28.57 mm de diámetro interior y 30 mm de espesor, a base de caucho sintético flexible (material) | 1.05 | 22.01 | 23.11 |
| MT08184 | l | Adhesivo para coquilla elastomérica. (material; 13/03/2024) | 0.021 | 11.68 | 0.25 |
| MON0110 | h | Oficial 1ª Horario nocturno | 0.3 | 18.68 | 5.60 |
| %CI | % | Costes Indirectos | 6 % | 44.74 | 2.68 |
|  |  | Total |  |  | 47.42 |

| Medición | Uds. | Largo | Parcial |
|---|---|---|---|
| conexión evaporadoras | 1 | 13.00 | 13.000 |
| Total |  |  | 13 |

**08.18.01** m Línea frigorífica doble realizada con tubería para gas mediante tubo de cobre sin soldadura, de 1"
11 m × 44.97 = 494.67
Línea frigorífica realizada con tubería para gas o líquido mediante tubo de cobre sin soldadura, de 1" de diámetro y 1.0 mm de espesor con coquilla de espuma elastomérica, de 25.40mm de diámetro interior y 30 mm de espesor.

| Código | Ud | Descripción | Rendimiento | Precio | Importe |
|---|---|---|---|---|---|
| MT08189 | m | Tubo de cobre sin soldadura, de 1" de diámetro y 1 mm de espesor, según UNE-EN 12735-1. (material) | 2 | 7.03 | 14.06 |
| MT081817 | m | Coquilla de espuma elastomérica, de 25.40 mm de diámetro interior y 30 mm de espesor, a base de caucho sintético flexible (material) | 1.05 | 21.45 | 22.52 |
| MT08184 | l | Adhesivo para coquilla elastomérica. | 0.021 | 11.68 | 0.25 |
| MON0110 | h | Oficial 1ª Horario nocturno | 0.3 | 18.68 | 5.60 |
| %CI | % | Costes Indirectos | 6 % | 42.43 | 2.55 |
|  |  | Total |  |  | 44.97 |

| Medición | Uds. | Largo | Parcial |
|---|---|---|---|
| conexión evaporadoras | 1 | 11.00 | 11.000 |
| Total |  |  | 11 |

**08.18.02** m Línea frigorífica doble realizada con tubería para gas mediante tubo de cobre sin soldadura, de 3/8"
27.7 m × 36.2 = 1002.74
Línea frigorífica realizada con tubería para gas o líquido mediante tubo de cobre sin soldadura, de 3/8" de diámetro y 0.8mm de espesor con coquilla de espuma elastomérica, de 9.52mm de diámetro interior y 30 mm de espesor.

| Código | Ud | Descripción | Rendimiento | Precio | Importe |
|---|---|---|---|---|---|
| MT08185 | m | Tubo de cobre sin soldadura, de 3/8" de diámetro y 0,8 mm de espesor, según UNE-EN 12735-1. (material) | 2 | 4.16 | 8.32 |
| MT081822 | m | Coquilla de espuma elastomérica, de 9.52 mm de diámetro interior y 30 mm de espesor, a base de caucho sintético flexible (material) | 1.05 | 19.03 | 19.98 |
| MT08184 | l | Adhesivo para coquilla elastomérica. | 0.021 | 11.68 | 0.25 |
| MON0110 | h | Oficial 1ª Horario nocturno | 0.3 | 18.68 | 5.60 |
| %CI | % | Costes Indirectos | 6 % | 34.15 | 2.05 |
|  |  | Total |  |  | 36.2 |

| Medición | Uds. | Largo | Parcial |
|---|---|---|---|
| conexión evaporadoras | 1 | 15.00 | 15.000 |
|  | 1 | 8.00 | 8.000 |
|  | 1 | 4.70 | 4.700 |
| Total |  |  | 27.7 |

**08.18.03** m Línea frigorífica doble realizada con tubería para gas mediante tubo de cobre sin soldadura, de 7/8"
3.4 m × 43.65 = 148.41
Línea frigorífica realizada con tubería para gas o líquido mediante tubo de cobre sin soldadura, de 7/8" de diámetro y 1.0 mm de espesor con coquilla de espuma elastomérica, de 22.22mm de diámetro interior y 30 mm de espesor.

| Código | Ud | Descripción | Rendimiento | Precio | Importe |
|---|---|---|---|---|---|
| MT08188 | m | Tubo de cobre sin soldadura, de 7/8" de diámetro y 1 mm de espesor, según UNE-EN 12735-1. (material) | 2 | 6.54 | 13.08 |
| MT081818 | m | Coquilla de espuma elastomérica, de 22.22 mm de diámetro interior y 30 mm de espesor, a base de caucho sintético flexible (material) | 1.05 | 21.19 | 22.25 |
| MT08184 | l | Adhesivo para coquilla elastomérica. | 0.021 | 11.68 | 0.25 |
| MON0110 | h | Oficial 1ª Horario nocturno | 0.3 | 18.68 | 5.60 |
| %CI | % | Costes Indirectos | 6 % | 41.18 | 2.47 |
|  |  | Total |  |  | 43.65 |

| Medición | Uds. | Largo | Parcial |
|---|---|---|---|
| conexión evaporadoras | 1 | 3.40 | 3.400 |
| Total |  |  | 3.4 |

**08.18.04** m Línea frigorífica doble realizada con tubería para gas mediante tubo de cobre sin soldadura, de 3/4"
11 m × 41.29 = 454.19
Línea frigorífica realizada con tubería para gas o líquido mediante tubo de cobre sin soldadura, de 3/4" de diámetro y 1.0 mm de espesor con coquilla de espuma elastomérica, de 19.05mm de diámetro interior y 30 mm de espesor.

| Código | Ud | Descripción | Rendimiento | Precio | Importe |
|---|---|---|---|---|---|
| MT08187 | m | Tubo de cobre sin soldadura, de 3/4" de diámetro y 1 mm de espesor, según UNE-EN 12735-1. (material) | 2 | 5.97 | 11.94 |
| MT081819 | m | Coquilla de espuma elastomérica, de 19.05 mm de diámetro interior y 30 mm de espesor, a base de caucho sintético flexible (material) | 1.05 | 20.15 | 21.16 |
| MT08184 | l | Adhesivo para coquilla elastomérica. | 0.021 | 11.68 | 0.25 |
| MON0110 | h | Oficial 1ª Horario nocturno | 0.3 | 18.68 | 5.60 |
| %CI | % | Costes Indirectos | 6 % | 38.95 | 2.34 |
|  |  | Total |  |  | 41.29 |

| Medición | Uds. | Largo | Parcial |
|---|---|---|---|
| conexión evaporadoras | 1 | 11.00 | 11.000 |
| Total |  |  | 11 |

**08.18.05** m Línea frigorífica doble realizada con tubería para gas mediante tubo de cobre sin soldadura, de 5/8"
48.2 m × 39.31 = 1894.74
Línea frigorífica realizada con tubería para gas o líquido mediante tubo de cobre sin soldadura, de 5/8" de diámetro y 0.8mm de espesor con coquilla de espuma elastomérica, de 15.87mm de diámetro interior y 30 mm de espesor.

| Código | Ud | Descripción | Rendimiento | Precio | Importe |
|---|---|---|---|---|---|
| MT08186 | m | Tubo de cobre sin soldadura, de 5/8" de diámetro y 0,8 mm de espesor, según UNE-EN 12735-1. (material) | 2 | 5.48 | 10.96 |
| MT081820 | m | Coquilla de espuma elastomérica, de 15.87 mm de diámetro interior y 30 mm de espesor, a base de caucho sintético flexible (material) | 1.05 | 19.3 | 20.27 |
| MT08184 | l | Adhesivo para coquilla elastomérica. | 0.021 | 11.68 | 0.25 |
| MON0110 | h | Oficial 1ª Horario nocturno | 0.3 | 18.68 | 5.60 |
| %CI | % | Costes Indirectos | 6 % | 37.08 | 2.22 |
|  |  | Total |  |  | 39.31 |

| Medición | Uds. | Largo | Parcial |
|---|---|---|---|
| conexión evaporadoras | 1 | 15.00 | 15.000 |
|  | 1 | 8.00 | 8.000 |
|  | 1 | 4.70 | 4.700 |
|  | 1 | 3.50 | 3.500 |
|  | 1 | 13.00 | 13.000 |
|  | 1 | 4.00 | 4.000 |
| Total |  |  | 48.2 |

**08.18.06** m Línea frigorífica doble realizada con tubería para gas mediante tubo de cobre sin soldadura, de 1/2"
7 m × 37.39 = 261.73
Línea frigorífica realizada con tubería para gas o líquido mediante tubo de cobre sin soldadura, de 1/2" de diámetro y 0.8mm de espesor con coquilla de espuma elastomérica, de 12.70mm de diámetro interior y 30 mm de espesor.

| Código | Ud | Descripción | Rendimiento | Precio | Importe |
|---|---|---|---|---|---|
| MT08181 | m | Tubo de cobre sin soldadura, de 1/2" de diámetro y 0,8 mm de espesor, según UNE-EN 12735-1. (material; 13/03/2024) | 2 | 4.66 | 9.32 |
| MT081821 | m | Coquilla de espuma elastomérica, de 12.70 mm de diámetro interior y 30 mm de espesor, a base de caucho sintético flexible (material) | 1.05 | 19.14 | 20.10 |
| MT08184 | l | Adhesivo para coquilla elastomérica. | 0.021 | 11.68 | 0.25 |
| MON0110 | h | Oficial 1ª Horario nocturno | 0.3 | 18.68 | 5.60 |
| %CI | % | Costes Indirectos | 6 % | 35.27 | 2.12 |
|  |  | Total |  |  | 37.39 |

| Medición | Uds. | Largo | Parcial |
|---|---|---|---|
| conexión evaporadoras | 1 | 7.00 | 7.000 |
| Total |  |  | 7 |

**08.18.07** m Pasamuros con aislamiento PUR y sellado de silicona a ambas caras, de hasta 40 mm de diámetro y 400 mm de longitud.
8 m × 18.95 = 151.60
Pasamuros con aislamiento PUR y sellado de silicona a ambas caras, de hasta 40 mm de diámetro y 400 mm de longitud.
Incluye: Colocación del manguito pasamuros.
Criterio de medición de proyecto: Número de unidades previstas, según documentación gráfica de Proyecto.
Criterio de medición de obra: Se medirá el número de unidades realmente ejecutadas según especificaciones de Proyecto.

| Código | Ud | Descripción | Rendimiento | Precio | Importe |
|---|---|---|---|---|---|
| MT081871 | ud | Aislamiento PUR en pasamuros de hasta 40 mm de diámetro y 400 mm de longitud. (material) | 1 | 11.5 | 11.50 |
| MT081872 | ud | Silicona sellante (material; 19/06/2019) | 2 | 1.32 | 2.64 |
| MON0110 | h | Oficial 1ª Horario nocturno | 0.2 | 18.68 | 3.74 |
| %CI | % | Costes Indirectos | 6 % | 17.88 | 1.07 |
|  |  | Total |  |  | 18.95 |

| Medición | Uds. | Parcial |
|---|---|---|
| lineas frigorificas al exterior | 4 | 4.000 |
| lineas frigorificas de la zona congelada a la refrigerada | 2 | 2.000 |
| red de condensados al exterior | 2 | 2.000 |
| Total |  | 8 |

**08.19** kg Carga de la instalación con gas refrigerante R-410A
13 kg × 22.67 = 294.71

| Código | Ud | Descripción | Rendimiento | Precio | Importe |
|---|---|---|---|---|---|
| MT08191 | kg | Gas refrigerante R-410A, suministrado en botella con 50 kg de refrigerante. (material; 13/03/2024) | 1 | 15.3 | 15.30 |
| MON0110 | h | Oficial 1ª Horario nocturno | 0.17 | 18.68 | 3.18 |
| MON0103 | h | Ayduante Horario nocturno | 0.16 | 18.18 | 2.91 |
| %CI | % | Costes Indirectos | 6 % | 21.39 | 1.28 |
|  |  | Total |  |  | 22.67 |

| Medición | Uds. | Largo | Parcial |
|---|---|---|---|
| carga gas instalación | 1 | 13.00 | 13.000 |
| Total |  |  | 13 |

**08.20** m Red de evacuación de condensados, colocada superficialmente, de tubo rígido de PVC, de 20 mm de diámetro, unión pegada con adhes
62.5 m × 10.02 = 626.25
Red de evacuación de condensados, colocada superficialmente, de tubo rígido de PVC, de 20 mm de diámetro, unión pegada con adhesivo.

| Código | Ud | Descripción | Rendimiento | Precio | Importe |
|---|---|---|---|---|---|
| MT0801 | ud | Material auxiliar | 0.5 | 5.75 | 2.88 |
| MT08201 | m | Tubo de PVC, serie B, de 20 mm de diámetro y 3 mm de espesor (material; 13/03/2024) | 1.05 | 1.49 | 1.56 |
| MT08512 | l | Líquido limpiador para pegado mediante adhesivo de tubos y accesorios de PVC. (material; 13/03/2024) | 0.018 | 12.22 | 0.22 |
| MT08203 | l | Adhesivo para tubos y accesorios de PVC. (material; 13/03/2024) | 0.009 | 18.62 | 0.17 |
| MON0110 | h | Oficial 1ª Horario nocturno | 0.15 | 18.68 | 2.80 |
| MON0103 | h | Ayduante Horario nocturno | 0.1 | 18.18 | 1.82 |
| %CI | % | Costes Indirectos | 6 % | 9.45 | 0.57 |
|  |  | Total |  |  | 10.02 |

| Medición | Uds. | Largo | Parcial |
|---|---|---|---|
| Zona 0-4º | 1 | 19.50 | 19.500 |
| Zona 10-15º | 1 | 43.00 | 43.000 |
| Total |  |  | 62.5 |

**08.21** m Cable de bus de comunicaciones de 1 par
68 m × 8.73 = 593.64

| Código | Ud | Descripción | Rendimiento | Precio | Importe |
|---|---|---|---|---|---|
| MT08211 | m | Cable de bus de comunicaciones de 1 par, de 1 mm² de sección, trenzado de 5 vueltas por metro (material; 13/03/2024) | 1 | 5.2 | 5.20 |
| MON0110 | h | Oficial 1ª Horario nocturno | 0.08 | 18.68 | 1.49 |
| MON0103 | h | Ayduante Horario nocturno | 0.085 | 18.18 | 1.55 |
| %CI | % | Costes Indirectos | 6 % | 8.24 | 0.49 |
|  |  | Total |  |  | 8.73 |

| Medición | Uds. | Largo | Parcial |
|---|---|---|---|
| conexión evaporadoras con unidad de control | 1 | 68.00 | 68.000 |
| Total |  |  | 68 |

**08.22** ud Cuadro electrico general normalizado, así como instalación eléctrica de la distribución a los diversos componentes de las mismas
1 ud × 5201.3 = 5201.30
Cuadro electrico general normalizado, así como instalación eléctrica de la distribución a los diversos componentes de las mismas, incluso centralización de los sistemas.

| Código | Ud | Descripción | Rendimiento | Precio | Importe |
|---|---|---|---|---|---|
| MT0801 | ud | Material auxiliar | 55 | 5.75 | 316.25 |
| MT08221 | ud | Cuadro electrico general normalizado (material) | 1 | 4037.74 | 4037.74 |
| MON0110 | h | Oficial 1ª Horario nocturno | 15 | 18.68 | 280.20 |
| MON0103 | h | Ayduante Horario nocturno | 15 | 18.18 | 272.70 |
| %CI | % | Costes Indirectos | 6 % | 4906.89 | 294.41 |
|  |  | Total |  |  | 5201.3 |

| Medición | Uds. | Parcial |
|---|---|---|
| Cuadro principal instalación | 1 | 1.000 |
| Total |  | 1 |

**08.23** ud Protector contra sobretensiones permanentes
1 ud × 338.41 = 338.41
Protector contra sobretensiones permanentes, de 1 módulo, tetrapolar (3P+N), tensión de disparo retardado entre 265 y 300 V, umbral de desconexión de disparo retardado 3,5 s, tensión de disparo directo mayor de 300 V, umbral de desconexión de disparo directo 0,5 s, con montaje separado del interruptor automático, pudiendo desconectar el interruptor mediante una señal enviada a la bobina de disparo o mediante la derivación de una corriente a tierra, de 36x80x77,8 mm, grado de protección IP20, montaje sobre carril DIN (35 mm) y fijación a carril mediante garras. Totalmente montado, conexionado y probado.
Incluye: Montaje y conexionado del elemento.
Criterio de medición de proyecto: Número de unidades previstas, según documentación gráfica de Proyecto.
Criterio de medición de obra: Se medirá el número de unidades realmente ejecutadas según especificaciones de Proyecto.

| Código | Ud | Descripción | Rendimiento | Precio | Importe |
|---|---|---|---|---|---|
| MT08231 | Ud | Protector contra sobretensiones permanentes, de 1 módulo, tetrapolar (3P+N), tensión de disparo retardado entre 265 y 300 V, umbral de desconexión de disparo retardado 3,5 s, tensión de disparo directo mayor de 300 V, umbral de desconexión de disparo directo 0,5 s, con montaje separado del interruptor automático, pudiendo desconectar el interruptor mediante una señal enviada a la bobina de disparo o mediante la derivación de una corriente a tierra, de 36x80x77,8 mm, grado de protección IP20, montaje sobre carril DIN (35 mm) y fijación a carril mediante garras, según UNE-EN 50550. (material) | 1 | 312 | 312.00 |
| MON0110 | h | Oficial 1ª Horario nocturno | 0.388 | 18.68 | 7.25 |
| %CI | % | Costes Indirectos | 6 % | 319.25 | 19.16 |
|  |  | Total |  |  | 338.41 |

| Medición | Uds. | Parcial |
|---|---|---|
| En el cuadro principal | 1 | 1.000 |
| Total |  | 1 |

**08.24** ud Cuadros de control para la gestión y control de los equipos de frio
1 ud × 4249.42 = 4249.42
Cuadros de control en envolvente metálica con todos los elementos necesarios para la gestión y control de los equipos de frio version MASTER modelo BOXPARK, unidad completamente instalada, conectada y en funcionamiento. Incluyendo medios auxiliares y costes indirectos.

| Código | Ud | Descripción | Rendimiento | Precio | Importe |
|---|---|---|---|---|---|
| MT0801 | ud | Material auxiliar | 55 | 5.75 | 316.25 |
| MT08241 | ud | Cuadro de controly gestión de equipos en frio version MASTER (material) | 1 | 3139.74 | 3139.74 |
| MON0110 | h | Oficial 1ª Horario nocturno | 15 | 18.68 | 280.20 |
| MON0103 | h | Ayduante Horario nocturno | 15 | 18.18 | 272.70 |
| %CI | % | Costes Indirectos | 6 % | 4008.89 | 240.53 |
|  |  | Total |  |  | 4249.42 |

| Medición | Uds. | Parcial |
|---|---|---|
| Cuadro frio | 1 | 1.000 |
| Total |  | 1 |

**08.25** ud Cuadros de control para la gestión y control de componentes mecanicos de los muelles
1 ud × 4249.42 = 4249.42
Cuadros de control en envolvente metálica con todos los elementos necesarios para la gestión y control de componentes mecanicos de los muelles version MASTER modelo BOXPARK, unidad completamente instalada, conectada y en funcionamiento. Incluyendo medios auxiliares, costes indirectos y la reconexión de las unidades terminales existente en los muelles tras su desmontaje y almacenaminto.

| Código | Ud | Descripción | Rendimiento | Precio | Importe |
|---|---|---|---|---|---|
| MT0801 | ud | Material auxiliar | 55 | 5.75 | 316.25 |
| MT08251 | ud | Cuadro de controly gestión de componentes mecánicos en muelles version MASTER (material) | 1 | 3139.74 | 3139.74 |
| MON0110 | h | Oficial 1ª Horario nocturno | 15 | 18.68 | 280.20 |
| MON0103 | h | Ayduante Horario nocturno | 15 | 18.18 | 272.70 |
| %CI | % | Costes Indirectos | 6 % | 4008.89 | 240.53 |
|  |  | Total |  |  | 4249.42 |

| Medición | Uds. | Parcial |
|---|---|---|
| Cuadro muelles | 1 | 1.000 |
| Total |  | 1 |

**08.26** ud Cuadro electrico secundario
1 ud × 1787.18 = 1787.18
Cuadro electrico secundario, así como instalación eléctrica de la distribución a los diversos componentes de las mismas, incluso centralización de los sistemas.

| Código | Ud | Descripción | Rendimiento | Precio | Importe |
|---|---|---|---|---|---|
| MT082601 | Ud | Cuadro electrico secundario de aseos y vestuarios (material) | 1 | 827.47 | 827.47 |
| MT0801 | ud | Material auxiliar | 7 | 5.75 | 40.25 |
| MON0110 | h | Oficial 1ª Horario nocturno | 22.2 | 18.68 | 414.70 |
| MON0103 | h | Ayduante Horario nocturno | 22.2 | 18.18 | 403.60 |
| %CI | % | Costes Indirectos | 6 % | 1686.02 | 101.16 |
|  |  | Total |  |  | 1787.18 |

| Medición | Uds. | Parcial |
|---|---|---|
| Cuadro vestuarios | 1 | 1.000 |
| Total |  | 1 |

**08.27** Ud Toma USB 2.0, de un módulo, con tapa, de color blanco; instalación empotrada.
6 Ud × 153.41 = 920.46
Toma USB 2.0, de un módulo, con tapa, de color blanco; instalación empotrada.
Incluye: Montaje, conexionado y comprobación de su correcto funcionamiento.
Criterio de medición de proyecto: Número de unidades previstas, según documentación gráfica de Proyecto.
Criterio de medición de obra: Se medirá el número de unidades realmente ejecutadas según especificaciones de Proyecto.
Criterio de valoración económica: El precio no incluye la caja para mecanismo empotrado ni el marco embellecedor.

| Código | Ud | Descripción | Rendimiento | Precio | Importe |
|---|---|---|---|---|---|
| MT08271 | m | RZ1 0,6/1 kV Cobre Flexible, 95 mm². Tripolar (material) | 1 | 141.11 | 141.11 |
| MON0110 | h | Oficial 1ª Horario nocturno | 0.194 | 18.68 | 3.62 |
| %CI | % | Costes Indirectos | 6 % | 144.73 | 8.68 |
|  |  | Total |  |  | 153.41 |

| Medición | Uds. | Parcial |
|---|---|---|
| Muelles | 6 | 6.000 |
| Total |  | 6 |

**08.27.01** m RZ1 0,6/1 kV Cobre Flexible, 95 mm². Tripolar
150 m × 156.66 = 23499.00

| Código | Ud | Descripción | Rendimiento | Precio | Importe |
|---|---|---|---|---|---|
| MT08271 | m | RZ1 0,6/1 kV Cobre Flexible, 95 mm². Tripolar | 1 | 141.11 | 141.11 |
| MT0801 | ud | Material auxiliar | 1 | 5.75 | 5.75 |
| MON0110 | h | Oficial 1ª Horario nocturno | 0.05 | 18.68 | 0.93 |
| %CI | % | Costes Indirectos | 6 % | 147.79 | 8.87 |
|  |  | Total |  |  | 156.66 |

| Medición | Uds. | Largo | Parcial |
|---|---|---|---|
| S/anejo de calculo | 1 | 150.00 | 150.000 |
| Total |  |  | 150 |

**08.27.02** m RZ1 0,6/1 kV Cobre Flexible, 95 mm². Unipolar
300 m × 31.51 = 9453.00

| Código | Ud | Descripción | Rendimiento | Precio | Importe |
|---|---|---|---|---|---|
| MT08272 | m | RZ1 0,6/1 kV Cobre Flexible, 95 mm². Unipolar (material) | 1 | 23.05 | 23.05 |
| MT0801 | ud | Material auxiliar | 1 | 5.75 | 5.75 |
| MON0110 | h | Oficial 1ª Horario nocturno | 0.05 | 18.68 | 0.93 |
| %CI | % | Costes Indirectos | 6 % | 29.73 | 1.78 |
|  |  | Total |  |  | 31.51 |

| Medición | Uds. | Largo | Parcial |
|---|---|---|---|
| S/anejo de calculo | 1 | 300.00 | 300.000 |
| Total |  |  | 300 |

**08.27.03** m RZ1 0,6/1 kV Cobre Flexible, 70 mm². Tripolar
2.5 m × 61.62 = 154.05

| Código | Ud | Descripción | Rendimiento | Precio | Importe |
|---|---|---|---|---|---|
| MT08273 | m | RZ1 0,6/1 kV Cobre Flexible, 70 mm². Tripolar (material) | 1 | 51.45 | 51.45 |
| MT0801 | ud | Material auxiliar | 1 | 5.75 | 5.75 |
| MON0110 | h | Oficial 1ª Horario nocturno | 0.05 | 18.68 | 0.93 |
| %CI | % | Costes Indirectos | 6 % | 58.13 | 3.49 |
|  |  | Total |  |  | 61.62 |

| Medición | Uds. | Largo | Parcial |
|---|---|---|---|
| S/anejo de calculo | 1 | 2.50 | 2.500 |
| Total |  |  | 2.5 |

**08.27.04** m RZ1 0,6/1 kV Cobre Flexible, 70 mm². Unipolar
5 m × 26 = 130.00

| Código | Ud | Descripción | Rendimiento | Precio | Importe |
|---|---|---|---|---|---|
| MT08274 | m | RZ1 0,6/1 kV Cobre Flexible, 70 mm². Unipolar (material) | 1 | 17.85 | 17.85 |
| MT0801 | ud | Material auxiliar | 1 | 5.75 | 5.75 |
| MON0110 | h | Oficial 1ª Horario nocturno | 0.05 | 18.68 | 0.93 |
| %CI | % | Costes Indirectos | 6 % | 24.53 | 1.47 |
|  |  | Total |  |  | 26 |

| Medición | Uds. | Largo | Parcial |
|---|---|---|---|
| S/anejo de calculo | 1 | 5.00 | 5.000 |
| Total |  |  | 5 |

**08.27.05** m RZ1 0,6/1 kV Cobre Flexible, 35 mm². Tripolar
75 m × 37.21 = 2790.75

| Código | Ud | Descripción | Rendimiento | Precio | Importe |
|---|---|---|---|---|---|
| MT08275 | m | RZ1 0,6/1 kV Cobre Flexible, 35 mm². Tripolar (material) | 1 | 28.42 | 28.42 |
| MT0801 | ud | Material auxiliar | 1 | 5.75 | 5.75 |
| MON0110 | h | Oficial 1ª Horario nocturno | 0.05 | 18.68 | 0.93 |
| %CI | % | Costes Indirectos | 6 % | 35.10 | 2.11 |
|  |  | Total |  |  | 37.21 |

| Medición | Uds. | Largo | Parcial |
|---|---|---|---|
| S/anejo de calculo | 1 | 75.00 | 75.000 |
| Total |  |  | 75 |

**08.27.06** m RZ1 0,6/1 kV Cobre Flexible, 35 mm². Unipolar
120 m × 17.47 = 2096.40

| Código | Ud | Descripción | Rendimiento | Precio | Importe |
|---|---|---|---|---|---|
| MT08276 | m | RZ1 0,6/1 kV Cobre Flexible, 35 mm². Unipolar (material) | 1 | 9.8 | 9.80 |
| MT0801 | ud | Material auxiliar | 1 | 5.75 | 5.75 |
| MON0110 | h | Oficial 1ª Horario nocturno | 0.05 | 18.68 | 0.93 |
| %CI | % | Costes Indirectos | 6 % | 16.48 | 0.99 |
|  |  | Total |  |  | 17.47 |

| Medición | Uds. | Largo | Parcial |
|---|---|---|---|
| S/anejo de calculo | 1 | 120.00 | 120.000 |
| Total |  |  | 120 |

**08.27.07** m RZ1 0,6/1 kV Cobre Flexible, 25 mm². Unipolar
150 m × 35.55 = 5332.50

| Código | Ud | Descripción | Rendimiento | Precio | Importe |
|---|---|---|---|---|---|
| MT08277 | m | RZ1 0,6/1 kV Cobre Flexible, 25 mm². Unipolar (material) | 1 | 26.86 | 26.86 |
| MT0801 | ud | Material auxiliar | 1 | 5.75 | 5.75 |
| MON0110 | h | Oficial 1ª Horario nocturno | 0.05 | 18.68 | 0.93 |
| %CI | % | Costes Indirectos | 6 % | 33.54 | 2.01 |
|  |  | Total |  |  | 35.55 |

| Medición | Uds. | Largo | Parcial |
|---|---|---|---|
| S/anejo de calculo | 1 | 150.00 | 150.000 |
| Total |  |  | 150 |

**08.27.08** m RZ1 0,6/1 kV Cobre Flexible, 10 mm². Tripolar
420 m × 16.8 = 7056.00

| Código | Ud | Descripción | Rendimiento | Precio | Importe |
|---|---|---|---|---|---|
| MT08278 | m | RZ1 0,6/1 kV Cobre Flexible, 10 mm². Tripolar (material) | 1 | 9.17 | 9.17 |
| MT0801 | ud | Material auxiliar | 1 | 5.75 | 5.75 |
| MON0110 | h | Oficial 1ª Horario nocturno | 0.05 | 18.68 | 0.93 |
| %CI | % | Costes Indirectos | 6 % | 15.85 | 0.95 |
|  |  | Total |  |  | 16.8 |

| Medición | Uds. | Largo | Parcial |
|---|---|---|---|
| S/anejo de calculo | 1 | 420.00 | 420.000 |
| Total |  |  | 420 |

**08.27.09** m RZ1 0,6/1 kV Cobre Flexible, 10 mm². Unipolar
3100 m × 10.19 = 31589.00

| Código | Ud | Descripción | Rendimiento | Precio | Importe |
|---|---|---|---|---|---|
| MT08279 | m | RZ1 0,6/1 kV Cobre Flexible, 10 mm². Unipolar (material) | 1 | 2.93 | 2.93 |
| MT0801 | ud | Material auxiliar | 1 | 5.75 | 5.75 |
| MON0110 | h | Oficial 1ª Horario nocturno | 0.05 | 18.68 | 0.93 |
| %CI | % | Costes Indirectos | 6 % | 9.61 | 0.58 |
|  |  | Total |  |  | 10.19 |

| Medición | Uds. | Largo | Parcial |
|---|---|---|---|
| S/anejo de calculo | 1 | 3100.00 | 3100.000 |
| Total |  |  | 3100 |

**08.27.10** m RZ1 0,6/1 kV Cobre Flexible, 16 mm². Tripolar
152 m × 19.97 = 3035.44

| Código | Ud | Descripción | Rendimiento | Precio | Importe |
|---|---|---|---|---|---|
| MT082710 | m | RZ1 0,6/1 kV Cobre Flexible, 16 mm². Tripolar (material) | 1 | 12.16 | 12.16 |
| MT0801 | ud | Material auxiliar | 1 | 5.75 | 5.75 |
| MON0110 | h | Oficial 1ª Horario nocturno | 0.05 | 18.68 | 0.93 |
| %CI | % | Costes Indirectos | 6 % | 18.84 | 1.13 |
|  |  | Total |  |  | 19.97 |

**08.27.11** m RZ1 0,6/1 kV Cobre Flexible, 16 mm². Unipolar
464 m × 13.92 = 6458.88

| Código | Ud | Descripción | Rendimiento | Precio | Importe |
|---|---|---|---|---|---|
| MT082711 | m | RZ1 0,6/1 kV Cobre Flexible, 16 mm². Unipolar (material) | 1 | 6.45 | 6.45 |
| MT0801 | ud | Material auxiliar | 1 | 5.75 | 5.75 |
| MON0110 | h | Oficial 1ª Horario nocturno | 0.05 | 18.68 | 0.93 |
| %CI | % | Costes Indirectos | 6 % | 13.13 | 0.79 |
|  |  | Total |  |  | 13.92 |

| Medición | Uds. | Largo | Parcial |
|---|---|---|---|
| S/anejo de calculo | 1 | 464.00 | 464.000 |
| Total |  |  | 464 |

**08.27.12** m RZ1 0,6/1 kV Cobre Flexible, 25 mm². Tripolar
50 m × 30.43 = 1521.50

| Código | Ud | Descripción | Rendimiento | Precio | Importe |
|---|---|---|---|---|---|
| MT082712 | m | RZ1 0,6/1 kV Cobre Flexible, 25 mm². Tripolar (material) | 1 | 22.03 | 22.03 |
| MT0801 | ud | Material auxiliar | 1 | 5.75 | 5.75 |
| MON0110 | h | Oficial 1ª Horario nocturno | 0.05 | 18.68 | 0.93 |
| %CI | % | Costes Indirectos | 6 % | 28.71 | 1.72 |
|  |  | Total |  |  | 30.43 |

| Medición | Uds. | Largo | Parcial |
|---|---|---|---|
| S/anejo de calculo | 1 | 50.00 | 50.000 |
| Total |  |  | 50 |

**08.27.13** m RZ1 0,6/1 kV Cobre Flexible, 10 mm². Bipolar
475 m × 15.96 = 7581.00

| Código | Ud | Descripción | Rendimiento | Precio | Importe |
|---|---|---|---|---|---|
| MT082713 | m | RZ1 0,6/1 kV Cobre Flexible, 10 mm². Bipolar (material) | 1 | 8.37 | 8.370 |
| MT0801 | ud | Material auxiliar | 1 | 5.75 | 5.750 |
| MON0110 | h | Oficial 1ª Horario nocturno | 0.05 | 18.68 | 0.934 |
| %CI | % | Costes Indirectos | 6 % | 15.054 | 0.903 |
|  |  | Total |  |  | 15.96 |

| Medición | Uds. | Largo | Parcial |
|---|---|---|---|
| S/anejo de calculo | 1 | 475.00 | 475.000 |
| Total |  |  | 475 |

**08.27.14** m RZ1 0,6/1 kV Cobre Flexible, 6 mm². Bipolar
1090 m × 12.14 = 13232.60

| Código | Ud | Descripción | Rendimiento | Precio | Importe |
|---|---|---|---|---|---|
| MT082714 | m | RZ1 0,6/1 kV Cobre Flexible, 6 mm². Bipolar (material) | 1 | 4.77 | 4.77 |
| MT0801 | ud | Material auxiliar | 1 | 5.75 | 5.75 |
| MON0110 | h | Oficial 1ª Horario nocturno | 0.05 | 18.68 | 0.93 |
| %CI | % | Costes Indirectos | 6 % | 11.45 | 0.69 |
|  |  | Total |  |  | 12.14 |

| Medición | Uds. | Largo | Parcial |
|---|---|---|---|
| S/anejo de calculo | 1 | 1090.00 | 1090.000 |
| Total |  |  | 1090 |

**08.27.15** m RZ1 0,6/1 kV Cobre Flexible, 6 mm². Unipolar
1090 m × 9.1 = 9919.00

| Código | Ud | Descripción | Rendimiento | Precio | Importe |
|---|---|---|---|---|---|
| MT082715 | m | RZ1 0,6/1 kV Cobre Flexible, 6 mm². Unipolar (material) | 1 | 1.9 | 1.900 |
| MT0801 | ud | Material auxiliar | 1 | 5.75 | 5.750 |
| MON0110 | h | Oficial 1ª Horario nocturno | 0.05 | 18.68 | 0.934 |
| %CI | % | Costes Indirectos | 6 % | 8.584 | 0.515 |
|  |  | Total |  |  | 9.1 |

| Medición | Uds. | Largo | Parcial |
|---|---|---|---|
| S/anejo de calculo | 1 | 1090.00 | 1090.000 |
| Total |  |  | 1090 |

**08.27.16** m RZ1 0,6/1 kV Cobre Flexible, 16 mm². Bipolar
900 m × 21.8 = 19620.00

| Código | Ud | Descripción | Rendimiento | Precio | Importe |
|---|---|---|---|---|---|
| MT082716 | m | RZ1 0,6/1 kV Cobre Flexible, 16 mm². Bipolar (material) | 1 | 13.88 | 13.880 |
| MT0801 | ud | Material auxiliar | 1 | 5.75 | 5.750 |
| MON0110 | h | Oficial 1ª Horario nocturno | 0.05 | 18.68 | 0.934 |
| %CI | % | Costes Indirectos | 6 % | 20.564 | 1.234 |
|  |  | Total |  |  | 21.8 |

| Medición | Uds. | Largo | Parcial |
|---|---|---|---|
| S/anejo de calculo | 1 | 900.00 | 900.000 |
| Total |  |  | 900 |

**08.27.17** m Cable eléctrico para transmisión de datos, señales analógicas y digitales en plantas industriales e instrumentos de medida y control en zonas con ruidos eléctricos.
65 m × 1.06 = 68.90
Cable eléctrico para transmisión de datos, señales analógicas y digitales en plantas industriales e instrumentos de medida y control en zonas con ruidos eléctricos, Datax "PRYSMIAN" o similar, tipo LiYCY, tensión nominal 250 V, con conductor de cobre recocido, flexible (clase 5), de 2x0,50 mm² de sección, aislamiento de policloruro de vinilo (PVC), apantallado con trenza de cobre estañado (cobertura superior al 65%), cubierta de policloruro de vinilo (PVC), y con las siguientes características: no propagación de la llama, baja emisión de humos opacos, libre de halógenos y nula emisión de gases corrosivos. Totalmente montado, conexionado y probado.
Incluye: Tendido del cable. Conexionado.
Criterio de medición de proyecto: Longitud medida según documentación gráfica de Proyecto.
Criterio de medición de obra: Se medirá la longitud realmente ejecutada según especificaciones de Proyecto.

| Código | Ud | Descripción | Rendimiento | Precio | Importe |
|---|---|---|---|---|---|
| MT0827171 | m | Cable eléctrico para transmisión de datos, señales analógicas y digitales en plantas industriales e instrumentos de medida y control en zonas con ruidos eléctricos, Datax "PRYSMIAN" o similar, tipo LiYCY, tensión nominal 250 V, con conductor de cobre recocido, flexible (clase 5), de 2x0,50 mm² de sección, aislamiento de policloruro de vinilo (PVC), apantallado con trenza de cobre estañado (cobertura superior al 65%), cubierta de policloruro de vinilo (PVC), y con las siguientes características: no propagación de la llama, baja emisión de humos opacos, libre de halógenos y nula emisión de gases corrosivos. Según VDE 812 LiYCY. (material) | 1 | 0.34 | 0.34 |
| MON0101 | h | Peón Ordinario Horario nocturno | 0.018 | 17.82 | 0.32 |
| MON0110 | h | Oficial 1ª Horario nocturno | 0.018 | 18.68 | 0.34 |
| %CI | % | Costes Indirectos | 6 % | 1.00 | 0.06 |
|  |  | Total |  |  | 1.06 |

| Medición | Uds. | Parcial |
|---|---|---|
| instalación interior fachada norte en canalización de telecomunicaciones | 65 | 65.000 |
| Total |  | 65 |

**08.28** m Canalización fija en superficie de bandeja perforada de PVC rígido, de 100x300 mm
34 m × 31.64 = 1075.76

| Código | Ud | Descripción | Rendimiento | Precio | Importe |
|---|---|---|---|---|---|
| MT08281 | m | Bandeja perforada de PVC rígido, de 100x300 mm (material) | 1 | 27.75 | 27.75 |
| MON0110 | h | Oficial 1ª Horario nocturno | 0.057 | 18.68 | 1.06 |
| MON0103 | h | Ayduante Horario nocturno | 0.057 | 18.18 | 1.04 |
| %CI | % | Costes Indirectos | 6 % | 29.85 | 1.79 |
|  |  | Total |  |  | 31.64 |

| Medición | Uds. | Largo | Parcial |
|---|---|---|---|
| techo nave | 1 | 34.00 | 34.000 |
| Total |  |  | 34 |

**08.29** m Canalización fija en superficie de bandeja perforada de PVC rígido, de 100x200 mm
42.5 m × 25.41 = 1079.93

| Código | Ud | Descripción | Rendimiento | Precio | Importe |
|---|---|---|---|---|---|
| MT08291 | m | Bandeja perforada de PVC rígido, de 100x200 mm (material) | 1 | 21.87 | 21.87 |
| MON0110 | h | Oficial 1ª Horario nocturno | 0.057 | 18.68 | 1.06 |
| MON0103 | h | Ayduante Horario nocturno | 0.057 | 18.18 | 1.04 |
| %CI | % | Costes Indirectos | 6 % | 23.97 | 1.44 |
|  |  | Total |  |  | 25.41 |

| Medición | Uds. | Largo | Parcial |
|---|---|---|---|
| Zona 0-4º | 1 | 16.00 | 16.000 |
| Zona 10-15º | 1 | 26.50 | 26.500 |
| Total |  |  | 42.5 |

**08.30** m Canalización fija en superficie de bandeja perforada de PVC rígido, de 100x100 mm
81 m × 9.15 = 741.15

| Código | Ud | Descripción | Rendimiento | Precio | Importe |
|---|---|---|---|---|---|
| MT08301 | m | Bandeja perforada de PVC rígido, de 100x100 mm (material; 13/03/2024) | 1 | 5.03 | 5.03 |
| MON0110 | h | Oficial 1ª Horario nocturno | 0.1 | 18.68 | 1.87 |
| MON0103 | h | Ayduante Horario nocturno | 0.095 | 18.18 | 1.73 |
| %CI | % | Costes Indirectos | 6 % | 8.63 | 0.52 |
|  |  | Total |  |  | 9.15 |

| Medición | Uds. | Largo | Parcial |
|---|---|---|---|
| Zona 0-4º | 1 | 24.00 | 24.000 |
| Zona 10-15º | 1 | 57.00 | 57.000 |
| Total |  |  | 81 |

**08.31** m Canalización fija en superficie de de PVC, serie B, de 32 mm de diámetro
120 m × 3.83 = 459.60

| Código | Ud | Descripción | Rendimiento | Precio | Importe |
|---|---|---|---|---|---|
| MT08311 | m | Tubo de PVC, serie B, de 32 mm de diámetro y 3 mm de espeso (material; 13/03/2024) | 1 | 1.49 | 1.49 |
| MON0110 | h | Oficial 1ª Horario nocturno | 0.055 | 18.68 | 1.03 |
| MON0103 | h | Ayduante Horario nocturno | 0.06 | 18.18 | 1.09 |
| %CI | % | Costes Indirectos | 6 % | 3.61 | 0.22 |
|  |  | Total |  |  | 3.83 |

| Medición | Uds. | Largo | Parcial |
|---|---|---|---|
| Paramentos | 1 | 120.00 | 120.000 |
| Total |  |  | 120 |

**08.32** ud Base de toma de corriente con contacto de tierra (2P+T), tipo Schuko.
44 ud × 17.92 = 788.48
Base de toma de corriente con contacto de tierra (2P+T), tipo Schuko, estanco, con grado de protección IP55, monobloc, gama básica, intensidad asignada 16 A, tensión asignada 250 V, con tapa y caja con tapa, de color gris; instalación en superficie.
Incluye: Montaje, conexionado y comprobación de su correcto funcionamiento.
Criterio de medición de proyecto: Número de unidades previstas, según documentación gráfica de Proyecto.
Criterio de medición de obra: Se medirá el número de unidades realmente ejecutadas según especificaciones de Proyecto.

| Código | Ud | Descripción | Rendimiento | Precio | Importe |
|---|---|---|---|---|---|
| MT08321 | ud | Base de toma de corriente con contacto de tierra (2P+T), tipo Schuko, estanco, con grado de protección IP55 según IEC 60439, monobloc, de superficie, gama básica, intensidad asignada 16 A, tensión asignada 250 V, con tapa y caja con tapa, de color gris. (material) | 1 | 11.32 | 11.32 |
| MON0110 | h | Oficial 1ª Horario nocturno | 0.299 | 18.68 | 5.59 |
| %CI | % | Costes Indirectos | 6 % | 16.91 | 1.01 |
|  |  | Total |  |  | 17.92 |

| Medición | Uds. | Parcial |
|---|---|---|
| Zona 0ºC | 13 | 13.000 |
| Zona refrigerada | 19 | 19.000 |
| Vestuarios | 12 | 12.000 |
| Total |  | 44 |

**08.32.1** ud Base de toma de corriente con contacto de tierra (2P+T), tipo Schuko, antivandálica.
3 ud × 20.14 = 60.42
Base de toma de corriente con contacto de tierra (2P+T), tipo Schuko, antivandálica, con grados de protección IP40 e IK07, gama media, intensidad asignada 16 A, tensión asignada 250 V, con tapa, de color blanco y marco embellecedor para 1 elemento, de color blanco; instalación empotrada.
Incluye: Montaje, conexionado y comprobación de su correcto funcionamiento.
Criterio de medición de proyecto: Número de unidades previstas, según documentación gráfica de Proyecto.
Criterio de medición de obra: Se medirá el número de unidades realmente ejecutadas según especificaciones de Proyecto.
Criterio de valoración económica: El precio no incluye la caja para mecanismo empotrado.

| Código | Ud | Descripción | Rendimiento | Precio | Importe |
|---|---|---|---|---|---|
| MT083211 | ud | Base de toma de corriente con contacto de tierra (2P+T), tipo Schuko, antivandálica, con grados de protección IP40 e IK07, según IEC 60439, para empotrar, gama media, intensidad asignada 16 A, tensión asignada 250 V. (material) | 1 | 4.24 | 4.24 |
| MT083212 | ud | Tapa antivandálica, con grados de protección IP40 e IK07, según IEC 60439, para base de toma de corriente con contacto de tierra (2P+T), tipo Schuko, gama media, de color blanco. (material) | 1 | 2.34 | 2.34 |
| MT083213 | ud | Marco embellecedor antivandálico, con grados de protección IP40 e IK07, según IEC 60439, para 1 elemento, gama media, de color blanco. (material) | 1 | 6.54 | 6.54 |
| MON0110 | h | Oficial 1ª Horario nocturno | 0.315 | 18.68 | 5.88 |
| %CI | % | Costes Indirectos | 6 % | 19.00 | 1.14 |
|  |  | Total |  |  | 20.14 |

| Medición | Uds. | Parcial |
|---|---|---|
| Tomas exteriores | 3 | 3.000 |
| Total |  | 3 |

**08.33** ud Caja universal de dos elementos
24 ud × 7.72 = 185.28
Caja universal de dos elementos, para colocar en superficie, de plástico ABS autoextinguible, libre de halógenos, de 163x92x42 mm, color blanco.

| Código | Ud | Descripción | Rendimiento | Precio | Importe |
|---|---|---|---|---|---|
| MT08331 | ud | Caja universal de dos elementos, para colocar en superficie, de plástico ABS autoextinguible (material; 13/03/2024) | 1 | 2.98 | 2.98 |
| MON0110 | h | Oficial 1ª Horario nocturno | 0.23 | 18.68 | 4.30 |
| %CI | % | Costes Indirectos | 6 % | 7.28 | 0.44 |
|  |  | Total |  |  | 7.72 |

| Medición | Uds. | Parcial |
|---|---|---|
| elementos muelles | 12 | 12.000 |
| elementos interior fachada sur | 6 | 6.000 |
| elementos division interior | 6 | 6.000 |
| Total |  | 24 |

**08.34** ud Doble interruptor unipolar (1P) estanco
20 ud × 24.6 = 492.00
Doble interruptor unipolar (1P) estanco, con grado de protección IP 55, monobloc, gama básica, intensidad asignada 10 AX, tensión asignada 250 V, con tecla doble y caja, de color gris, instalado en superficie.

| Código | Ud | Descripción | Rendimiento | Precio | Importe |
|---|---|---|---|---|---|
| MT08341 | ud | Doble interruptor unipolar (1P) para empotrar, gama básica, intensidad asignada 10 AX, tensión asignada 250 V (material) | 1 | 13.98 | 13.98 |
| MT08342 | ud | Tecla simple, para interruptor/conmutador, gama básica, de color blanco. (material; 13/03/2024) | 1 | 1.69 | 1.69 |
| MT08343 | ud | Marco embellecedor para un elemento, gama básica, de color blanco. (material; 13/03/2024) | 1 | 1.94 | 1.94 |
| MON0110 | h | Oficial 1ª Horario nocturno | 0.3 | 18.68 | 5.60 |
| %CI | % | Costes Indirectos | 6 % | 23.21 | 1.39 |
|  |  | Total |  |  | 24.6 |

| Medición | Uds. | Parcial |
|---|---|---|
| vestuarios | 12 | 12.000 |
| nave 0º junto entrada vestuarios | 2 | 2.000 |
| nave refriferada | 5 | 5.000 |
| nave 0º | 1 | 1.000 |
| Total |  | 20 |

**08.35** ud Pulsador estanco, con grado de protección IP 55
20 ud × 18.57 = 371.40
Pulsador estanco, con grado de protección IP 55, monobloc, gama básica, intensidad asignada 10 AX, tensión asignada 250 V, con un contacto NA, con tecla simple y caja, de color gris, instalado en superficie.

| Código | Ud | Descripción | Rendimiento | Precio | Importe |
|---|---|---|---|---|---|
| MT08351 | ud | Pulsador estanco, con grado de protección IP 55 según IEC 60439 (material; 13/03/2024) | 1 | 10.51 | 10.51 |
| MON0110 | h | Oficial 1ª Horario nocturno | 0.375 | 18.68 | 7.01 |
| %CI | % | Costes Indirectos | 6 % | 17.52 | 1.05 |
|  |  | Total |  |  | 18.57 |

| Medición | Uds. | Parcial |
|---|---|---|
| muelles (accionamiento parada de muelles, puertas y rampas) | 18 | 18.000 |
| puerta interior ambos lados | 2 | 2.000 |
| Total |  | 20 |

**08.36** ud Batería automática de condensadores, para 99 kVAr de potencia reactiva
1 ud × 2750.49 = 2750.49
Batería automática de condensadores, para 99 kVAr de potencia reactiva, de 4 escalones con una relación de potencia entre condensadores de 1:1:1:1, para alimentación trifásica a 400 V de tensión y 50 Hz de frecuencia, con contactores y fusibles.

| Código | Ud | Descripción | Rendimiento | Precio | Importe |
|---|---|---|---|---|---|
| MT08361 | ud | Batería automática de condensadores, para 99 kVAr de potencia reactiva (material) | 1 | 2443.72 | 2443.72 |
| MON0110 | h | Oficial 1ª Horario nocturno | 4 | 18.68 | 74.72 |
| MON0103 | h | Ayduante Horario nocturno | 4.2 | 18.18 | 76.36 |
| %CI | % | Costes Indirectos | 6 % | 2594.80 | 155.69 |
|  |  | Total |  |  | 2750.49 |

| Medición | Uds. | Parcial |
|---|---|---|
| junto al cuadro principal | 1 | 1.000 |
| Total |  | 1 |

**08.37** ud Red de toma de tierra para estructura de hormigón
1 ud × 4306.58 = 4306.58
Red de toma de tierra para estructura de hormigón del edificio con 557 m de conductor de cobre desnudo de 35 mm² y 25 picas.

| Código | Ud | Descripción | Rendimiento | Precio | Importe |
|---|---|---|---|---|---|
| MT08371 | m | Conductor de cobre desnudo, de 35 mm². (material; 13/03/2024) | 567 | 2.81 | 1593.27 |
| MT08372 | ud | Electrodo para red de toma de tierra cobreado con 300 µm, fabricado en acero, de 15 mm de diámetro y 2 m de longitud. (material; 13/03/2024) | 25 | 18 | 450.00 |
| MT08373 | ud | Placa de cobre electrolítico puro para toma de tierra, de 300x100x3 mm, con borne de unión. (material; 13/03/2024) | 4 | 37.44 | 149.76 |
| MT08374 | ud | Soldadura aluminotérmica del cable conductor a la placa. (material; 13/03/2024) | 29 | 3.51 | 101.79 |
| MT08375 | ud | Punto de separación pica-cable formado por cruceta en la cabeza del electrodo de la pica y pletina de 50x30x7 mm (material; 13/03/2024) | 25 | 15.46 | 386.50 |
| MT0801 | ud | Material auxiliar | 1 | 5.75 | 5.75 |
| MON0110 | h | Oficial 1ª Horario nocturno | 37.2 | 18.68 | 694.90 |
| MON0103 | h | Ayduante Horario nocturno | 37.45 | 18.18 | 680.84 |
| %CI | % | Costes Indirectos | 6 % | 4062.81 | 243.77 |
|  |  | Total |  |  | 4306.58 |

| Medición | Uds. | Parcial |
|---|---|---|
| cimentación estructura | 1 | 1.000 |
| Total |  | 1 |

**08.38** ud Guardamotor con mando manual local, de 2,5 módulos, tripolar (3P)
23 ud × 91.77 = 2110.71
Guardamotor con mando manual local, de 2,5 módulos, tripolar (3P), ajuste de la intensidad de disparo térmico entre 20 y 25 A, poder de corte 15 kA.

| Código | Ud | Descripción | Rendimiento | Precio | Importe |
|---|---|---|---|---|---|
| MT08381 | ud | Guardamotor con mando manual local, de 2,5 módulos, tripolar (3P) (material) | 1 | 80.2 | 80.20 |
| MON0110 | h | Oficial 1ª Horario nocturno | 0.341 | 18.68 | 6.37 |
| %CI | % | Costes Indirectos | 6 % | 86.57 | 5.19 |
|  |  | Total |  |  | 91.77 |

| Medición | Uds. | Parcial |
|---|---|---|
| puertas de muelles | 6 | 6.000 |
| muelles hinchables | 6 | 6.000 |
| rampas | 6 | 6.000 |
| puerta interior | 1 | 1.000 |
| compresores | 2 | 2.000 |
| bomas | 2 | 2.000 |
| Total |  | 23 |

**08.39** ud Toma simple, RJ-45 categoría 5e U/UTP
6 ud × 35.22 = 211.32
Toma simple, RJ-45 categoría 5e U/UTP, gama básica, con tapa, de color blanco y marco embellecedor para un elemento, de color blanco, superficial.

| Código | Ud | Descripción | Rendimiento | Precio | Importe |
|---|---|---|---|---|---|
| MT08391 | ud | Toma simple, RJ-45 categoría 5e U/UTP, para empotrar, gama básica. (material; 13/03/2024) | 1 | 15.71 | 15.71 |
| MT08392 | ud | Tapa para toma simple, gama básica, de color blanco. (material; 13/03/2024) | 1 | 8.57 | 8.57 |
| MT08343 | ud | Marco embellecedor para un elemento, gama básica, de color blanco. | 1 | 1.94 | 1.94 |
| MON0110 | h | Oficial 1ª Horario nocturno | 0.375 | 18.68 | 7.01 |
| %CI | % | Costes Indirectos | 6 % | 33.23 | 1.99 |
|  |  | Total |  |  | 35.22 |

| Medición | Uds. | Parcial |
|---|---|---|
| muelles | 6 | 6.000 |
| Total |  | 6 |

**08.40** ud Luminaria lineal, de 1246x76.5x76.5 mm, estanca LED modelo FILUX o similar 40W
37 ud × 247.99 = 9175.63
Luminaria lineal, de 1486x85x85 mm, estanca LED modelo FILUX o similar 40W

| Código | Ud | Descripción | Rendimiento | Precio | Importe |
|---|---|---|---|---|---|
| MT08401 | ud | Luminaria lineal, de 1486x85x85 mm, estanca LED modelo FILUX o similar 40W (material) | 1 | 224.61 | 224.61 |
| MON0110 | h | Oficial 1ª Horario nocturno | 0.5 | 18.68 | 9.34 |
| %CI | % | Costes Indirectos | 6 % | 233.95 | 14.04 |
|  |  | Total |  |  | 247.99 |

| Medición | Uds. | Parcial |
|---|---|---|
| Zona temp. 10-15º | 25 | 25.000 |
| Zona temp. 0-4º | 12 | 12.000 |
| Total |  | 37 |

**08.41** ud Luminaria lineal, de 646x76.5x76.5 mm, estanca LED modelo FILUX o similar 20W
8 ud × 129.43 = 1035.44
Luminaria lineal, de 743x42x42 mm, estanca LED modelo FILUX o similar 20W

| Código | Ud | Descripción | Rendimiento | Precio | Importe |
|---|---|---|---|---|---|
| MT08411 | ud | Luminaria lineal, de 743x42x42 mm, estanca LED modelo FILUX o similar 20W (material) | 1 | 112.76 | 112.76 |
| MON0110 | h | Oficial 1ª Horario nocturno | 0.5 | 18.68 | 9.34 |
| %CI | % | Costes Indirectos | 6 % | 122.10 | 7.33 |
|  |  | Total |  |  | 129.43 |

| Medición | Uds. | Parcial |
|---|---|---|
| Vestuario | 8 | 8.000 |
| Total |  | 8 |

**08.41.01** ud Suministro e instalación empotrada de luminaria circular de techo Downlight, de 250 mm de diámetro, para 2 lámparas fluorescente
5 ud × 115.71 = 578.55
Suministro e instalación empotrada de luminaria circular de techo Downlight, de 250 mm de diámetro, para 2 lámparas fluorescentes TC-D de 26 W; con cerco exterior y cuerpo interior de aluminio inyectado, acabado lacado, de color blanco; reflector de aluminio de alta pureza y balasto magnético; protección IP 20 y aislamiento clase F. Incluso lámparas.

| Código | Ud | Descripción | Rendimiento | Precio | Importe |
|---|---|---|---|---|---|
| MT084111 | ud | Luminaria circular de techo Downlight, de 250 mm de diámetro, para 2 lámparas fluorescentes TC-D de 26 W, con cerco exterior y c (material; 13/03/2024) | 1 | 85.48 | 85.48 |
| MT084112 | ud | Lámpara fluorescente compacta TC-D de 26 W. (material; 13/03/2024) | 2 | 4.47 | 8.94 |
| MON0110 | h | Oficial 1ª Horario nocturno | 0.4 | 18.68 | 7.47 |
| MON0103 | h | Ayduante Horario nocturno | 0.4 | 18.18 | 7.27 |
| %CI | % | Costes Indirectos | 6 % | 109.16 | 6.55 |
|  |  | Total |  |  | 115.71 |

| Medición | Uds. | Parcial |
|---|---|---|
| Vestuario | 5 | 5.000 |
| Total |  | 5 |

**08.42** ud Foco Led de 18 W con brazo flexibles, Temperatura de funcionamiento: -20ºC a +48ºC
6 ud × 586.21 = 3517.26
Foco Led de 18 W con brazo flexibles, ajustable, Temperatura de funcionamiento: -20ºC a +48ºC, Certificado CE, Temperatura color (CCT): 3500 K (blanco cálido), 930 lumens, Protección IP45, Bajo riesgo biológico (RG1), muy resistente a los impactos, Brazo: Multi-articulado, flexibilidad ajustable, Fabricado en nylon y alimentación 24V

| Código | Ud | Descripción | Rendimiento | Precio | Importe |
|---|---|---|---|---|---|
| MT08421 | ud | Foco Led de 18 W con brazo flexibles, Temperatura de funcionamiento: -20ºC a +48ºC (material) | 1 | 539.14 | 539.14 |
| MON0110 | h | Oficial 1ª Horario nocturno | 0.5 | 18.68 | 9.34 |
| MON0103 | h | Ayduante Horario nocturno | 0.25 | 18.18 | 4.55 |
| %CI | % | Costes Indirectos | 6 % | 553.03 | 33.18 |
|  |  | Total |  |  | 586.21 |

| Medición | Uds. | Parcial |
|---|---|---|
| interior muelles | 6 | 6.000 |
| Total |  | 6 |

**08.43** ud Luminaria empotrada en techo,para 1 lámpara tipo proyector exterior Led compacto de 200 W
6 ud × 322.04 = 1932.24
Luminaria empotrada en techo,para 1 lámpara tipo proyector exterior Led compacto de 200 W, con 20.000 lumen, apertura de 90º

| Código | Ud | Descripción | Rendimiento | Precio | Importe |
|---|---|---|---|---|---|
| MT08431 | ud | Luminaria empotrada en techo,para 1 lámpara tipo proyector exterior Led compacto de 200 W (material) | 1 | 294.47 | 294.47 |
| MON0110 | h | Oficial 1ª Horario nocturno | 0.5 | 18.68 | 9.34 |
| %CI | % | Costes Indirectos | 6 % | 303.81 | 18.23 |
|  |  | Total |  |  | 322.04 |

| Medición | Uds. | Parcial |
|---|---|---|
| exterior | 6 | 6.000 |
| Total |  | 6 |

**08.44** ud Luminaria de emergencia estanca, con tubo lineal Led de 8 W - G5, flujo luminoso 240 lúmenes
16 ud × 181.22 = 2899.52

| Código | Ud | Descripción | Rendimiento | Precio | Importe |
|---|---|---|---|---|---|
| MT08441 | ud | Luminaria de emergencia estanca, con tubo lineal Led de 8 W - G5, flujo luminoso 240 lúmenes. (material) | 1 | 161.62 | 161.62 |
| MON0110 | h | Oficial 1ª Horario nocturno | 0.5 | 18.68 | 9.34 |
| %CI | % | Costes Indirectos | 6 % | 170.96 | 10.26 |
|  |  | Total |  |  | 181.22 |

| Medición | Uds. | Parcial |
|---|---|---|
| interior nave | 16 | 16.000 |
| Total |  | 16 |

**08.45** ud Extintor portátil de polvo químico ABC polivalente antibrasa
11 ud × 46.23 = 508.53
Extintor portátil de polvo químico ABC polivalente antibrasa, con presión incorporada, de eficacia 21A-144B-C, con 6 kg de agente extintor, alojado en armario con puerta ciega.

| Código | Ud | Descripción | Rendimiento | Precio | Importe |
|---|---|---|---|---|---|
| MT08451 | ud | Extintor portátil de polvo químico ABC polivalente antibrasa, con presión incorporada, de eficacia 21A-144B-C, con 6 kg (material; 13/03/2024) | 1 | 41.83 | 41.83 |
| MON0101 | h | Peón Ordinario Horario nocturno | 0.1 | 17.82 | 1.78 |
| %CI | % | Costes Indirectos | 6 % | 43.61 | 2.62 |
|  |  | Total |  |  | 46.23 |

| Medición | Uds. | Parcial |
|---|---|---|
| interior nave | 11 | 11.000 |
| Total |  | 11 |

**08.46** ud Extintor portátil de nieve carbónica CO2, de eficacia 89B, con 5 kg de agente extintor
3 ud × 85.43 = 256.29

| Código | Ud | Descripción | Rendimiento | Precio | Importe |
|---|---|---|---|---|---|
| MT08461 | ud | Extintor portátil de nieve carbónica CO2, de eficacia 89B, con 5 kg de agente extintor, con manguera y trompa difusor (material; 13/03/2024) | 1 | 78.45 | 78.45 |
| MON0101 | h | Peón Ordinario Horario nocturno | 0.12 | 17.82 | 2.14 |
| %CI | % | Costes Indirectos | 6 % | 80.59 | 4.84 |
|  |  | Total |  |  | 85.43 |

| Medición | Uds. | Parcial |
|---|---|---|
| junto a cuadros en nave | 3 | 3.000 |
| Total |  | 3 |

**08.47** ud Señalización de equipos contra incendios, mediante placa de poliestireno fotoluminiscente, de 210x210 mm
16 ud × 7.8 = 124.80

| Código | Ud | Descripción | Rendimiento | Precio | Importe |
|---|---|---|---|---|---|
| MT08471 | ud | Placa de señalización de equipos contra incendios, de poliestireno fotoluminiscente, de 210x210 mm (material; 13/03/2024) | 1 | 3.8 | 3.80 |
| MON0101 | h | Peón Ordinario Horario nocturno | 0.2 | 17.82 | 3.56 |
| %CI | % | Costes Indirectos | 6 % | 7.36 | 0.44 |
|  |  | Total |  |  | 7.8 |

| Medición | Uds. | Parcial |
|---|---|---|
| extintores y BIE's | 16 | 16.000 |
| Total |  | 16 |

**08.48** ud Señalización de medios de evacuación, mediante placa de poliestireno fotoluminiscente, de 210x210 mm
16 ud × 7.8 = 124.80

| Código | Ud | Descripción | Rendimiento | Precio | Importe |
|---|---|---|---|---|---|
| MT08481 | ud | Placa de señalización de medios de evacuación, de poliestireno fotoluminiscente, de 210x210 mm (material; 13/03/2024) | 1 | 3.8 | 3.80 |
| MON0101 | h | Peón Ordinario Horario nocturno | 0.2 | 17.82 | 3.56 |
| %CI | % | Costes Indirectos | 6 % | 7.36 | 0.44 |
|  |  | Total |  |  | 7.8 |

| Medición | Uds. | Parcial |
|---|---|---|
| recorrido evacuación | 16 | 16.000 |
| Total |  | 16 |

**08.49** m Bajante circular de cobre, de Ø 110 mm y 0,60 mm de espesor
28 m × 29.69 = 831.32

| Código | Ud | Descripción | Rendimiento | Precio | Importe |
|---|---|---|---|---|---|
| MT08492 | m | Bajante circular de cobre, de Ø 110 mm y 0,60 mm de espesor (material; 13/03/2024) | 1.1 | 19.89 | 21.88 |
| MT08491 | ud | Abrazadera para bajante circular de cobre, de Ø 100 mm. (material; 13/03/2024) | 0.5 | 3.04 | 1.52 |
| MON0110 | h | Oficial 1ª Horario nocturno | 0.125 | 18.68 | 2.34 |
| MON0103 | h | Ayduante Horario nocturno | 0.125 | 18.18 | 2.27 |
| %CI | % | Costes Indirectos | 6 % | 28.01 | 1.68 |
|  |  | Total |  |  | 29.69 |

| Medición | Uds. | Largo | Parcial |
|---|---|---|---|
| bajantes en fachada sur | 4 | 7.00 | 28.000 |
| Total |  |  | 28 |

**08.50** m Canalón cuadrado de cobre, de desarrollo 333 mm y 0,60 mm de espesor
40 m × 32.25 = 1290.00

| Código | Ud | Descripción | Rendimiento | Precio | Importe |
|---|---|---|---|---|---|
| MT08501 | m | Canalón cuadrado de cobre, de desarrollo 333 mm y 0,60 mm de espesor (material) | 1.1 | 20.95 | 23.05 |
| MON0110 | h | Oficial 1ª Horario nocturno | 0.2 | 18.68 | 3.74 |
| MON0103 | h | Ayduante Horario nocturno | 0.2 | 18.18 | 3.64 |
| %CI | % | Costes Indirectos | 6 % | 30.43 | 1.83 |
|  |  | Total |  |  | 32.25 |

| Medición | Uds. | Largo | Parcial |
|---|---|---|---|
| canalon fachada sur | 1 | 40.00 | 40.000 |
| Total |  |  | 40 |

**08.51** ud Remate de bajante en arqueta con curvatura
4 ud × 39.45 = 157.80
Remate de bajante en arqueta con curvatura para reducir el impacto del agua.

| Código | Ud | Descripción | Rendimiento | Precio | Importe |
|---|---|---|---|---|---|
| MT08492 | m | Bajante circular de cobre, de Ø 110 mm y 0,60 mm de espesor | 1.5 | 19.89 | 29.84 |
| MON0110 | h | Oficial 1ª Horario nocturno | 0.2 | 18.68 | 3.74 |
| MON0103 | h | Ayduante Horario nocturno | 0.2 | 18.18 | 3.64 |
| %CI | % | Costes Indirectos | 6 % | 37.22 | 2.23 |
|  |  | Total |  |  | 39.45 |

| Medición | Uds. | Parcial |
|---|---|---|
| Arqueta pluviales | 4 | 4.000 |
| Total |  | 4 |

**08.52** Ud Sombrerete de ventilación de PVC, de 125 mm de diámetro, para tubería de ventilación.
4 Ud × 20.88 = 83.52
Sombrerete de ventilación de PVC, de 125 mm de diámetro, para tubería de ventilación, conectado al extremo superior de la bajante con unión pegada con adhesivo. Incluso líquido limpiador y adhesivo para tubos y accesorios de PVC.
Incluye: Replanteo. Montaje y conexionado.
Criterio de medición de proyecto: Número de unidades previstas, según documentación gráfica de Proyecto.
Criterio de medición de obra: Se medirá el número de unidades realmente ejecutadas según especificaciones de Proyecto.

| Código | Ud | Descripción | Rendimiento | Precio | Importe |
|---|---|---|---|---|---|
| MT08521 | m | Tubo de PVC, serie B, de 125 mm de diámetro y 3 mm de espesor (material) | 1 | 13.58 | 13.58 |
| MT08512 | l | Líquido limpiador para pegado mediante adhesivo de tubos y accesorios de PVC. | 0.009 | 12.22 | 0.11 |
| MT08523 | l | Adhesivo para tubos y accesorios de PVC. | 0.004 | 21.81 | 0.09 |
| MON0110 | h | Oficial 1ª Horario nocturno | 0.162 | 18.68 | 3.03 |
| MON0101 | h | Peón Ordinario Horario nocturno | 0.162 | 17.82 | 2.89 |
| %CI | % | Costes Indirectos | 6 % | 19.70 | 1.18 |
|  |  | Total |  |  | 20.88 |

| Medición | Uds. | Parcial |
|---|---|---|
| ventilacion vestuarios | 4 | 4.000 |
| Total |  | 4 |

**08.53** ud Bote sifónico de PVC, de 110 mm de diámetro
2 ud × 26.24 = 52.48
Bote sifónico de PVC, de 110 mm de diámetro, con tapa ciega de acero inoxidable, colocado superficialmente bajo el forjado.

| Código | Ud | Descripción | Rendimiento | Precio | Importe |
|---|---|---|---|---|---|
| MT08531 | ud | Bote sifónico de PVC, de 110 mm de diámetro, con cinco entradas de 40 mm de diámetro y una salida de 50 mm de diámetro (material) | 1 | 8.97 | 8.97 |
| MT08511 | m | Tubo de PVC, serie B, de 110 mm de diámetro y 3 mm de espesor | 0.6 | 11.58 | 6.95 |
| MT08512 | l | Líquido limpiador para pegado mediante adhesivo de tubos y accesorios de PVC. | 0.04 | 12.22 | 0.49 |
| MT08513 | l | Adhesivo para tubos y accesorios de PVC. (material; 13/03/2024) | 0.08 | 18.62 | 1.49 |
| MON0110 | h | Oficial 1ª Horario nocturno | 0.25 | 18.68 | 4.67 |
| MON0103 | h | Ayduante Horario nocturno | 0.12 | 18.18 | 2.18 |
| %CI | % | Costes Indirectos | 6 % | 24.75 | 1.49 |
|  |  | Total |  |  | 26.24 |

| Medición | Uds. | Parcial |
|---|---|---|
| vestuarios | 2 | 2.000 |
| Total |  | 2 |

**08.54** ud Red interior de evacuación para cuarto de baño con urinario
1 ud × 413.47 = 413.47
Red interior de evacuación para cuarto de baño con dotación para: 1 inodoro, 2 urinarios, 2 lavabo sencillo, ducha, realizada con tubo de PVC, serie B para la red de desagües.

| Código | Ud | Descripción | Rendimiento | Precio | Importe |
|---|---|---|---|---|---|
| MT0801 | ud | Material auxiliar | 1 | 5.75 | 5.75 |
| MT08521 | m | Tubo de PVC, serie B, de 125 mm de diámetro y 3 mm de espesor | 8.2 | 13.58 | 111.36 |
| MT08512 | l | Líquido limpiador para pegado mediante adhesivo de tubos y accesorios de PVC. | 0.05 | 12.22 | 0.61 |
| MT08513 | l | Adhesivo para tubos y accesorios de PVC. | 0.05 | 18.62 | 0.93 |
| MT08531 | ud | Bote sifónico de PVC, de 110 mm de diámetro, con cinco entradas de 40 mm de diámetro y una salida de 50 mm de diámetro | 6 | 8.97 | 53.82 |
| MT08511 | m | Tubo de PVC, serie B, de 110 mm de diámetro y 3 mm de espesor | 8.2 | 11.58 | 94.96 |
| MON0110 | h | Oficial 1ª Horario nocturno | 3.45 | 18.68 | 64.45 |
| MON0103 | h | Ayduante Horario nocturno | 3.2 | 18.18 | 58.18 |
| %CI | % | Costes Indirectos | 6 % | 390.06 | 23.40 |
|  |  | Total |  |  | 413.47 |

| Medición | Uds. | Parcial |
|---|---|---|
| vestuario masculino | 1 | 1.000 |
| Total |  | 1 |

**08.55** ud Red interior de evacuación para cuarto de baño sin urinario
1 ud × 377.13 = 377.13
Red interior de evacuación para cuarto de baño con dotación para: 2 lavabo sencillo, ducha e inodoro, realizada con tubo de PVC, serie B para la red de desagües.

| Código | Ud | Descripción | Rendimiento | Precio | Importe |
|---|---|---|---|---|---|
| MT0801 | ud | Material auxiliar | 1 | 5.75 | 5.75 |
| MT08521 | m | Tubo de PVC, serie B, de 125 mm de diámetro y 3 mm de espesor | 7.2 | 13.58 | 97.78 |
| MT08512 | l | Líquido limpiador para pegado mediante adhesivo de tubos y accesorios de PVC. | 0.045 | 12.22 | 0.55 |
| MT08513 | l | Adhesivo para tubos y accesorios de PVC. | 0.045 | 18.62 | 0.84 |
| MT08531 | ud | Bote sifónico de PVC, de 110 mm de diámetro, con cinco entradas de 40 mm de diámetro y una salida de 50 mm de diámetro | 5 | 8.97 | 44.85 |
| MT08511 | m | Tubo de PVC, serie B, de 110 mm de diámetro y 3 mm de espesor | 7.6 | 11.58 | 88.01 |
| MON0110 | h | Oficial 1ª Horario nocturno | 3.3 | 18.68 | 61.64 |
| MON0103 | h | Ayduante Horario nocturno | 3.1 | 18.18 | 56.36 |
| %CI | % | Costes Indirectos | 6 % | 355.78 | 21.35 |
|  |  | Total |  |  | 377.13 |

| Medición | Uds. | Parcial |
|---|---|---|
| vestuario femenino | 1 | 1.000 |
| Total |  | 1 |

**08.56** ud Aireador de polipropileno con carga mineral, insonorizado, de 110 mm de diámetro
4 ud × 101.14 = 404.56
Aireador de polipropileno con carga mineral, insonorizado, de 110 mm de diámetro, con junta elástica.

| Código | Ud | Descripción | Rendimiento | Precio | Importe |
|---|---|---|---|---|---|
| MT08561 | ud | Aireador de polipropileno con carga mineral, insonorizado, modelo Akavent "JIMTEN", de 110 mm de diámetro (material) | 1 | 91.73 | 91.730 |
| MON0110 | h | Oficial 1ª Horario nocturno | 0.1 | 18.68 | 1.868 |
| MON0103 | h | Ayduante Horario nocturno | 0.1 | 18.18 | 1.818 |
| %CI | % | Costes Indirectos | 6 % | 95.416 | 5.725 |
|  |  | Total |  |  | 101.14 |

| Medición | Uds. | Parcial |
|---|---|---|
| Sumideros cubierta | 4 | 4.000 |
| Total |  | 4 |

**08.57** m Tubería para ventilación primaria de la red de evacuación de aguas, formada por PVC, de 110 mm de diámetro
14 m × 15.12 = 211.68
Tubería para ventilación primaria de la red de evacuación de aguas, formada por PVC, de 110 mm de diámetro, unión pegada con adhesivo.

| Código | Ud | Descripción | Rendimiento | Precio | Importe |
|---|---|---|---|---|---|
| MT0801 | ud | Material auxiliar | 1 | 5.75 | 5.75 |
| MT08512 | l | Líquido limpiador para pegado mediante adhesivo de tubos y accesorios de PVC. | 0.02 | 12.22 | 0.24 |
| MT08513 | l | Adhesivo para tubos y accesorios de PVC. | 0.02 | 18.62 | 0.37 |
| MT08571 | m | Tubo de PVC, serie B, de 110 mm de diámetro y 1.6 mm de espesor (material) | 1 | 3.56 | 3.56 |
| MON0110 | h | Oficial 1ª Horario nocturno | 0.125 | 18.68 | 2.34 |
| MON0103 | h | Ayduante Horario nocturno | 0.11 | 18.18 | 2.00 |
| %CI | % | Costes Indirectos | 6 % | 14.26 | 0.86 |
|  |  | Total |  |  | 15.12 |

| Medición | Uds. | Largo | Parcial |
|---|---|---|---|
| vestuarios | 2 | 7.00 | 14.000 |
| Total |  |  | 14 |

**08.58** ud Ventilador helicocentrífugo de perfil bajo
4 ud × 127.79 = 511.16

| Código | Ud | Descripción | Rendimiento | Precio | Importe |
|---|---|---|---|---|---|
| MT08581 | ud | Ventilador helicocentrífugo (material; 13/03/2024) | 1 | 104.87 | 104.87 |
| MON0110 | h | Oficial 1ª Horario nocturno | 0.45 | 18.68 | 8.41 |
| MON0103 | h | Ayduante Horario nocturno | 0.4 | 18.18 | 7.27 |
| %CI | % | Costes Indirectos | 6 % | 120.55 | 7.23 |
|  |  | Total |  |  | 127.79 |

| Medición | Uds. | Parcial |
|---|---|---|
| vestuarios | 4 | 4.000 |
| Total |  | 4 |

**08.59** ud Suministro e instalación de central de detección automática de incendios, microprocesada, de 6 zonas de detección
1 ud × 356.89 = 356.89
Suministro e instalación de central de detección automática de incendios, convencional, microprocesada, de 6 zonas de detección, con caja y puerta metálica con cerradura, con módulo de alimentación, rectificador de corriente y cargador de batería, panel de control con display retroiluminado, led indicador de alarma y avería, y conmutador de corte de zonas. Incluso baterías.
Incluye: Replanteo. Fijación al paramento. Colocación de las baterías. Montaje, conexionado y comprobación de su correcto funcionamiento.
Criterio de medición de proyecto: Número de unidades previstas, según documentación gráfica de Proyecto.
Criterio de medición de obra: Se medirá el número de unidades realmente ejecutadas según especificaciones de Proyecto.

| Código | Ud | Descripción | Rendimiento | Precio | Importe |
|---|---|---|---|---|---|
| MT08591 | ud | Central de detección automática de incendios, convencional, microprocesada, de 6 zonas de detección, con caja y puerta metálica (material; 13/03/2024) | 1 | 240.08 | 240.08 |
| MT08592 | ud | Batería de 12 V y 7 Ah. (material; 13/03/2024) | 2 | 20.86 | 41.72 |
| MON0110 | h | Oficial 1ª Horario nocturno | 1.504 | 18.68 | 28.09 |
| MON0101 | h | Peón Ordinario Horario nocturno | 1.504 | 17.82 | 26.80 |
| %CI | % | Costes Indirectos | 6 % | 336.69 | 20.20 |
|  |  | Total |  |  | 356.89 |

| Medición | Uds. | Parcial |
|---|---|---|
| junto a cuadro electricos principales | 1 | 1.000 |
| Total |  | 1 |

**08.60** ud Pulsador de alarma identificable
3 ud × 53.6 = 160.80
Pulsador de alarma fotoluminiscente identificable provisto de módulo direccionable, microrruptor, del de alarma y autochequeo, sistema de comprobación con llave de rearme, lámina calibrada para que se enclave y no rompa y microprocesador i/p.p. de medios auxiliares. Ubicado en caja y serigrafiado según Norma.
Incluida la p.p. del coste de puesta en funcionamiento y suministros para pruebas, considerándose siempre la instalación completamente terminada, probada y funcionando.

| Código | Ud | Descripción | Rendimiento | Precio | Importe |
|---|---|---|---|---|---|
| MT08601 | ud | Pulsador de alarma identificable (material) | 1 | 31.17 | 31.17 |
| MON0110 | h | Oficial 1ª Horario nocturno | 0.526 | 18.68 | 9.83 |
| MON0103 | h | Ayduante Horario nocturno | 0.526 | 18.18 | 9.56 |
| %CI | % | Costes Indirectos | 6 % | 50.56 | 3.03 |
|  |  | Total |  |  | 53.6 |

Claves: llave, lamina, modulo, comprobacion, rompedor, norma, caja, pulsador, calibre, alarma

| Medición | Uds. | Parcial |
|---|---|---|
| interior nave | 3 | 3.000 |
| Total |  | 3 |

**08.61** ud Sirena óptico-acústica interior (30/05/2016)
1 ud × 52.24 = 52.24
Sirena electrónica bitonal, con indicación óptica y acústica, de 85 dB de potencia, para uso interior, pintada en rojo, i/p.p. de medios auxiliares. Medida la unidad instalada.
Incluida la p.p. del coste de puesta en funcionamiento y suministros para pruebas, considerándose siempre la instalación completamente terminada, probada y funcionando.

| Código | Ud | Descripción | Rendimiento | Precio | Importe |
|---|---|---|---|---|---|
| MT08611 | ud | Módulo de 1 salida vigilada (material; 30/05/2016) | 1 | 17.53 | 17.53 |
| MT08612 | ud | Sirena electrónica óptico-acústica. int. (material; 30/05/2016) | 1 | 5.88 | 5.88 |
| MON0110 | h | Oficial 1ª Horario nocturno | 0.702 | 18.68 | 13.11 |
| MON0103 | h | Ayduante Horario nocturno | 0.702 | 18.18 | 12.76 |
| %CI | % | Costes Indirectos | 6 % | 49.28 | 2.96 |
|  |  | Total |  |  | 52.24 |

Claves: pintura, rojo

| Medición | Uds. | Parcial |
|---|---|---|
| interior nave | 1 | 1.000 |
| Total |  | 1 |

**08.62** ud Armario BIE i/equipo empotrado (30/05/2016)
2 ud × 412.29 = 824.58
Suministro e instalación de boca de incendio equipada (BIE) de 25 mm (1") para empotrar, compuesta de: armario construido en acero de 1,2 mm de espesor, acabado con pintura epoxi color rojo RAL 3000 y puerta ciega de acero inoxidable de 1,2 mm de espesor; devanadera metálica giratoria abatible 180° permitiendo la extracción de la manguera en cualquier dirección, pintada en rojo epoxi, con alimentación axial; manguera semirrígida de 20 m de longitud; lanza de tres efectos (cierre, pulverización y chorro compacto) construida en plástico ABS y válvula de cierre tipo esfera de 25 mm (1"), de latón, con manómetro 0-16 bar, colocada en paramento, con toma adicional de 45 mm (1 1/2"). Incluso accesorios y elementos de fijación. Totalmente montada, conexionada y probada.
Incluye: Replanteo de la BIE, coordinado con el resto de instalaciones o elementos que puedan tener interferencias. Empotramiento del armario en el paramento. Conexión a la red de distribución de agua.

| Código | Ud | Descripción | Rendimiento | Precio | Importe |
|---|---|---|---|---|---|
| MT08621 | ud | Boca de incendio equipada (BIE) de 25 mm (1") para empotrar (material; 30/05/2016) | 1 | 275.36 | 275.36 |
| MT08262 | ud | Toma de 45 mm (1 1/2"), con válvula de asiento de latón, racor y tapón de aluminio. (material; 30/05/2016) | 1 | 88.16 | 88.16 |
| MON0110 | h | Oficial 1ª Horario nocturno | 0.69 | 18.68 | 12.89 |
| MON0103 | h | Ayduante Horario nocturno | 0.69 | 18.18 | 12.54 |
| %CI | % | Costes Indirectos | 6 % | 388.95 | 23.34 |
|  |  | Total |  |  | 412.29 |

| Medición | Uds. | Parcial |
|---|---|---|
| interior nave | 2 | 2.000 |
| Total |  | 2 |

**08.63** m Tubo acero UNE-EN 10255 DN50 mm (30/05/2016)
48 m × 29.99 = 1439.52
Suministro e instalación de red aérea de distribución de agua para abastecimiento de los equipos de extinción de incendios, formada por tubería de acero galvanizado estirado sin soldadura, de 2" DN 50 mm DN 50 mm de diámetro, unión roscada, sin calorifugar, que arranca desde la fuente de abastecimiento de agua hasta cada equipo de extinción de incendios. Incluso p/p de material auxiliar para montaje y sujeción a la obra, accesorios y piezas especiales, raspado y limpieza, mano de wash-primer + catalizador de al menos 50 micras de espesor, y dos manos de esmalte rojo de al menos 40 micras de espesor cada una. Totalmente montada, conexionada y probada por la empresa instaladora mediante las correspondientes pruebas de servicio (incluidas en este precio).
Incluye: Replanteo del recorrido de las tuberías, de los accesorios y de las piezas especiales. Raspado y limpieza. Aplicación de wash-primer + catalizador y esmalte. Colocación y fijación de tuberías, accesorios y piezas especiales. Realización de pruebas de servicio.

| Código | Ud | Descripción | Rendimiento | Precio | Importe |
|---|---|---|---|---|---|
| MT08631 | ud | Material auxiliar para montaje y sujeción a la obra de las tuberías de acero galvanizado, de 2" DN 50 mm. (material; 30/05/2016) | 1 | 0.62 | 0.62 |
| MT08632 | m | Tubo de acero galvanizado estirado sin soldadura, de 2" DN 50 mm de diámetro, según UNE 19048, con el precio incrementado el 15% (material) | 1.05 | 15.85 | 16.64 |
| MT08633 | kg | Wash-primer + catalizador. (material; 30/05/2016) | 0.021 | 5.02 | 0.11 |
| MT08634 | kg | Esmalte sintético, color rojo RAL 3000, para aplicar sobre superficies galvanizadas, aspecto brillante. (material; 30/05/2016) | 0.053 | 5.59 | 0.30 |
| MT08635 | ud | Material auxiliar para instalaciones contra incendios 2. (material; 30/05/2016) | 0.2 | 1.02 | 0.20 |
| MON0110 | h | Oficial 1ª Horario nocturno | 0.244 | 18.68 | 4.56 |
| MON0103 | h | Ayduante Horario nocturno | 0.271 | 18.18 | 4.93 |
| MON0101 | h | Peón Ordinario Horario nocturno | 0.052 | 17.82 | 0.93 |
| %CI | % | Costes Indirectos | 6 % | 28.29 | 1.70 |
|  |  | Total |  |  | 29.99 |

| Medición | Uds. | Largo | Parcial |
|---|---|---|---|
| conexión BIE's aljive | 1 | 48.00 | 48.000 |
| Total |  |  | 48 |

**08.64** ud Gru.Pres. EBARA AF ENR 32-200/7.5 o equivalente
1 ud × 5201.04 = 5201.04
Suministro e instalación de grupo de presión de agua contra incendios, modelo AF ENR 32-200/7.5 "EBARA", formado por: una bomba principal centrífuga ENR [tipo], de un escalón y de una entrada, cuerpo de impulsión de fundición GG25 en espiral con patas de apoyo y soporte cojinete con pata de apoyo, aspiración axial y boca de impulsión radial hacia arriba, rodete radial de fundición GG25, cerrado, compensación hidráulica mediante orificios de descarga en el rodete, soporte con rodamientos de bolas lubricados de por vida, estanqueidad del eje mediante cierre mecánico según DIN 24960, eje y camisa externa de acero inoxidable AISI 420, accionada por motor asíncrono de 2 polos de 7.5 kW, aislamiento clase F, protección IP 55, para alimentación trifásica a 400/690 V, una bomba auxiliar jockey CVM A/15, con camisa externa de acero inoxidable AISI 304, eje de acero inoxidable AISI 416, cuerpos de aspiración e impulsión y contrabridas de hierro fundido, difusores de policarbonato con fibra de vidrio, cierre mecánico, accionada por motor eléctrico de 1,10 kW, depósito hidroneumático de 20 l, bancada metálica, válvulas de corte, antirretorno y de aislamiento, manómetros, presostatos, cuadro eléctrico de fuerza y control para la operación totalmente automática del grupo, según UNE 23500, soporte metálico para cuadro eléctrico, colector de impulsión, montado, conexionado y probado en fábrica, con caudalímetro para grupo contra incendios de tipo rotámetro de lectura directa, modelo S-2007 DN 50 "EBARA", precisión del 10%, fabricado en una sola pieza de acrílico y flotador inoxidable. Incluso p/p de uniones, soportes, codos, manguitos, tes, piezas especiales y accesorios. Totalmente montado, conexionado y probado por la empresa instaladora mediante las correspondientes pruebas de servicio (incluidas en este precio).
Incluye: Replanteo. Colocación y fijación del grupo de presión. Colocación y fijación de tuberías y accesorios. Conexionado. Realización de pruebas de servicio.

| Código | Ud | Descripción | Rendimiento | Precio | Importe |
|---|---|---|---|---|---|
| MT08641 | ud | Grupo de presión de agua contra incendios, modelo AF ENR 32-200/7.5 (material) | 1 | 4509.77 | 4509.77 |
| MT08642 | ud | Caudalímetro para grupo contra incendios de tipo rotámetro de lectura directa (material) | 1 | 231.51 | 231.51 |
| MT08643 | ud | Material auxiliar para instalaciones contra incendios. (material) | 1 | 12.021 | 12.02 |
| MON0110 | h | Oficial 1ª Horario nocturno | 4.16 | 18.68 | 77.71 |
| MON0103 | h | Ayduante Horario nocturno | 4.16 | 18.18 | 75.63 |
| %CI | % | Costes Indirectos | 6 % | 4906.64 | 294.40 |
|  |  | Total |  |  | 5201.04 |

| Medición | Uds. | Parcial |
|---|---|---|
| en forjado sanitario | 1 | 1.000 |
| Total |  | 1 |

**08.65** ud Suministro e instalación de depósito para reserva de agua contra incendios de 12 m³ de capacidad, prefabricado de poliéster
1 ud × 4051.31 = 4051.31
Suministro e instalación de depósito para reserva de agua contra incendios de 12 m³ de capacidad, prefabricado de poliéster, para enterrar, con cuñas de apoyo. Incluso válvula de flotador de 1 1/2" de diámetro para conectar con la acometida, interruptores de nivel, válvula de bola de 50 mm de diámetro para vaciado y válvula de corte de mariposa de 1 1/2" de diámetro para conectar al grupo de presión.
Incluye: Replanteo. Colocación del depósito. Montaje, conexionado y comprobación de su correcto funcionamiento. Realización de pruebas de servicio.

| Código | Ud | Descripción | Rendimiento | Precio | Importe |
|---|---|---|---|---|---|
| MT08651 | ud | Depósito de poliéster, de 12 m³, 2050 mm de diámetro, para enterrar, con cuñas de apoyo (material) | 1 | 3121.58 | 3121.58 |
| MT08652 | ud | Válvula de flotador de 1 1/2" de diámetro, para una presión máxima de 8 bar, con cuerpo de latón, boya esférica roscada de latón (material) | 1 | 222.68 | 222.68 |
| MT08653 | ud | Interruptor de nivel de 10 A, con boya, contrapeso y cable. (material) | 2 | 23.3 | 46.60 |
| MT08654 | ud | Válvula de esfera de latón niquelado para roscar de 1 1/2". (material) | 1 | 31.57 | 31.57 |
| MT08655 | ud | Válvula de mariposa de hierro fundido, DN 50 mm. (material) | 1 | 41.36 | 41.36 |
| MON0110 | h | Oficial 1ª Horario nocturno | 6.508 | 18.68 | 121.57 |
| MON0103 | h | Ayduante Horario nocturno | 13.016 | 18.18 | 236.63 |
| %CI | % | Costes Indirectos | 6 % | 3821.99 | 229.32 |
|  |  | Total |  |  | 4051.31 |

| Medición | Uds. | Parcial |
|---|---|---|
| aljibe | 1 | 1.000 |
| Total |  | 1 |

**08.66** ud Conjunto de dos bombas iguales, una de ellas de reserva, siendo cada una de ellas una electrobomba sumergible para achique de aguas limpias o ligeramente cargadas, construida en hierro fundido, con una potencia de 1,1 kW.
1 ud × 4206.77 = 4206.77
Conjunto de dos bombas iguales, una de ellas de reserva, siendo cada una de ellas una electrobomba sumergible para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico, kit de descenso y anclaje automático; conectadas a conductos de impulsión de aguas residuales realizados con tubo de PVC. Incluso accesorios, uniones y piezas especiales para la instalación de las electrobombas.
Incluye: Replanteo. Colocación de las bombas. Colocación y fijación de tuberías y accesorios.
Criterio de medición de proyecto: Número de unidades previstas, según documentación gráfica de Proyecto.
Criterio de medición de obra: Se medirá el número de unidades realmente ejecutadas según especificaciones de Proyecto.

| Código | Ud | Descripción | Rendimiento | Precio | Importe |
|---|---|---|---|---|---|
| MT08661 | ud | Electrobomba sumergible para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico. (material) | 2 | 1464.45 | 2928.90 |
| MT08662 | ud | Kit de descenso y anclaje automático para electrobomba sumergible, de hierro fundido. (material) | 2 | 274.95 | 549.90 |
| MT08663 | ud | Regulador de nivel para aguas limpias. (material) | 2 | 22.31 | 44.62 |
| MT08664 | m | Conducto de impulsión de aguas residuales realizado con tubo de PVC para presión de 6 atm, de 40 mm de diámetro, con extremo abocardado, según UNE-EN 1452. (material) | 12 | 1.81 | 21.72 |
| MT08665 | ud | Repercusión, por m de tubería, de accesorios, uniones y piezas especiales para tubo de PVC para presión de 6 atm, de 40 mm de diámetro. (material) | 12 | 0.54 | 6.48 |
| MT08666 | ud | Válvula de retención, con rosca GAS de 1 1/2". (material) | 2 | 97.5 | 195.00 |
| MT08667 | ud | Válvula de compuerta de latón fundido, para roscar, de 1 1/2". (material) | 2 | 19.97 | 39.94 |
| MT08668 | ud | Accesorios para instalación de bomba sumergible portátil, para achique de aguas, instalada en arqueta enterrada y conexión a la red de evacuación. (material) | 2 | 22.45 | 44.90 |
| MT08669 | ud | Instalación de bomba sumergible portátil, para achique de aguas, en arqueta enterrada y conexión a la red eléctrica. (material) | 2 | 15 | 30.00 |
| MON0110 | h | Oficial 1ª Horario nocturno | 4.2 | 18.68 | 78.46 |
| MON0101 | h | Peón Ordinario Horario nocturno | 1.612 | 17.82 | 28.73 |
| %CI | % | Costes Indirectos | 6 % | 3968.65 | 238.12 |
|  |  | Total |  |  | 4206.77 |

| Medición | Uds. | Parcial |
|---|---|---|
| achiques o bombeos freaticos | 1 | 1.000 |
| Total |  | 1 |

## 09 AISLAMIENTO E IMPERMEABILIZACIONES
Importe: 49722.41

**09.01** m² Aislamiento por el interior en fachada de doble hoja de fábrica
541.2 m² × 8.11 = 4389.13
Aislamiento por el interior en fachada de doble hoja de fábrica cara vista formado por espuma rígida de poliuretano proyectado de 30 mm de espesor mínimo, 30 kg/m³ de densidad mínima, aplicado mediante proyección mecánica.

| Código | Ud | Descripción | Rendimiento | Precio | Importe |
|---|---|---|---|---|---|
| MT0901 | m² | Espuma rígida de poliuretano proyectado "in situ", densidad mínima 30 kg/m³ (material; 13/03/2024) | 1 | 2.64 | 2.64 |
| MQ09001 | h | Maquinaria para proyección de productos aislantes. (maquinaria; 13/03/2024) | 0.101 | 15.22 | 1.54 |
| MON0110 | h | Oficial 1ª Horario nocturno | 0.094 | 18.68 | 1.76 |
| MON0103 | h | Ayduante Horario nocturno | 0.094 | 18.18 | 1.71 |
| %CI | % | Costes Indirectos | 6 % | 7.65 | 0.46 |
|  |  | Total |  |  | 8.11 |

| Medición | Uds. | Largo | Alto | Parcial |
|---|---|---|---|---|
| Fachada norte | 1 | 54.00 | 7.10 | 383.400 |
| Fachada oeste | 1 | 12.30 | 6.00 | 73.800 |
| Fachada sur | 1 | 20.00 | 4.20 | 84.000 |
| Total |  |  |  | 541.2 |

**09.02** m² Aislamiento térmico bajo forjado formado por manta de lana mineral natural (LMN)
380 m² × 10.82 = 4111.60
Aislamiento térmico bajo forjado formado por manta de lana mineral natural (LMN), revestida por una de sus caras con una barrera de vapor constituida por papel kraft y polietileno, suministrada en rollos, manta Kraft (TI 212) "KNAUF INSULATION", de 160 mm de espesor, según UNE-EN 13162, resistencia térmica 4 m²K/W, conductividad térmica 0,04 W/(mK), fijado mecánicamente.

| Código | Ud | Descripción | Rendimiento | Precio | Importe |
|---|---|---|---|---|---|
| MT09002 | m² | Repercusión de adhesivo cementoso para fijación, mediante pelladas (material; 13/03/2024) | 1 | 0.35 | 0.35 |
| MT09003 | m² | Panel rígido de lana mineral, de 160 mm de espesor (material) | 1.05 | 7.51 | 7.89 |
| MT09004 | m | Cinta autoadhesiva para sellado de juntas. (material; 13/03/2024) | 0.44 | 0.3 | 0.13 |
| MON0110 | h | Oficial 1ª Horario nocturno | 0.05 | 18.68 | 0.93 |
| MON0103 | h | Ayduante Horario nocturno | 0.05 | 18.18 | 0.91 |
| %CI | % | Costes Indirectos | 6 % | 10.21 | 0.61 |
|  |  | Total |  |  | 10.82 |

| Medición | Uds. | Largo | Parcial |
|---|---|---|---|
| Losa planta baja | 1 | 325.00 | 325.000 |
| incrementos zona camara de 0ºC | 1 | 55.00 | 55.000 |
| Total |  |  | 380 |

**09.03** m² Aislamiento por el exterior en cubiertas inclinadas formado por panel rígido de poliestireno expandido
560 m² × 9.95 = 5572.00
Aislamiento por el exterior en cubiertas inclinadas formado por panel rígido de poliestireno expandido, de superficie grecada y mecanizado lateral a media madera, de 80 mm de espesor, sobre superficie soporte existente.

| Código | Ud | Descripción | Rendimiento | Precio | Importe |
|---|---|---|---|---|---|
| MT09008 | m² | Panel rígido de poliestireno expandido (material) | 1 | 6.1 | 6.10 |
| MT09002 | m² | Repercusión de adhesivo cementoso para fijación, mediante pelladas | 1 | 0.35 | 0.35 |
| MON0110 | h | Oficial 1ª Horario nocturno | 0.08 | 18.68 | 1.49 |
| MON0103 | h | Ayduante Horario nocturno | 0.08 | 18.18 | 1.45 |
| %CI | % | Costes Indirectos | 6 % | 9.39 | 0.56 |
|  |  | Total |  |  | 9.95 |

| Medición | Uds. | Largo | Parcial |
|---|---|---|---|
| Total cubierta | 1 | 560.00 | 560.000 |
| Total |  |  | 560 |

**09.04** m² Aislamiento formado por panel rígido de poliestireno extruido de 60 mm de espesor
541.2 m² × 9.85 = 5330.82
Aislamiento por el interior en fachada de doble hoja de fábrica cara vista formado por panel rígido de poliestireno extruido, de superficie lisa y mecanizado lateral machihembrado, de 60 mm de espesor, resistencia a compresión >= 250 kPa, fijado con pelladas de adhesivo cementoso.

| Código | Ud | Descripción | Rendimiento | Precio | Importe |
|---|---|---|---|---|---|
| MT09009 | m² | Panel rígido de poliestireno extruido de 60 mm (material; 13/03/2024) | 1.05 | 5.87 | 6.16 |
| MT09002 | m² | Repercusión de adhesivo cementoso para fijación, mediante pelladas | 1 | 0.35 | 0.35 |
| MON0110 | h | Oficial 1ª Horario nocturno | 0.1 | 18.68 | 1.87 |
| MON0103 | h | Ayduante Horario nocturno | 0.05 | 18.18 | 0.91 |
| %CI | % | Costes Indirectos | 6 % | 9.29 | 0.56 |
|  |  | Total |  |  | 9.85 |

| Medición | Uds. | Largo | Alto | Parcial |
|---|---|---|---|---|
| Fachada norte | 1 | 54.00 | 7.10 | 383.400 |
| Fachada oeste | 1 | 12.30 | 6.00 | 73.800 |
| Fachada sur | 1 | 20.00 | 4.20 | 84.000 |
| Total |  |  |  | 541.2 |

**09.05** m² Aislamiento formado por panel rígido de poliestireno extruido de 50 mm de espesor
75.625 m² × 8.07 = 610.29
Aislamiento por el interior en fachada de doble hoja de fábrica cara vista formado por panel rígido de poliestireno extruido, de superficie lisa y mecanizado lateral machihembrado, de 50 mm de espesor, resistencia a compresión >= 250 kPa, fijado con pelladas de adhesivo cementoso

| Código | Ud | Descripción | Rendimiento | Precio | Importe |
|---|---|---|---|---|---|
| MT09010 | m² | Panel rígido de poliestireno extruido de 50 mm (material) | 1.05 | 4.27 | 4.48 |
| MT09002 | m² | Repercusión de adhesivo cementoso para fijación, mediante pelladas | 1 | 0.35 | 0.35 |
| MON0110 | h | Oficial 1ª Horario nocturno | 0.1 | 18.68 | 1.87 |
| MON0103 | h | Ayduante Horario nocturno | 0.05 | 18.18 | 0.91 |
| %CI | % | Costes Indirectos | 6 % | 7.61 | 0.46 |
|  |  | Total |  |  | 8.07 |

| Medición | Uds. | Largo | Alto | Parcial |
|---|---|---|---|---|
| paramento interior muelles | 1 | 12.50 | 6.05 | 75.625 |
| Total |  |  |  | 75.625 |

**09.06** m² Aislamiento formado por espuma de poliuretano proyectado, densidad 50 kg/m³, espesor 30 mm
560 m² × 11.93 = 6680.80
Aislamiento por el interior sobre espacio no habitable en cubiertas inclinadas, formado por espuma de poliuretano proyectado, densidad 50 kg/m³, espesor 30 mm.

| Código | Ud | Descripción | Rendimiento | Precio | Importe |
|---|---|---|---|---|---|
| MT0901 | m² | Espuma rígida de poliuretano proyectado "in situ", densidad mínima 30 kg/m³ | 1.1 | 2.64 | 2.90 |
| MQ09001 | h | Maquinaria para proyección de productos aislantes. | 0.101 | 15.22 | 1.54 |
| MON0110 | h | Oficial 1ª Horario nocturno | 0.18 | 18.68 | 3.36 |
| MON0103 | h | Ayduante Horario nocturno | 0.19 | 18.18 | 3.45 |
| %CI | % | Costes Indirectos | 6 % | 11.25 | 0.68 |
|  |  | Total |  |  | 11.93 |

| Medición | Uds. | Largo | Parcial |
|---|---|---|---|
| Total cubierta | 1 | 560.00 | 560.000 |
| Total |  |  | 560 |

**09.07** m² Impermeabilización de cubierta inclinada, realizada mediante revestimiento continuo elástico
560 m² × 22.25 = 12460.00
Impermeabilización de cubierta inclinada, realizada mediante revestimiento continuo elástico impermeabilizante a base de polímeros acrílicos en emulsión acuosa, Revetón Antigoteras "REVETÓN" o similar, color blanco, con un rendimiento de 1,5 l/m², y resolución de puntos singulares mediante geotextil no tejido de fibras de poliéster, Texnón 90 "REVETÓN" o similar, sobre imprimación de resinas sintéticas, "REVETÓN", previamente aplicada sobre la superficie soporte (no incluida en este precio).

| Código | Ud | Descripción | Rendimiento | Precio | Importe |
|---|---|---|---|---|---|
| MT09070 | l | Imprimación de resinas sintéticas, "REVETÓN" o similar, incolora. (material; 13/03/2024) | 0.2 | 13.45 | 2.69 |
| MT09071 | m² | Geotextil no tejido de fibras de poliéster, Texnón 90 "REVETÓN" o similar, de 90 g/m² de masa superficial. (material; 13/03/2024) | 0.1 | 11.98 | 1.20 |
| MT09072 | l | Revestimiento continuo elástico impermeabilizante a base de polímeros acrílicos en emulsión acuosa (material; 13/03/2024) | 1.5 | 7.17 | 10.76 |
| MON0110 | h | Oficial 1ª Horario nocturno | 0.172 | 18.68 | 3.21 |
| MON0103 | h | Ayduante Horario nocturno | 0.172 | 18.18 | 3.13 |
| %CI | % | Costes Indirectos | 6 % | 20.99 | 1.26 |
|  |  | Total |  |  | 22.25 |

| Medición | Uds. | Largo | Parcial |
|---|---|---|---|
| Total cubierta | 1 | 560.00 | 560.000 |
| Total |  |  | 560 |

**09.08** m² Lámina separadora de polietileno, con una masa superficial de 46 g/m², colocada sobre el terreno
325 m² × 1.06 = 344.50

| Código | Ud | Descripción | Rendimiento | Precio | Importe |
|---|---|---|---|---|---|
| MT09081 | m² | Film de polietileno de 0,05 mm de espesor y 46 g/m² de masa superficial. (material; 13/03/2024) | 1.1 | 0.15 | 0.17 |
| MON0110 | h | Oficial 1ª Horario nocturno | 0.03 | 18.68 | 0.56 |
| MON0103 | h | Ayduante Horario nocturno | 0.015 | 18.18 | 0.27 |
| %CI | % | Costes Indirectos | 6 % | 1.00 | 0.06 |
|  |  | Total |  |  | 1.06 |

| Medición | Uds. | Largo | Parcial |
|---|---|---|---|
| Losa planta baja nueva | 1 | 325.00 | 325.000 |
| Total |  |  | 325 |

**09.09** m² Impermeabilización del interior de fachada con lámina de betún modificado con elastómero SBS
541.2 m² × 18.89 = 10223.27
Formación de impermeabilización en interior de fachada con lámina de betún modificado con elastómero SBS, LBM(SBS)-50/G-FP, con armadura de fieltro de poliéster reforzado y estabilizado de 150 g/m², con autoprotección mineral de color rojo, tipo monocapa, totalmente adherida al soporte con soplete, previa imprimación con emulsión asfáltica aniónica con cargas tipo EB; resolución de encuentros con paramentos verticales, banda de refuerzo y banda de terminación. Incluso p/p de limpieza y preparación de la superficie, solapes y cordón de sellado aplicado entre el perfil metálico y el paramento.

| Código | Ud | Descripción | Rendimiento | Precio | Importe |
|---|---|---|---|---|---|
| MT09091 | kg | Emulsión asfáltica aniónica con cargas tipo EB, según UNE 104231. (material; 13/03/2024) | 0.5 | 1.72 | 0.86 |
| MT09092 | m² | Lámina de betún modificado con elastómero SBS, LBM(SBS)-30-FP, de 2,5 mm de espesor, masa nominal 3 kg/m², con armadura de fielt (material; 13/03/2024) | 0.3 | 5.04 | 1.51 |
| MT9093 | m² | Lámina de betún modificado con elastómero SBS, LBM(SBS)-50/G-FP, de 3,5 mm de espesor, masa nominal 5 kg/m², con armadura de fie (material) | 1.296 | 8.14 | 10.55 |
| MT09094 | Ud | Cartucho de masilla de poliuretano, de 310 cm³. (material) | 0.17 | 7 | 1.19 |
| MON0110 | h | Oficial 1ª Horario nocturno | 0.101 | 18.68 | 1.89 |
| MON0103 | h | Ayduante Horario nocturno | 0.1 | 18.18 | 1.82 |
| %CI | % | Costes Indirectos | 6 % | 17.82 | 1.07 |
|  |  | Total |  |  | 18.89 |

| Medición | Uds. | Largo | Alto | Parcial |
|---|---|---|---|---|
| Fachada norte | 1 | 54.00 | 7.10 | 383.400 |
| Fachada oeste | 1 | 12.30 | 6.00 | 73.800 |
| Fachada sur | 1 | 20.00 | 4.20 | 84.000 |
| Total |  |  |  | 541.2 |

## 10 CUBIERTAS
Importe: 41117.84

**10.01** m² Cubierta inclinada de placas de fibrocemento sin amianto
560 m² × 18.16 = 10169.60
Cubierta inclinada de placas de fibrocemento sin amianto, color natural, perfil granonda, fijadas mecánicamente, con una pendiente mayor del 10%.

| Código | Ud | Descripción | Rendimiento | Precio | Importe |
|---|---|---|---|---|---|
| MT10014 | m² | Placa de fibrocemento sin amianto, color natural, perfil granonda. Según UNE-EN 494. (material; 13/03/2024) | 1.2 | 8.44 | 10.13 |
| MT10013 | m | Pieza de cumbrera, color negro, para cubiertas de placas. (material; 13/03/2024) | 0.1 | 6.27 | 0.63 |
| MT10012 | m | Pieza de remate perimetral para cubiertas de placas. (material; 13/03/2024) | 0.1 | 5.25 | 0.53 |
| MT10011 | ud | Aireador de 86x47 cm, para cubiertas de placas. (material; 13/03/2024) | 0.02 | 81.04 | 1.62 |
| MT10010 | ud | Tornillo autotaladrante para fijación de placas. (material; 13/03/2024) | 2 | 0.45 | 0.90 |
| MON0110 | h | Oficial 1ª Horario nocturno | 0.091 | 18.68 | 1.70 |
| MON0101 | h | Peón Ordinario Horario nocturno | 0.091 | 17.82 | 1.62 |
| %CI | % | Costes Indirectos | 6 % | 17.13 | 1.03 |
|  |  | Total |  |  | 18.16 |

| Medición | Uds. | Largo | Parcial |
|---|---|---|---|
| Total cubierta Nueva | 1 | 560.00 | 560.000 |
| Total |  |  | 560 |

**10.02** m² Cubierta inclinada con una pendiente media del 30%
560 m² × 35.35 = 19796.00
Cubierta inclinada con una pendiente media del 30%, compuesta de cobertura: teja cerámica curva, 40x19x16 cm, color rojo; recibida con mortero de cemento, industrial, M-2,5.

| Código | Ud | Descripción | Rendimiento | Precio | Importe |
|---|---|---|---|---|---|
| MT00001 | m³ | Agua. | 0.029 | 1 | 0.03 |
| MT10021 | t | Mortero industrial para albañilería, de cemento, color gris, categoría M-5 (material; 13/03/2024) | 0.047 | 32.25 | 1.52 |
| MT10024 | ud | Teja cerámica curva, color rojo, 40x19x16 cm, según UNE-EN 1304. (material; 13/03/2024) | 31.309 | 0.25 | 7.83 |
| MT10025 | ud | Caballete cerámico, color rojo, para tejas curvas, según UNE-EN 1304. (material; 13/03/2024) | 0.32 | 0.75 | 0.24 |
| MT10026 | ud | Teja cerámica de ventilación curva, color rojo, según UNE-EN 1304. (material; 13/03/2024) | 0.1 | 6.5 | 0.65 |
| MT10027 | kg | Pigmento para mortero. (material; 13/03/2024) | 0.027 | 6 | 0.16 |
| MON0110 | h | Oficial 1ª Horario nocturno | 0.75 | 18.68 | 14.01 |
| MON0101 | h | Peón Ordinario Horario nocturno | 0.5 | 17.82 | 8.91 |
| %CI | % | Costes Indirectos | 6 % | 33.35 | 2.00 |
|  |  | Total |  |  | 35.35 |

| Medición | Uds. | Largo | Parcial |
|---|---|---|---|
| Total cubierta Nueva | 1 | 560.00 | 560.000 |
| Total |  |  | 560 |

**10.03** m² Perfiles metalicos fijados al soporte base de la cubierta para la sustentación de las chapas de fibrocemento
560 m² × 18.48 = 10348.80
Perfiles metalicos fijados al soporte base de la cubierta para la sustentación de las chapas de fibrocemento, incluyendo tornilleria de anclaje al soporte base y para fijar las laminas de fibrocemento que servira de base para la cobertura de teja.

| Código | Ud | Descripción | Rendimiento | Precio | Importe |
|---|---|---|---|---|---|
| MT10031 | m | Perfil metálico de 80x80mm de espesor 4mm (material) | 2.5 | 6.12 | 15.300 |
| MON0101 | h | Peón Ordinario Horario nocturno | 0.12 | 17.82 | 2.138 |
| %CI | % | Costes Indirectos | 6 % | 17.438 | 1.046 |
|  |  | Total |  |  | 18.48 |

| Medición | Uds. | Largo | Parcial |
|---|---|---|---|
| Total cubierta Nueva | 1 | 560.00 | 560.000 |
| Total |  |  | 560 |

**10.04** Ud Encuentro de faldón de tejado con chimeneas o conductos de ventilación.
4 Ud × 200.86 = 803.44
Encuentro de faldón de tejado de tejas o pizarra con chimeneas o conductos de ventilación de dimensiones 60x60 cm mediante colocación de banda ajustable compuesta por aleación de aluminio y zinc y lámina flexible de plomo natural de 1 mm de espesor, que cubre desde 30 a 100 cm formando babero y fijada con perfil de acero inoxidable. Incluso p/p de solapes, corte, preparación, tornillos de fijación y sellado con cordón de silicona del perfil.
Incluye: Formación del encuentro.
Criterio de medición de proyecto: Número de unidades previstas, según documentación gráfica de Proyecto.
Criterio de medición de obra: Se medirá el número de unidades realmente ejecutadas según especificaciones de Proyecto.

| Código | Ud | Descripción | Rendimiento | Precio | Importe |
|---|---|---|---|---|---|
| MT10041 | m | Banda ajustable compuesta por aleación de aluminio y zinc y lámina flexible de plomo natural de 1 mm de espesor, que cubre desde 30 a 100 cm, para encuentro de faldón con chimeneas, ventanas o conductos de ventilación en tejados. (material) | 9.6 | 15.63 | 150.05 |
| MT10042 | m | Perfil inoxidable para fijación de banda, incluso elementos de fijación y sellado. (material) | 2.4 | 1.07 | 2.57 |
| MON0110 | h | Oficial 1ª Horario nocturno | 1.01 | 18.68 | 18.87 |
| MON0101 | h | Peón Ordinario Horario nocturno | 1.01 | 17.82 | 18.00 |
| %CI | % | Costes Indirectos | 6 % | 189.49 | 11.37 |
|  |  | Total |  |  | 200.86 |

| Medición | Uds. | Parcial |
|---|---|---|
| Ventilación vestuarios | 4 | 4.000 |
| Total |  | 4 |

## 11 REVESTIMIENTO Y TRASDOSADOS
Importe: 88358.9

**11.01** m² Alicatado con azulejo liso, 15x15 cm
355.95 m² × 24.56 = 8742.13
Alicatado con azulejo liso, 15x15 cm, capacidad de absorción de agua E>10%, grupo BIII, resistencia al deslizamiento Rd<=15, clase 0, colocado sobre una superficie soporte de fábrica en paramentos interiores, mediante mortero de cemento M-5, sin junta (separación entre 1,5 y 3 mm); con cantoneras de PVC, color a definir.

| Código | Ud | Descripción | Rendimiento | Precio | Importe |
|---|---|---|---|---|---|
| MT11011 | kg | Adhesivo cementoso de fraguado normal, C1 (material; 13/03/2024) | 3 | 0.35 | 1.05 |
| MT11012 | m | Cantonera de PVC en esquinas alicatadas. (material; 13/03/2024) | 0.5 | 1.32 | 0.66 |
| MT11013 | m² | Baldosa cerámica de azulejo liso, 15x15 cm (material; 13/03/2024) | 1.05 | 8 | 8.40 |
| MT11014 | m³ | Lechada de cemento blanco BL 22,5 X. (material; 13/03/2024) | 0.001 | 157 | 0.16 |
| MON0110 | h | Oficial 1ª Horario nocturno | 0.35 | 18.68 | 6.54 |
| MON0103 | h | Ayduante Horario nocturno | 0.35 | 18.18 | 6.36 |
| %CI | % | Costes Indirectos | 6 % | 23.17 | 1.39 |
|  |  | Total |  |  | 24.56 |

| Medición | Uds. | Largo | Alto | Parcial |
|---|---|---|---|---|
| Vestuario masculino | 1 | 35.00 | 5.65 | 197.750 |
| Vestuario femenino | 1 | 28.00 | 5.65 | 158.200 |
| Total |  |  |  | 355.95 |

**11.02** m² Solado de baldosas cerámicas de gres esmaltado, de 25x25 cm
30.85 m² × 24.07 = 742.56
Solado de baldosas cerámicas de gres esmaltado, de 25x25 cm, capacidad de absorción de agua E<3%, grupo BIb, resistencia al deslizamiento Rd<=15, clase 0, recibidas con adhesivo cementoso de uso exclusivo para interiores, Ci sin ninguna característica adicional, color a definir y rejuntadas con lechada de cemento blanco, L, BL-V 22,5, para junta mínima (entre 1,5 y 3 mm), coloreada con la misma tonalidad de las piezas.

| Código | Ud | Descripción | Rendimiento | Precio | Importe |
|---|---|---|---|---|---|
| MT11011 | kg | Adhesivo cementoso de fraguado normal, C1 | 3 | 0.35 | 1.05 |
| MT11021 | m² | Baldosa cerámica de gres esmaltado (material; 13/03/2024) | 1.05 | 8 | 8.40 |
| MT11022 | kg | Cemento blanco BL-22,5 X, para pavimentación, en sacos (material; 13/03/2024) | 1 | 0.14 | 0.14 |
| MT11014 | m³ | Lechada de cemento blanco BL 22,5 X. | 0.001 | 157 | 0.16 |
| MON0110 | h | Oficial 1ª Horario nocturno | 0.45 | 18.68 | 8.41 |
| MON0103 | h | Ayduante Horario nocturno | 0.25 | 18.18 | 4.55 |
| %CI | % | Costes Indirectos | 6 % | 22.71 | 1.36 |
|  |  | Total |  |  | 24.07 |

| Medición | Uds. | Largo | Parcial |
|---|---|---|---|
| Vestuario masculino | 1 | 16.90 | 16.900 |
| Vestuario femenino | 1 | 13.95 | 13.950 |
| Total |  |  | 30.85 |

**11.03** m² Pintura plástica con textura lisa, color blanco, acabado mate
9.25 m² × 4.85 = 44.86
Pintura plástica con textura lisa, color blanco, acabado mate, sobre paramentos horizontales y verticales interiores de hormigón, preparación del soporte con plaste de fraguado rápido, mano de fondo con imprimación a base de copolímeros acrílicos en suspensión acuosa y dos manos de acabado con pintura plástica (rendimiento: 0,1 l/m² cada mano).

| Código | Ud | Descripción | Rendimiento | Precio | Importe |
|---|---|---|---|---|---|
| MT11032 | l | Imprimación a base de copolímeros acrílicos en suspensión acuosa (material; 13/03/2024) | 0.125 | 3.3 | 0.413 |
| MT11031 | l | Pintura plástica para interior, a base de copolímeros acrílicos, pigmentos y aditivos especiales (material; 13/03/2024) | 0.125 | 4.7 | 0.588 |
| MON0110 | h | Oficial 1ª Horario nocturno | 0.097 | 18.68 | 1.812 |
| MON0103 | h | Ayduante Horario nocturno | 0.097 | 18.18 | 1.763 |
| %CI | % | Costes Indirectos | 6 % | 4.576 | 0.275 |
|  |  | Total |  |  | 4.85 |

| Medición | Uds. | Largo | Ancho | Parcial |
|---|---|---|---|---|
| Techo acceso vestuarios desde exterior | 1 | 2.00 | 2.00 | 4.000 |
| zona entrada | 1 | 3.50 | 1.50 | 5.250 |
| Total |  |  |  | 9.25 |

**11.04** m² Revestimiento sintético elástico impermeabilizante bicomponente a base de resinas de poliuretano alifático
2363 m² × 22.55 = 53285.65
Revestimiento sintético elástico impermeabilizante bicomponente a base de resinas de poliuretano alifático, con un rendimiento de 0,5 kg/m², sobre superficies interiores para uso alimentario, previa aplicación de imprimación incolora bicomponente a base de resinas epoxi.

| Código | Ud | Descripción | Rendimiento | Precio | Importe |
|---|---|---|---|---|---|
| MT11041 | kg | Imprimación incolora bicomponente a base de resinas epoxi. (material; 13/03/2024) | 0.5 | 18.44 | 9.22 |
| MT11042 | kg | Revestimiento sintético elástico impermeabilizante bicomponente a base de resinas de poliuretano alifático, sin disolventes, col (material; 13/03/2024) | 0.5 | 12.21 | 6.11 |
| MON0110 | h | Oficial 1ª Horario nocturno | 0.161 | 18.68 | 3.01 |
| MON0103 | h | Ayduante Horario nocturno | 0.161 | 18.18 | 2.93 |
| %CI | % | Costes Indirectos | 6 % | 21.27 | 1.28 |
|  |  | Total |  |  | 22.55 |

| Medición | Uds. | Largo | Alto | Parcial |
|---|---|---|---|---|
| superficie zona alimentaria | 1 | 295.00 | 7.00 | 2065.000 |
| Techo zona refrigerada muelles | 1 |  | 298.00 | 298.000 |
| Total |  |  |  | 2363 |

**11.05** m² Pavimento continuo industrial, antideslizante para interiores realizado mediante la aplicación de recubrimiento liso.
423 m² × 50.9 = 21530.70
Revestimiento de pavimento industrial, antideslizante, con resistencia al deslizamiento 35<Rd<=45 según UNE-ENV 12633 y resbaladicidad clase 2 según CTE, de 2,0 a 3,0 mm de espesor, realizado sobre base de hormigón endurecido, con el sistema Mastertop 1220 Polykit "BASF", apto para sector alimentario, mediante la aplicación sucesiva de: una mano de imprimación, compuesta por una mezcla de resina epoxi incolora, MasterTop 1200 A4 "BASF", endurecedor y catalizador, MasterTop 1200 B4 "BASF" y árido de cuarzo natural, MasterTop F1 "BASF", con una proporción en peso 5,4:3:3 (0,8 kg/m²); capa base del mismo color que la capa de acabado, compuesta por una mezcla homogénea de resina epoxi incolora, MasterTop 1200 A4 "BASF", endurecedor y catalizador, MasterTop 1200 B4 "BASF", pigmento en pasta MasterTop X1 "BASF" y árido de cuarzo natural, MasterTop F1 "BASF", con una proporción en peso 5,4:3:0,6:14, (1,6 kg/m²), espolvoreada superficialmente con árido de cuarzo natural, MasterTop F5 "BASF" (2 kg/m²); capa de acabado (0,5 kg/m²), de color verde RAL 6001, compuesta por una mezcla homogénea de resina epoxi incolora, MasterTop 1200 A4 "BASF", endurecedor y catalizador, MasterTop 1200 B4 "BASF", pigmento en pasta MasterTop X1 "BASF" y árido de cuarzo natural, MasterTop F1 "BASF", con una proporción en peso 5,4:3:0,6:2; y capa de sellado, con barniz de dos componentes para interior, MasterTop TC 445 "BASF", incoloro, acabado mate, textura lisa, (0,15 kg/m²), aplicada en dos manos.
Incluye: Limpieza de la superficie soporte. Replanteo de las juntas y paños de trabajo. Aplicación de una mano de imprimación. Aplicación de la capa base. Aplicación de la capa de acabado. Aplicación de la capa de sellado. Limpieza final del pavimento.
Criterio de medición de proyecto: Superficie medida en proyección horizontal, según documentación gráfica de Proyecto.
Criterio de medición de obra: Se medirá, en proyección horizontal, la superficie realmente ejecutada según especificaciones de Proyecto.
Criterio de valoración económica: El precio no incluye la superficie soporte ni la ejecución y el sellado de las juntas.

| Código | Ud | Descripción | Rendimiento | Precio | Importe |
|---|---|---|---|---|---|
| MT11051 | kg | Resina epoxi incolora, MasterTop 1200 A4 "BASF" o similar, para sistemas de pavimentos. (material) | 1 | 10.89 | 10.89 |
| MT11052 | kg | Endurecedor y catalizador, MasterTop 1200 B4 "BASF" o similar, para resina epoxi de aplicación en sistemas de pavimentos. (material) | 0.556 | 13.92 | 7.74 |
| MT11053 | kg | Árido de cuarzo natural, MasterTop F1 "BASF" o similar, de granulometría comprendida entre 0,18 y 0,3 mm, para utilizar como carga mineral en combinación con resinas epoxi o poliuretano. (material) | 1.275 | 0.7 | 0.89 |
| MT11054 | m | Perfil sanitario para encuentro del suelo y techo con el paramento vertical incluidos angulares y elementos de sujeción a los paramentos. (material; 19/06/2019) | 0.069 | 2.95 | 0.20 |
| MT11055 | kg | Árido de cuarzo natural, MasterTop F5 "BASF" o similar, de granulometría comprendida entre 0,4 y 1,0 mm, para utilizar como carga mineral en combinación con resinas epoxi o poliuretano. (material) | 2 | 0.56 | 1.12 |
| MT11056 | kg | Barniz de dos componentes para interior, MasterTop TC 445 "BASF" o similar, a base de poliuretano alifático y disolvente, incoloro, acabado mate, textura lisa, para aplicar con rodillo de pelo corto, con resistencia a los rayos UV y a la intemperie y con alta resistencia a los agentes químicos. (material) | 0.15 | 15.02 | 2.25 |
| MON0110 | h | Oficial 1ª Horario nocturno | 0.683 | 18.68 | 12.76 |
| MON0101 | h | Peón Ordinario Horario nocturno | 0.683 | 17.82 | 12.17 |
| %CI | % | Costes Indirectos | 6 % | 48.02 | 2.88 |
|  |  | Total |  |  | 50.9 |

| Medición | Uds. | Largo | Parcial |
|---|---|---|---|
| zona refrigerada | 1 | 298.00 | 298.000 |
| zona 0ºC | 1 | 125.00 | 125.000 |
| Total |  |  | 423 |

**11.06** ud Revestimiento de escalera recta de un tramo con 6 peldaños de 100 cm de ancho
1 ud × 482.42 = 482.42
Revestimiento de escalera recta de un tramo con 6 peldaños de 100 cm de ancho, mediante forrado con piezas de gres esmaltado, con zanquín colocado en un lateral. Recibido con mortero de cemento M-5 y rejuntado con mortero de juntas cementoso, CG1, para junta mínima (entre 1,5 y 3 mm), con la misma tonalidad de las piezas.

| Código | Ud | Descripción | Rendimiento | Precio | Importe |
|---|---|---|---|---|---|
| MT110601 | ud | Huella para peldaño recto de mármol nacional, Crema Levante, longitud de 120 a 150 cm y 3 cm de espesor, cara y cantos pulidos. (material; 13/03/2024) | 6 | 13.22 | 79.32 |
| MT110602 | ud | Tabica para peldaño de mármol nacional, Crema Levante, de 120 a 150 cm de largo por 16 cm de ancho y 2 cm de espesor, pulida. (material; 13/03/2024) | 6 | 9.92 | 59.52 |
| MT110603 | ud | Zanquín de mármol nacional, Crema Levante, de dos piezas, 37x7x2 cm, cara y cantos pulidos. (material; 13/03/2024) | 6 | 2.37 | 14.22 |
| MT0611 | m³ | Mortero de cemento CEM II/B-P 32,5 | 0.18 | 115.3 | 20.75 |
| MT110605 | kg | Mortero de juntas cementoso, CG1, para junta mínima entre 1,5 y 3 mm, según UNE-EN 13888. (material; 13/03/2024) | 1.06 | 0.7 | 0.74 |
| MON0110 | h | Oficial 1ª Horario nocturno | 5.131 | 18.68 | 95.85 |
| MON0103 | h | Ayduante Horario nocturno | 5.131 | 18.18 | 93.28 |
| MON0101 | h | Peón Ordinario Horario nocturno | 5.131 | 17.82 | 91.43 |
| %CI | % | Costes Indirectos | 6 % | 455.11 | 27.31 |
|  |  | Total |  |  | 482.42 |

| Medición | Uds. | Parcial |
|---|---|---|
| Acceso exterior vestuarios | 1 | 1.000 |
| Total |  | 1 |

**11.07** m² Falso techo continuo suspendido, liso con estructura metálica de placas de yeso laminado H1.
30.85 m² × 28.54 = 880.46
Falso techo continuo suspendido, situado a una altura mayor o igual a 4 m, con nivel de calidad del acabado estándar (Q2), liso (12,5+27+27), formado por una placa de yeso laminado H1 / UNE-EN 520 - 1200 / longitud / 12,5 / con los bordes longitudinales afinados, con alma de yeso hidrofugado, para zonas húmedas atornillada a una estructura metálica de acero galvanizado de maestras primarias 60/27 mm separadas cada 1000 mm entre ejes y suspendidas del forjado o elemento soporte mediante cuelgues combinados cada 900 mm, y maestras secundarias fijadas perpendicularmente a los perfiles primarios mediante conectores tipo caballete y colocadas con una modulación máxima de 500 mm entre ejes. Incluso banda acústica, fijaciones para el anclaje de los perfiles, tornillería para la fijación de las placas, pasta y cinta para el tratamiento de juntas y accesorios de montaje.
Incluye: Replanteo de los ejes de la estructura metálica. Colocación de la banda acústica de dilatación. Fijación del perfil perimetral. Señalización de los puntos de anclaje al forjado o elemento soporte. Nivelación y suspensión de los perfiles primarios y secundarios de la estructura. Corte de las placas. Fijación de las placas. Tratamiento de juntas.
Criterio de medición de proyecto: Superficie medida entre paramentos, según documentación gráfica de Proyecto, sin descontar huecos para instalaciones.
Criterio de medición de obra: Se medirá la superficie realmente ejecutada según especificaciones de Proyecto, siguiendo los criterios de medición expuestos en la norma UNE 92305.
Criterio de valoración económica: El precio incluye la resolución de encuentros y puntos singulares.

| Código | Ud | Descripción | Rendimiento | Precio | Importe |
|---|---|---|---|---|---|
| MT11031 | l | Pintura plástica para interior, a base de copolímeros acrílicos, pigmentos y aditivos especiales | 0.125 | 4.7 | 0.59 |
| MT11071 | m | Perfil en U, de acero galvanizado, de 30 mm. (material) | 0.4 | 0.74 | 0.30 |
| MT01028 | ud | Fijación compuesta por taco y tornillo 5x27. | 2 | 0.06 | 0.12 |
| MT11073 | ud | Cuelgue para falsos techos suspendidos. (material) | 1.2 | 0.6 | 0.72 |
| MT11074 | ud | Seguro para la fijación del cuelgue, en falsos techos suspendidos. (material) | 1.2 | 0.1 | 0.12 |
| MT11075 | ud | Conexión superior para fijar la varilla al cuelgue, en falsos techos suspendidos. (material) | 1.2 | 0.75 | 0.90 |
| MT11076 | ud | Varilla de cuelgue. (material) | 1.2 | 0.33 | 0.40 |
| MT11077 | m | Maestra 60/27 de chapa de acero galvanizado, de ancho 60 mm, según UNE-EN 14195. (material) | 3.2 | 1.16 | 3.71 |
| MT11078 | ud | Conector, para maestra 60/27. (material) | 0.6 | 0.32 | 0.19 |
| MT11079 | ud | Conector tipo caballete, para maestra 60/27. (material) | 2.3 | 0.29 | 0.67 |
| MT110710 | m² | Placa de yeso laminado H1 / UNE-EN 520 - 1200 / longitud / 12,5 / con los bordes longitudinales afinados, con alma de yeso hidrofugado, para zonas húmedas. (material) | 1.05 | 6.43 | 6.75 |
| MT110711 | ud | Tornillo autoperforante 3,5x25 mm. (material) | 17 | 0.01 | 0.17 |
| MT110712 | m | Banda autoadhesiva desolidarizante de espuma de poliuretano de celdas cerradas, de 3,2 mm de espesor y 50 mm de anchura, resistencia térmica 0,10 m²K/W, conductividad térmica 0,032 W/(mK). (material) | 0.4 | 0.22 | 0.09 |
| MT110713 | kg | Pasta para juntas, según UNE-EN 13963. (material) | 0.7 | 1 | 0.70 |
| MT110714 | m | Cinta de juntas. (material) | 0.45 | 0.03 | 0.01 |
| MON0110 | h | Oficial 1ª Horario nocturno | 0.315 | 18.68 | 5.88 |
| MON0101 | h | Peón Ordinario Horario nocturno | 0.315 | 17.82 | 5.61 |
| %CI | % | Costes Indirectos | 6 % | 26.93 | 1.62 |
|  |  | Total |  |  | 28.54 |

| Medición | Uds. | Largo | Parcial |
|---|---|---|---|
| Vestuario masculino | 1 | 16.90 | 16.900 |
| Vestuario femenino | 1 | 13.95 | 13.950 |
| Total |  |  | 30.85 |

**11.08** m Perfil sanitario para encuentro del suelo y techo con el paramento vertical (19/06/2019)
418 m × 6.34 = 2650.12
Perfil sanitario para encuentro del suelo y techo con el paramento vertical resistente a golpes e impactos, se compone de dos piezas Perfil sanitario curvo de P.V.C. con labios flexibles y angulo de fijación de aluminio.

| Código | Ud | Descripción | Rendimiento | Precio | Importe |
|---|---|---|---|---|---|
| MT11054 | m | Perfil sanitario para encuentro del suelo y techo con el paramento vertical | 1 | 2.95 | 2.95 |
| MON0101 | h | Peón Ordinario Horario nocturno | 0.17 | 17.82 | 3.03 |
| %CI | % | Costes Indirectos | 6 % | 5.98 | 0.36 |
|  |  | Total |  |  | 6.34 |

| Medición | Uds. | Largo | Parcial |
|---|---|---|---|
| Zona refrigerada | 1 | 298.00 | 298.000 |
| zona 0ºC | 1 | 120.00 | 120.000 |
| Total |  |  | 418 |

## 12 SEÑALIZACIÓN Y EQUIPAMIENTO
Importe: 9019.65

**12.01** ud Lavabo de porcelana sanitaria, sobre encimera, gama básica, color blanco, de 600x340 mm.
2 ud × 529.22 = 1058.44
Lavabo de porcelana sanitaria, sobre encimera, gama básica, color blanco, de 600x340 mm, y desagüe, acabado cromado. Incluso juego de fijación y silicona para sellado de juntas.
Incluye: Replanteo. Colocación y fijación del aparato. Montaje del desagüe. Conexión a la red de evacuación. Comprobación de su correcto funcionamiento. Sellado de juntas.
Criterio de medición de proyecto: Número de unidades previstas, según documentación gráfica de Proyecto.
Criterio de medición de obra: Se medirá el número de unidades realmente colocadas según especificaciones de Proyecto.
Criterio de valoración económica: El precio no incluye la encimera ni la grifería.

| Código | Ud | Descripción | Rendimiento | Precio | Importe |
|---|---|---|---|---|---|
| MT12011 | ud | Lavabo de porcelana sanitaria, sobre encimera, gama básica, color blanco, de 600x340 mm, con juego de fijación, según UNE 67001. (material) | 1 | 231 | 231.00 |
| MT12013 | ud | Grifería monomando de repisa para lavabo, con cartucho cerámico y limitador de caudal a 6 l/min (material) | 1 | 192 | 192.00 |
| MT12014 | ud | Acoplamiento a pared acodado con plafón, ABS, serie B, acabado cromado, para evacuación de aguas residuales (a baja y alta temperatura) en el interior de los edificios, enlace mixto de 1 1/4"x40 mm de diámetro, según UNE-EN 1329-1, con válvula de desagüe. (material; 13/03/2024) | 1 | 19.85 | 19.85 |
| MT12015 | ud | Llave de regulación de 1/2", para lavabo o bidé, acabado cromado. (material; 13/03/2024) | 2 | 12.7 | 25.40 |
| MT12016 | ud | Material auxiliar para instalación de aparato sanitario. (material; 13/03/2024) | 1 | 1.05 | 1.05 |
| MT12017 | ud | Cartucho de 300 ml de silicona ácida monocomponente, fungicida, para sellado de juntas en ambientes húmedos. (material) | 0.012 | 6 | 0.07 |
| MON0110 | h | Oficial 1ª Horario nocturno | 1.6 | 18.68 | 29.89 |
| %CI | % | Costes Indirectos | 6 % | 499.26 | 29.96 |
|  |  | Total |  |  | 529.22 |

| Medición | Uds. | Parcial |
|---|---|---|
| vestuario masculino | 1 | 1.000 |
| vestuario femenino | 1 | 1.000 |
| Total |  | 2 |

**12.02** ud Taza de inodoro de tanque bajo, de porcelana sanitaria, modelo Meridian "ROCA" o similar
2 ud × 432.15 = 864.30
Taza de inodoro de tanque bajo, de porcelana sanitaria, modelo Meridian "ROCA" o similar, color Blanco, de 370x645x790 mm, con cisterna de inodoro, de doble descarga, de 360x140x355 mm, asiento y tapa de inodoro, de caída amortiguada.

| Código | Ud | Descripción | Rendimiento | Precio | Importe |
|---|---|---|---|---|---|
| MT12021 | ud | Taza de inodoro de tanque bajo, de porcelana sanitaria (material; 13/03/2024) | 1 | 134 | 134.00 |
| MT12022 | ud | Cisterna de inodoro, de doble descarga, de porcelana sanitaria (material; 13/03/2024) | 1 | 134 | 134.00 |
| MT12023 | ud | Asiento y tapa de inodoro, de caída amortiguada (material; 13/03/2024) | 1 | 89.7 | 89.70 |
| MT12024 | ud | Codo para evacuación vertical del inodoro (material; 13/03/2024) | 1 | 10.9 | 10.90 |
| MT12015 | ud | Llave de regulación de 1/2", para lavabo o bidé, acabado cromado. | 1 | 12.7 | 12.70 |
| MT0841 | ud | Latiguillo flexible de 20 cm y 1/2" de diámetro. | 1 | 2.85 | 2.85 |
| MT12016 | ud | Material auxiliar para instalación de aparato sanitario. | 1 | 1.05 | 1.05 |
| MON0110 | h | Oficial 1ª Horario nocturno | 1.204 | 18.68 | 22.49 |
| %CI | % | Costes Indirectos | 6 % | 407.69 | 24.46 |
|  |  | Total |  |  | 432.15 |

| Medición | Uds. | Parcial |
|---|---|---|
| vestuario masculino | 1 | 1.000 |
| vestuario femenino | 1 | 1.000 |
| Total |  | 2 |

**12.03** ud Urinario de porcelana sanitaria, con alimentación superior vista, modelo Mural "ROCA" o similar
2 ud × 395.83 = 791.66
Urinario de porcelana sanitaria, con alimentación superior vista, modelo Mural "ROCA" o similar, color Blanco, de 330x460x720 mm, equipado con grifo de paso angular para urinario, con tiempo de flujo ajustable, acabado cromo, modelo Instant.

| Código | Ud | Descripción | Rendimiento | Precio | Importe |
|---|---|---|---|---|---|
| MT12031 | ud | Urinario de porcelana sanitaria, con alimentación superior vista (material) | 1 | 298 | 298.000 |
| MT12032 | ud | Grifo de paso angular para urinario, con tiempo de flujo ajustable (material; 13/03/2024) | 1 | 50 | 50.000 |
| MT12016 | ud | Material auxiliar para instalación de aparato sanitario. | 1 | 1.05 | 1.050 |
| MON0110 | h | Oficial 1ª Horario nocturno | 1.305 | 18.68 | 24.377 |
| %CI | % | Costes Indirectos | 6 % | 373.427 | 22.406 |
|  |  | Total |  |  | 395.83 |

| Medición | Uds. | Parcial |
|---|---|---|
| vestuario masculino | 2 | 2.000 |
| Total |  | 2 |

**12.04** ud Plato de ducha rectangular extraplano, de porcelana sanitaria, modelo Malta "ROCA" o similar
2 ud × 534.49 = 1068.98
Plato de ducha rectangular extraplano, de porcelana sanitaria, modelo Malta "ROCA" o similar, color Blanco, de 1200x800x65 mm, equipado con grifería monomando mural para ducha, con cartucho cerámico, acabado cromado, modelo Thesis, y sifón.

| Código | Ud | Descripción | Rendimiento | Precio | Importe |
|---|---|---|---|---|---|
| MT12041 | ud | Plato de ducha rectangular extraplano, de porcelana sanitaria (material; 13/03/2024) | 1 | 197 | 197.00 |
| MT12042 | ud | Grifería monomando mural para ducha, con cartucho cerámico, acabado cromado (material) | 1 | 243 | 243.00 |
| MT12043 | ud | Desagüe para plato de ducha con orificio de 90 mm. (material; 13/03/2024) | 1 | 42.57 | 42.57 |
| MT12016 | ud | Material auxiliar para instalación de aparato sanitario. | 1 | 1.05 | 1.05 |
| MON0110 | h | Oficial 1ª Horario nocturno | 1.104 | 18.68 | 20.62 |
| %CI | % | Costes Indirectos | 6 % | 504.24 | 30.25 |
|  |  | Total |  |  | 534.49 |

| Medición | Uds. | Parcial |
|---|---|---|
| vestuario masculino | 1 | 1.000 |
| vestuario femenino | 1 | 1.000 |
| Total |  | 2 |

**12.05** ud Jabonera de pared, para baño, de acero inoxidable AISI 304
4 ud × 68.27 = 273.08
Jabonera de pared, para baño, de acero inoxidable AISI 304, acabado satinado, circular, con soporte mural.

| Código | Ud | Descripción | Rendimiento | Precio | Importe |
|---|---|---|---|---|---|
| MT12051 | ud | Jabonera de pared, para baño, de acero inoxidable AISI 304 (material; 13/03/2024) | 1 | 62.57 | 62.57 |
| MON0103 | h | Ayduante Horario nocturno | 0.101 | 18.18 | 1.84 |
| %CI | % | Costes Indirectos | 6 % | 64.41 | 3.86 |
|  |  | Total |  |  | 68.27 |

| Medición | Uds. | Parcial |
|---|---|---|
| vestuario masculino | 2 | 2.000 |
| vestuario femenino | 2 | 2.000 |
| Total |  | 4 |

**12.06** ud Portarrollos de papel higiénico, doméstico, con tapa fija
2 ud × 29.6 = 59.20
Portarrollos de papel higiénico, doméstico, con tapa fija, de acero inoxidable AISI 304 con acabado satinado.

| Código | Ud | Descripción | Rendimiento | Precio | Importe |
|---|---|---|---|---|---|
| MT12061 | ud | Portarrollos de papel higiénico, doméstico, con tapa fija, de acero inoxidable AISI 304 (material; 13/03/2024) | 1 | 26.09 | 26.090 |
| MON0103 | h | Ayduante Horario nocturno | 0.101 | 18.18 | 1.836 |
| %CI | % | Costes Indirectos | 6 % | 27.926 | 1.676 |
|  |  | Total |  |  | 29.6 |

| Medición | Uds. | Parcial |
|---|---|---|
| vestuario masculino | 1 | 1.000 |
| vestuario femenino | 1 | 1.000 |
| Total |  | 2 |

**12.07** ud Toallero de barra, de acero inoxidable AISI 304
2 ud × 48 = 96.00
Toallero de barra, de acero inoxidable AISI 304, acabado satinado.

| Código | Ud | Descripción | Rendimiento | Precio | Importe |
|---|---|---|---|---|---|
| MT12071 | ud | Toallero de barra, de acero inoxidable AISI 304, acabado satinado, de 430x90 mm. (material; 13/03/2024) | 1 | 41.61 | 41.61 |
| MON0103 | h | Ayduante Horario nocturno | 0.202 | 18.18 | 3.67 |
| %CI | % | Costes Indirectos | 6 % | 45.28 | 2.72 |
|  |  | Total |  |  | 48 |

| Medición | Uds. | Parcial |
|---|---|---|
| vestuario masculino | 1 | 1.000 |
| vestuario femenino | 1 | 1.000 |
| Total |  | 2 |

**12.08** ud Dosificador de jabón líquido manual con disposición mural, de 0,5 l de capacidad
2 ud × 46.19 = 92.38
Dosificador de jabón líquido manual con disposición mural, de 0,5 l de capacidad, carcasa de acero inoxidable AISI 304, acabado brillo.

| Código | Ud | Descripción | Rendimiento | Precio | Importe |
|---|---|---|---|---|---|
| MT12081 | ud | Dosificador de jabón líquido manual con disposición mural, de 0,5 l de capacidad, carcasa de acero inoxidable AISI 304 (material) | 1 | 39.9 | 39.900 |
| MON0103 | h | Ayduante Horario nocturno | 0.202 | 18.18 | 3.672 |
| %CI | % | Costes Indirectos | 6 % | 43.572 | 2.614 |
|  |  | Total |  |  | 46.19 |

| Medición | Uds. | Parcial |
|---|---|---|
| vestuario masculino | 1 | 1.000 |
| vestuario femenino | 1 | 1.000 |
| Total |  | 2 |

**12.09** ud Portarrollos de papel higiénico, industrial, con disposición mural
2 ud × 37.77 = 75.54
Portarrollos de papel higiénico, industrial, con disposición mural, carcasa de ABS de color blanco.

| Código | Ud | Descripción | Rendimiento | Precio | Importe |
|---|---|---|---|---|---|
| MT12091 | ud | Portarrollos de papel higiénico, industrial, con disposición mural, carcasa de ABS de color blanco (material; 13/03/2024) | 1 | 32.88 | 32.88 |
| MON0103 | h | Ayduante Horario nocturno | 0.151 | 18.18 | 2.75 |
| %CI | % | Costes Indirectos | 6 % | 35.63 | 2.14 |
|  |  | Total |  |  | 37.77 |

| Medición | Uds. | Parcial |
|---|---|---|
| vestuario masculino | 1 | 1.000 |
| vestuario femenino | 1 | 1.000 |
| Total |  | 2 |

**12.10** ud Toallero de papel continuo
2 ud × 45.21 = 90.42
Toallero de papel continuo, con carcasa de ABS de color blanco.

| Código | Ud | Descripción | Rendimiento | Precio | Importe |
|---|---|---|---|---|---|
| MT12101 | ud | Toallero de papel continuo, con carcasa de ABS de color blanco, de 251x300x195 mm (material) | 1 | 39.9 | 39.90 |
| MON0103 | h | Ayduante Horario nocturno | 0.151 | 18.18 | 2.75 |
| %CI | % | Costes Indirectos | 6 % | 42.65 | 2.56 |
|  |  | Total |  |  | 45.21 |

| Medición | Uds. | Parcial |
|---|---|---|
| vestuario masculino | 1 | 1.000 |
| vestuario femenino | 1 | 1.000 |
| Total |  | 2 |

**12.11** ud Espejo para baño, marco de latón con acabado cromado
2 ud × 71.33 = 142.66

| Código | Ud | Descripción | Rendimiento | Precio | Importe |
|---|---|---|---|---|---|
| MT12111 | ud | Espejo para baño, de latón con acabado cromado (material) | 1 | 65.45 | 65.45 |
| MON0103 | h | Ayduante Horario nocturno | 0.101 | 18.18 | 1.84 |
| %CI | % | Costes Indirectos | 6 % | 67.29 | 4.04 |
|  |  | Total |  |  | 71.33 |

| Medición | Uds. | Parcial |
|---|---|---|
| vestuario masculino | 1 | 1.000 |
| vestuario femenino | 1 | 1.000 |
| Total |  | 2 |

**12.12** ud Papelera higiénica para compresas, de 50 litros de capacidad
1 ud × 55.95 = 55.95
Papelera higiénica para compresas, de 50 litros de capacidad, de polipropileno blanco y acero inoxidable AISI 304.

| Código | Ud | Descripción | Rendimiento | Precio | Importe |
|---|---|---|---|---|---|
| MT12121 | ud | Papelera higiénica para compresas, de 50 litros de capacidad, de polipropileno blanco y acero inoxidable AISI 304, de 680x340x22 (material; 13/03/2024) | 1 | 51.87 | 51.87 |
| MON0103 | h | Ayduante Horario nocturno | 0.05 | 18.18 | 0.91 |
| %CI | % | Costes Indirectos | 6 % | 52.78 | 3.17 |
|  |  | Total |  |  | 55.95 |

| Medición | Uds. | Parcial |
|---|---|---|
| vestuario femenino | 1 | 1.000 |
| Total |  | 1 |

**12.13** ud Mampara frontal para ducha, de 750 a 800 mm de anchura y 1950 mm de altura
2 ud × 488.59 = 977.18
Mampara frontal para ducha, de 750 a 800 mm de anchura y 1950 mm de altura, formada por una puerta corredera y un panel fijo, de vidrio transparente con perfilería de aluminio acabado blanco.

| Código | Ud | Descripción | Rendimiento | Precio | Importe |
|---|---|---|---|---|---|
| MT12131 | ud | Mampara frontal para ducha, de 750 a 800 mm de anchura y 1950 mm de altura, formada por una puerta corredera y un panel fijo, de (material) | 1 | 424.08 | 424.08 |
| MON0110 | h | Oficial 1ª Horario nocturno | 1 | 18.68 | 18.68 |
| MON0103 | h | Ayduante Horario nocturno | 1 | 18.18 | 18.18 |
| %CI | % | Costes Indirectos | 6 % | 460.94 | 27.66 |
|  |  | Total |  |  | 488.59 |

| Medición | Uds. | Parcial |
|---|---|---|
| vestuario masculino | 1 | 1.000 |
| vestuario femenino | 1 | 1.000 |
| Total |  | 2 |

**12.14** ud Mueble de baño (módulo base), para lavabo de empotrar en encimera
2 ud × 286.37 = 572.74
Mueble de baño (módulo base), para lavabo de empotrar en encimera, de tablero MDF hidrófugo de 22 mm y acabados polilaminados, de 750 mm de anchura.

| Código | Ud | Descripción | Rendimiento | Precio | Importe |
|---|---|---|---|---|---|
| MT12141 | ud | Mueble de baño (módulo base), para lavabo de empotrar en encimera (material) | 1 | 250.33 | 250.33 |
| MON0110 | h | Oficial 1ª Horario nocturno | 0.538 | 18.68 | 10.05 |
| MON0103 | h | Ayduante Horario nocturno | 0.538 | 18.18 | 9.78 |
| %CI | % | Costes Indirectos | 6 % | 270.16 | 16.21 |
|  |  | Total |  |  | 286.37 |

| Medición | Uds. | Parcial |
|---|---|---|
| vestuario masculino | 1 | 1.000 |
| vestuario femenino | 1 | 1.000 |
| Total |  | 2 |

**12.15** ud Rótulo con soporte de aluminio lacado para señalización de local, de 250x80 mm
4 ud × 21.24 = 84.96
Rótulo con soporte de aluminio lacado para señalización de local, de 250x80 mm, con las letras o números adheridos al soporte

| Código | Ud | Descripción | Rendimiento | Precio | Importe |
|---|---|---|---|---|---|
| MT12151 | ud | Rótulo de señalización para la denominación de local, con soporte de aluminio lacado (material; 13/03/2024) | 1 | 18.2 | 18.20 |
| MON0103 | h | Ayduante Horario nocturno | 0.101 | 18.18 | 1.84 |
| %CI | % | Costes Indirectos | 6 % | 20.04 | 1.20 |
|  |  | Total |  |  | 21.24 |

| Medición | Uds. | Parcial |
|---|---|---|
| vestuario masculino | 2 | 2.000 |
| vestuario femenino | 2 | 2.000 |
| Total |  | 4 |

**12.16** ud Taquilla modular para vestuario, de 400 mm de anchura, 500 mm de profundidad y 1800 mm de altura
12 ud × 177.48 = 2129.76
Taquilla modular para vestuario, de 400 mm de anchura, 500 mm de profundidad y 1800 mm de altura, de tablero aglomerado hidrófugo, acabado con revestimiento de melamina.

| Código | Ud | Descripción | Rendimiento | Precio | Importe |
|---|---|---|---|---|---|
| MT12161 | ud | Taquilla modular para vestuario, de 400x500x1800mm (material; 13/03/2024) | 1 | 160 | 160.00 |
| MON0110 | h | Oficial 1ª Horario nocturno | 0.202 | 18.68 | 3.77 |
| MON0103 | h | Ayduante Horario nocturno | 0.202 | 18.18 | 3.67 |
| %CI | % | Costes Indirectos | 6 % | 167.44 | 10.05 |
|  |  | Total |  |  | 177.48 |

| Medición | Uds. | Parcial |
|---|---|---|
| vestuario masculino | 6 | 6.000 |
| vestuario femenino | 6 | 6.000 |
| Total |  | 12 |

**12.17** ud Banco para vestuario, de 1000 mm de longitud, 380 mm de profundidad y 490 mm de altura
4 ud × 75.5 = 302.00

| Código | Ud | Descripción | Rendimiento | Precio | Importe |
|---|---|---|---|---|---|
| MT12171 | ud | Banco para vestuario, de 1000 mm de longitud, 380 mm de profundidad y 490 mm de altura, formado por asiento de tres listones de (material; 13/03/2024) | 1 | 67.5 | 67.50 |
| MON0110 | h | Oficial 1ª Horario nocturno | 0.101 | 18.68 | 1.89 |
| MON0103 | h | Ayduante Horario nocturno | 0.101 | 18.18 | 1.84 |
| %CI | % | Costes Indirectos | 6 % | 71.23 | 4.27 |
|  |  | Total |  |  | 75.5 |

| Medición | Uds. | Parcial |
|---|---|---|
| vestuario masculino | 2 | 2.000 |
| vestuario femenino | 2 | 2.000 |
| Total |  | 4 |

**12.18** ud Tope de puerta, tipo cuadrado, para suelo, color gris, fijado mediante adhesivo de poliuretano
6 ud × 2.32 = 13.92

| Código | Ud | Descripción | Rendimiento | Precio | Importe |
|---|---|---|---|---|---|
| MT12182 | ud | Tope de puerta, tipo cuadrado, para suelo, color gris. (material; 13/03/2024) | 1 | 1.26 | 1.26 |
| MT12181 | kg | Adhesivo especial de poliuretano bicomponente. (material; 13/03/2024) | 0.005 | 4.67 | 0.02 |
| MON0103 | h | Ayduante Horario nocturno | 0.05 | 18.18 | 0.91 |
| %CI | % | Costes Indirectos | 6 % | 2.19 | 0.13 |
|  |  | Total |  |  | 2.32 |

| Medición | Uds. | Parcial |
|---|---|---|
| vestuario masculino | 3 | 3.000 |
| vestuario femenino | 3 | 3.000 |
| Total |  | 6 |

**12.19** m Pasamanos recto formado por tubo hueco de acero inoxidable AISI 316, acabado pulido brillante, de 30 mm de diámetro.
7 m × 38.64 = 270.48
Pasamanos recto formado por tubo hueco de acero inoxidable AISI 316, acabado pulido brillante, de 30 mm de diámetro, con soportes del mismo material fijados al paramento mediante anclaje mecánico con tacos de nylon y tornillos de acero. Incluso replanteo de los soportes, fijación de los soportes al paramento y fijación del pasamanos a los soportes. Elaborado en taller y montado en obra.
Incluye: Replanteo de los soportes. Fijación de los soportes al paramento. Fijación del pasamanos a los soportes.
Criterio de medición de proyecto: Longitud medida a ejes, según documentación gráfica de Proyecto.
Criterio de medición de obra: Se medirá, a ejes, la longitud realmente ejecutada según especificaciones de Proyecto.

| Código | Ud | Descripción | Rendimiento | Precio | Importe |
|---|---|---|---|---|---|
| MT12191 | ud | Anclaje mecánico con taco de nylon y tornillo de acero galvanizado, de cabeza avellanada. (material) | 2 | 0.29 | 0.58 |
| MT12192 | m | Pasamanos recto formado por tubo hueco de acero inoxidable AISI 316, acabado pulido brillante, de 30 mm de diámetro, con soportes del mismo material para su fijación al paramento. (material) | 1 | 28.5 | 28.50 |
| MON0110 | h | Oficial 1ª Horario nocturno | 0.202 | 18.68 | 3.77 |
| MON0101 | h | Peón Ordinario Horario nocturno | 0.202 | 17.82 | 3.60 |
| %CI | % | Costes Indirectos | 6 % | 36.45 | 2.19 |
|  |  | Total |  |  | 38.64 |

| Medición | Uds. | Largo | Parcial |
|---|---|---|---|
| Acceso vestuarios desde el exterior | 2 | 3.50 | 7.000 |
| Total |  |  | 7 |

## 13 URBANIZACIÓN INTERIOR PARCELA
Importe: 85247.41

**13.01** m² Pavimento de 10 cm de espesor, realizado con mezcla bituminosa continua en caliente AC22 surf D
480 m² × 14 = 6720.00
Pavimento de 10 cm de espesor, realizado con mezcla bituminosa continua en caliente AC22 surf D, para capa de rodadura, de composición densa.

| Código | Ud | Descripción | Rendimiento | Precio | Importe |
|---|---|---|---|---|---|
| MT13011 | t | Mezcla bituminosa continua en caliente AC22 surf D, para capa de rodadura (material; 13/03/2024) | 0.23 | 53.01 | 12.19 |
| MQ13011 | h | Extendedora asfáltica de cadenas, de 81 kW. (maquinaria; 13/03/2024) | 0.002 | 80.21 | 0.16 |
| MQ13012 | h | Rodillo vibrante tándem autopropulsado, de 24,8 kW, de 2450 kg, anchura de trabajo 100 cm. (maquinaria; 13/03/2024) | 0.003 | 16.55 | 0.05 |
| MQ0308 | h | Compactador tándem autopropulsado, de 63 kW, de 8,75 t, anchura de trabajo 168 cm | 0.002 | 39.021 | 0.08 |
| MON0110 | h | Oficial 1ª Horario nocturno | 0.015 | 18.68 | 0.28 |
| MON0103 | h | Ayduante Horario nocturno | 0.025 | 18.18 | 0.45 |
| %CI | % | Costes Indirectos | 6 % | 13.21 | 0.79 |
|  |  | Total |  |  | 14 |

| Medición | Uds. | Largo | Ancho | Parcial |
|---|---|---|---|---|
| zona posterior | 1 | 50.00 | 2.00 | 100.000 |
| muelles exteriores | 1 | 60.00 | 5.00 | 300.000 |
| zona vestuarios | 1 | 20.00 | 4.00 | 80.000 |
| Total |  |  |  | 480 |

**13.02** m² Pintura reflexiva blanca/amarilla acrílica en base disolvente, en símbolos y flechas
356 m² × 6.21 = 2210.76
Pintura reflexiva blanca/amarilla acrílica en base disolvente, en símbolos y flechas, realmente pintado, incluso barrido y premarcaje sobre el pavimento. Incluidos medios auxiliares y costes indirectos

| Código | Ud | Descripción | Rendimiento | Precio | Importe |
|---|---|---|---|---|---|
| MT13022 | l | Pintura plástica para exterior, a base de resinas acrílicas, color blanco (material; 13/03/2024) | 0.285 | 11.33 | 3.23 |
| MT13021 | kg | Microesferas de vidrio. (material; 13/03/2024) | 0.19 | 1.51 | 0.29 |
| MQ13022 | h | Barredora remolcada con motor auxiliar. (maquinaria; 13/03/2024) | 0.001 | 12.46 | 0.01 |
| MQ13021 | h | Máquina autopropulsada, para pintar marcas viales sobre la calzada. (maquinaria; 13/03/2024) | 0.001 | 40.45 | 0.04 |
| MON0110 | h | Oficial 1ª Horario nocturno | 0.05 | 18.68 | 0.93 |
| MON0103 | h | Ayduante Horario nocturno | 0.075 | 18.18 | 1.36 |
| %CI | % | Costes Indirectos | 6 % | 5.86 | 0.35 |
|  |  | Total |  |  | 6.21 |

| Medición | Uds. | Largo | Ancho | Alto | Parcial |
|---|---|---|---|---|---|
| Señales exterior muelles | 12 | 10.00 | 0.20 |  | 24.000 |
| aparcamiento | 40 | 4.00 | 0.20 |  | 32.000 |
| señales | 6 |  |  | 50.00 | 300.000 |
| Total |  |  |  |  | 356 |

**13.03** ud Señal circular de diámetro 60 cm, reflexiva nivel II (H.I.) y troquelada
4 ud × 112.64 = 450.56
Señal circular de diámetro 60 cm, reflexiva nivel II (H.I.) y troquelada, incluso poste galvanizado de sustentación y cimentación, colocada. Incluyendo medios auxiliares y costes indirectos.

| Código | Ud | Descripción | Rendimiento | Precio | Importe |
|---|---|---|---|---|---|
| MT13031 | ud | Señal vertical de tráfico de acero galvanizado, circular, de 60 cm de diámetro, con retrorreflectancia nivel 2 (H.I.) (material) | 1 | 72.14 | 72.14 |
| MT13032 | ud | Poste de tubo de acero galvanizado, de sección rectangular, de 80x40x2 mm (material) | 1 | 19.57 | 19.57 |
| MQ13031 | h | Camión con cesta elevadora de brazo articulado de 16 m de altura máxima de trabajo y 260 kg de carga máxima. (maquinaria; 13/03/2024) | 0.183 | 19.15 | 3.50 |
| MON0110 | h | Oficial 1ª Horario nocturno | 0.3 | 18.68 | 5.60 |
| MON0103 | h | Ayduante Horario nocturno | 0.3 | 18.18 | 5.45 |
| %CI | % | Costes Indirectos | 6 % | 106.26 | 6.38 |
|  |  | Total |  |  | 112.64 |

| Medición | Uds. | Parcial |
|---|---|---|
| exterior | 4 | 4.000 |
| Total |  | 4 |

**13.04** ud Reposición de servicios afectados y limpieza de obra
1 ud × 62738.81 = 62738.81
Reposición de servicios afectados y desviación de estos a ejecutar en el trascurso de las obras, así como reposición de pavimentos e imprevistos varios que peudan surgir durante el transcurso de las obras además de la limpieza de la obra para su recepción final y las limpiezas parciales tras los trabajos nocturnos para evitar la incidencia sobre la actividad de la nave.

| Código | Ud | Descripción | Rendimiento | Precio | Importe |
|---|---|---|---|---|---|
| MT13041 | m² | Metro cuadrado de repavimentado con reposición de firme (material) | 145 | 227.31 | 32959.95 |
| MT13042 | m | Metro lineal de reposición de servicio afectado (electricidad, abastecimineto, saneamiento,etc...) (material) | 115 | 141.34 | 16254.10 |
| MT13043 | ud | Materiales de limpieza de obra (material) | 1 | 2400 | 2400.00 |
| MON0101 | h | Peón Ordinario Horario nocturno | 425 | 17.82 | 7573.50 |
| %CI | % | Costes Indirectos | 6 % | 59187.55 | 3551.25 |
|  |  | Total |  |  | 62738.81 |

**13.05** ud Guía curva para aparcamiento de camión
12 ud × 492.25 = 5907.00
Guía curva para aparcamiento de camión, de tubo de acero galvanizado, de 2500 mm de longitud, fijada mediante anclaje mecánico por atornillado.

| Código | Ud | Descripción | Rendimiento | Precio | Importe |
|---|---|---|---|---|---|
| MT0780 | ud | Guía curva para aparcamiento de camión (material) | 1 | 323.69 | 323.69 |
| MT0781 | ud | Anclaje químico compuesto por resina y varilla roscada de acero galvanizado calidad 5.8, según UNE-EN ISO 898-1 (material; 13/03/2024) | 8 | 3.9 | 31.20 |
| MON0101 | h | Peón Ordinario Horario nocturno | 3 | 17.82 | 53.46 |
| MON0110 | h | Oficial 1ª Horario nocturno | 3 | 18.68 | 56.04 |
| %CI | % | Costes Indirectos | 6 % | 464.39 | 27.86 |
|  |  | Total |  |  | 492.25 |

| Medición | Uds. | Parcial |
|---|---|---|
| exterior muelles (2 por muelle) | 12 | 12.000 |
| Total |  | 12 |

**13.06** ud Tope de protección para camión, de caucho
12 ud × 555.23 = 6662.76
Tope de protección para camión, de caucho, de 350x250x100 mm, con 2 orificios de fijación y pletina metálica de anclaje, fijado mediante anclaje mecánico por atornillado.

| Código | Ud | Descripción | Rendimiento | Precio | Importe |
|---|---|---|---|---|---|
| MT0790 | ud | Tope de protección para camión, de caucho, de 350x250x100 mm (material) | 1 | 504 | 504.00 |
| MT0791 | ud | Anclaje mecánico con taco de expansión de acero inoxidable AISI 316 (material; 13/03/2024) | 2 | 6.25 | 12.50 |
| MON0101 | h | Peón Ordinario Horario nocturno | 0.2 | 17.82 | 3.56 |
| MON0110 | h | Oficial 1ª Horario nocturno | 0.2 | 18.68 | 3.74 |
| %CI | % | Costes Indirectos | 6 % | 523.80 | 31.43 |
|  |  | Total |  |  | 555.23 |

| Medición | Uds. | Parcial |
|---|---|---|
| exterior muelles (2 por muelle) | 12 | 12.000 |
| Total |  | 12 |

**13.07** ud Poste de referencia circular de 70 mm de diámetro y de 266 mm de longitud
6 ud × 92.92 = 557.52
Poste de referencia circular, de composite, de 70 mm de diámetro y de 266 mm de longitud, de color amarillo, fijado mediante anclaje mecánico por atornillado.

| Código | Ud | Descripción | Rendimiento | Precio | Importe |
|---|---|---|---|---|---|
| MT07110 | ud | Poste de referencia circular, de composite, de 70 mm de diámetro y de 266 mm de longitud, de color amarillo, para delimitación d (material) | 1 | 75.59 | 75.59 |
| MT07111 | ud | Anclaje mecánico con taco de expansión de acero galvanizado, tuerca y arandela. (material; 13/03/2024) | 2 | 1.47 | 2.94 |
| MON0101 | h | Peón Ordinario Horario nocturno | 0.25 | 17.82 | 4.46 |
| MON0110 | h | Oficial 1ª Horario nocturno | 0.25 | 18.68 | 4.67 |
| %CI | % | Costes Indirectos | 6 % | 87.66 | 5.26 |
|  |  | Total |  |  | 92.92 |

| Medición | Uds. | Parcial |
|---|---|---|
| señales exteriores | 6 | 6.000 |
| Total |  | 6 |

## 14 GESTIÓN DE RESIDUOS
Importe: 25535.27

**14.01** m³ Transporte de tierras con camión de los productos procedentes de la excavación de cualquier tipo de terreno a vertedero específico, instalación de tratamiento de residuos de construcción y demolición externa a la obra o centro de valorización o eliminación de residuos, situado a una distancia máxima de 20 km.
1681.5 m³ × 4.52 = 7600.38
Transporte de tierras con camión de los productos procedentes de la excavación de cualquier tipo de terreno a vertedero específico, instalación de tratamiento de residuos de construcción y demolición externa a la obra o centro de valorización o eliminación de residuos, situado a una distancia máxima de 20 km.
Incluye: Transporte de tierras a vertedero específico, instalación de tratamiento de residuos de construcción y demolición externa a la obra o centro de valorización o eliminación de residuos, con protección de las mismas mediante su cubrición con lonas o toldos.
Criterio de medición de proyecto: Volumen medido sobre las secciones teóricas de las excavaciones, incrementadas cada una de ellas por su correspondiente coeficiente de esponjamiento, de acuerdo con el tipo de terreno considerado.
Criterio de medición de obra: Se medirá, incluyendo el esponjamiento, el volumen de tierras realmente transportado según especificaciones de Proyecto.
Criterio de valoración económica: El precio incluye el tiempo de espera en obra durante las operaciones de carga, el viaje de ida, la descarga y el viaje de vuelta, pero no incluye la carga en obra.

| Código | Ud | Descripción | Rendimiento | Precio | Importe |
|---|---|---|---|---|---|
| MT14011 | h | Camión basculante de 20 t de carga, de 213 kW. (maquinaria) | 0.101 | 42.15 | 4.26 |
| %CI | % | Costes Indirectos | 6 % | 4.26 | 0.26 |
|  |  | Total |  |  | 4.52 |

| Medición | Uds. | Largo | Ancho | Alto | Parcial |
|---|---|---|---|---|---|
| Excavaciones |  |  |  |  |  |
| muelles fase 2 | 1 | 125.00 |  | 2.00 | 250.000 |
| muelles fase 1 | 1 | 120.00 |  | 2.00 | 240.000 |
| vestuarios | 1 | 48.00 |  | 2.00 | 96.000 |
| Aljibe | 1 | 4.00 |  | 4.00 | 16.000 |
| Resto de instalación contra incendios | 1 | 50.00 |  | 2.25 | 112.500 |
| Zanjas | 1 | 200.00 |  | 1.00 | 200.000 |
| Arquetas y pozos | 19 | 2.50 |  | 1.00 | 47.500 |
| Cimentaciones |  |  |  |  |  |
| N1 | 1 | 12.00 |  | 2.00 | 24.000 |
| N2 | 1 | 11.75 |  | 2.00 | 23.500 |
| N3 | 1 | 4.90 |  | 2.00 | 9.800 |
| N4-N11 | 1 | 17.50 |  | 2.00 | 35.000 |
| N5 | 1 | 8.80 |  | 2.00 | 17.600 |
| N6 | 1 | 6.20 |  | 2.00 | 12.400 |
| N9-N12 | 1 | 16.70 |  | 2.00 | 33.400 |
| N10 | 1 | 10.00 |  | 2.00 | 20.000 |
| N13 | 1 | 4.40 |  | 2.00 | 8.800 |
| N14 | 1 | 9.00 |  | 2.00 | 18.000 |
| N15 | 1 | 8.90 |  | 2.00 | 17.800 |
| N16 | 1 | 9.50 |  | 2.00 | 19.000 |
| N17 | 1 | 5.70 |  | 2.00 | 11.400 |
| N18 | 1 | 8.40 |  | 2.00 | 16.800 |
| N19 | 1 | 2.90 |  | 2.00 | 5.800 |
| N20 | 1 | 7.20 |  | 2.00 | 14.400 |
| N21 | 1 | 9.50 |  | 2.00 | 19.000 |
| N22 | 1 | 9.50 |  | 2.00 | 19.000 |
| N23 | 1 | 10.10 |  | 2.00 | 20.200 |
| N24 | 1 | 4.00 |  | 2.00 | 8.000 |
| N25 | 1 | 2.20 |  | 2.00 | 4.400 |
| N26 | 1 | 2.50 |  | 2.00 | 5.000 |
| N27 | 1 | 2.50 |  | 2.00 | 5.000 |
| N28 | 1 | 2.50 |  | 2.00 | 5.000 |
| Taludes | 1 |  |  |  | 1.000 |
| Fachada norte | 1 | 54.00 | 2.00 | 2.00 | 216.000 |
| Fachada oeste | 1 | 12.30 | 2.00 | 2.00 | 49.200 |
| Fachada sur | 1 | 20.00 | 2.00 | 2.00 | 80.000 |
| Total |  |  |  |  | 1681.5 |

**14.02** m³ Canon de vertido por entrega de tierras procedentes de la excavación, en vertedero específico, instalación de tratamiento de residuos de construcción y demolición externa a la obra o centro de valorización o eliminación de residuos.
1681.5 m³ × 2.13 = 3581.60
Canon de vertido por entrega de tierras procedentes de la excavación, en vertedero específico, instalación de tratamiento de residuos de construcción y demolición externa a la obra o centro de valorización o eliminación de residuos.
Criterio de medición de proyecto: Volumen medido sobre las secciones teóricas de las excavaciones, incrementadas cada una de ellas por su correspondiente coeficiente de esponjamiento, de acuerdo con el tipo de terreno considerado.
Criterio de medición de obra: Se medirá, incluyendo el esponjamiento, el volumen de tierras realmente entregado según especificaciones de Proyecto.
Criterio de valoración económica: El precio no incluye el transporte.

| Código | Ud | Descripción | Rendimiento | Precio | Importe |
|---|---|---|---|---|---|
| MT14021 | m³ | Canon de vertido por entrega de tierras procedentes de la excavación, en vertedero específico, instalación de tratamiento de residuos de construcción y demolición externa a la obra o centro de valorización o eliminación de residuos. (maquinaria) | 1.007 | 2 | 2.01 |
| %CI | % | Costes Indirectos | 6 % | 2.01 | 0.12 |
|  |  | Total |  |  | 2.13 |

| Medición | Uds. | Largo | Ancho | Alto | Parcial |
|---|---|---|---|---|---|
| Excavaciones |  |  |  |  |  |
| muelles fase 2 | 1 | 125.00 |  | 2.00 | 250.000 |
| muelles fase 1 | 1 | 120.00 |  | 2.00 | 240.000 |
| vestuarios | 1 | 48.00 |  | 2.00 | 96.000 |
| Aljibe | 1 | 4.00 |  | 4.00 | 16.000 |
| Resto de instalación contra incendios | 1 | 50.00 |  | 2.25 | 112.500 |
| Zanjas | 1 | 200.00 |  | 1.00 | 200.000 |
| Arquetas y pozos | 19 | 2.50 |  | 1.00 | 47.500 |
| Cimentaciones |  |  |  |  |  |
| N1 | 1 | 12.00 |  | 2.00 | 24.000 |
| N2 | 1 | 11.75 |  | 2.00 | 23.500 |
| N3 | 1 | 4.90 |  | 2.00 | 9.800 |
| N4-N11 | 1 | 17.50 |  | 2.00 | 35.000 |
| N5 | 1 | 8.80 |  | 2.00 | 17.600 |
| N6 | 1 | 6.20 |  | 2.00 | 12.400 |
| N9-N12 | 1 | 16.70 |  | 2.00 | 33.400 |
| N10 | 1 | 10.00 |  | 2.00 | 20.000 |
| N13 | 1 | 4.40 |  | 2.00 | 8.800 |
| N14 | 1 | 9.00 |  | 2.00 | 18.000 |
| N15 | 1 | 8.90 |  | 2.00 | 17.800 |
| N16 | 1 | 9.50 |  | 2.00 | 19.000 |
| N17 | 1 | 5.70 |  | 2.00 | 11.400 |
| N18 | 1 | 8.40 |  | 2.00 | 16.800 |
| N19 | 1 | 2.90 |  | 2.00 | 5.800 |
| N20 | 1 | 7.20 |  | 2.00 | 14.400 |
| N21 | 1 | 9.50 |  | 2.00 | 19.000 |
| N22 | 1 | 9.50 |  | 2.00 | 19.000 |
| N23 | 1 | 10.10 |  | 2.00 | 20.200 |
| N24 | 1 | 4.00 |  | 2.00 | 8.000 |
| N25 | 1 | 2.20 |  | 2.00 | 4.400 |
| N26 | 1 | 2.50 |  | 2.00 | 5.000 |
| N27 | 1 | 2.50 |  | 2.00 | 5.000 |
| N28 | 1 | 2.50 |  | 2.00 | 5.000 |
| Taludes | 1 |  |  |  | 1.000 |
| Fachada norte | 1 | 54.00 | 2.00 | 2.00 | 216.000 |
| Fachada oeste | 1 | 12.30 | 2.00 | 2.00 | 49.200 |
| Fachada sur | 1 | 20.00 | 2.00 | 2.00 | 80.000 |
| Total |  |  |  |  | 1681.5 |

**14.03** m³ Transporte con camión de residuos inertes de hormigones, morteros y prefabricados producidos en obras de construcción y/o demolición, a vertedero específico, instalación de tratamiento de residuos de construcción y demolición externa a la obra o centro de valorización o eliminación de residuos, situado a 20 km de distancia.
594.584 m³ × 7.61 = 4524.78
Transporte con camión de residuos inertes de hormigones, morteros y prefabricados producidos en obras de construcción y/o demolición, a vertedero específico, instalación de tratamiento de residuos de construcción y demolición externa a la obra o centro de valorización o eliminación de residuos, situado a 20 km de distancia.
Criterio de medición de proyecto: Volumen teórico, estimado a partir del peso y la densidad aparente de los diferentes materiales que componen los residuos, según documentación gráfica de Proyecto.
Criterio de medición de obra: Se medirá, incluyendo el esponjamiento, el volumen de residuos realmente transportado según especificaciones de Proyecto.
Criterio de valoración económica: El precio incluye el tiempo de espera en obra durante las operaciones de carga, el viaje de ida, la descarga y el viaje de vuelta.

| Código | Ud | Descripción | Rendimiento | Precio | Importe |
|---|---|---|---|---|---|
| MT14031 | h | Camión de transporte de 15 t con una capacidad de 12 m³ y 2 ejes. (maquinaria) | 0.151 | 47.53 | 7.18 |
| %CI | % | Costes Indirectos | 6 % | 7.18 | 0.43 |
|  |  | Total |  |  | 7.61 |

| Medición | Uds. | Largo | Ancho | Alto | Parcial |
|---|---|---|---|---|---|
| Muros mamposteria |  |  |  |  |  |
| Fachada norte | 1 | 42.00 |  | 8.20 | 344.400 |
| Fachada oeste | 1 | 5.00 |  | 8.20 | 41.000 |
| Fachada sur | 1 | 10.35 |  | 4.65 | 48.128 |
| Pilar interior | 1 | 8.85 | 0.35 | 0.35 | 1.084 |
| Losa de planta baja | 1 | 65.35 |  | 0.40 | 26.140 |
| escaleras existentes | 1 | 2.85 | 2.50 | 0.25 | 1.781 |
| resto de fachada |  |  |  |  |  |
| Fachada norte | 1 | 42.00 | 0.40 | 6.00 | 100.800 |
| Fachada oeste | 1 | 5.00 | 0.40 | 6.00 | 12.000 |
| Fachada sur | 1 | 10.35 | 0.40 | 4.65 | 19.251 |
| Total |  |  |  |  | 594.584 |

**14.04** m³ Canon de vertido por entrega de residuos inertes de hormigones, morteros y prefabricados producidos en obras de construcción y/o demolición, en vertedero específico, instalación de tratamiento de residuos de construcción y demolición externa a la obra o centro de valorización o eliminación de residuos.
462.533 m³ × 7.35 = 3399.62
Canon de vertido por entrega de residuos inertes de hormigones, morteros y prefabricados producidos en obras de construcción y/o demolición, en vertedero específico, instalación de tratamiento de residuos de construcción y demolición externa a la obra o centro de valorización o eliminación de residuos.
Criterio de medición de proyecto: Volumen teórico, estimado a partir del peso y la densidad aparente de los diferentes materiales que componen los residuos, según documentación gráfica de Proyecto.
Criterio de medición de obra: Se medirá, incluyendo el esponjamiento, el volumen de residuos realmente entregado según especificaciones de Proyecto.
Criterio de valoración económica: El precio no incluye el transporte.

| Código | Ud | Descripción | Rendimiento | Precio | Importe |
|---|---|---|---|---|---|
| MT14041 | m³ | Canon de vertido por entrega de residuos inertes de hormigones, morteros y prefabricados, producidos en obras de construcción y/o demolición, en vertedero específico, instalación de tratamiento de residuos de construcción y demolición externa a la obra o centro de valorización o eliminación de residuos. (maquinaria) | 1.007 | 6.89 | 6.938 |
| %CI | % | Costes Indirectos | 6 % | 6.938 | 0.416 |
|  |  | Total |  |  | 7.35 |

| Medición | Uds. | Largo | Ancho | Alto | Parcial |
|---|---|---|---|---|---|
| Muros mamposteria |  |  |  |  |  |
| Fachada norte | 1 | 42.00 |  | 8.20 | 344.400 |
| Fachada oeste | 1 | 5.00 |  | 8.20 | 41.000 |
| Fachada sur | 1 | 10.35 |  | 4.65 | 48.128 |
| Pilar interior | 1 | 8.85 | 0.35 | 0.35 | 1.084 |
| Losa de planta baja | 1 | 65.35 |  | 0.40 | 26.140 |
| escaleras existentes | 1 | 2.85 | 2.50 | 0.25 | 1.781 |
| Total |  |  |  |  | 462.533 |

**14.05** m³ Transporte con camión de mezcla sin clasificar de residuos inertes producidos en obras de construcción y/o demolición, a vertedero específico, instalación de tratamiento de residuos de construcción y demolición externa a la obra o centro de valorización o eliminación de residuos, situado a 20 km de distancia.
172.714 m³ × 4.03 = 696.04
Transporte con camión de mezcla sin clasificar de residuos inertes producidos en obras de construcción y/o demolición, a vertedero específico, instalación de tratamiento de residuos de construcción y demolición externa a la obra o centro de valorización o eliminación de residuos, situado a 20 km de distancia.
Criterio de medición de proyecto: Volumen teórico, estimado a partir del peso y la densidad aparente de los diferentes materiales que componen los residuos, según documentación gráfica de Proyecto.
Criterio de medición de obra: Se medirá, incluyendo el esponjamiento, el volumen de residuos realmente transportado según especificaciones de Proyecto.
Criterio de valoración económica: El precio incluye el tiempo de espera en obra durante las operaciones de carga, el viaje de ida, la descarga y el viaje de vuelta.

| Código | Ud | Descripción | Rendimiento | Precio | Importe |
|---|---|---|---|---|---|
| MT14031 | h | Camión de transporte de 15 t con una capacidad de 12 m³ y 2 ejes. | 0.08 | 47.53 | 3.80 |
| %CI | % | Costes Indirectos | 6 % | 3.80 | 0.23 |
|  |  | Total |  |  | 4.03 |

| Medición | Uds. | Largo | Ancho | Alto | Parcial |
|---|---|---|---|---|---|
| Teja Cubierta actual | 1 | 270.00 | 0.05 |  | 13.500 |
| Carpinteria demolida |  |  |  |  |  |
| 1era ventana | 1 | 2.00 | 0.30 | 0.80 | 0.480 |
| 2da ventana | 1 | 5.00 | 0.30 | 0.80 | 1.200 |
| puerta actual entrada posterior muelles | 1 | 1.50 | 0.35 | 2.35 | 1.234 |
| Puerta muelle 1 - 6 | 6 | 3.50 | 0.35 | 3.00 | 22.050 |
| abrigos muelles 1-6 | 6 | 3.50 | 2.50 | 1.50 | 78.750 |
| resto elementos edificacion | 1 | 3.00 | 3.00 | 3.00 | 27.000 |
| Pavimento exterior a demoler | 1 | 285.00 |  | 0.10 | 28.500 |
| Total |  |  |  |  | 172.714 |

**14.06** m³ Canon de vertido por entrega de mezcla sin clasificar de residuos inertes producidos en obras de construcción y/o demolición, en vertedero específico, instalación de tratamiento de residuos de construcción y demolición externa a la obra o centro de valorización o eliminación de residuos.
172.714 m³ × 16.41 = 2834.24
Canon de vertido por entrega de mezcla sin clasificar de residuos inertes producidos en obras de construcción y/o demolición, en vertedero específico, instalación de tratamiento de residuos de construcción y demolición externa a la obra o centro de valorización o eliminación de residuos.
Criterio de medición de proyecto: Volumen teórico, estimado a partir del peso y la densidad aparente de los diferentes materiales que componen los residuos, según documentación gráfica de Proyecto.
Criterio de medición de obra: Se medirá, incluyendo el esponjamiento, el volumen de residuos realmente entregado según especificaciones de Proyecto.
Criterio de valoración económica: El precio no incluye el transporte.

| Código | Ud | Descripción | Rendimiento | Precio | Importe |
|---|---|---|---|---|---|
| MT14061 | m³ | Canon de vertido por entrega de mezcla sin clasificar de residuos inertes producidos en obras de construcción y/o demolición, en vertedero específico, instalación de tratamiento de residuos de construcción y demolición externa a la obra o centro de valorización o eliminación de residuos. (maquinaria) | 1.007 | 15.37 | 15.48 |
| %CI | % | Costes Indirectos | 6 % | 15.48 | 0.93 |
|  |  | Total |  |  | 16.41 |

| Medición | Uds. | Largo | Ancho | Alto | Parcial |
|---|---|---|---|---|---|
| Teja Cubierta actual | 1 | 270.00 | 0.05 |  | 13.500 |
| Carpinteria demolida |  |  |  |  |  |
| 1era ventana | 1 | 2.00 | 0.30 | 0.80 | 0.480 |
| 2da ventana | 1 | 5.00 | 0.30 | 0.80 | 1.200 |
| puerta actual entrada posterior muelles | 1 | 1.50 | 0.35 | 2.35 | 1.234 |
| Puerta muelle 1 - 6 | 6 | 3.50 | 0.35 | 3.00 | 22.050 |
| abrigos muelles 1-6 | 6 | 3.50 | 2.50 | 1.50 | 78.750 |
| resto elementos edificacion | 1 | 3.00 | 3.00 | 3.00 | 27.000 |
| Pavimento exterior a demoler | 1 | 285.00 |  | 0.10 | 28.500 |
| Total |  |  |  |  | 172.714 |

**14.07** m³ Transporte de elementos de fibrocemento con amianto procedentes de una demolición, a vertedero específico, instalación de tratamiento de residuos de construcción y demolición externa a la obra o centro de valorización o eliminación de residuos, previamente plastificados y paletizados.
10.8 m³ × 100.91 = 1089.83
Transporte de elementos de fibrocemento con amianto procedentes de una demolición, a vertedero específico, instalación de tratamiento de residuos de construcción y demolición externa a la obra o centro de valorización o eliminación de residuos, previamente plastificados y paletizados.
Incluye: Transporte de residuos a vertedero específico, instalación de tratamiento de residuos de construcción y demolición externa a la obra o centro de valorización o eliminación de residuos. Descarga de los residuos.
Criterio de medición de proyecto: Volumen teórico, estimado a partir del peso y la densidad aparente de los diferentes materiales que componen los residuos, según documentación gráfica de Proyecto.
Criterio de medición de obra: Se medirá, incluyendo el esponjamiento, el volumen de residuos realmente transportado según especificaciones de Proyecto.
Criterio de valoración económica: El precio incluye el viaje de ida, la descarga y el viaje de vuelta, pero no incluye el plastificado, el etiquetado, el paletizado ni la carga en obra.

| Código | Ud | Descripción | Rendimiento | Precio | Importe |
|---|---|---|---|---|---|
| MT14071 | m³ | Transporte de placas de fibrocemento con amianto, procedentes de la demolición de una cubierta, a vertedero específico, instalación de tratamiento de residuos de construcción y demolición externa a la obra o centro de valorización o eliminación de residuos, previamente plastificadas, paletizadas y cargadas sobre camión, considerando la ida, descarga y vuelta. (material) | 1 | 95.2 | 95.20 |
| %CI | % | Costes Indirectos | 6 % | 95.20 | 5.71 |
|  |  | Total |  |  | 100.91 |

| Medición | Uds. | Largo | Alto | Parcial |
|---|---|---|---|---|
| Cubierta actual | 1 | 270.00 | 0.04 | 10.800 |
| Total |  |  |  | 10.8 |

**14.08** m³ Canon de vertido por entrega a gestor autorizado de residuos peligrosos, de elementos de fibrocemento con amianto procedentes de una demolición.
10.8 m³ × 167.48 = 1808.78
Canon de vertido por entrega a gestor autorizado de residuos peligrosos, de elementos de fibrocemento con amianto procedentes de una demolición.
Criterio de medición de proyecto: Volumen teórico, estimado a partir del peso y la densidad aparente de los diferentes materiales que componen los residuos, según documentación gráfica de Proyecto.
Criterio de medición de obra: Se medirá, incluyendo el esponjamiento, el volumen de residuos realmente entregado según especificaciones de Proyecto.
Criterio de valoración económica: El precio no incluye el plastificado, el etiquetado, el paletizado ni el transporte.

| Código | Ud | Descripción | Rendimiento | Precio | Importe |
|---|---|---|---|---|---|
| MT14081 | m³ | Canon de vertido por entrega a gestor autorizado de residuos peligrosos de placas de fibrocemento con amianto, procedentes de la demolición de una cubierta. (material) | 1 | 158 | 158.00 |
| %CI | % | Costes Indirectos | 6 % | 158.00 | 9.48 |
|  |  | Total |  |  | 167.48 |

| Medición | Uds. | Largo | Alto | Parcial |
|---|---|---|---|---|
| Cubierta actual | 1 | 270.00 | 0.04 | 10.800 |
| Total |  |  |  | 10.8 |

## 15 SEGURIDAD Y SALUD
Importe: 21536.88

### 15.01 Sistemas de protección colectiva
Importe: 6196.15

#### 15.01.01 Delimitación y protección de arquetas y pozos de registro abiertos
Importe: 49.64

**15.01.011** Ud Tapa de madera colocada en obra para cubrir en su totalidad el hueco horizontal de una arqueta de 60x60 cm de sección, durante s
4 Ud × 12.41 = 49.64
Protección de hueco horizontal de una arqueta de 60x60 cm de sección, durante su proceso de construcción hasta que se coloque su tapa definitiva, realizada mediante tabloncillos de madera de pino de 15x5,2 cm, colocados uno junto a otro hasta cubrir la totalidad del hueco, reforzados en su parte inferior por tres tabloncillos clavados en sentido contrario, con rebaje en su refuerzo para alojarla en el hueco de la planta de la arqueta de modo que impida su movimiento horizontal, preparada para soportar una carga puntual de 3 kN. Amortizable en 4 usos. Incluso p/p de mantenimiento en condiciones seguras durante todo el periodo de tiempo que se requiera y desmontaje.
Incluye: Montaje del tablero. Colocación del tablero sobre el hueco. Sujeción del tablero al soporte, inmovilizándolo. Desmontaje del tablero. Transporte hasta el lugar de almacenaje o retirada a contenedor.

| Código | Ud | Descripción | Rendimiento | Precio | Importe |
|---|---|---|---|---|---|
| MT15010111 | m³ | Tabloncillo de madera de pino, dimensiones 15x5,2 cm. (material) | 0.014 | 303.51 | 4.25 |
| MT15010112 | kg | Clavos de acero. (material; 08/05/2018) | 0.111 | 1.338 | 0.15 |
| MON0101 | h | Peón Ordinario Horario nocturno | 0.41 | 17.82 | 7.31 |
| %CI | % | Costes Indirectos | 6 % | 11.71 | 0.70 |
|  |  | Total |  |  | 12.41 |

| Medición | Uds. | Parcial |
|---|---|---|
| Servicios Afectados | 4 | 4.000 |
| Total |  | 4 |

#### 15.01.02 Delimitación y protección de bordes de excavación
Importe: 443.16

**15.01.021** Ud Pasarela de acero, de 1,50 m de longitud para anchura máxima de zanja de 0,9 m, anchura útil de 0,87 m, barandillas laterales de
3 Ud × 16.24 = 48.72
Protección de paso peatonal sobre zanjas abiertas mediante pasarela de acero, de 1,50 m de longitud para anchura máxima de zanja de 0,9 m, anchura útil de 0,87 m, con plataforma de superficie antideslizante sin desniveles, con 400 kg de capacidad de carga, rodapiés laterales de 0,15 m, barandillas laterales de 1 m de altura, con travesaño lateral y 2 orificios de fijación de la plataforma al suelo, amortizable en 20 usos. Incluso p/p de elementos de fijación al suelo y mantenimiento en condiciones seguras durante todo el periodo de tiempo que se requiera.
Incluye: Colocación de la pasarela sobre el suelo. Fijación de la pasarela al suelo. Desmontaje del conjunto. Transporte hasta el lugar de almacenaje o retirada a contenedor.

| Código | Ud | Descripción | Rendimiento | Precio | Importe |
|---|---|---|---|---|---|
| MT15010211 | Ud | Pasarela peatonal de acero, de 1,5 m de longitud para anchura máxima de zanja de 0,9 m, anchura útil de 0,87 m, con plataforma d (material; 08/05/2018) | 0.05 | 269.554 | 13.48 |
| MON0101 | h | Peón Ordinario Horario nocturno | 0.103 | 17.82 | 1.84 |
| %CI | % | Costes Indirectos | 6 % | 15.32 | 0.92 |
|  |  | Total |  |  | 16.24 |

| Medición | Uds. | Parcial |
|---|---|---|
| Paso sobre servicios afectados | 3 | 3.000 |
| Total |  | 3 |

**15.01.022** m² Plataforma de chapa de acero de 12 mm de espesor, amortizable en 10 usos, para protección de paso de vehículos sobre zanjas abie
20 m² × 9.3 = 186.00
Protección de paso de vehículos sobre zanjas abiertas en calzada, mediante plataforma de chapa de acero de 12 mm de espesor, amortizable en 10 usos, apoyada sobre manta antirroca como material amortiguador. Incluso p/p de formación de pendiente con cemento rápido para fijación de la chapa, evitando su vibración al paso de los vehículos y mantenimiento en condiciones seguras durante todo el periodo de tiempo que se requiera.
Incluye: Colocación del material amortiguador. Colocación de la chapa sobre el material amortiguador. Fijación de la chapa con cemento rápido. Desmontaje del conjunto. Transporte hasta el lugar de almacenaje o retirada a contenedor.

| Código | Ud | Descripción | Rendimiento | Precio | Importe |
|---|---|---|---|---|---|
| MT15010221 | m² | Chapa de acero de 12 mm de espesor, para protección de zanjas, pozos o huecos horizontales. (material; 08/05/2018) | 0.1 | 58.642 | 5.86 |
| MT15010222 | m² | Manta antirroca, de fibras sintéticas, de 6 mm de espesor, peso 900 g/m². (material; 08/05/2018) | 0.17 | 2.881 | 0.49 |
| MT15010223 | kg | Cemento rápido CNR4 según UNE 80309, en sacos. (material; 08/05/2018) | 0.95 | 0.072 | 0.07 |
| MQ0210 | h | Camión con grúa 12 t | 0.01 | 50.752 | 0.51 |
| MON0101 | h | Peón Ordinario Horario nocturno | 0.103 | 17.82 | 1.84 |
| %CI | % | Costes Indirectos | 6 % | 8.77 | 0.53 |
|  |  | Total |  |  | 9.3 |

| Medición | Uds. | Largo | Ancho | Parcial |
|---|---|---|---|---|
| Protección camiones | 5 | 2.00 | 2.00 | 20.000 |
| Total |  |  |  | 20 |

**15.01.023** m Tope para protección de la caída de camiones durante los trabajos de descarga en bordes de excavación, compuesto por 2 tablones
9 m × 23.16 = 208.44
Protección frente a la caída de camiones en bordes de excavación, durante los trabajos de descarga directa de hormigón o materiales de relleno, formada por tope compuesto por 2 tablones de madera de pino de 25x7,5 cm, amortizables en 4 usos y perfiles de acero UNE-EN 10025 S275JR, laminado en caliente, de la serie IPN 200, galvanizado en caliente, de 1 m de longitud, hincados en el terreno cada 2,0 m, amortizables en 3 usos. Incluso p/p de elementos de acero para ensamble de tablones y mantenimiento en condiciones seguras durante todo el periodo de tiempo que se requiera.
Incluye: Hincado de los perfiles en el terreno. Ensamble de tablones. Colocación de los tablones entre perfiles. Desmontaje del conjunto. Transporte hasta el lugar de almacenaje o retirada a contenedor.

| Código | Ud | Descripción | Rendimiento | Precio | Importe |
|---|---|---|---|---|---|
| MT15010231 | m³ | Tablón de madera de pino, dimensiones 25x7,5 cm. (material; 08/05/2018) | 0.009 | 313.794 | 2.82 |
| MT15010232 | kg | Elementos de acero con protección Fe/Zn 12c frente a la corrosión, para ensamble de estructuras de madera (material; 08/05/2018) | 1.05 | 3.961 | 4.16 |
| MT15010233 | m | Perfil de acero UNE-EN 10025 S275JR, serie IPN 200, laminado en caliente, con recubrimiento galvanizado, para aplicaciones estru (material; 08/05/2018) | 0.233 | 45.834 | 10.68 |
| MT15010234 | l | Imprimación de secado rápido, formulada con resinas alquídicas modificadas y fosfato de zinc. (material; 08/05/2018) | 0.088 | 4.939 | 0.43 |
| MON0110 | h | Oficial 1ª Horario nocturno | 0.103 | 18.68 | 1.92 |
| MON0101 | h | Peón Ordinario Horario nocturno | 0.103 | 17.82 | 1.84 |
| %CI | % | Costes Indirectos | 6 % | 21.85 | 1.31 |
|  |  | Total |  |  | 23.16 |

| Medición | Uds. | Largo | Parcial |
|---|---|---|---|
| Proteccion bordes de excavacion | 3 | 3.00 | 9.000 |
| Total |  |  | 9 |

#### 15.01.03 Protección perimetral de bordes de forjado
Importe: 1508.64

**15.01.031** m Sistema T de red de seguridad UNE-EN 1263-1 T A2 M60 Q M colocada horizontalmente con consolas con brazo articulado, fijadas al
84 m × 12.54 = 1053.36
Sistema T de red de seguridad colocada horizontalmente, primera puesta, mediante montaje en el suelo y elevación posterior a la planta, formado por: red de seguridad UNE-EN 1263-1 T A2 M60 Q M, de poliamida de alta tenacidad, anudada, de color blanco, amortizable en 10 puestas; consola con brazos articulados separados entre sí una distancia máxima de 4 m, largueros metálicos y apoyos inferiores, amortizable en 50 usos y cajetines para anclaje al forjado, amortizables en 50 usos. Incluso p/p de cuerda de unión, resolución de esquinas, cuerda guía, mantenimiento en condiciones seguras durante todo el periodo de tiempo que se requiera y desmontaje.
Incluye: Montaje en el suelo de los brazos. Unión de la red de seguridad a los largueros. Fijación de los largueros a los brazos. Elevación mediante grúa del conjunto de la consola con la red de seguridad. Colocación de los cajetines en el borde del forjado. Anudado de la cuerda guía al larguero superior. Desbloqueo de los fijadores de los brazos articulados. Resolución de las esquinas del perímetro del forjado. Desmontaje del conjunto. Transporte hasta el lugar de almacenaje o retirada a contenedor.

| Código | Ud | Descripción | Rendimiento | Precio | Importe |
|---|---|---|---|---|---|
| MT15010311 | m² | Red de seguridad UNE-EN 1263-1 T A2 M60 Q M, de poliamida de alta tenacidad, anudada, de color blanco. Cuerda de red de calibre (material; 08/05/2018) | 0.322 | 2.696 | 0.87 |
| MT15010312 | m | Cuerda de unión UNE-EN 1263-1 N de polipropileno de alta tenacidad, con tratamiento a los rayos UV, D=8 mm y carga de rotura sup (material; 08/05/2018) | 0.116 | 0.154 | 0.02 |
| MT15010313 | Ud | Consola metálica compuesta por dos brazos articulados, de 3,75 m de longitud cada uno, separados entre sí 4 m, dos largueros, de (material; 08/05/2018) | 0.003 | 718.742 | 2.16 |
| MT15010314 | Ud | Cajetín metálico para anclaje de la consola al forjado. (material; 08/05/2018) | 0.01 | 53.293 | 0.53 |
| MON0110 | h | Oficial 1ª Horario nocturno | 0.226 | 18.68 | 4.22 |
| MON0101 | h | Peón Ordinario Horario nocturno | 0.226 | 17.82 | 4.03 |
| %CI | % | Costes Indirectos | 6 % | 11.83 | 0.71 |
|  |  | Total |  |  | 12.54 |

| Medición | Uds. | Largo | Parcial |
|---|---|---|---|
| Perimetro losa de cubierta | 1 | 84.00 | 84.000 |
| Total |  |  | 84 |

**15.01.032** m Sistema provisional de protección de borde de forjado, clase B, formado por barandilla, de polipropileno reforzado con fibra de
84 m × 5.42 = 455.28
Sistema provisional de protección de borde de forjado, clase B, que proporciona resistencia sólo para cargas estáticas y para superficies de trabajo con un ángulo de inclinación máximo de 30°, formado por: barandilla, de polipropileno reforzado con fibra de vidrio, de 1015 mm de altura y 1520 mm de longitud, amortizable en 350 usos y guardacuerpos fijos de seguridad fabricados en acero de primera calidad con pintura anticorrosiva, de 37x37 mm y 1100 mm de longitud, separados entre sí una distancia máxima de 1,52 m y fijados al forjado con soporte mordaza, amortizables en 20 usos. Incluso p/p de mantenimiento en condiciones seguras durante todo el periodo de tiempo que se requiera y desmontaje.
Incluye: Colocación de los soportes mordaza en el forjado. Colocación de los guardacuerpos. Colocación de la barandilla. Desmontaje del conjunto. Transporte hasta el lugar de almacenaje o retirada a contenedor.

| Código | Ud | Descripción | Rendimiento | Precio | Importe |
|---|---|---|---|---|---|
| MT15010321 | Ud | Guardacuerpos fijo de seguridad fabricado en acero de primera calidad con pintura anticorrosiva, de 37x37 mm y 1100 mm de longit (material; 08/05/2018) | 0.045 | 27.521 | 1.24 |
| MT15010322 | Ud | Barandilla para guardacuerpos, de polipropileno reforzado con fibra de vidrio, resistente a los rayos UV, de 1015 mm de altura y (material; 08/05/2018) | 0.002 | 56.265 | 0.11 |
| MON0110 | h | Oficial 1ª Horario nocturno | 0.103 | 18.68 | 1.92 |
| MON0101 | h | Peón Ordinario Horario nocturno | 0.103 | 17.82 | 1.84 |
| %CI | % | Costes Indirectos | 6 % | 5.11 | 0.31 |
|  |  | Total |  |  | 5.42 |

| Medición | Uds. | Largo | Parcial |
|---|---|---|---|
| Perimetro losa de cubierta | 1 | 84.00 | 84.000 |
| Total |  |  | 84 |

#### 15.01.04 Protección de extremos de armaduras
Importe: 48.4

**15.01.041** Ud Tapón protector tipo seta, de color rojo, para protección de extremo de armadura de 12 a 32 mm de diámetro, amortizable en 3 uso
220 Ud × 0.22 = 48.40
Protección de extremo de armadura de 12 a 32 mm de diámetro, mediante colocación de tapón protector tipo seta, de color rojo, amortizable en 3 usos. Incluso p/p de mantenimiento en condiciones seguras durante todo el periodo de tiempo que se requiera.
Incluye: Colocación del tapón protector. Transporte hasta el lugar de almacenaje o retirada a contenedor.

| Código | Ud | Descripción | Rendimiento | Precio | Importe |
|---|---|---|---|---|---|
| MT15010411 | Ud | Tapón protector tipo seta, de color rojo, para protección de los extremos de las armaduras. (material; 08/05/2018) | 0.333 | 0.083 | 0.03 |
| MON0101 | h | Peón Ordinario Horario nocturno | 0.01 | 17.82 | 0.18 |
| %CI | % | Costes Indirectos | 6 % | 0.21 | 0.01 |
|  |  | Total |  |  | 0.22 |

| Medición | Uds. | Parcial |
|---|---|---|
| Armaduras de cimentación y losas | 220 | 220.000 |
| Total |  | 220 |

#### 15.01.05 Líneas y dispositivos de anclaje
Importe: 1278.72

**15.01.051** Ud Línea de anclaje horizontal temporal, de cable de acero, con amortiguador de caídas, de 20 m de longitud máxima, para asegurar h
3 Ud × 426.24 = 1278.72
Suministro, colocación y desmontaje de sistema de protección contra caídas de altura mediante línea de anclaje horizontal temporal, de cable de acero, con amortiguador de caídas, de 20 m de longitud máxima, para asegurar hasta tres operarios, clase C, compuesta por 2 placas de anclaje, para fijación mecánica a paramento y 1 línea de anclaje flexible, formada por 1 absorbedor de energía con indicador de tensión e indicador de número de caídas; 1 tensor y 20 m de cable, de acero galvanizado, de 8 mm de diámetro, compuesto por 7 cordones de 19 hilos, con prensado terminal con casquillo de cobre, guardacable y conector en un extremo, amortizable en 3 usos. Incluso fijaciones mecánicas.
Incluye: Replanteo. Colocación y fijación de las placas de anclaje. Montaje de los componentes. Mantenimiento. Desmontaje posterior.

| Código | Ud | Descripción | Rendimiento | Precio | Importe |
|---|---|---|---|---|---|
| MT15010511 | Ud | Placa de anclaje de acero galvanizado, para fijación mecánica a paramento. (material; 08/05/2018) | 2 | 24.177 | 48.35 |
| MT15010512 | Ud | Fijación compuesta por taco químico, arandela y tornillo de acero inoxidable de 12 mm de diámetro y 80 mm de longitud. (material; 08/05/2018) | 8 | 4.939 | 39.51 |
| MT15010513 | Ud | Línea de anclaje flexible, formada por 1 absorbedor de energía con indicador de tensión e indicador de número de caídas; 1 tenso (material; 08/05/2018) | 0.33 | 884.797 | 291.98 |
| MON0110 | h | Oficial 1ª Horario nocturno | 0.41 | 18.68 | 7.66 |
| MON0101 | h | Peón Ordinario Horario nocturno | 0.82 | 17.82 | 14.61 |
| %CI | % | Costes Indirectos | 6 % | 402.11 | 24.13 |
|  |  | Total |  |  | 426.24 |

| Medición | Uds. | Parcial |
|---|---|---|
| Losa de cubierta F1 | 1 | 1.000 |
| Losa de cubierta F2 | 2 | 2.000 |
| Total |  | 3 |

#### 15.01.06 Protección eléctrica
Importe: 1083.9

**15.01.061** Ud Foco portátil de 500 W de potencia, para interior, con rejilla de protección, soporte de tubo de acero, amortizable en 3 usos.
2 Ud × 8.49 = 16.98
Suministro y colocación de foco portátil de 500 W de potencia, para interior, con rejilla de protección, soporte de tubo de acero y cable de 1,5 m, amortizable en 3 usos.
Incluye: Montaje, instalación y comprobación. Transporte hasta el lugar de almacenaje o retirada a contenedor.

| Código | Ud | Descripción | Rendimiento | Precio | Importe |
|---|---|---|---|---|---|
| MT15010611 | Ud | Foco portátil de 500 W de potencia, para interior, con rejilla de protección, soporte de tubo de acero y cable de 1,5 m. (material; 08/05/2018) | 0.333 | 18.519 | 6.17 |
| MON0101 | h | Peón Ordinario Horario nocturno | 0.103 | 17.82 | 1.84 |
| %CI | % | Costes Indirectos | 6 % | 8.01 | 0.48 |
|  |  | Total |  |  | 8.49 |

**15.01.062** Ud Cuadro eléctrico provisional de obra, potencia máxima 50 kW, amortizable en 4 usos.
1 Ud × 725.17 = 725.17
Suministro e instalación de cuadro eléctrico provisional de obra para una potencia máxima de 50 kW, compuesto por armario de distribución con dispositivo de emergencia, tomas y los interruptores automáticos magnetotérmicos y diferenciales necesarios, amortizable en 4 usos. Incluso elementos de fijación, regletas de conexión y cuantos accesorios sean necesarios para su correcta instalación. Totalmente montado, conexionado y probado.
Incluye: Colocación del armario. Montaje, instalación y comprobación. Transporte hasta el lugar de almacenaje o retirada a contenedor.

| Código | Ud | Descripción | Rendimiento | Precio | Importe |
|---|---|---|---|---|---|
| MT15010621 | Ud | Cuadro eléctrico provisional de obra para una potencia máxima de 50 kW, compuesto por armario de distribución con dispositivo de (material; 08/05/2018) | 0.25 | 2586.793 | 646.70 |
| MON0110 | h | Oficial 1ª Horario nocturno | 1.025 | 18.68 | 19.15 |
| MON0101 | h | Peón Ordinario Horario nocturno | 1.025 | 17.82 | 18.27 |
| %CI | % | Costes Indirectos | 6 % | 684.12 | 41.05 |
|  |  | Total |  |  | 725.17 |

**15.01.063** Ud Toma de tierra independiente para instalación provisional de obra, con una pica de acero cobreado de 2 m de longitud.
1 Ud × 163.67 = 163.67
Suministro e instalación de toma de tierra independiente para instalación provisional de obra, compuesta por pica de acero cobreado de 2 m de longitud, hincada en el terreno, conectada a puente para comprobación, dentro de una arqueta de registro de polipropileno de 30x30 cm. Incluso replanteo, excavación para la arqueta de registro, hincado del electrodo en el terreno, colocación de la arqueta de registro, conexión del electrodo con la línea de enlace mediante grapa abarcón, relleno con tierras de la propia excavación y aditivos para disminuir la resistividad del terreno y conexionado a la red de tierra mediante puente de comprobación. Totalmente montada, conexionada y probada por la empresa instaladora mediante las correspondientes pruebas de servicio (incluidas en este precio).
Incluye: Replanteo. Excavación. Hincado de la pica. Colocación de la arqueta de registro. Conexión del electrodo con la línea de enlace. Relleno de la zona excavada. Conexionado a la red de tierra. Realización de pruebas de servicio.

| Código | Ud | Descripción | Rendimiento | Precio | Importe |
|---|---|---|---|---|---|
| MT15010631 | Ud | Electrodo para red de toma de tierra cobreado con 300 µm, fabricado en acero, de 15 mm de diámetro y 2 m de longitud. (material; 08/05/2018) | 1 | 18.519 | 18.52 |
| MT15010632 | m | Conductor de cobre desnudo, de 35 mm². (material; 08/05/2018) | 0.25 | 2.891 | 0.72 |
| MT15010633 | Ud | Grapa abarcón para conexión de pica. (material; 08/05/2018) | 1 | 1.029 | 1.03 |
| MT15010634 | Ud | Arqueta de polipropileno para toma de tierra, de 300x300 mm, con tapa de registro. (material; 08/05/2018) | 1 | 76.134 | 76.13 |
| MT15010635 | Ud | Puente para comprobación de puesta a tierra de la instalación eléctrica. (material; 08/05/2018) | 1 | 47.326 | 47.33 |
| MT15010636 | m³ | Tierra de la propia excavación. (material; 08/05/2018) | 0.018 | 0.618 | 0.01 |
| MT15010637 | Ud | Saco de 5 kg de sales minerales para la mejora de la conductividad de puestas a tierra. (material; 08/05/2018) | 0.333 | 3.601 | 1.20 |
| MQ0880 | h | Retrocargadora sobre neumáticos, de 70 kW. | 0.003 | 37.48 | 0.11 |
| MON0110 | h | Oficial 1ª Horario nocturno | 0.256 | 18.68 | 4.78 |
| MON0101 | h | Peón Ordinario Horario nocturno | 0.257 | 17.82 | 4.58 |
| %CI | % | Costes Indirectos | 6 % | 154.41 | 9.26 |
|  |  | Total |  |  | 163.67 |

**15.01.064** m Protector de cables, de caucho, en zona de paso de vehículos, de 100x30 mm, color negro, amortizable en 3 usos.
12 m × 14.84 = 178.08
Suministro y colocación de protector de cables, de caucho, en zona de paso de vehículos, de 100x30 mm, color negro, amortizable en 3 usos. Incluso p/p de elementos de fijación al pavimento y mantenimiento en condiciones seguras durante todo el periodo de tiempo que se requiera.
Incluye: Montaje. Desmontaje posterior. Transporte hasta el lugar de almacenaje o retirada a contenedor.

| Código | Ud | Descripción | Rendimiento | Precio | Importe |
|---|---|---|---|---|---|
| MT15010641 | m | Protector de cables, de caucho, en zona de paso de vehículos, de 100x30 mm, color negro. (material; 08/05/2018) | 0.333 | 36.522 | 12.16 |
| MON0101 | h | Peón Ordinario Horario nocturno | 0.103 | 17.82 | 1.84 |
| %CI | % | Costes Indirectos | 6 % | 14.00 | 0.84 |
|  |  | Total |  |  | 14.84 |

#### 15.01.07 Protección contra incendios
Importe: 85.7

**15.01.071** Ud Extintor portátil de polvo químico ABC polivalente antibrasa, con presión incorporada, de eficacia 21A-144B-C, con 6 kg de agent
5 Ud × 17.14 = 85.70
Suministro y colocación de extintor portátil de polvo químico ABC polivalente antibrasa, con presión incorporada, de eficacia 21A-144B-C, con 6 kg de agente extintor, con manómetro y manguera con boquilla difusora, amortizable en 3 usos. Incluso p/p de soporte y accesorios de montaje, mantenimiento en condiciones seguras durante todo el periodo de tiempo que se requiera y desmontaje.
Incluye: Marcado de la situación de los extintores en los paramentos. Colocación y fijación de soportes. Cuelgue de los extintores. Señalización. Transporte hasta el lugar de almacenaje o retirada a contenedor.

| Código | Ud | Descripción | Rendimiento | Precio | Importe |
|---|---|---|---|---|---|
| MT15010711 | Ud | Extintor portátil de polvo químico ABC polivalente antibrasa, con presión incorporada, de eficacia 21A-144B-C, con 6 kg de agent (material; 08/05/2018) | 0.333 | 43.035 | 14.33 |
| MON0101 | h | Peón Ordinario Horario nocturno | 0.103 | 17.82 | 1.84 |
| %CI | % | Costes Indirectos | 6 % | 16.17 | 0.97 |
|  |  | Total |  |  | 17.14 |

| Medición | Uds. | Parcial |
|---|---|---|
| Acopio de materiales | 2 | 2.000 |
| Casetas de obra | 2 | 2.000 |
| Otros | 1 | 1.000 |
| Total |  | 5 |

#### 15.01.08 Vallado provisional de solar
Importe: 1697.99

**15.01.081** m Vallado provisional de solar compuesto por vallas trasladables de 3,50x2,00 m, formadas por panel de malla electrosoldada de 2,00 m
145.5 m × 11.67 = 1697.99
Vallado provisional de solar compuesto por vallas trasladables de 3,50x2,00 m, formadas por panel de malla electrosoldada con pliegues de refuerzo, de 200x100 mm de paso de malla, con alambres horizontales de 5 mm de diámetro y verticales de 4 mm, soldados en los extremos a postes verticales de 40 mm de diámetro, acabado galvanizado, amortizables en 5 usos y bases prefabricadas de hormigón fijadas al pavimento, de 65x24x12 cm, con 8 orificios, para soporte de los postes, amortizables en 5 usos. Incluso malla de ocultación de polietileno de alta densidad, color verde, colocada sobre las vallas y p/p de montaje, pletinas de 20x4 mm y elementos de fijación al pavimento, mantenimiento en condiciones seguras durante todo el periodo de tiempo que se requiera y desmontaje.
Incluye: Montaje. Fijación de las bases al pavimento. Colocación de la malla. Desmontaje posterior. Transporte hasta el lugar de almacenaje o retirada a contenedor.

| Código | Ud | Descripción | Rendimiento | Precio | Importe |
|---|---|---|---|---|---|
| MT15010811 | Ud | Valla trasladable de 3,50x2,00 m, formada por panel de malla electrosoldada con pliegues de refuerzo, de 200x100 mm de paso de m (material; 08/05/2018) | 0.06 | 31.636 | 1.90 |
| MT15010812 | Ud | Base prefabricada de hormigón, de 65x24x12 cm, con 8 orificios, reforzada con varillas de acero, para soporte de valla trasladab (material; 08/05/2018) | 0.08 | 4.939 | 0.40 |
| MT15010813 | m | Pletina de acero laminado UNE-EN 10025 S275JR, en perfil plano laminado en caliente, de 20x4 mm, para aplicaciones estructurales (material; 08/05/2018) | 0.096 | 0.813 | 0.08 |
| MT15010814 | m² | Malla tupida de polietileno de alta densidad, con tratamiento ultravioleta, color verde, 60% de porcentaje de cortaviento, con o (material; 08/05/2018) | 2 | 0.453 | 0.91 |
| MON0110 | h | Oficial 1ª Horario nocturno | 0.107 | 18.68 | 2.00 |
| MON0101 | h | Peón Ordinario Horario nocturno | 0.321 | 17.82 | 5.72 |
| %CI | % | Costes Indirectos | 6 % | 11.01 | 0.66 |
|  |  | Total |  |  | 11.67 |

| Medición | Uds. | Largo | Parcial |
|---|---|---|---|
| Borde obras F1 | 1 | 107.70 | 107.700 |
| Borde obras F2 | 1 | 37.80 | 37.800 |
| Total |  |  | 145.5 |

### 15.02 Formación
Importe: 981.26

#### 15.02.01 Reuniones
Importe: 981.26

**15.02.011** Ud Hora de charla para formación de Seguridad y Salud en el Trabajo.
10 Ud × 86.02 = 860.20
Hora de charla para formación de Seguridad y Salud en el Trabajo, realizada por Técnico cualificado perteneciente a una empresa asesora en Seguridad y Prevención de Riesgos. Incluso p/p de pérdida de horas de trabajo por parte de los trabajadores asistentes a la charla, considerando una media de seis personas.

| Código | Ud | Descripción | Rendimiento | Precio | Importe |
|---|---|---|---|---|---|
| MT15020111 | Ud | Coste de la hora de charla para formación de Seguridad y Salud en el Trabajo, realizada por técnico cualificado. (material; 08/05/2018) | 1 | 81.154 | 81.15 |
| %CI | % | Costes Indirectos | 6 % | 81.15 | 4.87 |
|  |  | Total |  |  | 86.02 |

| Medición | Uds. | Parcial |
|---|---|---|
| Charlas mensuales de 1 hora | 10 | 10.000 |
| Total |  | 10 |

**15.02.012** Ud Reunión del Comité de Seguridad y Salud en el Trabajo.
1 Ud × 121.06 = 121.06
Reunión del Comité de Seguridad y Salud en el Trabajo, considerando una reunión de dos horas. El Comité estará compuesto por un técnico cualificado en materia de Seguridad y Salud con categoría de encargado de obra, dos trabajadores con categoría de oficial de 2ª, un ayudante y un vigilante de Seguridad y Salud con categoría de oficial de 1ª.

| Código | Ud | Descripción | Rendimiento | Precio | Importe |
|---|---|---|---|---|---|
| MT15020121 | Ud | Coste de la reunión del Comité de Seguridad y Salud en el Trabajo. (material) | 1 | 114.21 | 114.21 |
| %CI | % | Costes Indirectos | 6 % | 114.21 | 6.85 |
|  |  | Total |  |  | 121.06 |

| Medición | Uds. | Parcial |
|---|---|---|
| Inicio de las obras | 1 | 1.000 |
| Total |  | 1 |

### 15.03 Equipos de protección individual
Importe: 2617.79

#### 15.03.01 Para la cabeza
Importe: 96.5

**15.03.011** Ud Casco de protección, contra deformación lateral, amortizable en 10 usos.
25 Ud × 3.86 = 96.50
Suministro de casco de protección, destinado a proteger al usuario contra la caída de objetos y las consecuentes lesiones cerebrales y fracturas de cráneo, contra deformación lateral, amortizable en 10 usos.

| Código | Ud | Descripción | Rendimiento | Precio | Importe |
|---|---|---|---|---|---|
| MT15030111 | Ud | Casco de protección, contra deformación lateral, EPI de categoría II, según EN 397 y UNE-EN 13087-7, cumpliendo todos los requis (material; 08/05/2018) | 0.1 | 36.358 | 3.64 |
| %CI | % | Costes Indirectos | 6 % | 3.64 | 0.22 |
|  |  | Total |  |  | 3.86 |

| Medición | Uds. | Parcial |
|---|---|---|
| Todos los operarios | 25 | 25.000 |
| Total |  | 25 |

#### 15.03.02 Contra caídas de altura
Importe: 386.7

**15.03.021** Ud Sistema anticaídas compuesto por un conector básico (clase B), amortizable en 4 usos; un dispositivo anticaídas deslizante sobre
5 Ud × 77.34 = 386.70
Suministro de sistema anticaídas compuesto por un conector básico (clase B) que permite ensamblar el sistema con un dispositivo de anclaje (no incluido en este precio), amortizable en 4 usos; un dispositivo anticaídas deslizante sobre línea de anclaje flexible con función de bloqueo automático y un sistema de guía, amortizable en 4 usos; una cuerda de fibra de longitud fija como elemento de amarre, amortizable en 4 usos; un absorbedor de energía encargado de disipar la energía cinética desarrollada durante una caída desde una altura determinada, amortizable en 4 usos y un arnés anticaídas con un punto de amarre constituido por bandas, elementos de ajuste y hebillas, dispuestos y ajustados de forma adecuada sobre el cuerpo de una persona para sujetarla durante una caída y después de la parada de ésta, amortizable en 4 usos.

| Código | Ud | Descripción | Rendimiento | Precio | Importe |
|---|---|---|---|---|---|
| MT15030211 | Ud | Conector básico (clase B), EPI de categoría III, según UNE-EN 362, cumpliendo todos los requisitos de seguridad según el R.D. 14 (material; 08/05/2018) | 0.25 | 15.505 | 3.88 |
| MT15030212 | Ud | Dispositivo anticaídas deslizante sobre línea de anclaje flexible, EPI de categoría III, según UNE-EN 353-2, UNE-EN 363, UNE-EN (material; 08/05/2018) | 0.25 | 87.82 | 21.96 |
| MT15030213 | Ud | Cuerda de fibra como elemento de amarre, de longitud fija, EPI de categoría III, según UNE-EN 354, cumpliendo todos los requisit (material; 08/05/2018) | 0.25 | 65.648 | 16.41 |
| MT15030214 | Ud | Absorbedor de energía, EPI de categoría III, según UNE-EN 355, cumpliendo todos los requisitos de seguridad según el R.D. 1407/1 (material; 08/05/2018) | 0.25 | 93.686 | 23.42 |
| MT15030215 | Ud | Arnés anticaídas, con un punto de amarre, EPI de categoría III, según UNE-EN 361, UNE-EN 363, UNE-EN 364 y UNE-EN 365, cumpliend (material; 08/05/2018) | 0.25 | 29.147 | 7.29 |
| %CI | % | Costes Indirectos | 6 % | 72.96 | 4.38 |
|  |  | Total |  |  | 77.34 |

| Medición | Uds. | Parcial |
|---|---|---|
| Trabajadores en altura | 5 | 5.000 |
| Total |  | 5 |

#### 15.03.03 Para los ojos y la cara
Importe: 176.83

**15.03.031** Ud Gafas de protección con montura universal, de uso básico, amortizable en 5 usos.
25 Ud × 2.82 = 70.50
Suministro de gafas de protección con montura universal, de uso básico, con dos oculares integrados en una montura de gafa convencional con protección lateral, amortizable en 5 usos.

| Código | Ud | Descripción | Rendimiento | Precio | Importe |
|---|---|---|---|---|---|
| MT15030311 | Ud | Gafas de protección con montura universal, de uso básico, EPI de categoría II, según UNE-EN 166, cumpliendo todos los requisitos (material; 08/05/2018) | 0.2 | 13.304 | 2.66 |
| %CI | % | Costes Indirectos | 6 % | 2.66 | 0.16 |
|  |  | Total |  |  | 2.82 |

| Medición | Uds. | Parcial |
|---|---|---|
| Todos los trabajadores | 25 | 25.000 |
| Total |  | 25 |

**15.03.032** Ud Gafas de protección con montura integral, resistentes a polvo grueso, amortizable en 5 usos.
25 Ud × 3.83 = 95.75
Suministro de gafas de protección con montura integral, resistentes a polvo grueso, con ocular único sobre una montura flexible y cinta elástica, amortizable en 5 usos.

| Código | Ud | Descripción | Rendimiento | Precio | Importe |
|---|---|---|---|---|---|
| MT15030321 | Ud | Gafas de protección con montura integral, resistentes a polvo grueso, EPI de categoría II, según UNE-EN 166, cumpliendo todos lo (material; 08/05/2018) | 0.2 | 18.066 | 3.61 |
| %CI | % | Costes Indirectos | 6 % | 3.61 | 0.22 |
|  |  | Total |  |  | 3.83 |

| Medición | Uds. | Parcial |
|---|---|---|
| Todos los trabajadores | 25 | 25.000 |
| Total |  | 25 |

**15.03.033** Ud Pantalla de protección facial, para soldadores, de sujeción manual y con filtros de soldadura, amortizable en 5 usos.
2 Ud × 5.29 = 10.58
Suministro de pantalla de protección facial, para soldadores, con armazón opaco y mirilla fija, de sujeción manual y con filtros de soldadura, amortizable en 5 usos.

| Código | Ud | Descripción | Rendimiento | Precio | Importe |
|---|---|---|---|---|---|
| MT15030331 | Ud | Pantalla de protección facial, para soldadores, de sujeción manual y con filtros de soldadura, EPI de categoría II, según UNE-EN (material; 08/05/2018) | 0.2 | 24.949 | 4.99 |
| %CI | % | Costes Indirectos | 6 % | 4.99 | 0.30 |
|  |  | Total |  |  | 5.29 |

| Medición | Uds. | Parcial |
|---|---|---|
| Soldadores | 2 | 2.000 |
| Total |  | 2 |

#### 15.03.04 Para las manos y los brazos
Importe: 103.42

**15.03.041** Ud Par de guantes contra riesgos mecánicos amortizable en 4 usos.
25 Ud × 3.64 = 91.00
Suministro de par de guantes contra riesgos mecánicos, de algodón con refuerzo de serraje vacuno en la palma, resistente a la abrasión, al corte por cuchilla, al rasgado y a la perforación, amortizable en 4 usos.

| Código | Ud | Descripción | Rendimiento | Precio | Importe |
|---|---|---|---|---|---|
| MT15030411 | Ud | Par de guantes contra riesgos mecánicos, EPI de categoría II, según UNE-EN 420 y UNE-EN 388, cumpliendo todos los requisitos de (material; 08/05/2018) | 0.25 | 13.746 | 3.437 |
| %CI | % | Costes Indirectos | 6 % | 3.437 | 0.206 |
|  |  | Total |  |  | 3.64 |

| Medición | Uds. | Parcial |
|---|---|---|
| Todos los trabajadores | 25 | 25.000 |
| Total |  | 25 |

**15.03.042** Ud Par de guantes contra productos químicos amortizable en 4 usos.
25 Ud × 0.3 = 7.50
Suministro de par de guantes contra productos químicos, de algodón y PVC superplastificado, resistente ante ácidos y bases, amortizable en 4 usos.

| Código | Ud | Descripción | Rendimiento | Precio | Importe |
|---|---|---|---|---|---|
| MT15030421 | Ud | Par de guantes contra productos químicos, EPI de categoría III, según UNE-EN 420 y UNE-EN 374-1, cumpliendo todos los requisitos (material; 08/05/2018) | 0.25 | 1.122 | 0.28 |
| %CI | % | Costes Indirectos | 6 % | 0.28 | 0.02 |
|  |  | Total |  |  | 0.3 |

| Medición | Uds. | Parcial |
|---|---|---|
| Todos los trabajadores | 25 | 25.000 |
| Total |  | 25 |

**15.03.043** Ud Par de guantes para soldadores amortizable en 4 usos.
2 Ud × 2.46 = 4.92
Suministro de par de guantes para soldadores, de serraje vacuno, amortizable en 4 usos.

| Código | Ud | Descripción | Rendimiento | Precio | Importe |
|---|---|---|---|---|---|
| MT15030431 | Ud | Par de guantes para soldadores, EPI de categoría II, según UNE-EN 420 y UNE-EN 12477, cumpliendo todos los requisitos de segurid (material; 08/05/2018) | 0.25 | 9.26 | 2.32 |
| %CI | % | Costes Indirectos | 6 % | 2.32 | 0.14 |
|  |  | Total |  |  | 2.46 |

| Medición | Uds. | Parcial |
|---|---|---|
| Soldadores | 2 | 2.000 |
| Total |  | 2 |

#### 15.03.05 Para los oídos
Importe: 178

**15.03.051** Ud Juego de orejeras, estándar, con atenuación acústica de 36 dB, amortizable en 10 usos.
25 Ud × 7.08 = 177.00
Suministro de juego de orejeras, estándar, compuesto por un casquete diseñado para producir presión sobre la cabeza mediante un arnés y ajuste con almohadillado central, con atenuación acústica de 36 dB, amortizable en 10 usos.

| Código | Ud | Descripción | Rendimiento | Precio | Importe |
|---|---|---|---|---|---|
| MT15030511 | Ud | Juego de orejeras, estándar, con atenuación acústica de 36 dB, EPI de categoría II, según UNE-EN 352-1 y UNE-EN 458, cumpliendo (material; 08/05/2018) | 0.1 | 66.77 | 6.68 |
| %CI | % | Costes Indirectos | 6 % | 6.68 | 0.40 |
|  |  | Total |  |  | 7.08 |

| Medición | Uds. | Parcial |
|---|---|---|
| Todos los trabajadores | 25 | 25.000 |
| Total |  | 25 |

**15.03.052** Ud Juego de tapones desechables, moldeables, con atenuación acústica de 31 dB, amortizable en 1 uso.
50 Ud × 0.02 = 1.00
Suministro de juego de tapones desechables, moldeables, de espuma de poliuretano antialérgica, con atenuación acústica de 31 dB, amortizable en 1 uso.

| Código | Ud | Descripción | Rendimiento | Precio | Importe |
|---|---|---|---|---|---|
| MT15030521 | Ud | Juego de tapones desechables, moldeables, con atenuación acústica de 31 dB, EPI de categoría II, según UNE-EN 352-2 y UNE-EN 458 (material; 08/05/2018) | 1 | 0.021 | 0.02 |
| %CI | % | Costes Indirectos | 6 % | 0.02 | 0.00 |
|  |  | Total |  |  | 0.02 |

| Medición | Uds. | Parcial |
|---|---|---|
| Provision de obra | 50 | 50.000 |
| Total |  | 50 |

#### 15.03.06 Para los pies y las piernas
Importe: 974.12

**15.03.061** Ud Par de botas de media caña de protección, con resistencia al deslizamiento, zona del tacón cerrada, antiestático, absorción de e
4 Ud × 37.03 = 148.12
Suministro de par de botas de media caña de protección, con puntera resistente a un impacto de hasta 100 J y a una compresión de hasta 10 kN, con resistencia al deslizamiento, zona del tacón cerrada, antiestático, absorción de energía en la zona del tacón, resistente a la penetración y absorción de agua, resistente a la perforación, suela con resaltes, aislante, con código de designación P3, amortizable en 5 usos.

| Código | Ud | Descripción | Rendimiento | Precio | Importe |
|---|---|---|---|---|---|
| MT15030611 | Ud | Par de botas de media caña de protección, con puntera resistente a un impacto de hasta 100 J y a una compresión de hasta 10 kN, (material; 08/05/2018) | 0.2 | 174.707 | 34.94 |
| %CI | % | Costes Indirectos | 6 % | 34.94 | 2.10 |
|  |  | Total |  |  | 37.03 |

| Medición | Uds. | Parcial |
|---|---|---|
| Personal Técnico | 4 | 4.000 |
| Total |  | 4 |

**15.03.062** Ud Par de botas de media caña de trabajo, con resistencia al deslizamiento, zona del tacón cerrada, resistente a la penetración y a
25 Ud × 33.04 = 826.00
Suministro de par de botas de media caña de trabajo, sin puntera resistente a impactos, con resistencia al deslizamiento, zona del tacón cerrada, resistente a la penetración y absorción de agua, resistente a la perforación, aislante, con código de designación OB, amortizable en 5 usos.

| Código | Ud | Descripción | Rendimiento | Precio | Importe |
|---|---|---|---|---|---|
| MT15030621 | Ud | Par de botas de media caña de trabajo, sin puntera resistente a impactos, con resistencia al deslizamiento, zona del tacón cerra (material; 08/05/2018) | 0.2 | 155.859 | 31.17 |
| %CI | % | Costes Indirectos | 6 % | 31.17 | 1.87 |
|  |  | Total |  |  | 33.04 |

| Medición | Uds. | Parcial |
|---|---|---|
| Todos los trabajadores | 25 | 25.000 |
| Total |  | 25 |

#### 15.03.07 Para el cuerpo (vestuario de protección)
Importe: 653.47

**15.03.071** Ud Mono de protección, amortizable en 5 usos.
25 Ud × 8.46 = 211.50
Suministro de mono de protección, amortizable en 5 usos.

| Código | Ud | Descripción | Rendimiento | Precio | Importe |
|---|---|---|---|---|---|
| MT1503711 | Ud | Mono de protección, EPI de categoría I, según UNE-EN 340, cumpliendo todos los requisitos de seguridad según el R.D. 1407/1992. (material; 08/05/2018) | 0.2 | 39.918 | 7.98 |
| %CI | % | Costes Indirectos | 6 % | 7.98 | 0.48 |
|  |  | Total |  |  | 8.46 |

| Medición | Uds. | Parcial |
|---|---|---|
| Todos los trabajadores | 25 | 25.000 |
| Total |  | 25 |

**15.03.072** Ud Mono de protección para trabajos de soldeo, sometidos a una temperatura ambiente hasta 100°C, amortizable en 5 usos.
2 Ud × 18.08 = 36.16
Suministro de mono de protección para trabajos de soldeo, con propagación limitada de la llama y resistencia a la electricidad, sometidos a una temperatura ambiente hasta 100°C, amortizable en 5 usos.

| Código | Ud | Descripción | Rendimiento | Precio | Importe |
|---|---|---|---|---|---|
| MT15030721 | Ud | Mono de protección para trabajos de soldeo, sometidos a una temperatura ambiente hasta 100°C, EPI de categoría II, según UNE-EN (material; 08/05/2018) | 0.2 | 85.228 | 17.05 |
| %CI | % | Costes Indirectos | 6 % | 17.05 | 1.02 |
|  |  | Total |  |  | 18.08 |

| Medición | Uds. | Parcial |
|---|---|---|
| Soldadores | 2 | 2.000 |
| Total |  | 2 |

**15.03.073** Ud Chaleco de alta visibilidad, de material reflectante, amortizable en 5 usos.
25 Ud × 4.99 = 124.75
Suministro de chaleco de alta visibilidad, de material reflectante, encargado de aumentar la visibilidad del usuario cuando la única luz existente proviene de los faros de vehículos, amortizable en 5 usos.

| Código | Ud | Descripción | Rendimiento | Precio | Importe |
|---|---|---|---|---|---|
| MT15030731 | Ud | Chaleco de alta visibilidad, de material reflectante, EPI de categoría II, según UNE-EN 471 y UNE-EN 340, cumpliendo todos los r (material; 08/05/2018) | 0.2 | 23.55 | 4.71 |
| %CI | % | Costes Indirectos | 6 % | 4.71 | 0.28 |
|  |  | Total |  |  | 4.99 |

| Medición | Uds. | Parcial |
|---|---|---|
| Todos los trabajadores | 25 | 25.000 |
| Total |  | 25 |

**15.03.074** Ud Bolsa portaelectrodos para soldador, amortizable en 10 usos.
2 Ud × 0.28 = 0.56
Suministro de bolsa portaelectrodos para soldador, amortizable en 10 usos.

| Código | Ud | Descripción | Rendimiento | Precio | Importe |
|---|---|---|---|---|---|
| MT15030741 | Ud | Bolsa portaelectrodos para soldador, EPI de categoría II, según UNE-EN ISO 11611, UNE-EN 348 y UNE-EN 340, cumpliendo todos los (material; 08/05/2018) | 0.1 | 2.562 | 0.26 |
| %CI | % | Costes Indirectos | 6 % | 0.26 | 0.02 |
|  |  | Total |  |  | 0.28 |

| Medición | Uds. | Parcial |
|---|---|---|
| Soldadores | 2 | 2.000 |
| Total |  | 2 |

**15.03.075** Ud Bolsa portaherramientas, amortizable en 10 usos.
25 Ud × 2.62 = 65.50
Suministro de cinturón con bolsa de varios compartimentos para herramientas, amortizable en 10 usos.

| Código | Ud | Descripción | Rendimiento | Precio | Importe |
|---|---|---|---|---|---|
| MT15030751 | Ud | Bolsa portaherramientas, EPI de categoría II, según UNE-EN 340, cumpliendo todos los requisitos de seguridad según el R.D. 1407/ (material; 08/05/2018) | 0.1 | 24.733 | 2.47 |
| %CI | % | Costes Indirectos | 6 % | 2.47 | 0.15 |
|  |  | Total |  |  | 2.62 |

| Medición | Uds. | Parcial |
|---|---|---|
| Todos los trabajadores | 25 | 25.000 |
| Total |  | 25 |

**15.03.076** Ud Faja de protección lumbar, amortizable en 4 usos.
25 Ud × 5.19 = 129.75
Suministro de faja de protección lumbar con amplio soporte abdominal y sujeción regulable mediante velcro, amortizable en 4 usos.

| Código | Ud | Descripción | Rendimiento | Precio | Importe |
|---|---|---|---|---|---|
| MT15030761 | Ud | Faja de protección lumbar con amplio soporte abdominal y sujeción regulable mediante velcro, EPI de categoría II, según UNE-EN 3 (material; 08/05/2018) | 0.25 | 19.599 | 4.90 |
| %CI | % | Costes Indirectos | 6 % | 4.90 | 0.29 |
|  |  | Total |  |  | 5.19 |

| Medición | Uds. | Parcial |
|---|---|---|
| Todos los trabajadores | 25 | 25.000 |
| Total |  | 25 |

**15.03.077** Ud Par de rodilleras, amortizable en 4 usos.
25 Ud × 3.41 = 85.25
Suministro de par de rodilleras con la parte delantera elástica y con esponja de celulosa, amortizable en 4 usos.

| Código | Ud | Descripción | Rendimiento | Precio | Importe |
|---|---|---|---|---|---|
| MT15030771 | Ud | Par de rodilleras con la parte delantera elástica y con esponja de celulosa, EPI de categoría II, según UNE-EN 340, cumpliendo t (material; 08/05/2018) | 0.25 | 12.871 | 3.22 |
| %CI | % | Costes Indirectos | 6 % | 3.22 | 0.19 |
|  |  | Total |  |  | 3.41 |

| Medición | Uds. | Parcial |
|---|---|---|
| Todos los trabajadores | 25 | 25.000 |
| Total |  | 25 |

#### 15.03.08 Para las vías respiratorias
Importe: 48.75

**15.03.081** Ud Mascarilla autofiltrante contra partículas, FFP1, amortizable en 1 uso.
25 Ud × 1.95 = 48.75
Suministro de mascarilla autofiltrante contra partículas, fabricada totalmente de material filtrante, que cubre la nariz, la boca y la barbilla, garantizando un ajuste hermético a la cara del trabajador frente a la atmósfera ambiente, FFP1, amortizable en 1 uso.

| Código | Ud | Descripción | Rendimiento | Precio | Importe |
|---|---|---|---|---|---|
| MT15030811 | Ud | Mascarilla autofiltrante contra partículas, FFP1, EPI de categoría III, según UNE-EN 149, cumpliendo todos los requisitos de seg (material; 08/05/2018) | 1 | 1.842 | 1.84 |
| %CI | % | Costes Indirectos | 6 % | 1.84 | 0.11 |
|  |  | Total |  |  | 1.95 |

| Medición | Uds. | Parcial |
|---|---|---|
| Todos los trabajadores | 25 | 25.000 |
| Total |  | 25 |

### 15.04 Medicina preventiva y primeros auxilios
Importe: 2616.13

#### 15.04.01 Material médico
Importe: 275.47

**15.04.011** Ud Botiquín de urgencia en caseta de obra.
2 Ud × 108.8 = 217.60
Suministro y colocación de botiquín de urgencia para caseta de obra, provisto de desinfectantes y antisépticos autorizados, gasas estériles, algodón hidrófilo, venda, esparadrapo, apósitos adhesivos, un par de tijeras, pinzas, guantes desechables, bolsa de goma para agua y hielo, antiespasmódicos, analgésicos, tónicos cardíacos de urgencia, un torniquete, un termómetro clínico y jeringuillas desechables, instalado en el vestuario.
Incluye: Replanteo y trazado en el paramento. Colocación y fijación mediante tornillos.

| Código | Ud | Descripción | Rendimiento | Precio | Importe |
|---|---|---|---|---|---|
| MT15040111 | Ud | Botiquín de urgencia provisto de desinfectantes y antisépticos autorizados, gasas estériles, algodón hidrófilo, venda, esparadra (material; 08/05/2018) | 1 | 98.933 | 98.93 |
| MON0101 | h | Peón Ordinario Horario nocturno | 0.208 | 17.82 | 3.71 |
| %CI | % | Costes Indirectos | 6 % | 102.64 | 6.16 |
|  |  | Total |  |  | 108.8 |

| Medición | Uds. | Parcial |
|---|---|---|
| Vestuario | 1 | 1.000 |
| Oficina | 1 | 1.000 |
| Total |  | 2 |

**15.04.012** Ud Reposición de 2 torniquetes, 2 cajas de guantes, termómetro, 2 cajas de apósitos, 2 paquetes de algodón, 2 rollos de esparadrapo
1 Ud × 57.87 = 57.87
Suministro de 2 torniquetes, 2 cajas de guantes, termómetro, 2 cajas de apósitos, 2 paquetes de algodón, 2 rollos de esparadrapo, caja de analgésico de ácido acetilsalicílico, caja de analgésico de paracetamol, 2 botellas de agua oxigenada, 2 botellas de alcohol de 96°, 2 frascos de tintura de yodo, un par de tijeras, pinzas para el botiquín de urgencia colocado en la caseta de obra, durante el transcurso de la obra.

| Código | Ud | Descripción | Rendimiento | Precio | Importe |
|---|---|---|---|---|---|
| MT1504121 | Ud | Torniquete antihemorrágico, para reposición de botiquín de urgencia. (material; 08/05/2018) | 2 | 1.286 | 2.57 |
| MT1504122 | Ud | Guantes esterilizados, en caja de 100 unidades, para reposición de botiquín de urgencia. (material; 08/05/2018) | 2 | 1.873 | 3.75 |
| MT1504123 | Ud | Termómetro clínico, para reposición de botiquín de urgencia. (material; 08/05/2018) | 1 | 3.755 | 3.76 |
| MT1504124 | Ud | Apósitos adhesivos, en caja de 120 unidades, para reposición de botiquín de urgencia. (material; 08/05/2018) | 2 | 5.659 | 11.32 |
| MT1504125 | Ud | Algodón hidrófilo, en paquete de 100 g, para reposición de botiquín de urgencia. (material; 08/05/2018) | 2 | 0.926 | 1.85 |
| MT1504126 | Ud | Esparadrapo, en rollo de 5 cm de ancho y 5 m de longitud, para reposición de botiquín de urgencia. (material; 08/05/2018) | 2 | 3.859 | 7.72 |
| MT1504127 | Ud | Analgésico de ácido acetilsalicílico, en caja de 20 comprimidos, para reposición de botiquín de urgencia. (material; 08/05/2018) | 1 | 1.286 | 1.29 |
| MT1504128 | Ud | Analgésico de paracetamol, en caja de 20 comprimidos, para reposición de botiquín de urgencia. (material; 08/05/2018) | 1 | 1.44 | 1.44 |
| MT1504129 | Ud | Botella de agua oxigenada, de 250 cm³, para reposición de botiquín de urgencia. (material; 08/05/2018) | 2 | 1.749 | 3.50 |
| MT1504130 | Ud | Botella de alcohol de 96°, de 250 cm³, para reposición de botiquín de urgencia. (material; 08/05/2018) | 2 | 1.389 | 2.78 |
| MT1504131 | Ud | Frasco de tintura de yodo, de 100 cm³, para reposición de botiquín de urgencia. (material; 08/05/2018) | 2 | 2.521 | 5.04 |
| MT1504132 | Ud | Un par de tijeras de acero, para reposición de botiquín de urgencia. (material; 08/05/2018) | 1 | 6.276 | 6.28 |
| MT1504133 | Ud | Pinzas de acero, para reposición de botiquín de urgencia. (material; 08/05/2018) | 1 | 3.293 | 3.29 |
| %CI | % | Costes Indirectos | 6 % | 54.59 | 3.28 |
|  |  | Total |  |  | 57.87 |

#### 15.04.02 Reconocimientos médicos
Importe: 2340.66

**15.04.021** Ud Reconocimiento médico anual al trabajador.
21 Ud × 111.46 = 2340.66
Reconocimiento médico obligatorio anual al trabajador. Incluso p/p de pérdida de horas de trabajo por parte del trabajador de la empresa, debido al desplazamiento desde el centro de trabajo al Centro Médico (Mutua de Accidentes) para realizar el pertinente reconocimiento médico.

| Código | Ud | Descripción | Rendimiento | Precio | Importe |
|---|---|---|---|---|---|
| MT15040211 | Ud | Reconocimiento médico obligatorio anual al trabajador. (material; 08/05/2018) | 1 | 105.147 | 105.15 |
| %CI | % | Costes Indirectos | 6 % | 105.15 | 6.31 |
|  |  | Total |  |  | 111.46 |

| Medición | Uds. | Parcial |
|---|---|---|
| Todos los trabajadores (Parte proporcional 10/12) | 21 | 21.000 |
| Total |  | 21 |

### 15.05 Instalaciones provisionales de higiene y bienestar
Importe: 8626.64

#### 15.05.01 Acometidas a casetas prefabricadas
Importe: 753.44

**15.05.011** Ud Acometida provisional de fontanería enterrada a caseta prefabricada de obra.
1 Ud × 111.75 = 111.75
Acometida provisional de fontanería enterrada a caseta prefabricada de obra, incluso conexión a la red provisional de obra, hasta una distancia máxima de 8 m.
Incluye: Excavación manual de las zanjas y saneamiento de tierras sueltas del fondo excavado. Replanteo y trazado de la tubería en planta. Presentación en seco de la tubería y piezas especiales. Vertido de la arena en el fondo de la zanja. Colocación de la tubería de polietileno de 25 mm de diámetro, de alta densidad y 15 kg/cm² de presión máxima con collarín de toma de fundición. Montaje de la instalación y conexión a la red provisional de obra. Reposición del pavimento con hormigón en masa. Comprobación y posterior desmontaje.

| Código | Ud | Descripción | Rendimiento | Precio | Importe |
|---|---|---|---|---|---|
| MT15050111 | Ud | Acometida provisional de fontanería a caseta prefabricada de obra. (material; 08/05/2018) | 1 | 105.425 | 105.425 |
| %CI | % | Costes Indirectos | 6 % | 105.425 | 6.326 |
|  |  | Total |  |  | 111.75 |

**15.05.012** Ud Acometida provisional de saneamiento enterrada a caseta prefabricada de obra.
1 Ud × 450.62 = 450.62
Acometida provisional de saneamiento enterrada a caseta prefabricada de obra, incluso conexión a la red general municipal, hasta una distancia máxima de 8 m.
Incluye: Excavación manual de las zanjas y saneamiento de tierras sueltas del fondo excavado. Replanteo y trazado del conducto en planta y pendientes. Presentación en seco de tubos y piezas especiales. Vertido de la arena en el fondo de la zanja. Colocación de los colectores que forman la acometida. Montaje de la instalación y conexión a la red general municipal. Reposición del pavimento con hormigón en masa. Comprobación y posterior desmontaje.

| Código | Ud | Descripción | Rendimiento | Precio | Importe |
|---|---|---|---|---|---|
| MT15050121 | Ud | Acometida provisional de saneamiento a caseta prefabricada de obra. (material; 08/05/2018) | 1 | 425.113 | 425.11 |
| %CI | % | Costes Indirectos | 6 % | 425.11 | 25.51 |
|  |  | Total |  |  | 450.62 |

**15.05.013** Ud Acometida provisional de electricidad aérea a caseta prefabricada de obra.
1 Ud × 191.07 = 191.07
Acometida provisional de electricidad aérea a caseta prefabricada de obra, incluso conexión al cuadro eléctrico provisional de obra, hasta una distancia máxima de 50 m.
Incluye: Replanteo de los apoyos de madera bien entibados. Aplanado y orientación de los apoyos. Tendido del conductor. Tensado de los conductores entre apoyos. Grapado del cable en muros. Instalación de las cajas de derivación y protección. Montaje de la instalación y conexión al cuadro provisional de obra. Comprobación y posterior desmontaje.

| Código | Ud | Descripción | Rendimiento | Precio | Importe |
|---|---|---|---|---|---|
| MT15050131 | Ud | Acometida provisional eléctrica a caseta prefabricada de obra. (material; 08/05/2018) | 1 | 180.252 | 180.25 |
| %CI | % | Costes Indirectos | 6 % | 180.25 | 10.82 |
|  |  | Total |  |  | 191.07 |

#### 15.05.02 Casetas (alquiler/construcción/adaptación de locales)
Importe: 7873.2

**15.05.021** Ud Alquiler mensual de caseta prefabricada para aseos en obra, de 4,10x1,90x2,30 m (7,80 m²).
10 Ud × 184.09 = 1840.90
Mes de alquiler de caseta prefabricada para aseos en obra, de dimensiones 4,10x1,90x2,30 m (7,80 m²), compuesta por: estructura metálica, cerramiento de chapa con terminación de pintura prelacada, cubierta de chapa, aislamiento interior, instalaciones de fontanería, saneamiento y electricidad, tubos fluorescentes y punto de luz exterior, termo eléctrico, ventanas de aluminio con luna y rejas, puerta de entrada de chapa, suelo contrachapado hidrófugo con capa antideslizante, revestimiento de tablero en paredes, dos inodoros, dos platos de ducha y lavabo de tres grifos y puerta de madera en inodoro y cortina en ducha.
Incluye: Montaje, instalación y comprobación.

| Código | Ud | Descripción | Rendimiento | Precio | Importe |
|---|---|---|---|---|---|
| MT15050211 | Ud | Mes de alquiler de caseta prefabricada para aseos en obra, de 4,10x1,90x2,30 m (7,80 m²), compuesta por: estructura metálica med (material; 08/05/2018) | 1 | 173.668 | 173.67 |
| %CI | % | Costes Indirectos | 6 % | 173.67 | 10.42 |
|  |  | Total |  |  | 184.09 |

**15.05.022** Ud Alquiler mensual de caseta prefabricada para vestuarios en obra, de 7,87x2,33x2,30 m (18,40 m²).
10 Ud × 202.84 = 2028.40
Mes de alquiler de caseta prefabricada para vestuarios en obra, de dimensiones 7,87x2,33x2,30 m (18,40 m²), compuesta por: estructura metálica, cerramiento de chapa con terminación de pintura prelacada, cubierta de chapa, aislamiento interior, instalación de electricidad, tubos fluorescentes y punto de luz exterior, ventanas de aluminio con luna y rejas, puerta de entrada de chapa, suelo de aglomerado revestido con PVC continuo y poliestireno con apoyo en base de chapa y revestimiento de tablero en paredes.
Incluye: Montaje, instalación y comprobación.

| Código | Ud | Descripción | Rendimiento | Precio | Importe |
|---|---|---|---|---|---|
| MT15050221 | Ud | Mes de alquiler de caseta prefabricada para vestuarios en obra, de 7,87x2,33x2,30 (18,40) m², compuesta por: estructura metálica (material; 08/05/2018) | 1 | 191.362 | 191.36 |
| %CI | % | Costes Indirectos | 6 % | 191.36 | 11.48 |
|  |  | Total |  |  | 202.84 |

**15.05.023** Ud Alquiler mensual de caseta prefabricada para almacenamiento en obra de los productos químicos, de 2,20x2,44x2,05 m (5,40 m²).
10 Ud × 78.09 = 780.90
Mes de alquiler de caseta prefabricada para almacenamiento en obra de los productos químicos, de dimensiones 2,20x2,44x2,05 m (5,40 m²), compuesta por: estructura metálica, cerramiento de chapa con terminación de pintura prelacada, cubierta de chapa, puertas de chapa y suelo de aglomerado hidrófugo.
Incluye: Montaje, instalación y comprobación.

| Código | Ud | Descripción | Rendimiento | Precio | Importe |
|---|---|---|---|---|---|
| MT15050231 | Ud | Mes de alquiler de caseta prefabricada para almacenamiento en obra de productos químicos, de 2,20x2,44x2,05 m (5,40 m²), compues (material; 08/05/2018) | 1 | 73.674 | 73.67 |
| %CI | % | Costes Indirectos | 6 % | 73.67 | 4.42 |
|  |  | Total |  |  | 78.09 |

**15.05.024** Ud Alquiler mensual de caseta prefabricada para almacenamiento en obra de los productos inflamables, de 0,84x1,24x1,48 m (1,05 m²).
10 Ud × 61.99 = 619.90
Mes de alquiler de caseta prefabricada para almacenamiento en obra de los productos inflamables, de dimensiones 0,84x1,24x1,48 m (1,05 m²), fabricada en acero, con enrejado que permite una mayor ventilación y con cierre protegido con candado.
Incluye: Montaje, instalación y comprobación.

| Código | Ud | Descripción | Rendimiento | Precio | Importe |
|---|---|---|---|---|---|
| MT15050241 | Ud | Mes de alquiler de caseta prefabricada para almacenamiento en obra de productos inflamables, de 0,84x1,24x1,48 m (1,05 m²), fabr (material; 08/05/2018) | 1 | 58.478 | 58.48 |
| %CI | % | Costes Indirectos | 6 % | 58.48 | 3.51 |
|  |  | Total |  |  | 61.99 |

**15.05.025** Ud Alquiler mensual de caseta prefabricada para almacenamiento en obra de los materiales, la pequeña maquinaria y las herramientas,
30 Ud × 86.77 = 2603.10
Mes de alquiler de caseta prefabricada para almacenamiento en obra de los materiales, la pequeña maquinaria y las herramientas, de dimensiones 2,20x2,44x2,05 m (5,40 m²), compuesta por: estructura metálica, cerramiento de chapa con terminación de pintura prelacada, cubierta de chapa, instalación de electricidad, tubos fluorescentes y punto de luz exterior, ventanas de aluminio con luna y rejas, puerta de entrada de chapa y suelo de aglomerado hidrófugo.
Incluye: Montaje, instalación y comprobación.

| Código | Ud | Descripción | Rendimiento | Precio | Importe |
|---|---|---|---|---|---|
| MT15050251 | Ud | Mes de alquiler de caseta prefabricada para almacenamiento en obra de materiales, pequeña maquinaria y herramientas, de 2,20x2,4 (material; 08/05/2018) | 1 | 81.864 | 81.86 |
| %CI | % | Costes Indirectos | 6 % | 81.86 | 4.91 |
|  |  | Total |  |  | 86.77 |

### 15.06 Señalización provisional de obras
Importe: 498.91

#### 15.06.01 Balizamiento
Importe: 107.04

**15.06.011** Ud Baliza reflectante para señalización, de chapa galvanizada, de 20x100 cm, de borde derecho de calzada, con franjas de color blan
4 Ud × 5.64 = 22.56
Suministro, montaje y desmontaje de baliza reflectante para señalización, de chapa galvanizada, de 20x100 cm, de borde derecho de calzada, con franjas de color blanco y rojo y retrorreflectancia nivel 1 (E.G.), amortizable en 10 usos. Incluso p/p de mantenimiento en condiciones seguras durante todo el periodo de tiempo que se requiera.
Incluye: Montaje y comprobación. Desmontaje posterior. Transporte hasta el lugar de almacenaje o retirada a contenedor.

| Código | Ud | Descripción | Rendimiento | Precio | Importe |
|---|---|---|---|---|---|
| MT15060111 | Ud | Baliza reflectante para señalización, de chapa galvanizada, de 20x100 cm, de borde derecho de calzada, con franjas de color blan (material; 08/05/2018) | 0.1 | 34.055 | 3.41 |
| MON0101 | h | Peón Ordinario Horario nocturno | 0.107 | 17.82 | 1.91 |
| %CI | % | Costes Indirectos | 6 % | 5.32 | 0.32 |
|  |  | Total |  |  | 5.64 |

**15.06.012** m Cinta para balizamiento, de material plástico, de 8 cm de anchura, impresa por ambas caras en franjas de color rojo y blanco.
50 m × 1.44 = 72.00
Suministro, colocación y desmontaje de cinta para balizamiento, de material plástico, de 8 cm de anchura y 0,05 mm de espesor, impresa por ambas caras en franjas de color rojo y blanco, sujeta sobre un soporte existente (no incluido en este precio).
Incluye: Colocación. Desmontaje posterior. Retirada a contenedor.

| Código | Ud | Descripción | Rendimiento | Precio | Importe |
|---|---|---|---|---|---|
| MT15060121 | m | Cinta para balizamiento, de material plástico, de 8 cm de anchura y 0,05 mm de espesor, impresa por ambas caras en franjas de co (material; 08/05/2018) | 1.1 | 0.102 | 0.11 |
| MON0101 | h | Peón Ordinario Horario nocturno | 0.07 | 17.82 | 1.25 |
| %CI | % | Costes Indirectos | 6 % | 1.36 | 0.08 |
|  |  | Total |  |  | 1.44 |

**15.06.013** Ud Cono de balizamiento reflectante de 75 cm de altura, de 2 piezas, con cuerpo de polietileno y base de caucho, con 1 banda reflec
6 Ud × 2.08 = 12.48
Suministro y colocación de cono de balizamiento reflectante de 75 cm de altura, de 2 piezas, con cuerpo de polietileno y base de caucho, con 1 banda reflectante de 300 mm de anchura y retrorreflectancia nivel 1 (E.G.), amortizable en 10 usos. Incluso p/p de mantenimiento en condiciones seguras durante todo el periodo de tiempo que se requiera y desmontaje.
Incluye: Colocación y comprobación. Desmontaje posterior. Transporte hasta el lugar de almacenaje o retirada a contenedor.

| Código | Ud | Descripción | Rendimiento | Precio | Importe |
|---|---|---|---|---|---|
| MT15060131 | Ud | Cono de balizamiento reflectante de 75 cm de altura, de 2 piezas, con cuerpo de polietileno y base de caucho, con 1 banda reflec (material; 08/05/2018) | 0.1 | 15.896 | 1.59 |
| MON0101 | h | Peón Ordinario Horario nocturno | 0.021 | 17.82 | 0.37 |
| %CI | % | Costes Indirectos | 6 % | 1.96 | 0.12 |
|  |  | Total |  |  | 2.08 |

#### 15.06.02 Señalización horizontal
Importe: 178

**15.06.021** m² Marca vial para flechas e inscripciones, con pintura de color amarillo.
8 m² × 22.25 = 178.00
Marca vial para flechas e inscripciones, con pintura de color amarillo. Incluso p/p de premarcaje.
Incluye: Premarcaje. Pintado de la marca vial.

| Código | Ud | Descripción | Rendimiento | Precio | Importe |
|---|---|---|---|---|---|
| MT15060211 | kg | Pintura de color amarillo, para marcas viales sobre la calzada. (material; 08/05/2018) | 0.75 | 7.624 | 5.72 |
| MQ150602 | h | Máquina manual, para pintar marcas viales sobre la calzada. (maquinaria; 08/05/2018) | 0.104 | 30.865 | 3.21 |
| MON0110 | h | Oficial 1ª Horario nocturno | 0.289 | 18.68 | 5.40 |
| MON0101 | h | Peón Ordinario Horario nocturno | 0.374 | 17.82 | 6.66 |
| %CI | % | Costes Indirectos | 6 % | 20.99 | 1.26 |
|  |  | Total |  |  | 22.25 |

| Medición | Uds. | Parcial |
|---|---|---|
| Repintado señales | 8 | 8.000 |
| Total |  | 8 |

#### 15.06.03 Señalización vertical
Importe: 155.18

**15.06.031** Ud Señal provisional de obra de chapa de acero galvanizado, de peligro, triangular, L=90 cm, con retrorreflectancia nivel 1 (E.G.),
2 Ud × 22.28 = 44.56
Suministro, colocación y desmontaje de señal provisional de obra de chapa de acero galvanizado, de peligro, triangular, L=90 cm, con retrorreflectancia nivel 1 (E.G.), amortizable en 5 usos, con poste de acero galvanizado de 180 cm de altura, amortizable en 5 usos, anclado al terreno mediante dado de hormigón HM-20/P/20/I de 30x30x30 cm. Incluso p/p de excavación, hormigonado del dado y mantenimiento en condiciones seguras durante todo el periodo de tiempo que se requiera.
Incluye: Excavación. Ejecución del dado de hormigón. Montaje. Desmontaje posterior. Transporte hasta el lugar de almacenaje o retirada a contenedor.

| Código | Ud | Descripción | Rendimiento | Precio | Importe |
|---|---|---|---|---|---|
| MT15060311 | Ud | Señal provisional de obra de chapa de acero galvanizado, de peligro, triangular, L=90 cm, con retrorreflectancia nivel 1 (E.G.), (material; 08/05/2018) | 0.2 | 41.554 | 8.31 |
| MT15060312 | Ud | Poste de acero galvanizado de 80x40x2 mm y 180 cm de altura. (material; 08/05/2018) | 0.2 | 16.05 | 3.21 |
| MT0802 | m³ | Hormigón HM-20/P/20/I, fabricado en central | 0.027 | 69.13 | 1.87 |
| MON0101 | h | Peón Ordinario Horario nocturno | 0.428 | 17.82 | 7.63 |
| %CI | % | Costes Indirectos | 6 % | 21.02 | 1.26 |
|  |  | Total |  |  | 22.28 |

**15.06.032** Ud Señal provisional de obra de chapa de acero galvanizado, de reglamentación y prioridad, circular, Ø=90 cm, con retrorreflectanci
2 Ud × 26 = 52.00
Suministro, colocación y desmontaje de señal provisional de obra de chapa de acero galvanizado, de reglamentación y prioridad, circular, Ø=90 cm, con retrorreflectancia nivel 1 (E.G.), amortizable en 5 usos, con poste de acero galvanizado de 180 cm de altura, amortizable en 5 usos, anclado al terreno mediante dado de hormigón HM-20/P/20/I de 30x30x30 cm. Incluso p/p de excavación, hormigonado del dado y mantenimiento en condiciones seguras durante todo el periodo de tiempo que se requiera.
Incluye: Excavación. Ejecución del dado de hormigón. Montaje. Desmontaje posterior. Transporte hasta el lugar de almacenaje o retirada a contenedor.

| Código | Ud | Descripción | Rendimiento | Precio | Importe |
|---|---|---|---|---|---|
| MT15060321 | Ud | Señal provisional de obra de chapa de acero galvanizado, de reglamentación y prioridad, circular, Ø=90 cm, con retrorreflectanci (material; 08/05/2018) | 0.2 | 59.106 | 11.82 |
| MT15060312 | Ud | Poste de acero galvanizado de 80x40x2 mm y 180 cm de altura. | 0.2 | 16.05 | 3.21 |
| MT0802 | m³ | Hormigón HM-20/P/20/I, fabricado en central | 0.027 | 69.13 | 1.87 |
| MON0101 | h | Peón Ordinario Horario nocturno | 0.428 | 17.82 | 7.63 |
| %CI | % | Costes Indirectos | 6 % | 24.53 | 1.47 |
|  |  | Total |  |  | 26 |

**15.06.033** Ud Señal provisional de obra de chapa de acero galvanizado, de indicación, rectangular, 60x90 cm, con retrorreflectancia nivel 1 (E
2 Ud × 29.31 = 58.62
Suministro, colocación y desmontaje de señal provisional de obra de chapa de acero galvanizado, de indicación, rectangular, 60x90 cm, con retrorreflectancia nivel 1 (E.G.), amortizable en 5 usos, con poste de acero galvanizado de 180 cm de altura, amortizable en 5 usos, anclado al terreno mediante dado de hormigón HM-20/P/20/I de 30x30x30 cm. Incluso p/p de excavación, hormigonado del dado y mantenimiento en condiciones seguras durante todo el periodo de tiempo que se requiera.
Incluye: Excavación. Ejecución del dado de hormigón. Montaje. Desmontaje posterior. Transporte hasta el lugar de almacenaje o retirada a contenedor.

| Código | Ud | Descripción | Rendimiento | Precio | Importe |
|---|---|---|---|---|---|
| MT15060331 | Ud | Señal provisional de obra de chapa de acero galvanizado, de indicación, rectangular, 60x90 cm, con retrorreflectancia nivel 1 (E (material; 08/05/2018) | 0.2 | 74.703 | 14.94 |
| MT15060312 | Ud | Poste de acero galvanizado de 80x40x2 mm y 180 cm de altura. | 0.2 | 16.05 | 3.21 |
| MT0802 | m³ | Hormigón HM-20/P/20/I, fabricado en central | 0.027 | 69.13 | 1.87 |
| MON0101 | h | Peón Ordinario Horario nocturno | 0.428 | 17.82 | 7.63 |
| %CI | % | Costes Indirectos | 6 % | 27.65 | 1.66 |
|  |  | Total |  |  | 29.31 |

#### 15.06.04 Señalización manual
Importe: 2.96

**15.06.041** Ud Paleta manual de paso alternativo, de polipropileno, con señal de detención obligatoria por una cara y de paso por la otra, con
1 Ud × 2.96 = 2.96
Suministro de paleta manual de paso alternativo, de polipropileno, con señal de detención obligatoria por una cara y de paso por la otra, con mango de plástico, amortizable en 5 usos.

| Código | Ud | Descripción | Rendimiento | Precio | Importe |
|---|---|---|---|---|---|
| MT15060411 | Ud | Paleta manual de paso alternativo, de polipropileno, con señal de detención obligatoria por una cara y de paso por la otra, con (material; 08/05/2018) | 0.2 | 12.089 | 2.42 |
| MON0101 | h | Peón Ordinario Horario nocturno | 0.021 | 17.82 | 0.37 |
| %CI | % | Costes Indirectos | 6 % | 2.79 | 0.17 |
|  |  | Total |  |  | 2.96 |

#### 15.06.05 Señalización de seguridad y salud
Importe: 55.73

**15.06.051** Ud Cartel general indicativo de riesgos, de PVC serigrafiado, de 990x670 mm, amortizable en 3 usos, fijado con bridas.
2 Ud × 8.14 = 16.28
Suministro, colocación y desmontaje de cartel general indicativo de riesgos, de PVC serigrafiado, de 990x670 mm, con 6 orificios de fijación, amortizable en 3 usos, fijado con bridas de nylon. Incluso p/p de mantenimiento en condiciones seguras durante todo el periodo de tiempo que se requiera.
Incluye: Colocación. Desmontaje posterior. Transporte hasta el lugar de almacenaje o retirada a contenedor.

| Código | Ud | Descripción | Rendimiento | Precio | Importe |
|---|---|---|---|---|---|
| MT15060511 | Ud | Cartel general indicativo de riesgos, de PVC serigrafiado, de 990x670 mm, con 6 orificios de fijación. (material; 08/05/2018) | 0.333 | 11.06 | 3.68 |
| MT15060512 | Ud | Brida de nylon, de 4,8x200 mm. (material; 08/05/2018) | 6 | 0.031 | 0.19 |
| MON0101 | h | Peón Ordinario Horario nocturno | 0.214 | 17.82 | 3.81 |
| %CI | % | Costes Indirectos | 6 % | 7.68 | 0.46 |
|  |  | Total |  |  | 8.14 |

**15.06.052** Ud Señal de advertencia, de PVC serigrafiado, de 297x210 mm, con pictograma negro de forma triangular sobre fondo amarillo, amortiz
2 Ud × 4.25 = 8.50
Suministro, colocación y desmontaje de señal de advertencia, de PVC serigrafiado, de 297x210 mm, con pictograma negro de forma triangular sobre fondo amarillo, con 4 orificios de fijación, amortizable en 3 usos, fijada con bridas de nylon. Incluso p/p de mantenimiento en condiciones seguras durante todo el periodo de tiempo que se requiera.
Incluye: Colocación. Desmontaje posterior. Transporte hasta el lugar de almacenaje o retirada a contenedor.

| Código | Ud | Descripción | Rendimiento | Precio | Importe |
|---|---|---|---|---|---|
| MT15060521 | Ud | Señal de advertencia, de PVC serigrafiado, de 297x210 mm, con pictograma negro de forma triangular sobre fondo amarillo, con 4 o (material; 08/05/2018) | 0.333 | 3.138 | 1.04 |
| MT15060512 | Ud | Brida de nylon, de 4,8x200 mm. | 4 | 0.031 | 0.12 |
| MON0101 | h | Peón Ordinario Horario nocturno | 0.16 | 17.82 | 2.85 |
| %CI | % | Costes Indirectos | 6 % | 4.01 | 0.24 |
|  |  | Total |  |  | 4.25 |

**15.06.053** Ud Señal de prohibición, de PVC serigrafiado, de 297x210 mm, con pictograma negro de forma circular sobre fondo blanco, amortizable
2 Ud × 4.25 = 8.50
Suministro, colocación y desmontaje de señal de prohibición, de PVC serigrafiado, de 297x210 mm, con pictograma negro de forma circular sobre fondo blanco, con 4 orificios de fijación, amortizable en 3 usos, fijada con bridas de nylon. Incluso p/p de mantenimiento en condiciones seguras durante todo el periodo de tiempo que se requiera.
Incluye: Colocación. Desmontaje posterior. Transporte hasta el lugar de almacenaje o retirada a contenedor.

| Código | Ud | Descripción | Rendimiento | Precio | Importe |
|---|---|---|---|---|---|
| MT15060531 | Ud | Señal de prohibición, de PVC serigrafiado, de 297x210 mm, con pictograma negro de forma circular sobre fondo blanco, con 4 orifi (material; 08/05/2018) | 0.333 | 3.138 | 1.04 |
| MT15060512 | Ud | Brida de nylon, de 4,8x200 mm. | 4 | 0.031 | 0.12 |
| MON0101 | h | Peón Ordinario Horario nocturno | 0.16 | 17.82 | 2.85 |
| %CI | % | Costes Indirectos | 6 % | 4.01 | 0.24 |
|  |  | Total |  |  | 4.25 |

**15.06.054** Ud Señal de obligación, de PVC serigrafiado, de 297x210 mm, con pictograma blanco de forma circular sobre fondo azul, amortizable e
2 Ud × 4.25 = 8.50
Suministro, colocación y desmontaje de señal de obligación, de PVC serigrafiado, de 297x210 mm, con pictograma blanco de forma circular sobre fondo azul, con 4 orificios de fijación, amortizable en 3 usos, fijada con bridas de nylon. Incluso p/p de mantenimiento en condiciones seguras durante todo el periodo de tiempo que se requiera.
Incluye: Colocación. Desmontaje posterior. Transporte hasta el lugar de almacenaje o retirada a contenedor.

| Código | Ud | Descripción | Rendimiento | Precio | Importe |
|---|---|---|---|---|---|
| MT15060541 | Ud | Señal de obligación, de PVC serigrafiado, de 297x210 mm, con pictograma blanco de forma circular sobre fondo azul, con 4 orifici (material; 08/05/2018) | 0.333 | 3.138 | 1.04 |
| MT15060512 | Ud | Brida de nylon, de 4,8x200 mm. | 4 | 0.031 | 0.12 |
| MON0101 | h | Peón Ordinario Horario nocturno | 0.16 | 17.82 | 2.85 |
| %CI | % | Costes Indirectos | 6 % | 4.01 | 0.24 |
|  |  | Total |  |  | 4.25 |

**15.06.055** Ud Señal de extinción, de PVC serigrafiado, de 297x210 mm, con pictograma blanco de forma rectangular sobre fondo rojo, amortizable
2 Ud × 4.65 = 9.30
Suministro, colocación y desmontaje de señal de extinción, de PVC serigrafiado, de 297x210 mm, con pictograma blanco de forma rectangular sobre fondo rojo, con 4 orificios de fijación, amortizable en 3 usos, fijada con bridas de nylon. Incluso p/p de mantenimiento en condiciones seguras durante todo el periodo de tiempo que se requiera.
Incluye: Colocación. Desmontaje posterior. Transporte hasta el lugar de almacenaje o retirada a contenedor.

| Código | Ud | Descripción | Rendimiento | Precio | Importe |
|---|---|---|---|---|---|
| MT15060551 | Ud | Señal de extinción, de PVC serigrafiado, de 297x210 mm, con pictograma blanco de forma rectangular sobre fondo rojo, con 4 orifi (material; 08/05/2018) | 0.333 | 4.269 | 1.42 |
| MT15060512 | Ud | Brida de nylon, de 4,8x200 mm. | 4 | 0.031 | 0.12 |
| MON0101 | h | Peón Ordinario Horario nocturno | 0.16 | 17.82 | 2.85 |
| %CI | % | Costes Indirectos | 6 % | 4.39 | 0.26 |
|  |  | Total |  |  | 4.65 |

**15.06.056** Ud Señal de evacuación, salvamento y socorro, de PVC serigrafiado, de 297x210 mm, con pictograma blanco de forma rectangular sobre
1 Ud × 4.65 = 4.65
Suministro, colocación y desmontaje de señal de evacuación, salvamento y socorro, de PVC serigrafiado, de 297x210 mm, con pictograma blanco de forma rectangular sobre fondo verde, con 4 orificios de fijación, amortizable en 3 usos, fijada con bridas de nylon. Incluso p/p de mantenimiento en condiciones seguras durante todo el periodo de tiempo que se requiera.
Incluye: Colocación. Desmontaje posterior. Transporte hasta el lugar de almacenaje o retirada a contenedor.

| Código | Ud | Descripción | Rendimiento | Precio | Importe |
|---|---|---|---|---|---|
| MT15060561 | Ud | Señal de evacuación, salvamento y socorro, de PVC serigrafiado, de 297x210 mm, con pictograma blanco de forma rectangular sobre (material; 08/05/2018) | 0.333 | 4.269 | 1.42 |
| MT15060512 | Ud | Brida de nylon, de 4,8x200 mm. | 4 | 0.031 | 0.12 |
| MON0101 | h | Peón Ordinario Horario nocturno | 0.16 | 17.82 | 2.85 |
| %CI | % | Costes Indirectos | 6 % | 4.39 | 0.26 |
|  |  | Total |  |  | 4.65 |

## 16 CONTROL DE CALIDAD Y ENSAYOS
Importe: 12293.81

### 16.01 Estructuras de hormigón
Importe: 2846.68

#### 16.01.01 Barras corrugadas de acero
Importe: 302.68

**16.01.011** Ud Ensayo sobre una muestra de barras corrugadas de acero de un mismo lote, con determinación de: sección media equivalente, caract
4 Ud × 75.67 = 302.68
Ensayo a realizar en laboratorio acreditado en el área técnica correspondiente, sobre una muestra de dos barras corrugadas de acero de un mismo lote, tomada en obra, para la determinación de las siguientes características: sección media equivalente según UNE-EN ISO 15630-1, características geométricas del corrugado según UNE-EN 10080, doblado/desdoblado según UNE-EN ISO 15630-1. Incluso desplazamiento a obra, toma de muestra e informe de resultados.
Incluye: Desplazamiento a obra. Toma de muestras. Realización de ensayos. Redacción de informe de los resultados de los ensayos realizados.

| Código | Ud | Descripción | Rendimiento | Precio | Importe |
|---|---|---|---|---|---|
| MT1601011 | Ud | Ensayo para determinar la sección media equivalente sobre una muestra de dos barras corrugadas de acero del mismo lote, según UN (material; 07/05/2018) | 1 | 22.944 | 22.94 |
| MT1601012 | Ud | Ensayo para determinar las características geométricas del corrugado sobre una muestra de dos barras corrugadas de acero del mis (material; 07/05/2018) | 1 | 33.886 | 33.89 |
| MT1601013 | Ud | Ensayo para determinar la presencia o ausencia de grietas mediante doblado/desdoblado sobre una muestra de dos barras corrugadas (material; 07/05/2018) | 1 | 14.558 | 14.56 |
| %CI | % | Costes Indirectos | 6 % | 71.39 | 4.28 |
|  |  | Total |  |  | 75.67 |

#### 16.01.02 Hormigones fabricados en central
Importe: 2544

**16.01.021** Ud Ensayo sobre una muestra de hormigón sin D.O.R. con determinación de: consistencia del hormigón fresco mediante el método de ase
30 Ud × 84.8 = 2544.00
Ensayo a realizar en laboratorio acreditado en el área técnica correspondiente, sobre una muestra de hormigón fresco sin D.O.R., tomada en obra según UNE-EN 12350-1, para la determinación de las siguientes características: consistencia del hormigón fresco mediante el método de asentamiento del cono de Abrams según UNE-EN 12350-2 y resistencia característica a compresión del hormigón endurecido mediante control estadístico con fabricación y curado de ocho probetas cilíndricas de 15x30 cm del mismo lote según UNE-EN 12390-2, refrentado y rotura a compresión de las mismas según UNE-EN 12390-3. Incluso desplazamiento a obra, toma de muestra e informe de resultados.
Incluye: Desplazamiento a obra. Toma de muestras. Realización de ensayos. Redacción de informe de los resultados de los ensayos realizados.

| Código | Ud | Descripción | Rendimiento | Precio | Importe |
|---|---|---|---|---|---|
| MT1601021 | Ud | Ensayo para determinar la consistencia del hormigón fresco mediante el método de asentamiento del cono de Abrams según UNE-EN 12 (material; 07/05/2018) | 1 | 80 | 80.00 |
| %CI | % | Costes Indirectos | 6 % | 80.00 | 4.80 |
|  |  | Total |  |  | 84.8 |

### 16.02 Estudios geotécnicos
Importe: 3077.11

#### 16.02.01 Trabajos de campo y ensayos
Importe: 3077.11

**16.02.011** Ud Estudio geotécnico del terreno en suelo medio (arcillas, margas) con calicata mecánica de 4 m de profundidad con extracción de 2
1 Ud × 3077.11 = 3077.11
Estudio geotécnico del terreno en suelo medio (arcillas, margas) compuesto por los siguientes trabajos de campo y ensayos de laboratorio. Trabajos de campo: realización de calicata mecánica con medios mecánicos, hasta alcanzar una profundidad de 4 m con extracción de 2 muestras del terreno, un sondeo a rotación con extracción de testigo continuo hasta una profundidad de 10 m tomando 2 muestras inalteradas mediante tomamuestras de pared gruesa y 2 muestras alteradas mediante tomamuestras normalizado del ensayo de Penetración Estándar (SPT), una penetración dinámica mediante penetrómetro dinámico superpesado (DPSH) hasta 10 m de profundidad. Ensayos de laboratorio: apertura y descripción de las muestras tomadas, descripción del testigo continuo obtenido, efectuándose los siguientes ensayos de laboratorio: 2 de análisis granulométrico según UNE 103101; 2 de límites de Atterberg según UNE 103103 y UNE 103104; 2 de humedad natural según UNE 103300; 2 de densidad aparente según UNE 103301; 2 de resistencia a compresión según UNE 103400; 2 de expansividad según UNE 103600; 2 de corte directo según UNE 103401; 2 de Proctor Normal según UNE 103500; 2 de Proctor Modificado según UNE 103501; 2 de C.B.R. según UNE 103502; 2 de contenido en sulfatos según UNE 103201; 2 de contenido de materia orgánica según UNE 103204. Todo ello recogido en el correspondiente informe geotécnico con especificación de cada uno de los resultados obtenidos, conclusiones y validez del estudio sobre parámetros para el diseño de la cimentación.
Incluye: Desplazamiento a obra. Toma de muestras. Realización de ensayos. Redacción del informe geotécnico, con especificación de cada uno de los resultados obtenidos, conclusiones y validez del estudio sobre parámetros para el diseño de la cimentación.

| Código | Ud | Descripción | Rendimiento | Precio | Importe |
|---|---|---|---|---|---|
| MT16020111 | Ud | Toma de una muestra de suelo en una calicata. (material; 03/05/2018) | 2 | 30.65 | 61.30 |
| MT16020112 | Ud | Transporte de equipo de sondeo, personal especializado y materiales a la zona de trabajo y retorno al finalizar los mismos. Dist (material; 03/05/2018) | 1 | 245.21 | 245.21 |
| MT16020113 | Ud | Emplazamiento de equipo de sondeo en cada punto. (material; 03/05/2018) | 1 | 59.5 | 59.50 |
| MT16020114 | m | Sondeo mediante perforación a rotación en suelo medio (arcillas, margas), con extracción de testigo continuo, con batería de diá (material; 03/05/2018) | 10 | 35 | 350.00 |
| MT16020115 | Ud | Caja porta-testigos de cartón parafinado, fotografiada. (material; 03/05/2018) | 3 | 8 | 24.00 |
| MT16020116 | Ud | Transporte de equipo de penetración dinámica (DPSH), personal especializado y materiales a la zona de trabajo y retorno al final (material; 03/05/2018) | 1 | 151.76 | 151.76 |
| MT16020117 | Ud | Emplazamiento de equipo de penetración dinámica (DPSH) en cada punto. (material; 03/05/2018) | 1 | 49 | 49.00 |
| MT16020118 | m | Penetración mediante penetrómetro dinámico (DPSH), hasta 15 m de profundidad. (material; 03/05/2018) | 10 | 12 | 120.00 |
| MT16020119 | Ud | Apertura y descripción visual-manual de muestra de suelo ASTM D2488. (material; 03/05/2018) | 2 | 3.1 | 6.20 |
| MT16020120 | Ud | Preparación de muestra de suelo. UNE 103100. (material; 03/05/2018) | 2 | 3.37 | 6.74 |
| MT16020121 | Ud | Extracción de muestra inalterada mediante tomamuestras de pared gruesa, hasta 25 m de profundidad. (material; 03/05/2018) | 2 | 24 | 48.00 |
| MT16020122 | Ud | Extracción de muestra alterada mediante tomamuestras normalizado del ensayo de Penetración Estándar (SPT), hasta 25 m de profund (material; 03/05/2018) | 2 | 18 | 36.00 |
| MT16020123 | Ud | Caja porta-testigos de cartón parafinado, fotografiada. (material; 03/05/2018) | 4 | 8 | 32.00 |
| MT16020124 | m | Descripción de testigo continuo de muestra de suelo. (material; 03/05/2018) | 10 | 3.1 | 31.00 |
| MT16020125 | Ud | Análisis granulométrico por tamizado de una muestra de suelo, según UNE 103101. (material; 03/05/2018) | 2 | 30.1 | 60.20 |
| MT16020126 | Ud | Ensayo para determinar los Límites de Atterberg (límite líquido y plástico de una muestra de suelo), según UNE 103103 y UNE 1031 (material; 03/05/2018) | 2 | 36.1 | 72.20 |
| MT16020127 | Ud | Ensayo para determinar el contenido de humedad natural mediante secado en estufa de una muestra de suelo, según UNE 103300. (material; 03/05/2018) | 2 | 4.5 | 9.00 |
| MT16020128 | Ud | Ensayo para determinar la densidad aparente (seca y húmeda) de una muestra de suelo, según UNE 103301. (material; 03/05/2018) | 2 | 9 | 18.00 |
| MT16020129 | Ud | Ensayo para determinar la resistencia a compresión simple de una muestra de suelo (incluso tallado), según UNE 103400. (material; 03/05/2018) | 2 | 30.1 | 60.20 |
| MT16020130 | Ud | Ensayo para determinar la expansividad de una muestra de suelo en el aparato Lambe, según UNE 103600. (material; 03/05/2018) | 2 | 62.2 | 124.40 |
| MT16020131 | Ud | Ensayo de corte directo sin consolidación y sin drenaje de una muestra de suelo, según UNE 103401. (material; 03/05/2018) | 2 | 78.1 | 156.20 |
| MT16020132 | Ud | Ensayo Proctor Normal, según UNE 103500. (material; 03/05/2018) | 2 | 61.97 | 123.94 |
| MT16020133 | Ud | Ensayo Proctor Modificado, según UNE 103501. (material; 03/05/2018) | 2 | 92.5 | 185.00 |
| MT16020134 | Ud | Ensayo C.B.R. (California Bearing Ratio) en laboratorio, según UNE 103502, sin incluir ensayo Proctor, en explanadas. (material; 03/05/2018) | 2 | 174.33 | 348.66 |
| MT16020135 | Ud | Ensayo cuantitativo para determinar el contenido en sulfatos solubles de una muestra de suelo, según UNE 103201. (material; 03/05/2018) | 2 | 27.1 | 54.20 |
| MT16020136 | Ud | Ensayo cuantitativo para determinar el contenido en materia orgánica de una muestra de suelo, según UNE 103204. (material; 03/05/2018) | 2 | 27.1 | 54.20 |
| MT1602011337 | Ud | Informe geotécnico, con especificación de cada uno de los resultados obtenidos, conclusiones y validez del estudio sobre parámet (material; 03/05/2018) | 1 | 300 | 300.00 |
| MQ0211 | h | Retroexcavadora hidráulica sobre neumáticos, de 115 kW | 2.4 | 48.347 | 116.03 |
| %CI | % | Costes Indirectos | 6 % | 2902.94 | 174.18 |
|  |  | Total |  |  | 3077.11 |

### 16.03 Pruebas de servicio
Importe: 6370.02

#### 16.03.01 Instalaciones
Importe: 6370.02

**16.03.011** Ud Prueba de servicio final para comprobar el correcto funcionamiento de la red interior de evacuación de aguas residuales.
2 Ud × 139 = 278.00
Prueba de servicio final a realizar por laboratorio acreditado en el área técnica correspondiente, para comprobar el correcto funcionamiento de la red interior de evacuación de aguas residuales que conecta con la red general de saneamiento en un punto, en condiciones de simultaneidad de los aparatos sanitarios, con los tapones de desagüe retirados. Incluso desplazamiento a obra e informe de resultados.
Incluye: Desplazamiento a obra. Realización de la prueba. Redacción de informe del resultado de la prueba realizada.

| Código | Ud | Descripción | Rendimiento | Precio | Importe |
|---|---|---|---|---|---|
| MT16030111 | Ud | Prueba de servicio final para comprobar el correcto funcionamiento de la red interior de evacuación de aguas residuales en condi (material; 03/05/2018) | 1 | 131.13 | 131.13 |
| %CI | % | Costes Indirectos | 6 % | 131.13 | 7.87 |
|  |  | Total |  |  | 139 |

**16.03.012** Ud Prueba de servicio final para comprobar el correcto funcionamiento de la red interior de evacuación de aguas pluviales.
2 Ud × 139 = 278.00
Prueba de servicio final a realizar por laboratorio acreditado en el área técnica correspondiente, para comprobar el correcto funcionamiento de la red interior de evacuación de aguas pluviales encargada de evacuar la zona de la cubierta que se ha probado por inundación, retirando los cierres de los rebosaderos y utilizando limitadores de caudal para evitar posibles daños en la red. Incluso desplazamiento a obra e informe de resultados.
Incluye: Desplazamiento a obra. Realización de la prueba. Redacción de informe del resultado de la prueba realizada.

| Código | Ud | Descripción | Rendimiento | Precio | Importe |
|---|---|---|---|---|---|
| MT16030121 | Ud | Prueba de servicio final para comprobar el correcto funcionamiento de la red interior de evacuación de aguas pluviales incluso d (material; 03/05/2018) | 1 | 131.13 | 131.13 |
| %CI | % | Costes Indirectos | 6 % | 131.13 | 7.87 |
|  |  | Total |  |  | 139 |

**16.03.013** Ud Prueba de servicio final para comprobar el correcto funcionamiento de la red interior de suministro de agua, en condiciones de s
2 Ud × 301 = 602.00
Prueba de servicio final a realizar por laboratorio acreditado en el área técnica correspondiente, para comprobar el correcto funcionamiento de un grupo de instalaciones particulares junto con la instalación general de suministro de agua de la que dependen, en condiciones de simultaneidad. Incluso desplazamiento a obra e informe de resultados.
Incluye: Desplazamiento a obra. Realización de la prueba. Redacción de informe del resultado de la prueba realizada.

| Código | Ud | Descripción | Rendimiento | Precio | Importe |
|---|---|---|---|---|---|
| MT16030131 | Ud | Prueba de servicio final para comprobar el correcto funcionamiento de la red interior de suministro de agua en condiciones de si (material; 03/05/2018) | 1 | 283.96 | 283.96 |
| %CI | % | Costes Indirectos | 6 % | 283.96 | 17.04 |
|  |  | Total |  |  | 301 |

**16.03.014** Ud Visita a la obra para seguimiento y control de las mismas, situada a una distancia de hasta 30 km.
15 Ud × 222.6 = 3339.00
Visitas de inspección a cargo de técnico titulado, con experiencia en el control de instalaciones; comprobación de los procedimientos y medida de parámetros característico así como inspección visual de los trabajos realizados, situada a una distancia de hasta 30 km.
Incluye: Desplazamiento a obra.

| Código | Ud | Descripción | Rendimiento | Precio | Importe |
|---|---|---|---|---|---|
| MT16030141 | Ud | Visita de técnico a la obra, situada a una distancia de hasta 30 km. (material; 03/05/2018) | 1 | 210 | 210.00 |
| %CI | % | Costes Indirectos | 6 % | 210.00 | 12.60 |
|  |  | Total |  |  | 222.6 |

**16.03.015** Ud Conjunto de pruebas de servicio en urbanización, para comprobar el correcto funcionamiento de las siguientes instalaciones: elec
3 Ud × 305.28 = 915.84
Conjunto de pruebas de servicio a realizar por laboratorio acreditado en el área técnica correspondiente, para comprobar el correcto funcionamiento de las siguientes instalaciones: electricidad y fontanería. Incluso informe de resultados.
Incluye: Realización de las pruebas. Redacción de informe de los resultados de las pruebas realizadas.

| Código | Ud | Descripción | Rendimiento | Precio | Importe |
|---|---|---|---|---|---|
| MT16030151 | Ud | Prueba de servicio para comprobar el correcto funcionamiento de la instalación eléctrica en urbanización, incluso informe de res (material; 03/05/2018) | 1 | 174 | 174.00 |
| MT16030152 | Ud | Prueba de servicio para comprobar el correcto funcionamiento de la instalación de fontanería en urbanización, incluso informe de (material; 03/05/2018) | 1 | 114 | 114.00 |
| %CI | % | Costes Indirectos | 6 % | 288.00 | 17.28 |
|  |  | Total |  |  | 305.28 |

**16.03.016** Ud Conjunto de pruebas de servicio, para comprobar el correcto funcionamiento de las siguientes instalaciones: electricidad y prote
3 Ud × 319.06 = 957.18
Conjunto de pruebas de servicio a realizar por laboratorio acreditado en el área técnica correspondiente, para comprobar el correcto funcionamiento de las siguientes instalaciones: electricidad y protección contra incendios con grupo de presión. Incluso informe de resultados.
Incluye: Realización de las pruebas. Redacción de informe de los resultados de las pruebas realizadas.

| Código | Ud | Descripción | Rendimiento | Precio | Importe |
|---|---|---|---|---|---|
| MT16030161 | Ud | Prueba de servicio para comprobar el correcto funcionamiento de la instalación eléctrica, incluso informe de resultados. (material; 03/05/2018) | 1 | 187 | 187.00 |
| MT16030162 | Ud | Prueba de servicio para comprobar el correcto funcionamiento de la instalación contra incendios, con grupo de presión, incluso i (material; 03/05/2018) | 1 | 114 | 114.00 |
| %CI | % | Costes Indirectos | 6 % | 301.00 | 18.06 |
|  |  | Total |  |  | 319.06 |

## 17 VARIOS (19/06/2019)
Importe: 31800

**17.01** Ud Partida para Imprevisto durante las obras (19/06/2019)
1 Ud × 31800 = 31800.00
Partida para imprevistos durante las obras a justificar con las mediciones correspondientes

| Código | Ud | Descripción | Rendimiento | Precio | Importe |
|---|---|---|---|---|---|
| MT17.011 | ud | Imprevistos varios sobre el transcurso de la obra. (material; 19/06/2019) | 1 | 30000 | 30000.00 |
| %CI | % | Costes Indirectos | 6 % | 30000.00 | 1800.00 |
|  |  | Total |  |  | 31800 |

## Recursos

**MQ01001** d Torre de trabajo móvil, con plataforma de trabajo de 3x2 m², situada a una altura de 6 m
Alquiler, durante 300 días naturales, de torre de trabajo móvil, con plataforma de trabajo de 3x2 m², situada a una altura de 6 m, formada por estructura tubular de acero galvanizado en caliente de 48,3 mm y 3,2 mm de espesor, preparada para soportar una carga de 2,0 kN/m² uniformemente distribuida sobre la plataforma y una carga puntual de 1,5 kN.

**MT030081b** m² Geotextil no tejido compuesto por fibras de polipropileno unidas por agujeteado
Geotextil no tejido compuesto por fibras de polipropileno unidas por agujeteado, con una resistencia a la tracción longitudinal de 25,2 kN/m, una resistencia a la tracción transversal de 25,6 kN/m, una apertura de cono al ensayo de perforación dinámica según UNE-EN ISO 13433 inferior a 9,6 mm, resistencia CBR a punzonamiento 4,5 kN y una masa superficial de 350 g/m². Según UNE-EN 13252

**MT0771** ud Premarco rampa niveladora acero AISI 316
Premarco rampa niveladora

**MT081201** ud Te reducida 63x32x63
Te reducida 63x40x63

**MT08601** ud Pulsador de alarma identificable
Claves: pulsador, alarma
